# GV Straße, Wasserleitung zw. Medernberg - Leithen, Sonstiges
Angebotsaufforderung (GAEB DA 2000 1.1, DA83)
Projekt: 1050
Währung: EUR
Ausführungsbeginn: 08.06.2026
Auftraggeber: Gemeinde Bernried, Birket 34, 94505 Bernried, 94505; Vergabenummer: 1050
Erstellt mit: ASBwin 17.0.0.0, Position 17.0.0.0, 08.06.2026

## 1050 Straßen-, Wasserleitungs- und Kanalbauarbeiten, Medernberg-Leithen
Datum: 08.06.2026

### Bereich 1 Ausbau der GV Straße zwischen Medernberg und Leithen

#### Titel 1.1 Baustelleneinrichtung, Verkehrssicherung

*Hinweis*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

*Hinweis*
StL-Nr. 18901000
Vorbemerkungen zu LB 901
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

*Hinweis: Vorbemerkung Baustelleneinrichtung GV Straße*
Allgemeines
Werden vom AG Flaechen fuer die Baustelleneinrichtung zur Verfuegung gestellt, so gilt folgendes:
Baubueros, Geraete, Lagerplaetze usw. duerfen nur ausserhalb der Kronenbereiche von verbleibenden Baeumen aufgestellt bzw. eingerichtet werden.
Diese Baeume sind vor Beschaedigungen und ihre Wurzelbereiche gegen Verdichtung des Bodens zu schuetzen.

Bei der Abrechnung sind folgende Teilrechnungen zu bilden:

- Ausbau der GV Straße Medernberg - Leithen, Oberbauverstärkung
- Neubau Gehweg in Leithen
- Ver-/Entsorgungsanlagen
- Telekom/ Breitband sind je einzeln abzurechnen. Auch die
  Erschwernisse wegen Beilauf der Kabel bzw. Leitungen

Der Mehraufwand bei der Aufstellung der Abrechnungsunterlagen ist einzukalkulieren.

Die Beschreibung der einzelnen Bauleistungen des Leistungsverzeichnisses sind dem Standardleistungsbuch für das Bauwesen (StLB) entnommen, soweit sie durch eine Standardleistungsnummer gekennzeichnet sind.
Sollte der Text im Leistungsverzeichnis mit dem der Standardleistungsnummer zugeordneten Text des StLB nicht übereinstimmen, gilt der Text im
Leistungsverzeichnis.
Punktfolgen (Freistellen) sind vom Bieter auszufüllen.
Mit den im Leistungsverzeichnis enthaltenen Angaben über Bauart, Bauteil, Baustoff und Abmessungen gelten auch der Herstellungsvorgang und - ablauf bis zur fertigen Leistung, unter Zugrundelegung der anerkannten Regeln der Technik und der gesetzlichen und behördlichen Vorschriften als beschrieben. Hierbei
bedeuten "Bauart" das Herstellen durch Zusammenfügen der Stoffe und Bauteile bis zur fertigen Leistung.

Die Positionen  " Baustelleneinrichtung herstellen" und "Räumen" umfassen
auch folgende Leistungen:

Einrichten der Baustelle mit den zur sach- und fristgerechten Durchführung der Bauleistung notwendigen Geräten, Werkzeugen, Maschinen, Transportmitteln,
Gerüsten, Absperrungen, Bauzäunen (soweit nicht durch gesonderte Positionen erfasst), Einrichtungen zur Versorgung mit elektr. Strom und zur Beschaffung von
Nutz- und Trinkwasser, Unterkunftsräumen und Toiletten.
Beschaffen, Mieten und Anlegen eventuell weiterer Arbeitsplätze, Lagerplätze und Zufahrtswegen über die vom AG zur Verfügung gestellten hinaus. Vorhalten,
Betreiben, Unterhalten der Zufahrtswege. Räumen der Baustelle einschließlich Wiederinstandsetzen der benutzten Zufahrtswege und Flächen in den
ursprünglichen Zustand.
Erstellen erforderlichen statischen Berechnungen sowie des Bauzeitenplanes.
Die Vergütung dieser Position erfolgt in Teilrechnungen jeweils anteilig (im Verhältnis geprüfte Abschlagszahlung zur Auftragssumme) nach dem jeweiligen
Baufortschritt.

*Hinweis: Stundenlohnarbeiten*
Sofern Stundenlohnarbeiten anfallen sollten, werde diese nach den Einheitspreisen aus dem LV- Bereich 3 "Straßensanierungen in Medernberg und bei Leithen, SW-Kanal in Leithen" vergütet.

**1.1.1 Baustelle einricht. vorhalten u. räumen**
StL-Nr. 18901105
Einrichten, Vorhalten und Räumen der Baustellen
einrichtung für Baustellen von kurzer Dauer.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich,
herstellen.
Freimachen des Geländes sowie Oberbodenarbeiten
gehören zum Leistungsumfang.
Gerüste, Arbeitsbühnen und dgl. werden gesondert
vergütet, soweit sie nicht Nebenleistungen sind.
Baustelleneinrichtung vorhalten.
Vorhalten, Unterhalten und Betreiben der Anlagen und
Einrichtungen einschließlich Mieten, Pacht, Gebühren
und dgl..
Räumen der Baustelle von allen Geräten,
Anlagen, Einrichtungen und dgl. einschließlich Rückbau
der vom AN erstellten Zufahrtswege.
Alle Flächen entsprechend dem ursprünglichen Zustand
unter Wahrung der landschaftspflegerischen Belange
ordnungsgemäß herrichten.
Menge: 1,000 Psch

**1.1.2 Zustandserfassung**
Erfassung und Dokumentation des Zustands von
Straßen (insbesondere vor und nach der Baumaßnahme, Zufahrten und dergleichen),Geländeoberfläche, der Vorfluter und Vorflutleitungen, sowie der baulichen Anlagen im
Baugelände.
Die Erfassung ist unter Beteiligung des AG und des
Straßenbaulastträgers bzw. Eigentümers vor Beginn
der Arbeiten durchzuführen.
Dokumentationsunterlagen herstellen und dem AG
übergeben.
Der AN hat im Zuge der Bauarbeiten Beweisfotos punktuell zu erstellen im Rahmen dieser Position.
Insbesondere sind auch die vorhandenen Zäune, Randbereiche, Bewuchs, Bäume und Zufahrten zu fotografieren.'
Menge: 1,000 Psch

**1.1.3 Bauzaun herstellen vorhalten u. abb.**
StL-Nr. 18901113020204
Bau- bzw. Schutzzaun einschließlich Eckpfosten und
Verstrebungen herstellen, für die Dauer der Bauzeit
vorhalten, abbauen und von der Baustelle entfernen.
Beschädigte oder abhanden gekommene Teile der
Einrichtungen ersetzen. Umsetzungen auf Grund der
Bauabwicklung des AN gehören zum Leistungsumfang.
Einsatzort(e) 'Baustellenbereiche und Zufahrtswege, nur auf Anordnung durch den AG'
Systemzaun mit Zaunelementen,
Feldlänge m 'ca. 3 m - 4 m'
Höhe m 'ca. 2 m'
Umsetzen 'mehrmals Umsetzen, je nach Baufortschritt zur
Absicherung der Rohrgräben, Baugruben, Löcher und dergleichen'
Menge: 20,000 m

**1.1.4 Vermessungsarbeiten Aufdeckung von Grenzsteinen**
Vermessungsarbeiten für die Absteckung von Bauteilen
nach Unterlagen des AG einschließlich aller Geräte-
und Personalkosten durchführen.
Bauteil(e) 'Aufdeckung von Grundstücksgrenzen
Die aufgedeckten Grenzpunkte sind mit Pflöcken oder Markierungen zu sichern.'
Menge: 45,000 St

**1.1.5 Bestandsvermessung nach Fertigstellung**
Bestandsvermessung nach Fertigstellung der Gesamtbaumaßnahme
Vermessung von Strassenrändern, Einfassungen, Straßeneinlaufschächten, sonstige Ver- und Entsorgungsbauteile, Schächte und Durchlässe (Tiefe der Zu- und Abläufe, Feststellung der Rohrmaterialien) und dgl. nach UTM - Koordinaten einschl. des dazugehörigen Personals und Materials.
Lieferung der vermessenen Punkte im ASCII-Format mit folgender Struktur:
- fortlaufende Punktnummer
- Hochwert
- Rechtswert
- Höhe über NN
- Code bzw. Spezifikation, Bezeichnung
als Punktewolke und DXF/DWG-Plan (Programmversion 2004) und PDF-Plan auf entsprechenden digitalen Datenträger
Menge: 1,000 Psch

**1.1.6 Bestandsunterlagen herstellen**
Bestandsunterlagen nach ZTV-ING und ggf. nach
Unterlagen des AG einschl. ggf. erforderlicher
Dokumentationen und Datenblätter für das Bauwerk bzw.
jedes Teilbauwerk herstellen.
Bestandsübersichtszeichnung im Original sowie digital.
Die Erfassung der Bauwerksdaten und die Herstellung
des Bauwerksbuches einschl. sämtlicher zugehöriger
Unterlagen nach ZTV-ING werden gesondert vergütet.
Abweichend von den ZTV-ING hat die Übergabe der Be-
standsunterlagen an den AG spätestens mit der Vorlage
des Antrages auf Abnahme der Leistung zu erfolgen.
Bauwerk 'Straße, Straßenentwässerungskanäle, Durchlässe, (Schachtbezeichnungen, Kanäle, Durchmesser, Material, Länge, Gefälle, Fließrichtung, Deckelhöhe, Sohlhöhen, Straßeneinlaufschächte mit Anschlussleitung und Stationierung des Abzweigers nach DIN, best. Anschlusskanäle bzw. Schächte) und dgl.'
Ausführungs- und Bestandsübersichtszeichnungen 'als geplotteten Plan liefern (3-fach) im Maßstab M=1:250 und M=1:500'.
Ausführungszeichnungen 'als DXF und DWG (Programmversion 2004) ausgerichtet im UTM-System und als PDF-Plan'
Bestandsübersichtszeichnungen digital als 'Datei in vorher genannten Formaten'.
Menge: 1,000 Psch

*Hinweis: Kalkulationshinweis Verkehrsrechtliche Anordnungen*
Kalkulationshinweis Verkehrsrechtliche Anordnungen
Der AN hat die notwendigen Verkehrsrechtlichen
Anordnungen für die Gemeindestraßen bei der Gemeinde Bernried, für die Umleitung über die Kreisstraßen DEG 2 bzw. DEG 3 beim Landratsamt Deggendorf einzuholen.
Die Kosten für die Anordnungen und Beschilderungspläne sind in die folgenden Positionen einzukalkulieren.

*Hinweis: Kalkulationshinweis Anliegerverkehr*
Achtung:
Der Mehraufwand für alle Bauleistungen zur
Aufrechterhaltung des Anliegerverkehrs ist
einzukalkulieren!

*Hinweis: Verkehrssicherung Ausbau GV Straße Medernberg - Leithen*
Nachfolgende Positionen betreffen die Verkehrssicherung für die Straßenbaumaßnahme für den Ausbau der GV Straße Medernberg - Leithen mit Neubau des Gehweges in Leithen und Neubau des Straßenentwässerungskanals in Leithen.
Die Weiler Fuchsberg und Kräutert müssen jederzeit angefahren werden können; deshalb sind Vollsperrungen nur abschnittsweise möglich.
Bei parallel zum Ausbau der GV Straße Medernberg-Leithen durchgeführten Leistungen für den Neubau der Wasserleitung sind bei der Abrechnung die anteiligen Massen für Straßenbau und Wasserleitungsbau in den jeweiligen Rechungen anzusetzen. Eine Doppelvergütung der angefallenen Stunden, Tage oder Stückzahl der folgenden Positionen ist bei parallel durchgeführten Leistungen nicht zulässig.
Bei Überschreitung der vorgegebenen Bauzeiten aufgrund von Gründen, die der AN verschuldet,  werden nur die im LV angegebenen Massen der Verkehrssicherung für Positionen "Verkehrsflächen unterhalten, Kontrolle Verkehrssicherung, LSA betreiben, Absperrungen herstellen" vergütet.
Die Baumaßnahme wird voraussichtlich in diesem Jahr nicht fertig. In der Winterpause sind alle Rohrgräben zu verfüllen und im Straßenbereich mit Asphalttragschicht zu versehen. Die Verkehrssicherungsmaßnahmen und Umleitungen sind bis auf die unbedingt notwendige Beschilderung der Baustellengefahrenstellen abzubauen. Alle Kosten hierfür sind einzukalkulieren.

**1.1.7 Verk.Fl.unterh.**
StL-Nr. 189012010401
Verkehrsflächen zur Aufrechterhaltung
des öffentlichen und Anlieger-Verkehrs
sowie des Baustellenverkehrs
innerhalb des Baubereiches einschließlich zwischenzeitlich benutzter Behelfsfahrstreifen verkehrssicher unterhalten.
Abgerechnet wird nach Kalendertagen.
Befestigung 'der Straßen in Asphalt.'
Verkehrsflächen im Zuge der Baustrecke.
Menge: 100,000 d

**1.1.8 Verkehrssicherung v. längerer Dauer**
StL-Nr. 1890120603020102
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Arbeitsstelle und Umleitungsstrecke,
nach RSA, Regelplan Nr 'für Ausbau der GV Straße Medernberg - Leithen mit Neubau des Gehweges in Leithen und Neubau des Straßenentwässerungskanals in Leithen:
Bauphase "Pflasterarbeiten, Kanalbauarbeiten, Vorarbeiten, Nacharbeiten zur Asphaltierung und dergleichen" mit halbseitiger Sperrung der Fahrbahn
und Bauphase "Asphaltbauarbeiten" mit Vollsperrung und Umleitungsbeschilderungen.
Nach RSA, Regelplan Nr. CI/4 bzw. CI/5 ausserorts modifiziert auf max. 30 Std/km bei halbseitiger Sperrung der GV Straße bzw. BI/2 oder BI/5 innerorts.
Nach RSA anolog Regelplan B I/15 bei Vollsperrung innerorts der Straße und anolog für Vollsperrung ausserorts. Umleitungsbeschilderung ausserorts und innerorts: Gemeindestraße vor Baubeginn in Medernberg ab Ortschaft  Innenstetten Umleitung aufstellen über die Kreisstraße DEG 2 - Richtung Egg - DEG 3 - Richtung Edenstetten - Leithen. Gemeindestraße vor Baubeginn in Medernberg aus Richtung Weibing kommend über Medernberg - Innenstetten - DEG 2 - Egg - DEG3 - Edenstetten - Leithen; anolog für Gemeindestraße vor Baubeginn in Medernberg aus Richtung Hofstetten kommend.
Die GV Straße ist in ab Baubeginn der GV Straße in Medernberg und bei Bauende in Leithen jeweils mit "Sackgassenschild" zu versehen mit Zusatzschild "Baustellenfahrzeuge frei" falls zeitweise möglich auch "Anlieger frei bei Baustelle". Das Umbauen der Beschilderung für alle Leistungen und abschnittsweise Ausführung ist in diese Position einzukalkulieren mit ca.16 Stück Umleitungsschilder rechts- bzw. linksweisend herzustellen.
.'
Länge der Verkehrsführung m '150'
Vorübergehende Sicherungsmaßnahmen durchführen,
Einrichtung und Abbau tags.
Menge: 1,000 Psch

*Hinweis: Vorbemerkung zur Ampelanlage*
Vorbemerkung zur Ampelanlage
Vorbemerkung zu Oz. 901.217.05
Die Ampelanlage ist, soweit sie zur Sicherung auf den Gemeindestraßen  notwendig ist, aufzubauen und wieder abzubauen.
Das Auf- und Abbauen ist einzukalkulieren.
In der arbeitsfreien Zeit sind die Baken jeweils an den
Baustellenrand zu verschieben und die
Arbeitsstellenbeschilderung entsprechend anzupassen.
Die hierdurch entstehenden Kosten sind einzukalkulieren.

**1.1.9 Transp. LSA aufst. und abbauen**
StL-Nr. 1890121705000004
Verkehrslenkung mit transportabler Lichtsignalanlage herstellen. Transportable Lichtsignalanlage
einschließlich Energieversorgung aufstellen und
abbauen.
Vorhalten, Warten und Betreiben werden
gesondert vergütet.
Einsatzort nach Unterlagen des AG.
Vorübergehende Sicherungsmaßnahmen durchführen. 70 v.H. der Leistung werden nach betriebsfertigem
Herstellen, der Rest nach Abbau bezahlt.
Die Vergütung erfolgt pro Gesamtanlage.
Das Material bleibt Eigentum des AN.
Anlage 'nach RSA Regelplan B I/5 bzw. CI/ 5; halbseitige Sperrung mit Ampelanlage. Halbseitige Sperrung für die Gemeindestraße. Vergütung halbseitige Sperrungen mit jeweiligen Abbau, Umsetzen und Aufbau z.B. für Asphaltbauarbeiten und dergleichen ist einzukalkulieren in dieser Position. Diese Position wird bei der Gesamtbaumaßnahme "Bereich 1 Ausbau der GV Straße" insgesamt nur einmal vergütet.'
und verkehrsabhängiger Steuerung.
Menge: 1,000 St

**1.1.10 Transport. LSA betreiben**
StL-Nr. 1890121801
Transportable Lichtsignalanlagen der OZ '901 217 '
vorhalten, warten und betreiben.
Ausser den vollen Tagen werden Teilzeiten nach Stunden
zu 1/24 des Einheitspreises abgerechnet.
Vorübergehende Sicherungsmaßnahmen durchführen.
Menge: 12,000 d

**1.1.11 Absperrung herstellen**
StL-Nr. 18901214030802
Absperrung herstellen.
Absperrgerät oder Warneinrichtung aufstellen und
beseitigen, für die Bauzeit vorhalten, warten und
betreiben.
Verkehrszeichen mit retroreflektierender Folie,
Retroreflexions-Klasse 2.
Absperrschranke, Zeichen 600- '32'
mit 'Größe 250 x 2000 mm mit Aufstellvorrichtungen
sowie Fußplatten und Verkehrsschilder jeweils ein Stück
VZ-Nr. 250 (Verbot für Fahrzeuge aller Art) und VZ-Nr.
1028-30 "Baustellenfahrzeuge frei" zusammen befestigt
an einem Rohrpfosten in Verbindung mit Absperrschranke.
5 Richtstrahler einseitig, rotes Dauerlicht.
Achtung: Es werden nur zusätzliche Absperrungen zu den Regelplänen bzw. zusätzlich zu den in den Positionen genannten Absperrungen vergütet; nur auf Anordnung des AG. Aufstellorte: Einmündungen Feld- und Waldwege, Einmündungen Gemeindestraßen, Zufahrten und dergleichen.'
Energieversorgung 'des AN mittels Batterien'
Menge: 4,000 St

**1.1.12 Kontrollen Verkehrssicherung**
Kontrolle der Verkehrssicherung durchführen.
Die Kontrolle ist unmittelbar nach deren Durchführung
zu erfassen und zu dokumentieren. Arbeits- und
Hilfsmittel sind vom AN zu stellen und dem AG
jederzeit zugänglich zu machen.
Die Kontrollausdrucke sind dem AG arbeitstäglich
vorzulegen.
Verkehrssicherung an Arbeitsstellen im gesamten Baustellenbereich und an Umleitungsstrecken
Kontrolle zweimal täglich, an arbeitsfreien Tagen
einmal täglich.
Kontrolle durch schriftliche Dokumentation nach
Unterlagen des AG.
Menge: 1,000 Psch

**1.1.13 Benachrichtigung der Anlieger über jeweiligen Bauablauf**
Benachrichtigung der Baustellen - Anlieger über
Bauzustand bzw. Bauablauf.
Benachrichtigung mittels Flugblätter über wesentliche
Termine, (Vollsperrungen, Vorspritzen, Asphaltieren, Kanalbauarbeiten usw.)
und ggf. Aktualisierung der Benachrichtigung bei
Terminänderungen.
Menge: 1,000 Psch

**1.1.14 Überfahrten über den Rohrgraben herstellen, vorhalten und beseitigen**
Überfahrten über den Rohrgraben bis 3 m Spannweite,
Breite 3 m herstellen, vorhalten und abbauen, einschl.
Lieferung sämtlicher Materialien.
Die statische Berechnung, Erdarbeiten und eventuell erforderliche Widerlager sind in den Einheitspreis
einzurechnen.
Ausführung nur nach Anordnung durch den AG.
Zulässige Belastung für SLW 60.
Ausführung z.B. als Stahlplatte.
Erforderliche Fußgängerüberwege sind Nebenleistungen
und werden nicht gesondert vergütet.
Menge: 8,000 St

**1.1.15 Bauleistungsversicherung**
Bauleistungsversicherung  Kosten für den Anteil des Bauherrenrisikos:
Verteilung der Gefahr; zu § 7 VOB/B.
Ein Anspruch auf Vergütung von durch höhere Gewalt
verlorengegangenen Leistungen von Seiten des AN ist
ausgeschlossen, wenn ihn bezüglich der Reihenfolge der
durchgeführten Arbeiten oder rechtzeitigen Absicherung
von Bauwerksteilen ein Verschulden trifft. Der AN hat
eine Bauleistungsversicherung für das Risiko des Bauherren
abzuschließen. Dem AN bleibt es vorbehalten auch für
sein Risiko eine eigene Bauleistungsversicherung
abzuschließen.
Die Versicherungspolice für das Bauherrenrisiko
ist dem AG vorzulegen vor Beginn der Bauarbeiten.
Menge: 1,000 Psch

#### Titel 1.2 Oberboden und Landschaftsbau

*Hinweis*
StL-Nr. 16903000
Vorbemerkungen zu LB 903
1. Allgemeines
2. Nebenleistungen, Besondere Leistungen
Die nachfolgend aufgeführten Leistungen gehören zum
Leistungsumfang:
2.1 Das Fördern des Oberbodens innerhalb der
Baustelle unabhängig von der Länge der Förderwege.
3. Abrechnung
3.1 Oberbodenlieferung:
Die Mengenermittlung erfolgt durch Aufmaß des
Oberbodens auf dem Fahrzeug an der Einbaustelle.

**1.2.1 Oberboden abtragen**
StL-Nr. 16903101060601
Oberboden des/der Homogenbereiche(s) 'O2'
einschließlich leicht verrottbarer
Pflanzendecke innerhalb des Baugeländes
in einer mittleren Dicke von cm '10 bis 15, im Mittel ca. 12 cm'
abtragen,
für Bauteil 'Bankette entlang Gemeindestraße; Bankett, Graben, Wiese in Leithen für Herstellung des Gehweges, Oberbodenabtrag bei den Leistungen für die Durchlässe  und dergleichen'
Oberboden von 'Banketten, Böschungen, Wiese und dergleichen'
ggf. laden, fördern und innerhalb der Baustelle
lagern.
Menge: 60,000 m3

**1.2.2 Oberboden andecken**
StL-Nr. 16903102030106
Oberboden einschließlich leicht verrottbarer
Pflanzendecke andecken.
Oberboden von 'Bankette entlang Gemeindestraße; Bankett, Graben, Wiese in Leithen für Herstellung des Gehweges, Oberbodenabtrag bei den Leistungen für die Durchlässe  und dergleichen, Homogenbereich O2'
innerhalb der Baustelle gelagert, ggf. laden, fördern
und andecken. Einbaubereich 'Bankette, Böschungen, Mulden, Gräben, Wiese in Leithen entlang neuen Gehweg und dergleichen; Auftragsdicke ca. 10 cm bis 15 cm, i.Mittel 12 cm.'
Menge: 60,000 m3

**1.2.3 Oberboden liefern**
StL-Nr. 169031030501
Oberboden liefern und andecken.
Oberboden andecken. Einbaubereich 'Bankette, Böschungen und dergleichen. Die Oberfläche von Steinen, Durchmesser über 10 cm, Wurzeln und Fremdkörpern säubern. Die Ausführung diese Position erfolgt nur auf Anordung des AG und nur falls der vorhandene Oberboden nicht geeignet wäre für eine Wiederandeckung'
Die Mengenermittlung erfolgt auf dem Fahrzeug
an der Einbaustelle.
Menge: 15,000 m3

*Hinweis*
StL-Nr. 12931000
Vorbemerkungen zu LB 931
1. Allgemeines
1.1 Die Verwendung von Ersatzarten oder Ersatzsorten für im Handel nicht erhältliche Gräser und
Kräuter bedarf der Zustimmung des AG.
1.2 Oberboden, der in der Vegetationszeit über 2
Monate Dauer gelagert wird, muss nach STL NR
931 105 begrünt werden.
1.3 Die Abnahme der Rasenansaat erfolgt unmittelbar
nach dem 2. Schnitt (bei Dauerwiese nach dem
1. Schnitt), sofern ein abnahmefähiger Zustand
erreicht ist. Dauerwiesen müssen in gemähtem
Zustand eine mittlere projektive Bodendeckung
von mindestens 50 v.H. (analog Landschaftsrasen)
aufweisen. Ist kein abnahmefähiger Zustand erreicht,
so gehen weitere Pflegemaßnahmen oder Mähgänge
bis zur Abnahme zu Lasten des AN.
1.4 Weitere Mähgänge nach der Abnahme sind auf
Anordnung des AG gegen gesonderte Vergütung
durchzuführen.
1.5 Für Lebendverbauarbeiten gelten die RAS-LG 3
(Lebendverbau).
1.6 Zu verwendende Bodenverbesserungs- oder
Hilfsstoffe sind im Leistungsbereich 930 näher
beschrieben.
1.7 Für verpflanzte Gehölze erfolgt die Abnahme
im Sommer der 2. Vegetationsperiode, eine
Gewährleistung über die Abnahme hinaus wird
nicht vereinbart.
Vergütet wird die gesamte Verpflanzleistung nur für
angewachsene Gehölze. Für nicht angewachsene
Gehölze wir kein Ersatz gefordert.
1.8 Auslichtungsarbeiten in Gehölzbeständen sind
wegen des Schutzes der Lebensstätten bis zum
28. Februar abzuschließen.
2. Nebenleistungen
Die nachfolgend aufgeführten Leistungen gehören
zur vertraglichen Leistung und sind in die Einheitspreise einzurechnen:
2.1 das Herstellen einer exakten Feinplanie für
Dauerwiesen wegen der geringen Saatgutmenge,
2.2 das Mähen vorwüchsiger Kräuter, die die
Entwicklung der Ansaat behindern oder auszusamen
drohen, im Zeitraum von der Ansaat bis zum
1. Rasenschnitt.
3. Aufmaß
3.1 Das gemäß Abschnitt 6.2 ZTVLa vorgesehene
Aufmaß abnahmefähiger Flächen erfolgt für die
Gesamtfläche oder für größere zusammenhängende
Teilflächen.

*Hinweis: Vorbereitung der Ansaatflächen ist einzukalkulieren*
Vorbereitung der Ansaatflächen ist einzukalkulieren
Die Vorbereitung der Ansaatflächen ist
einzukalkulieren:
Die Fläche ist von sichtbaren Steinen, Wurzeln und
Fremdkörpern zu säubern. Das Säuberungsgut ist in
Eigentum den AN zu übernehmen und zu beseitigen.
Die Fläche ist vor der Ansaat aufzulockern und
abzurecheln.
Der Aufwand ist in der Position "Rasenansaat bzw.
Dauerwiese " einzukalkulieren.

**1.2.4 Rasenansaat auf Oberboden herst.**
StL-Nr. 1293110101
Rasenansaat (Normalsaat) herstellen.
Saatgutmenge g/m2 '25'
Fertigstellungspflege wird gesondert vergütet.
Saatgutmischung RSM '2,3 Gebrauchsrasen - Spielrasen'
Menge: 500,000 m2

#### Titel 1.3 Bodenbewegungen, Geotextilien

*Hinweis*
StL-Nr. 18904000
Vorbemerkungen zu LB 904
1. Allgemeines
1.1 Boden, Einbauklassen und Zuordnungswerte (Z0,
Z1.1, Z1.2, Z2) werden nach den Technischen Regeln
der Mitteilungen der Länderarbeitsgemeinschaft
Abfall (LAGA) 20 sowie den Anforderungen an die
Verfüllung von Gruben und Brüchen sowie Tagebauen
in der aktuellen Fassung (geänderte Anlage 2 Stand
11.05.2018) definiert.
https://www.stmuv.bayern.de/themen/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

*Hinweis: Geotechnische Stellungnahme*
Bodenuntersuchung - Geotechnischer Bericht -
Kalkulationshinweis
Der Baugrund wurde im Zuge der Planung für die Wasserleitung untersucht vom Bodengutachter IMH GmbH aus Hengersberg; siehe Geotechnischen Bericht Nr. 25221903 vom 09.12.25.
Die Geotechnische Bericht liegt den Ausschreibungsunterlagen bei.
Der vorhandene Asphaltbelag ist unbelastet und ist deshalb der Verwertungsklasse A zuzuordnen.
Bei den untersuchten Mischproben des anfallenden Bodenmaterials gemäß "Verfüll-Leitfaden"  wurde der Zuordnungswert Z1.1 ermittelt für die Homogenbereich B1 bis B5.
Der AG stellt die Untersuchungsergebnisse der insitu Proben zur Verfügung.
Zusätzlich befanden sich im Archiv der Gemeinde Unterlagen über eine Untersuchung in der Fahrbahn der Gemeindestraße aus dem Jahre 1998 von der Firma IFB Eigenschenk (siehe Anlage Geotechnischer Bericht Nr. 199.1072 GVS Innenstetten - Leithen): Die Lage der Bohrungen von IFB Eigenschenk wurden im neuen Geotechnischen Bericht von IMH auf den Detaillageplänen Anlagen 1.3a und 1.3b eingetragen. Die damaligen vier Bohrstellen RBK 1 bis RBK 4 in der aktuell vorgesehenen Baumaßnahme der Gemeindestraße befanden sich bei Bau-km:
RKB 1 bei Bau-km ca. 1+360
RKB 2 bei Bau-km ca. 1+110
RKB 3 bei Bau-km ca. 0+710
RKB 4 bei Bau-km ca. 0+310.
Zwischenzeitlich wurde in dieser Teilstrecke eine Asphalttragdeckschicht mit einer Stärke von mindestens 7 cm aufgebracht; anscheinend im Jahre 1999. Die jetzigen Straßenaufbauten sind somit um 7 cm höher als in den alten Bohrprofilen ermittelt wurden.

*Hinweis: Lagerplätze des Auftraggebers für Haufwerksbeprobungen Böden*
Der AG stellt zwei unbefestigte Lagerplätze zur Verfügung für alle Bereiche des Gesamtauftrages, siehe Lageplan Wasserleitung und Kanal in Leithen, Plan Nr. 1050-47:
Der eine Lagerplatz befindet sich in Leithen in der Wiese östlich des geplanten Gehweges auf Flurnummer 678/2. Die Wiese kann auf eine Länge von ca. 75 m und einer Breite von ca. 30 m parallel zum geplanten Gehweg für Baulager oder Zwischenlagerung von Aushubmaterial genutzt werden. Der zweite Lagerplatz befindet sich ebenfalls in Leithen auf der gegenüberliegenden Straßenseite des geplanten Gehweges und liegt auf Flurnummer 678. Die Wiese kann auf einer Länge von ca. 20 m und einer Breite von ca. 15 m parallel zur GV Straße als Lagerplatz genutzt werden (weiter westlich darf die Wiese nicht beansprucht werden aus ökologischen Gründen).
Der Betrieb des Lagerplatzes des AG, das geordnete streifenweise Schütten, unterstützt durch einen Bagger oder Lader obliegt dem AN und wird nicht gesondert vergütet und ist in die entsprechenden Positionen einzurechnen. Die einzelnen Haufen sind mit Schildern zu versehen, um ein einwandfreies Zuordnen der Materialien zu gewährleisten. Für die Schilder und das Haufwerksmanagement erfolgt keine gesonderte Vergütung. Die Kosten sind in die entsprechenden Positionen einzurechnen.
Die Untersuchungen der Haufwerke dauern in der Regel ca. 3 - 4 Wochen. Der AN hat seinen Bauablauf darauf einzustellen, dass er mit der Größe des Lagerplatzes zurecht kommt. Der AN hat sich zusätzliche Lagerplätze auf seine Kosten zu besorgen und zu betreiben.

Der Abtrag und Auftrag des Oberbodens wird nicht gesondert vergütet und ist in die entsprechenden Erdaushubpositionen einzukalkulieren. Entlang der Wiese östlich entlang des geplanten Gehweges befindet sich ein Entwässerungsgraben. Dieser Entwässerungsgraben muss seitens des AN funktionsfähig gehalten werden bis der neue Gehweg mit Graben erstellt ist. Sofern Kosten anfallen sollten, sind diese einzukalkulieren. Eine schmale Zufahrt zur Wiese ist vorhanden.
Die Wiesen sind nach Fertigstellung der Baumaßnahmen in ihren ursprünglichen Zustand herzustellen und wieder zu begrünen. Diese Kosten sind ebenfalls in die entsprechenden Erdaushubpositionen einzukalkulieren.

**1.3.1 Boden lösen**
StL-Nr. 1890410101090800
Boden bzw. Fels profilgerecht oder nach Unterlagen
des AG lösen, laden, fördern, ggf. profilgerecht
einbauen und verdichten.
Das Herstellen von Mulden und Gräben, sowie das
Herstellen von Ausrundungen an der Einschnittsoberkante oder am Dammfuß wird gesondert vergütet.
Boden des/der Homogenbereichs/e  B '2 bis B 5 und dergleichen, Zuordnungswert Belastung  Z 1.1 laut Bodengutachten'
Beschreibung des Homogenbereichs nach Unterlagen
des AG.
aus 'allen Bereichen wie Fahrbahn, Bankette, Böschungen, Wiese bei geplanten Gehweg inclusive Graben entlang neuen Gehweg in Leithen, Zufahrten und dergleichen.'
Boden / Fels lösen und in Eigentum des AN
übernehmen und einer Entsorgung nach Wahl
des AN zuführen.
Menge: 150,000 m3

**1.3.2 Belast.Boden lösen bis max. Z 1.2 und zwischenlagern**
Belasteten Boden / Fels profilgerecht oder nach
Unterlagen des AG lösen, laden, entsorgen oder
fördern und zwischenlagern.
Die Abdeckung/Abdichtung sowie das Herstellen der Ausrundung an der Oberkante von Einschnittsböschungen
wird gesondert vergütet.
Boden des/der Homogenbereichs/e: B 1 bis B 5 sowie Aushub aus Zufahrten und dergleichen, Zuordnungswert Belastung  aus Bodengutachten Z 0 bis max. Z 1.1 aus allen Bereichen wie Fahrbahn, Bankette, Böschungen, Wiese bei geplanten Gehweg inclusive Graben entlang neuen Gehweg in Leithen, Zufahrten und dergleichen.'
Schadstoffbelastung bis Z 1.2,
Boden / Fels lösen und auf einer Zwischenlagerfläche des AG bzw. AN lagern.
Sofern augenscheinlich verdächtiges Material zum Vorschein kommt, das von den Homogenbereichen B 1 bis B 5 des Bodengutachtens abweicht, ist dieses im Rahmen dieser Position auf eigene Haufen zu lagern; z.B. Ziegelreste, Bauschutt und dergleichen.
Menge: 235,000 m3

**1.3.3 Zulage Ausrundung Einschnitts-OK**
StL-Nr. 1890411602
Zulage zu Erdarbeiten für das Herstellen der
Ausrundung an der Oberkante von Einschnittsböschungen.
Tangentenlänge der Ausrundung m '1,5 entlang neuen Graben beim Gehweg in Leithen'
Menge: 70,000 m

**1.3.4 Zulage Ausrundung Einschnitts-OK**
Zulage zu Erdarbeiten für das Herstellen des Entwässerungsgrabens in der Einschnittsböschung neuen Graben beim Gehweg in Leithen. Siehe beiliegenden Regelquerschnitt 2.
Menge: 70,000 m

*Hinweis: Hinweis Gewichtsansätze, Lieferscheine*
Folgende Abrechnungsgrundsätze gelten als vereinbart:

Gewichtsansatz Erdbaustoffe eingebaut und verdichtet:
Schottertragschicht 0/32:2,20 to / cbm
Frostschutzkies 0/32:2,15 to / cbm
Auffüllkies 0/32:  2,05 to / cbm
Rollkies 16/32:  1,65 to / cbm
Rollkies 8/16:  1,65 to / cbm
Sand 0/4:  1,80 to / cbm
Oberboden:  1,70 to / cbm
Schroppen:  1,50 to / cbm
Edelsplitt:  1,70 to / cbm
Schotter 32/56:  1,60 to / cbm

Gewichtsansatz Erdbaustoffe lose geschüttet:
Schottertragschicht 0/32:1,95 to / cbm
Frostschutzkies 0/32:1,90 to / cbm
Auffüllkies 0/32:  1,70 to / cbm
Rollkies 16/32:  1,60 to / cbm
Rollkies 8/16:  1,60 to / cbm
Sand 0/4:  1,45 to / cbm
Oberboden:  1,30 to / cbm
Schroppen:  1,35 to / cbm
Edelsplitt:  1,40 to / cbm
Schotter 32/56:  1,40 to / cbm

Lieferscheine:
Die Originallieferscheine der Materialanlieferungen für
Schotter,Vorabsiebung, Sicherungsbeton, Ton etc. sind der
Bauüberwachung unaufgefordert innerhalb von drei Tagen
zur Unterschrift vorzulegen / einzureichen. Nicht
gegengezeichnete Lieferscheine werden bei
Rechnungslegung nicht anerkannt und berechtigen zu
keinerlei
 Vergütung.

Folgende Angaben müssen aus dem Lieferschein unbedingt
ersichtlich sein:
- Lieferwerk
- Lieferscheinnummer
- Lieferdatum
- Uhrzeit von Ankunft und Abfahrt des Liefertages
- Kundenanschrift
- Kundennummer
- Abladestelle (Bezeichnung der Baustelle - Ort,
Straße, Maßnahme, evtl. Baustellennummer)
- Abholfirma (Eigene LKW oder externe Fuhrunternehmer)
- amtliches Fahrzeugkennzeichen
- Material (Sorte)
- Gewichte (Brutto, Tara, Netto)
- Unterschrift des Wiegemeisters
- Unterschrift des Fahrers
- Unterschrift des Empfängers
Die Lieferscheine sind in nachvollziehbaren, prüfbaren
Listen zu erfassen.
Den Abschlägen / Schlussrechnungen sind
Soll-Ist-Vergleiche für Schüttgüter beizulegen.

**1.3.5 Boden entsorgen, Z 0**
Boden / Fels, Schadstoffklasse Z 0, v. Zwischenlager
des AG bzw. des AN laden, fördern und entsorgen.
Abgerechnet wird die lose Menge am Zwischenlager.
Boden in das Eigentum des AN übernehmen und einer
Entsorgung nach Wahl des AN zuführen.
Boden / Fels der OZ 'Boden des/der Homogenbereichs/e B1 bis B 5, Aushub aus Zufahrten und dergleichen und  verdächtiges Material, dass von den  Homogenbereichen B 1 bis B 5 abweicht, jedoch unbelastet ist'.
Menge: 230,000 m3

**1.3.6 Belast.Boden entsorgen, Z1.1**
Belasteten Boden / Fels von Zwischenlager des AG bzw. AN laden, fördern und entsorgen.
Die Entsorgung ist nachzuweisen.
Abgerechnet wird die lose Menge am Zwischenlager.
Boden / Fels der OZ 'Boden des/der Homogenbereichs/e  B bis B 5, Aushub aus Zufahrten und dergleichen und  verdächtiges Material, dass von den  Homogenbereichen B 1 bis B 5 abweicht '
Schadstoffbelastung Z1.1,
Boden / Fels in das Eigentum des AN übernehmen
und einer Entsorgung nach Wahl des AN zuführen.
Menge: 680,000 m3

**1.3.7 Belast.Boden entsorgen, Z1.2**
Belasteten Boden / Fels von Zwischenlager des AG bzw. AN laden, fördern und entsorgen.
Die Entsorgung ist nachzuweisen.
Abgerechnet wird die lose Menge am Zwischenlager.
Boden / Fels der OZ 'Boden des/der Homogenbereichs/e  B bis B 5, Aushub aus Zufahrten und dergleichen und  verdächtiges Material, dass von den  Homogenbereichen B 1 bis B 5 abweicht '
Schadstoffbelastung Z1.2,
Boden / Fels in das Eigentum des AN übernehmen
und einer Entsorgung nach Wahl des AN zuführen.
Menge: 140,000 m3

**1.3.8 Belast.Boden entsorgen Z >= Z 2**
Belasteten Boden / Fels von Zwischenlager nach
Unterlagen des AG laden, fördern und entsorgen.
Die Entsorgung ist nachzuweisen.
Boden / Fels, Boden aus allen Bereichen auf Zwischenlagerplatz'
Schadstoffbelastung  Z2, z.B. Aushubmaterial mit Verunreinigung durch Ziegel, Bauschutt etc., auf Lagerplatz des AG aufnehmen.
Kosten für Laden, Transport und Entsorgung sind einzurechnen.
Die Haufwerksbeprobung durch ein Ing. Büro wird durch den AG beauftragt. Gemäß beiliegendem Formblatt 241 geht mit dem Lösen bzw. Aufnehmen des Materials die "Sachherrschaft" im Sinne des KrW-AbfG an den Auftragnehmer über. Der Auftragnehmer handelt als Abfallerzeuger und nimmt alle damit verbundenen Pflichten war, insbesondere:
-Beantragung der Abfallerzeugernummer und des Entsorgungsnachweises
-Abwicklung des elektronischen Abfall-Nachweisverfahrens (eANV)
-Nachweispflicht / Registerpflicht usw. Gebühren
Das Register ist dem AG zeitnah in Papierform und bis spätestens zur Schlussrechnung in elektischer Form zu übergeben.
Abgerechnet wird nach Begleitscheinen und Wiegekarte.
Entsorgungsanlage: ZAW Außernzell (Lkr. Deggendorf) oder eine gleichwertige zugelassenen Anlage nach Wahl des AN. Die Deponiegebühren trägt der AN.
Menge: 60,000 t

**1.3.9 Planum herstellen**
StL-Nr. 18904109050201
Planum profilgerecht herstellen
in 'allen Bereichen wie Fahrbahn, Gehweg, unter neuen Randeinfassunge, Rasengittersteine und dergleichen'
max. Abweichung von der Sollhöhe +2/-2 cm.
Verformungsmodul EV2 mindestens 45 MPa.
Menge: 1840,000 m2

*Hinweis: Bodenaustausch unter Planum*
Bodenaustausch unter Planum
Bodenaustausch ist nur auf Anordnung durch den AG
durchzuführen

**1.3.10 Boden lösen, Bodenaustausch, zwischenlagern**
Boden bzw. Fels profilgerecht oder nach Unterlagen
des AG lösen, laden, fördern, ggf. profilgerecht
einbauen und verdichten.
Das Herstellen von Mulden und Gräben, sowie das
Herstellen von Ausrundungen an der Einschnittsoberkante oder am Dammfuß wird gesondert vergütet.
Boden des/der Homogenbereichs/e  'B 1 bis B 5 sowie Aushub aus Zufahrten und dergleichen, Zuordnungswert Belastung aus Bodengutachten Z 0 bis max. Z 1.1 aus allen Bereichen '
Beschreibung des Homogenbereichs nach Unterlagen
des AG.
aus 'Bodenaustausch unter Erdplanum unter geplanten Gehweg in Leithen in einer Stärke von 20 bis 30 cm, nur auf Anordnung durch den AG, der Bodenaustausch erfolgt zwischen und entlang von neu gebauten Kanälen'
Boden / Fels lösen und auf einer Zwischenlagerfläche des AG bzw. AN lagern.
Sofern augenscheinlich verdächtiges Material zum Vorschein kommt, das von den Homogenbereichen B 1 bis B 5 des Bodengutachtens abweicht, ist dieses im Rahmen dieser Position auf eigene Haufen zu lagern; z.B. Ziegelreste, Bauschutt und dergleichen.
Menge: 25,000 m3

**1.3.11 Untergrund.verb herstellen.**
StL-Nr. 18904110070002
Verbesserung von wenig tragfähigem Untergrund
profilgerecht oder nach Unterlagen des AG
herstellen. Material gleichmäßig verteilen
und einwalzen.
Zu verbessernde Fläche 'Bodenaustausch unter Erdplanum in allen Bereichen, nur auf Anordnung durch den AG''
Das Herstellen des Planums wird ggf. gesondert
vergütet.
Material 'Auffüllkies 0/56, gebrochenes Material, grobkörnig, mit maximal 10 Gew.- % Korn <= 0,063 mm; einschließlich Materiallieferung''
Abgerechnet wird nach Abtragsprofilen an der
Entnahmestelle.
Menge: 20,000 m3

**1.3.12 Untergrund.verb herstellen.**
StL-Nr. 18904110070002
Verbesserung von wenig tragfähigem Untergrund
profilgerecht oder nach Unterlagen des AG
herstellen. Material gleichmäßig verteilen
und einwalzen.
Zu verbessernde Fläche 'Bodenaustausch unter Erdplanum in allen Bereichen, nur auf Anordnung durch den AG''
Das Herstellen des Planums wird ggf. gesondert
vergütet.
Material 'Schroppen, Körnung 63/150 mm, einschließlich Materiallieferung''
Abgerechnet wird nach Abtragsprofilen an der
Entnahmestelle.
Menge: 10,000 m3

**1.3.13 Bett. Übersch. herstellen**
StL-Nr. 18904114
Zulage zum Einbau von Erdbaustoffen oder
Schichten ohne Bindemittel der OZ '904.110'
als Abdeckung/Überschüttung von
Geokunststoffen der OZ '904.301'
herstellen.
Abgerechnet wird die Fläche des Geokunststoffes
der zugehörigen OZ.
Menge: 50,000 m2

**1.3.14 Trennsch. aus Geot. u. Schütt. herst.**
StL-Nr. 1890430103010107
Trennschicht aus Geotextilien und Verbundstoffen
unter Schüttungen herstellen.
Trennschicht bei Teilbodenaustausch
aus Vliesstoff,
Geotextilrobustheitsklasse (GRK) 3,
verlegen 'Einbaubereich Bodenaustausch und Tieferkofferungen bei Bodenaustausch auf nicht tragfähigen Untergrund und dgl nur auf Anordnung durch den AG.  Eine Überlappung ist 50 cm breit auszuführen, die Überlappung ist einzukalkulieren.''
Menge: 50,000 m2

**1.3.15 Mehraufwand vorh. Leitungen**
StL-Nr. 1890411800080400
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'Stromkabel, 20 kV Kabel, Telekommunikationskabel, -bündel (DSL-Kabelbündel bis einschl. DN 110), Leerrohre bzw. Kabelrohre bis einschl. DN 110 oder dgl.. Die Leistung ist gesondert in Rechnung zu stellen.''
Verlauf der Leitung 'längs und quer''
Menge: 50,000 m

**1.3.16 Mehraufwand vorh. Bauwerke Schächte**
Mehraufwand bei der Ausführung der Abtrags- und
Verfüllarbeiten infolge von vorhandenen Bauwerken.
Schächte.
Menge: 1,000 St

**1.3.17 Mehraufwand vorh. Bauwerke Wasserschieber**
Mehraufwand bei der Ausführung der Abtrags- und
Verfüllarbeiten infolge von vorhandenen Bauwerken.
Hydranten- und Schieberkappen.
Menge: 2,000 St

**1.3.18 Mehraufwand vorh. Bauwerke Zaunsockel, Randeinf. etc.**
Mehraufwand bei der Ausführung der Abtrags- und
Verfüllarbeiten infolge von vorhandenen Bauwerken:
'Zaunsockel, Mauern,  Randeinfassungen (die
erhalten bleiben)  und dergleichen'
Menge: 70,000 m

#### Titel 1.4 Leitungsgräben, Baugruben, Bauwerkshinterfüllung

*Hinweis*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: Abrechnungsgrundlagen*
Hinweise für die Abrechnung
-Im Dammbereich und außerhalb der Verkehrsanlage
erfolgt die Abrechnung der Rohrgrabentiefe für den
Aushub entgegen DIN EN 1610 von OK Gelände, ggf. nach
Abtrag des Oberbodens bzw. der Straßenbefestigung bis
Bettungssohle.

-Im Einschnittbereich der Verkehrsanlage erfolgt die
Abrechnung der Rohrgrabentiefe für den Aushub entgegen
der DIN EN 1610 von OK Erdplanum (UK FSS) bis
Bettungssohle. Die Rohrgrabenbreite ist gemäß DIN EN 1610 abzurechnen.

Anschlussleitungen für Straßenabläufe:
-Im Bereich der Verkehrsanlage erfolgt für die
Anschlüsse der Straßenabläufe die Abrechnung der Rohrgrabentiefe für den Aushub entgegen der DIN EN 1610 ab Oberkante der ersten Lage der Frostschutzschicht (1. Lage 20 cm stark) bis Bettungssohle und für Sickerleitungen und Mehrzweckrohre ab OK Erdplanum (UK FSS) bis
Bettungssohle.

Die maßgebende Aushubtiefe je Kanalhaltung errechnet sich
durch Mittelung der Rohrgrabentiefen an den beiden
Kontrollschächten.

Beispiel für die Ermittlung der maßgebenden Aushubtiefe
und die Zuordnung zu einer bestimmten Position für eine
Haltung Länge L zwischen den Schächten A und B in
Straßenbereich (Dammbereich):

- Schachttiefe: Abrechnungstiefe nach Abzug von z.B.
25cm  Oberboden (im Beispiel Dammbereich)
Schacht A:  3,13m  3,13 - 0,25 = 2,88m
Schacht B:  1,93m  1,93 - 0,25 = 1,68m

Maßgebende Abrechnungstiefe für Haltung L:
(2,88 + 1,68)m / 2 = 2,28m

Die Ermittlung des gesamten Rohrgrabenaushubs V
zwischen den Schächten A und B erfolgt entsprechend der
Rohrgrabenbreite B und der Haltungslänge L nach ZTV-Wa.

V = 2,28m x B x L

Entsprechend der untenstehend aufgeführten Abstufung
des Rohrgrabenaushubs wird der gesamte Rohrgrabenaushub V der Position "über 1,75 bis 2,50m" zugeordnet.

Sohlenbreite (Abrechnungsbreite) der Gräben für Straßenablaufleitungen und Straßenentwässerungskanal OD 315 mm:
-bis einschließlich DN 50  Abrechnungsbreite 0,7m
-bis einschließlich DN 150  Abrechnungsbreite 0,8m
-bis einschließlich DN 250  Abrechnungsbreite 1,0 m
-bis einschließlich DN 400  Abrechnungsbreite d a + 0,8 m
(äußerer Rohrdurchmesser + 0,8 m)
-bis einschließlich DN 800  Abrechnungsbreite d a + 0,9m
Abrechnungsbreite Rohrgraben Wasserleitung bei Parallelverlegung
mit Kanälen im gleichen Rohrgraben: OD + 0,40 m.

*Hinweis: Mehraufwand Kabel bei Sickerungen*
Mehraufwand bei Sickerungen und Kabelverlegungen
Mehraufwendungen infolge querender oder längslaufender
vorhandener Leitungen bzw. Mehraufwendungen infolge von
Bauwerken  werden bei "Leitungsgraben herstellen für
Sickerungen und Kabelverlegungen" nicht gesondert vergütet. Die Mehraufwendungen sind in den Positionen des
Mehraufwandes bei den Bodenarbeiten für das Planum
einzukalkulieren.

**1.4.1 Entwässerungs-graben herst.**
StL-Nr. 1890510101050207
Entwässerungsgraben (Mulde, Vorflutgraben, Abfanggraben, Absturz, und dgl.)
profilgerecht oder nach Unterlagen des AG
herstellen.
Boden profilgerecht oder nach Unterlagen des AG lösen,
laden, fördern, ggf. einbauen und verdichten.
Boden des/der Homogenbereiches/e  B '1 bis B 5, Boden der Klasse 3 bis 5 und dergleichen, Zuordnungswert Belastung  Z 0 bis max. Z 1.1'
Beschreibung des Homogenbereichs nach Unterlagen
des AG.
Vorflutgraben
Breite m 'Gräben bei den Durchlasserneuerungen und -sanierungen im Gelände und dergleichen'
Tiefe m 'Stich von ca. 30 bis 50 cm tief. Graben räumen nur nach Anordnung des AG.'
Verwendung 'Boden / Fels lösen und auf einer Zwischenlagerfläche des AG bzw. AN lagern.
Sofern augenscheinlich verdächtiges Material zum Vorschein kommt, das von den Homogenbereichen B 1 bis B 5 des Bodengutachtens abweicht, ist dieses im Rahmen dieser Position auf eigene Haufen zu lagern; z.B. Ziegelreste, Bauschutt und dergleichen.'
Menge: 50,000 m3

**1.4.2 Leitungsgraben herstellen**
StL-Nr. 1890510301010307
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, Frostschutzschicht und dergleichen.'
Beschreibung des Homogenbereichs nach Unterlagen
des AG.
Grabentiefe bis 1,00 m,
für Sickerstränge mit Rohrleitung DN '100 bis DN 200'
mit max. Grabentiefe 0,5 m,
Abrechnungsbreite DN + 20 cm,
Boden 'lösen und auf einer Zwischenlagerfläche des AG bzw. AN lagern.
Sofern augenscheinlich verdächtiges Material zum Vorschein kommt, das von den Homogenbereichen B 1 bis B 5 des Bodengutachtens abweicht, ist dieses im Rahmen dieser Position auf eigene Haufen zu lagern; z.B. Ziegelreste, Bauschutt und dergleichen.'
Menge: 70,000 m3

**1.4.3 Leitungsgraben herstellen**
StL-Nr. 1890510301010507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, Frostschutzschicht und dergleichen.'
Beschreibung des Homogenbereichs nach Unterlagen
des AG.
Grabentiefe bis 1,00 m,
für Rohrleitungen DN '100 bis DN 200 Straßenablaufleitungen, Sanierung der Durchlässe DN 300 bis DN 600 und dergleichen'
Rohrmaterial 'PP-Rohre für Entwässerung der Straße'
Boden 'lösen und auf einer Zwischenlagerfläche des AG bzw. AN lagern.
Sofern augenscheinlich verdächtiges Material zum Vorschein kommt, das von den Homogenbereichen B 1 bis B 5 des Bodengutachtens abweicht, ist dieses im Rahmen dieser Position auf eigene Haufen zu lagern; z.B. Ziegelreste, Bauschutt und dergleichen'
Menge: 140,000 m3

**1.4.4 Leitungsgraben herstellen**
StL-Nr. 1890510301020507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, Frostschutzschicht und dergleichen.'
Beschreibung des Homogenbereichs nach Unterlagen
des AG.
Grabentiefe über 1,00 m bis 1,75 m,
für Rohrleitungen DN '100 bis DN 200 Straßenablaufleitungen, Sanierung der Durchlässe DN 300 bis DN 600 und dergleichen'
Rohrmaterial 'PP-Rohre für Entwässerung der Straße'
Boden 'lösen und auf einer Zwischenlagerfläche des AG bzw. AN lagern.
Sofern augenscheinlich verdächtiges Material zum Vorschein kommt, das von den Homogenbereichen B 1 bis B 5 des Bodengutachtens abweicht, ist dieses im Rahmen dieser Position auf eigene Haufen zu lagern; z.B. Ziegelreste, Bauschutt und dergleichen'
Menge: 160,000 m3

**1.4.5 Leitungsgraben herstellen**
StL-Nr. 1890510301030507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, Frostschutzschicht und dergleichen.'
Beschreibung des Homogenbereichs nach Unterlagen
des AG.
Grabentiefe über 1,75 m bis 3,00 m,
für Rohrleitungen DN '100 bis DN 200 Straßenablaufleitungen, Sanierung der Durchlässe DN 300 bis DN 600 und dergleichen'
Rohrmaterial 'PP-Rohre für Entwässerung der Straße'
Boden 'lösen und auf einer Zwischenlagerfläche des AG bzw. AN lagern.
Sofern augenscheinlich verdächtiges Material zum Vorschein kommt, das von den Homogenbereichen B 1 bis B 5 des Bodengutachtens abweicht, ist dieses im Rahmen dieser Position auf eigene Haufen zu lagern; z.B. Ziegelreste, Bauschutt und dergleichen'
Menge: 65,000 m3

**1.4.6 Leitungsgraben Entwässerungskanal OD 315mm bis 1,25m herstellen**
Leitungsgraben einschließlich Verbau, für Entwässerungskanal OD 315 mm herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, durchnässter Boden der Klasse 3 bis 5, Frostschutzschicht und dergleichen.'
Beschreibung des Homogenbereichs nach Unterlagen
des AG.
Maßgebende Aushubtiefe bis 1,25 m entsprechend Vorbemerkung "Abrechnungsgrundlagen"
für Rohrleitungen OD 315 mm in Leithen
Rohrmaterial 'PP-Rohre für Straßenentwässerungskanal'
Boden 'lösen und auf einer Zwischenlagerfläche des AG bzw. AN lagern.
Sofern augenscheinlich verdächtiges Material zum Vorschein kommt, das von den Homogenbereichen B 1 bis B 5 des Bodengutachtens abweicht, ist dieses im Rahmen dieser Position auf eigene Haufen zu lagern; z.B. Ziegelreste, Bauschutt und dergleichen'
Menge: 40,000 m3

**1.4.7 Leitungsgraben Entwässerungskanal OD 315mm über 1,25-1,75m herstellen**
Leitungsgraben einschließlich Verbau, für Entwässerungskanal OD 315 mm herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, durchnässter Boden der Klasse 3 bis 5, Frostschutzschicht und dergleichen.'
Beschreibung des Homogenbereichs nach Unterlagen
des AG.
Maßgebende Aushubtiefe über 1,25 m bis 1,75 m  entsprechend Vorbemerkung "Abrechnungsgrundlagen"
für Rohrleitungen OD 315 mm in Leithen
Rohrmaterial 'PP-Rohre für Straßenentwässerungskanal'
Boden 'lösen und auf einer Zwischenlagerfläche des AG bzw. AN lagern.
Sofern augenscheinlich verdächtiges Material zum Vorschein kommt, das von den Homogenbereichen B 1 bis B 5 des Bodengutachtens abweicht, ist dieses im Rahmen dieser Position auf eigene Haufen zu lagern; z.B. Ziegelreste, Bauschutt und dergleichen'
Menge: 86,000 m3

**1.4.8 Leitungsgraben Entwässerungskanal OD 315mm über 1,75-3,00m herstellen**
Leitungsgraben einschließlich Verbau, für Entwässerungskanal OD 315 mm herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, durchnässter Boden der Klasse 3 bis 5, Frostschutzschicht und dergleichen.'
Beschreibung des Homogenbereichs nach Unterlagen
des AG.
Maßgebende Aushubtiefe über 1,75 m bis 3,0 m  entsprechend Vorbemerkung "Abrechnungsgrundlagen"
für Rohrleitungen OD 315 mm in Leithen
Rohrmaterial 'PP-Rohre für Straßenentwässerungskanal'
Boden 'lösen und auf einer Zwischenlagerfläche des AG bzw. AN lagern.
Sofern augenscheinlich verdächtiges Material zum Vorschein kommt, das von den Homogenbereichen B 1 bis B 5 des Bodengutachtens abweicht, ist dieses im Rahmen dieser Position auf eigene Haufen zu lagern; z.B. Ziegelreste, Bauschutt und dergleichen'
Menge: 28,000 m3

**1.4.9 Zulage zu Leitungsgraben herstellen, Bodenkl. 6**
Zulage zu Positionen "Leitungsgraben"  herstellen für Fels lösen im Rohrgraben der Bodenklasse 3 bis 5.
Vergütet wird der Mehraufwand für erschwertes Lösen und Weiterverwenden.
bei Boden der Klasse 6. DIN 18300
Menge: 10,000 m3

**1.4.10 Boden unter Auflagersohle von Kanalleitungen ausheben**
Boden unter der Auflagersohle von Kanalleitungen
einschl. Verbau DIN 18303 profilgerecht ausheben, mit
Behinderung durch Ver- und Entsorgungsleitungen.
Aushubtiefe in m: in allen Tiefenstufen
Sohlenbreite der Gräben in m entsprechend Vorbemerkung zu Rohrgraben,
Boden der Homogenbereiche B 1 bis B 5, Zuordnungswert Belastung  aus Bodengutachten Z 0 bis max. Z 1.1,  Boden der Klasse 3 bis 5 und durchnäßter Boden der
Bodenklasse 3-5.
Ausbau Höhe von 0,20m bis 0,30m im Mittel 0,25m.
Ausführung nur auf Anordnung der Bauleitung.
Die Tiefenstaffelung bei der Abrechnung der
Kanalhaltung bleibt davon unberührt. die Tieferführung
des Verbaues ist in diese Position einzurechnen.
Boden 'lösen und auf einer Zwischenlagerfläche des AG bzw. AN lagern.
Sofern augenscheinlich verdächtiges Material zum Vorschein kommt, das von den Homogenbereichen B 1 bis B 5 des Bodengutachtens abweicht, ist dieses im Rahmen dieser Position auf eigene Haufen zu lagern; z.B. Ziegelreste, Bauschutt und dergleichen'
Menge: 10,000 m3

**1.4.11 Füllmaterial unter Kanalsohle, Bodenaustausch, Schroppen**
Füllmaterial unter Kanalsohle als Bodenaustausch,  profilgerecht, in Leitungsgräben mit vom AN zu  liefernden Stoff: Schroppen, Körnung 63/150 mm,  einbauen und verdichten.  Einbauhöhe in 0,20m bis 0,30m im Mittel 0,25m.  Erschwernisse z.B. aufgrund Verbau sind in den EP einzurechnen.
Nur auf Anordnung durch den AG. Abrechnung nach von AG anerkannte Lieferscheine.
Menge: 5,000 m3

**1.4.12 Füllmaterial unter Kanals. als Bodenaust., Boden lief. Auffüllkies**
Füllmaterial unter Kanalsohle als Bodenaustausch,  profilgerecht, in Leitungsgräben, mit vom AN zu  liefernden Stoff: Kies-Sand-Gemisch nach DIN 18196
(GW oder GI) nach DIN 18196 einbauen und verdichten.  Einbauhöhe in 0,20m bis 0,30m im Mittel 0,25m.  Erschwernisse z.B. aufgrund Verbau sind in den EP einzurechnen.
Nur auf Anordnung durch den AG.
Menge: 5,000 m3

**1.4.13 Geotextil aus Vlies liefern und verlegen GRK III im Kanalgraben**
Geotextil aus Vlies liefern und verlegen. Erschwernisse  beim Überschütten des Geotextils sind einzurechnen.  (Klasseneinteilung gemäß "Merkblatt für die Anwendung  von Geotextilien im Erdbau", Ausgabe 1994). Geotextil  als Trennlage zwischen anstehenden Boden und eingebrachten Bodenaustausch bzw.  Rohrauflager im Kanalgraben (Erschw. f. Verl. im Graben  einschließlich seitliches Hochziehen ist  miteinzurechenen), Geotextilrobustheitsklasse GRK III,  Stempeldruckkraft >= 1,5 kN, Masse pro Flächeneinheit  >= 150 g/m2 zwischen feinkörnigen Böden und grob- bzw.  gemischtkörnigen Böden mit über 40 % Steinen.
Menge: 50,000 m2

**1.4.14 Füllmaterial Leitungszone für Entwässerungskanal OD 315 mm**
Kiessand 0/22 mm sortiert und gewaschen
Hinterfüllung und Überschüttung bis 30 cm über  Rohrscheitel für Kanalrohre für Entwässerungskanal OD 315 mm
vom AN zu liefern und einbringen,  einschließlich aller Erschwernisse,
z.B. durch vorhandenen Verbau
Menge: 75,000 m3

**1.4.15 Leitungsgrabenverf. oberhalb Leitungs-zone Kanal OD 315 mm herst.**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 3,0 m,
Kies-Sand-Gemisch nach DIN 18196
(GW oder GI) liefern, einbauen und verdichten.
für Straßenentwässerungskanal OD 315 mm
Menge: 55,000 m3

**1.4.16 Leitungsgrabenverf. oberhalb Leitungs-zone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 2,00 m,
Kies-Sand-Gemisch nach DIN 18196
(GW oder GI) liefern, einbauen und verdichten.
Straßenabläufe, Durchlässe und dergleichen
Menge: 150,000 m3

**1.4.17 Dichtungsschürze aus Ton oder Magerbeton**
Dichtungsschürze aus Tonschlägen oder Magerbetonschotten an den Schächten liefern und einbauen.
Verfüllen, profilgerecht, von Leitungsgräben, mit Verbau, mit von AN zu liefernden Stoff, aus Ton oder Magerbeton zwischen Schachtwand und anstehender senkrechter Baugrubenwand / Erdreich, Länge ca. 0,5 m, zur Verhinderung von Schichtenwasserbewegungen im Kanalgraben.
Höhe nach Anordnung, diese Position erfolgt nur auf Anordnung durch den AG.
Menge: 1,000 m3

*Hinweis: Mehraufwand bei Baugruben*
Der Mehraufwand bei Baugruben infolge vorhandener Leitungen wird auch mit den nachfolgenden Positionen vergütet für Mehraufwand bei Leitungsgräben..

**1.4.18 Mehraufwand vorh. Leitungen bei Leitungsgräben und dgl.**
Mehraufwand bei der Herstellung von Leitungsgräben
und Leitungsgrabenverfüllungen
in Folge von vorhandenen Leitungen, die näher als
50 cm am Leitungsgraben liegen, sofern kein anderer
Abstand angegeben ist.
Die einschlägigen Vorschriften sind zu beachten.
Auch bei parallel laufenden Leitungen wird die Position
unabhängig vom Achsabstand einmal je Leitung
abgerechnet.
Abgerechnet wird in der Achse der jeweiligen Leitung.
Spartenträger 'Telekom, Bayernwerk, Gemeinde oder dgl. bei der Herstellung von Leitungsgräben'
Die Leistung ist gesondert in Rechnung zu stellen.
Leitung = 'Stromkabel, Telekommunikationskabel, -bündel
(DSL-Kabelbündel bis einschl. DN 110), Leerrohre bzw.
Kabelrohre bis einschl. DN 110, Wasserleitung DN 150 oder dgl.'
Verlauf der Leitung 'längs- und querlaufend'
Menge: 120,000 m

**1.4.19 Mehraufwand vorh. Leitungen unter Rasengitterstreifen etc.**
Mehraufwand bei der Herstellung von Leitungsgräben
und Leitungsgrabenverfüllungen
in Folge von vorhandenen Leitungen, die näher als
50 cm am Leitungsgraben liegen, sofern kein anderer
Abstand angegeben ist.
Die einschlägigen Vorschriften sind zu beachten.
Auch bei parallel laufenden Leitungen wird die Position
unabhängig vom Achsabstand einmal je Leitung
abgerechnet.
Abgerechnet wird in der Achse der jeweiligen Leitung.
Spartenträger 'Telekom, Bayernwerk oder dgl. bei der Herstellung der Rasengitterstreifen und Anpassen der vorhandenen Rinnen und Mulden an die neue Straßenhöhe. Der senkrechte Abstand von Unterkante Baugrubenaushub bis OK Kabel ist streckenweise nur knapp unter 50 cm.'
Die Leistung ist gesondert in Rechnung zu stellen.
Leitung = 'Stromkabel, Telekommunikationskabel, -bündel
(DSL-Kabelbündel bis einschl. DN 110), Leerrohre bzw.
Kabelrohre bis einschl. DN 110, Wasserleitung DN 150 oder dgl.'
Verlauf der Leitung 'längs- und querlaufend'
Menge: 2600,000 m

**1.4.20 Baugrube herstellen**
StL-Nr. 1890520101010204
Baugrube für kleinere Bauteile, wie Mauern, Sockel,
Treppen, Schächte und dgl. herstellen.
Boden lösen und laden.
Bauteil(e) 'Rasengittersteine entlang Fahrbahn, Mulden, Rinnen und dergleichen'
Boden des/der Homogenbereiches/e  B 'B 1 bis B 5, Zuordnungswert Belastung  aus Bodengutachten Z 0 bis max. Z 1.1,  Boden der Klasse 3 bis 5, Frostschutzschicht und dergleichen.'
Beschreibung des Homogenbereichs nach Unterlagen
des AG.
Tiefe bis 1,25 m,
Aushub in offener Baugrube.
Boden 'lösen und auf einer Zwischenlagerfläche des AG bzw. AN lagern. Beim Baugrubenaushub für Rasengitter ist hauptsächlich ein Einbau seitlich im Bankett und Böschung durchzuführen gemäß nachfolgender Position.
Sofern augenscheinlich verdächtiges Material zum Vorschein kommt, das von den Homogenbereichen B 1 bis B 5 des Bodengutachtens abweicht, ist dieses im Rahmen dieser Position auf eigene Haufen zu lagern; z.B. Ziegelreste, Bauschutt und dergleichen'
Menge: 70,000 m3

**1.4.21 Baugrube herstellen**
StL-Nr. 1890520101010204
Baugrube für kleinere Bauteile, wie Mauern, Sockel,
Treppen, Schächte und dgl. herstellen.
Boden lösen und laden.
Bauteil(e) 'Rasengittersteine entlang Fahrbahn, Mulden, Rinnen und dergleichen'
Boden des/der Homogenbereiches/e  B 'B 1 bis B 5, Zuordnungswert Belastung  aus Bodengutachten Z 0 bis max. Z 1.1,  Boden der Klasse 3 bis 5, Frostschutzschicht und dergleichen.'
Beschreibung des Homogenbereichs nach Unterlagen
des AG.
Tiefe bis 1,25 m,
Aushub in offener Baugrube.
Boden 'lösen und in den anliegenden Banketten und in Teilstrecken in den Böschungen einbauen und verdichten. Zwischenlagerung und Längstransport ist einzukalkulieren.'
Menge: 200,000 m3

**1.4.22 Suchschlitz herstellen**
StL-Nr. 1890511101080304
Suchschlitz zur Feststellung der Lage von Kabeln,
Leitungen und dgl. herstellen.
Lage nach Angabe des AG.
Homogenbereich(e) nach Unterlagen des AG.
Spartenträger 'Telekom, Bayernwerk, Gemeinde oder dgl.'
Die Leistung ist gesondert in Rechnung zu stellen.
Leitungsart 'Stromkabel, Fernmeldekabel bzw. -bündel, Kanal, Wasserleitungen, oder dgl. Breite Suchschlitze max. 0,50 m'
Tiefe m 'bis 1,75'
Boden 'wieder einbauen und verdichten nicht brauchbares Material in Eigentum des AN übernehmen und einer Verwertung entsprechend der Belastungsklasse Z 1.1 zuführen.'
Menge: 20,000 m3

*Hinweis: Hinweis Kabelarbeiten*
Hinweis Kabelarbeiten
Nachfolgende Positionen beinhalten eventuelle
Arbeiten an den Beleuchtungskabeln, Stromkabel von
Bayernwerk  und Telekomkabel.
Eventuelle Lieferung der Kabel, Rohre, Trassenband und
Verteilerkasten erfolgt bauseits durch Bayernwerk,
Telekom bzw. das Versorungsunternehmen.
Die Materialanforderung hat durch den AN frühzeitig (3
Wochen vorher) zu erfolgen.
Der Kabelgraben für ein Leerrohr OD 110 mm,
das die Gemeinde verlegen lässt im Ortsbereich Reckendorf wird mit einer Breite des Kabelrohrgrabens von 40cm vergütet. Das Leerrohr ist seitlich bzw. unter den zu erneuernden Betonspitzgräben zu verlegen.

*Hinweis: Kabelarbeiten*
Kabelarbeiten
Vorbemerkungen Kabelarbeiten

Allgemein:

Für die Erdkabel reicht eine Grabenbreite von 10cm
aus. Zu Starkstromkabel ist ein Abstand von 10cm
einzuhalten.Diesbezügliche Festlegungen der DIN VDE
0800 Teil 4 (Fernmeldetechnik, Errichten von
Fernmeldelinien) sind zu beachten.

Im Straßenbaubereich wird aus funktionalen Gründen eine
Grabentiefe ab Planum von mindestens 10cm vorgesehen,
damit die Erdkabel in dieser Schichtdicke i. d. R. mit
Sand eingebettet werden können.

Außerhalb des Straßenbaubereiches ist aus dem
Schutzinteresse heraus eine Grabentiefe von mindestens
40cm einzuhalten. Die grundsätzlichen Richtlinien der
DIN 1998 (Unterbringung von Leitungen und Anlagen in
öffentlichen Flächen) sind zu beachten.

Zweckmäßigerweise werden Straßenquerungen mittels Rohre
hergestellt, damit zum einen die Arbeiten an der
Fahrbahn unabhängig von den Kabelverlegearbeiten
fortgeführt werden können und zum Anderen einer
möglichen Kabelbeschädigung durch den
Baustellenverkehr vermieden wird.

Montagegruben sind Grabenverbreiterungen auf die
Abmessung 80cm x 100cm und Vertiefung um 20cm gegenüber
der Grabensohle. Sie können nicht zeitgleich mit den
Gräben verfüllt werden. Beim Verfüllen ist eine
Sandbettung von 20cm für die Muffen herzustellen.

Die Erdkabel sind in einem Sandbett mit mindestens 10cm
Überdeckung zu verlegen.

30 cm über den Erdkabeln / Rohren ist in allen Gräben
ein Trassenband mittig auszulegen.

Die angegebenen Mengen beruhen auf derzeitigen
Erkentnissen über eine koordinierte Bauausführung.
Sie können sich durch besondere Umstände der konkreten
Baustellensituation noch ändern z. B. durch abweichende
Trassenwahl.

**1.4.23 Leitungsgraben herstellen**
StL-Nr. 1890510301010707
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, Frostschutzschicht und dergleichen.'
Beschreibung des Homogenbereichs nach Unterlagen
des AG.
Grabentiefe bis 1,00 m,
für 'Kabelleerrohre und dergleichen. Die Abrechnungsbreite ist in Kabelgräben in der Regel bei mehreren Kabel 0,10 m, in
Abstimmung mit den jeweiligen Spartenbetreiber.
Mehrbreite des Kabelrohrgrabens bei Mitverlegung des
Kabelleerrohres bis OD 110 mm von 15 cm. Bei Einzelverlegung des Leerrohres wird die Breite des Kabelrohrgrabens mit 40cm vergütet.'
Boden 'lösen und auf einer Zwischenlagerfläche des AG bzw. AN lagern.
Sofern augenscheinlich verdächtiges Material zum Vorschein kommt, das von den Homogenbereichen B 1 bis B 5 des Bodengutachtens abweicht, ist dieses im Rahmen dieser Position auf eigene Haufen zu lagern; z.B. Ziegelreste, Bauschutt und dergleichen'
Menge: 10,000 m3

**1.4.24 Leitungsgraben herstellen**
StL-Nr. 1890510301010707
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, Frostschutzschicht und dergleichen.'
Beschreibung des Homogenbereichs nach Unterlagen
des AG.
Grabentiefe bis 1,00 m,
für 'Kabelleerrohre und dergleichen. Die Abrechnungsbreite ist in Kabelgräben in der Regel bei mehreren Kabel 0,10 m, in
Abstimmung mit den jeweiligen Spartenbetreiber.
Mehrbreite des Kabelrohrgrabens bei Mitverlegung des
Kabelleerrohres bis OD 110 mm von 15 cm. Bei Einzelverlegung des Leerrohres wird die Breite des Kabelrohrgrabens mit 40cm vergütet.'
Boden 'lösen, gegebenenfalls zwischenlagern, laden,
fördern und einbauen in Kabelgräben'
Menge: 5,000 m3

**1.4.25 Füllmaterial Sand Bettung und Überschüttung für Kabelgraben**
Füllmaterial Leitungszone für Kabelgraben, liefern und
einb. Sandumhüllung 0/5 mm sortiert und gewaschen
Bettung, Hinterfüllung und
Überschüttung bis 20 cm über
Kabel- Telekom, Strom-, Kabelleerrohr und dgl.
vom AN zu liefern und einbringen,
einschließlich aller Erschwernisse,
Menge: 10,000 m3

**1.4.26 Freigelegte Leitung oder Kabel aufnehmen, wieder verlegen**
Freigelegte Leitung (Leerrohre bis einschl. DN 80) oder
Kabel aus bestehender Lage
aufnehmen im Zuge der Auskofferungsarbeiten, seitlich
zwischenlagern, sichern und in neuem
Kabelgraben wieder verlegen. Die Herstellung der
Bettung und die Verfüllung der Leitungszone sowie das
Liefern und Verlegen des Trassenwarnbandes werden
gesondert vergütet.
Abrechnung nach Länge der Leitung oder des Kabels.
Menge: 40,000 m

**1.4.27 Trassenwarnband liefern und verlegen**
Verlegen eines Trassenwarnband in den Kabelgräben,
mittig über den Kabeln, einschließlich Lieferung
20 cm über Kabel
Menge: 50,000 m

#### Titel 1.5 Wasserhaltung

*Hinweis: Vorbemerkung Wasserhaltung*
Die zur Wasserhaltung eingesetzten Pumpen sind mit einem
Betriebsstundenzähler auszustatten.
Die Betriebsstunden sind täglich in ein Betriebsstundenbuch
einzutragen und von der Bauüberwachung anerkennen zu lassen.
Nur anerkannte Betriebsstunden werden vergütet.

Bei Verwendung von nicht wasserdichten Verbauarten
für Rohrgräben und Baugrube Pumpwerk werden eventuell
entstehende Mehraufwendungen für die Wasserhaltung
nicht vergütet, siehe auch Rohrgraben herstellen und
Baugrube Pumpwerk herstellen.

Die Pumpen sind mit Schwimmerschaltung zu versehen,
damit kein Leerlauf stattfindet.

Das gepumpte Wasser ist vor Einleitung in den Vorfluter
oder den Regenwasserkanälen in einem dafür geeigneten
Absetzcontainer von Feinteilen zu reinigen.
Die Vorhaltung und der Betrieb, sowie das Umsetzen
dieser Absetzanlage ist einzukalkulieren.

Dieser Titel beinhaltet viele Bedarfspositionen. Die Mengen dieser Positionen können jedoch ganz oder teilweise entfallen.

**1.5.1 Zuschlag für Erschwernis aufgrund Oberflächenwasser**
Zuschlag für Erschwernis bei den Baumaßnahmen für Oberflächenwasser aus dem Gelände und von der Gemeindestraße und Straßengräben entlang der Gemeindestraße.
Zur Vermeidung von Schäden oder Verunreinigungen hat der AN  geeignete Vorkehrungen zu treffen!
Mit dieser Position werden alle Leistungen vergütet, wie z.B. Erstellen von kleinen provisorischen Rückhaltungen durch Gräben, kleine Becken und Schlitze im Erdreich oder dgl., Oberflächenwasser mit Dreck und Schlamm muss eine Absetzmöglichkeit erhalten, bevor das Wasser in den Vorfluter geleitet wird.
Bei Trockenwetter ist nur mit sehr wenig Wasserfluß zu rechnen.
Das anfallende Wasser muss im Zuge der Baumaßnahme immer abgeleitet werden.
Starkregenereignisse sind zu berücksichtigen.
Mit der Pauschale sind alle Erschwernisse, die sich
im Zuge der provisorischen Wasserhaltung ergeben abgegolten (provisorische Gräben, etc.).
Der Baubetrieb ist auf die leichte Hanglage und diese Erschwernisse abzustimmen.
Menge: 1,000 Psch

**1.5.2 Pumpensumpf herst.beseit. in Baugrube F bis 0,50m2**
Pumpensumpf
herstellen und beseitigen,
innerhalb 'der Baugrube des Kanales`,
Ausführung ' z.B. Kunststoffrohr geschlitzt DN 600',
einschl. des erf. Erdaushubs und der Wiederverfüllung,
Abteuftiefe 'ca. 1,00m unter Baugrubensohle',
lichter Sohlenquerschnitt bis 0,50 m2.
Anfallende Bodenmassen
werden Eigentum des AN und sind zu beseitigen.
Menge: 5,000 St

**1.5.3 Sickerl. K-Filterr. NW 100 T 0,30-0,50m B bis 0,30m**
Sickerleitung
mit Anschluß an Pumpensumpf herstellen,
innerhalb 'von Baugruben, Behinderung durch Verbau',
aus geschlitzten Kunststoff-Filterrohren
NW 100,
einschl. des erf. Erdaushubs und der Wiederverfüllung,
Grabentiefe über 0,30 bis 0,50 m.
Sohlenbreite bis 0,30 m.
Filterummantelung 'Filterkies bei Entwässerungsmaßnahmen unter Rohrauflager : Frostschutzkies mit geringem Sandanteil Feinkornanteil < 5 Massenprozent, Sandanteil < 15 Massenprozent Verdichtungsgrad Dpr >=100%, bzw. Rollkies 8/ 16mm'.
Anfallende Bodenmassen werden Eigentum des AN und sind zu beseitigen. Sickerleitung nach Beendigung der Wasserhaltung mit Dichtungsmasse verfüllen. Der Sickergraben ist im Abstand von max. 30m stellenweise mit bindigem Bodenmaterial auf eine Länge von ca. 0,5m zu verfüllen, damit die Sickerwirkung nach Beendigung der Wasserhaltung nicht mehr funktioniert. Auch die Sickerleitung ist nach Beendigung der Baumaßnahme komplett zu verschließen (z.B. T-Stücke und Rohre einbauen für spätere Verfüllung) .
Menge: 50,000 m

**1.5.4 Pumpe m.E-Motor f.Sümpfe bis 10m3/h geo.FH 7,5-10m**
Pumpe mit Elektromotor
'ein-, aus-, umbauen und vorhalten',
für Pumpensümpfe.
Fördermenge bis 10 m3/h.
Geodätische Förderhöhe über 7,50 bis 10,00 m.
Leitungen aus Schläuchen, Länge über 30 bis 50 m.
Menge: 2,000 St

**1.5.5 Betrieb Pumpe m.E-Motor bis 10 m3/h**
Betrieb der vorbeschriebenen
Pumpen (je Pumpensatz) mit Elektromotor,
Fördermenge bis 10 m3/h,
Abrechnung Stück x Stunde (Sth).
Menge: 120,000 h

**1.5.6 Stromvert. aufst.u.abbauen erf.Anschl.**
Stromverteileranlage
aufstellen und abbauen,
betriebsfertig installiert für vorbeschriebene
Wasserhaltungsanlage.
Anschlußmöglichkeiten in der erforderlichen Anzahl.
Menge: 5,000 St

#### Titel 1.6 Straßen- und Brückenentwässerung

*Hinweis*
StL-Nr. 18909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

*Hinweis: Sickerleitung*
Eine Sickerleitung wird nur bei Bedarf und Anordnung durch den AG eingebaut.

**1.6.1 Sickerstr. mit Rohrleitung herstellen**
StL-Nr. 1890910206030204
Sickerstrang mit Rohrleitung aus Kunststoffrohren nach DIN 4262-1 einschließlich Bettung
bis zum Beginn der Sickerschlitze, Seitenverfüllung
und Abdeckung mindestens 30 cm über Rohrscheitel
herstellen.
Der Aushub wird gesondert vergütet.
Die Oberfläche der Bettung ist mit einer zum Rohr
hinweisenden Neigung auszubilden und zu glätten.
Rohrleitung DN '100, Sickerstrangbreite 30 cm, -tiefe
in der Regel 40 cm'
Leitungsgraben 'laut Regelquerschnitt, in der Regel
zwischen Fahrbahn und Gehweg'
kreisrundes Teilsickerrohr, Typ R2, Perforationsart LP,
Bettung Typ 3 aus feinkörnigem Boden,
der Bodengruppen TL, TM. Boden liefern.
Seitenverfüllung und Abdeckung 'Rollkies 8/16 mm,
einschließlich Lieferung'
Menge: 85,000 m

**1.6.2 Sickerstr. mit Rohrleitung DN 200 herstellen**
Sickerstrang mit Rohrleitung aus Kunststoffrohren nach DIN 4262-1 einschließlich Bettung
bis zum Beginn der Sickerschlitze, Seitenverfüllung
und Abdeckung mindestens 30 cm über Rohrscheitel
herstellen.
Der Aushub wird gesondert vergütet.
Die Oberfläche der Bettung ist mit einer zum Rohr
hinweisenden Neigung auszubilden und zu glätten.
Rohrleitung DN '200, Sickerstrangbreite 40 cm, -tiefe
in der Regel 50 cm'
Leitungsgraben 'unter Granitdreizeiler entlang Straße von Bau-km ca. 1+017 beim Perlbach bis ca. 1+140  zur Entwässerung des Schichtenwassers aus der Böschung'
kreisrundes Teilsickerrohr / Mehrzweckrohr, Typ R2, Perforationsart LP,
Bettung Typ 3 aus feinkörnigem Boden,
der Bodengruppen TL, TM. Boden liefern.
Seitenverfüllung und Abdeckung 'Rollkies 8/16 mm,
einschließlich Lieferung'
Menge: 130,000 m

**1.6.3 Übergangsstücke Sickerleitung auf PP DN 100**
Übergangsstücke von der Sickerleitung DN 100
aus HD-PE (Teilsickerrohr)
auf ein PP-Rohr DN 100 bzw. DN 150
liefern und einbauen
Menge: 3,000 St

**1.6.4 Geotextil für Sickerstrang mit Sickerrohrleitung DN 100**
Geotextil aus genadeltem Polyester- oder
Polypropylenvlies liefern und nach ''Merkblatt für die
Anwendung von Geotextilien und Geogittern im Erdbau des
Straßenbaus 'verlegen. Verlegehinweise und
Einbauvorschriften des Herstellers sind zu beachten.
Überlappungen werden nicht gesondert vergütet.
Erschwernisse beim Überschütten des Geotextiles sind
einzurechnen.
Geotextil als Filter für Sickerstränge,
Masse pro Flächeneinheit > ' 250' g/m2 (=GRK '4'),
Abrechnung nach Länge des Sickerstranges.
Für Sickerstrang mit Sickerrohrleitung DN 100 gemäß
Regelzeichnung 'Sickerstrang 40 cm tief und 30 cm breit
= 1,40 m2/lfm, Überlappung ist einzukalkulieren'
Menge: 85,000 m

**1.6.5 Geotextil für Sickerstrang mit Sickerrohrleitung DN 200**
Geotextil aus genadeltem Polyester- oder
Polypropylenvlies liefern und nach ''Merkblatt für die
Anwendung von Geotextilien und Geogittern im Erdbau des
Straßenbaus 'verlegen. Verlegehinweise und
Einbauvorschriften des Herstellers sind zu beachten.
Überlappungen werden nicht gesondert vergütet.
Erschwernisse beim Überschütten des Geotextiles sind
einzurechnen.
Geotextil als Filter für Sickerstränge,
Masse pro Flächeneinheit > ' 250' g/m2 (=GRK '4'),
Abrechnung nach Länge des Sickerstranges.
Für Sickerstrang mit Sickerrohrleitung DN 200 gemäß
Regelzeichnung 'Sickerstrang 50 cm tief und 40 cm breit
= 1,80 m2/lfm, Überlappung ist einzukalkulieren'
Menge: 130,000 m

**1.6.6 Rollkies für Rigole liefern und einbauen**
Rollkies für Sickerpackung liefern und einbauen oberhalb ca. 20 cm über OK Mehrzweckrohr DN 200.
Grabenbreite ca. 0,5 m,
Der Rollkies ist gleichzeitig mit der Bodenauffüllung des Rohrgrabens für das Mehrzweckrohr einzubauen (evtl. Stellbretter verwenden).
Vergütet wird der Mehrverbrauch zur Position Sickerstrang mit Rohrleitung DN 200 Mehrzweckrohr.
Einbauhöhe ca. 20 cm bis 30 cm,
Lieferkörnung 8/16 mm, Rundkorn
Nachweis mit vom AG anerkannten Lieferscheinen
Menge: 17,000 m3

**1.6.7 Rohrleitung aus Kunststoff ausbauen bis einschl. DN 150**
Rohrleitung aus Beton-, Kunststoff-, Asbestzement-,
Steinzeugrohren und dgl. ggf. einschl. Auflager
und  Ummantelung aus Beton ausbauen.
Die Herstellung des Leitungsgrabens bis Oberkante
Rohrleitung bzw. Ummantelung wird gesondert vergütet.
Zusätzliche Erdarbeiten in der verbliebenen Leitungszone gehören zum Leistungsumfang.
Größe und Art der Bettung 'Kies-Sand'
Größe und Art der Ummantelung 'Kies-Sand'
Rohrleitung aus Kunststoffrohren mit Muffe und
Dichtelementen,
bis DN 150,
Fließsohlentiefe über 1,25 m bis 1,75 m
Rohre und übriges Abbruchmaterial in Eigentum des
AN übernehmen und einer Entsorgung nach Wahl
des AN zuführen.
Menge: 25,000 m

**1.6.8 Rohrleitung aus Beton ausbauen DN 150 bis einschl. DN 300, entfernen**
Rohrleitung aus Beton-, Kunststoff-, Asbestzement-,
Steinzeugrohren und dgl. ggf. einschl. Auflager
und  Ummantelung aus Beton ausbauen.
Die Herstellung des Leitungsgrabens bis Oberkante
Rohrleitung bzw. Ummantelung wird gesondert vergütet.
Zusätzliche Erdarbeiten in der verbliebenen Leitungszone gehören zum Leistungsumfang.
Größe und Art der Bettung 'Beton'
Größe und Art der Ummantelung 'Rohrleitung aus Beton ausbauen DN 150 bis einschl. DN 300, entfernen
Betonrohrlängen DN 300 für Sanierung bzw. Ausbau von Durchlässen von 2m bis 13 m, im Mittel ca. 7 m Einzellänge'
Rohrleitung kreisförmig mit Nut und Falz,
über DN 150 bis DN 300,
Fließsohlentiefe bis 1,25 m
Rohre und übriges Abbruchmaterial in Eigentum des
AN übernehmen und einer Entsorgung nach Wahl
des AN zuführen.
Menge: 80,000 m

**1.6.9 Rohrleitung aus Beton ausbauen über DN 300 bis einschl. DN 500 entfern**
Rohrleitung aus Beton-, Kunststoff-, Asbestzement-,
Steinzeugrohren und dgl. ggf. einschl. Auflager
und  Ummantelung aus Beton ausbauen.
Die Herstellung des Leitungsgrabens bis Oberkante
Rohrleitung bzw. Ummantelung wird gesondert vergütet.
Zusätzliche Erdarbeiten in der verbliebenen Leitungszone gehören zum Leistungsumfang.
Größe und Art der Bettung 'Beton'
Größe und Art der Ummantelung 'Kiessand, anstehender Boden oder dergleichen.
Betonrohr DN 400 für Ausbau des alten Straßenentwässerungskanales im bestehenden Graben entlang des geplanten Gehweges in Leithen, Tiefe ca. 70 cm einschließlich Erdarbeiten, Boden lösen entlang Rohre und seitlich auf Lagerplatz AG lagern'
Rohrleitung kreisförmig mit Nut und Falz,
über DN 300 bis DN 500,
Fließsohlentiefe bis 1,25 m
Rohre und übriges Abbruchmaterial in Eigentum des
AN übernehmen und einer Entsorgung nach Wahl
des AN zuführen.
Menge: 125,000 m

**1.6.10 Rohrleitung aus Beton ausbauen DN 150 bis einschl. DN 300, lagern**
Rohrleitung aus Beton-, Kunststoff-, Asbestzement-,
Steinzeugrohren und dgl. ggf. einschl. Auflager
und  Ummantelung aus Beton ausbauen.
Die Herstellung des Leitungsgrabens bis Oberkante
Rohrleitung bzw. Ummantelung wird gesondert vergütet.
Zusätzliche Erdarbeiten in der verbliebenen Leitungszone gehören zum Leistungsumfang.
Größe und Art der Bettung, Bettung aus Kiessand oder dergleichen,  Rohrleitung aus Beton ausbauen DN 150 bis einschl. DN 300, lagern für Sanierung bzw. Ausbau von Durchlässen von ca. 2 bis 4 m Einzellänge'
Größe und Art der Ummantelung Kiessand, anstehender Boden''
Rohrleitung kreisförmig mit Nut und Falz,
über DN 150 bis einschließlich DN 300,
Fließsohlentiefe über 1,25 m bis 1,75 m
Ausgebaute Rohre säubern und im Bereich der
Baustelle lagern.
Material der Leitungszone im Bereich der Baustelle
wieder einbauen und verdichten.
Übriges Abbruchmaterial in Eigentum des AN übernehmen und einer Entsorgung nach Wahl des AN
zuführen.
Menge: 10,000 m

**1.6.11 Rohrleitung aus Beton ausb. über DN 500 bis einschl. DN 600 u. lagern**
Rohrleitung aus Beton-, Kunststoff-, Asbestzement-,
Steinzeugrohren und dgl. ggf. einschl. Auflager
und  Ummantelung aus Beton ausbauen.
Die Herstellung des Leitungsgrabens bis Oberkante
Rohrleitung bzw. Ummantelung wird gesondert vergütet.
Zusätzliche Erdarbeiten in der verbliebenen Leitungszone gehören zum Leistungsumfang.
Größe und Art der Bettung 'Beton'
Größe und Art der Ummantelung 'Kiessand, anstehender Boden oder dergleichen.
Betonrohrlängen DN 600 für Sanierung bzw. Ausbau von Durchlässen von ca. 5 m Einzellänge'
Rohrleitung kreisförmig mit Nut und Falz,
über DN 500 bis DN 600,
Fließsohlentiefe über 1,25 m bis 1,75 m
Ausgebaute Rohre säubern und im Bereich der
Baustelle lagern.
Material der Leitungszone im Bereich der Baustelle
wieder einbauen und verdichten.
Übriges Abbruchmaterial in Eigentum des AN übernehmen und einer Entsorgung nach Wahl des AN
zuführen.
Menge: 5,000 m

*Hinweis: Böschungsköpfe ausbauen und entfernen*
Böschungsköpfe, die nicht wieder eingebaut werden, sind im Zuge der Rohrleitungen auszubauen und werden nach Ausbaulänge vergütet.

**1.6.12 Böschungsformstück DN 300 ausbauen und lagern**
Böschungsformstück ausbauen und seitlich lagern
Betonrohrleitung DN 300 kreisförmig mit Nut und Falz
Formstück, Rohrauflager aus Kiessand, anstehender Boden
Abbruchgut Betonsohle einer Verwertung nach Wahl des AN zuführen.
Erdarbeiten in der Leitungszone gehören zum Leistungsumfang einschließlich erforderlicher Nebenarbeiten
Menge: 5,000 St

**1.6.13 Böschungsformstück DN 400 ausbauen und lagern**
Böschungsformstück ausbauen und seitlich lagern
Betonrohrleitung DN 400 kreisförmig mit Nut und Falz
Formstück, Rohrauflager aus Kiessand, anstehender Boden
Abbruchgut Betonsohle einer Verwertung nach Wahl des AN zuführen.
Erdarbeiten in der Leitungszone gehören zum Leistungsumfang einschließlich erforderlicher Nebenarbeiten
Menge: 1,000 St

**1.6.14 Böschungsformstück DN 500 ausbauen und lagern**
Böschungsformstück ausbauen und seitlich lagern
Betonrohrleitung DN 500 kreisförmig mit Nut und Falz
Formstück und Betonsohle 12 cm
Abbruchgut Betonsohle einer Verwertung nach Wahl des AN zuführen.
Erdarbeiten in der Leitungszone gehören zum Leistungsumfang einschließlich erforderlicher Nebenarbeiten
Menge: 1,000 St

**1.6.15 Böschungsformstück DN 600 ausbauen und lagern**
Böschungsformstück ausbauen und seitlich lagern
Betonrohrleitung DN 600 kreisförmig mit Nut und Falz
Formstück und Betonsohle 15 cm
Abbruchgut Betonsohle einer Verwertung nach Wahl des AN zuführen.
Erdarbeiten in der Leitungszone gehören zum Leistungsumfang einschließlich erforderlicher Nebenarbeiten
Menge: 2,000 St

**1.6.16 Straßenablauf Fertigteil ausb.**
StL-Nr. 18909301030101
Straßenablauf aus Betonfertigteilen einschl. Aufsatz
und Eimer, sowie Auflager aus Beton ausbauen.
Das ggf. erforderliche Schließen der Anschlussleitungen
wird gesondert vergütet.
Straßenablauf mit Schaft, niedrige Bauform,
Aufsatz 500 x 500
Tiefe bis Sohle in Ablaufmitte bis 0,80 m,
Straßenablauf einschließlich Aufsatz und Eimer
in Eigentum des AN übernehmen und einer
Entsorgung nach Wahl des AN zuführen.
Übriges Abbruchgut in das
Eigentum des AN übernehmen und einer Entsorgung
nach Wahl des AN zuführen.
Menge: 1,000 St

**1.6.17 Straßenablauf Fertigteil ausb.**
StL-Nr. 18909301010301
Straßenablauf aus Betonfertigteilen einschl. Aufsatz
und Eimer, sowie Auflager aus Beton ausbauen.
Das ggf. erforderliche Schließen der Anschlussleitungen
wird gesondert vergütet.
Straßenablauf mit Schaftkonus, niedrige Bauform,
Aufsatz 300 x 500
Tiefe bis Sohle in Ablaufmitte bis 0,80 m,
Straßenablauf einschließlich Aufsatz und Eimer
säubern und die Einzelteile sortiert innerhalb der
Baustelle lagern.
Übriges Abbruchgut in das
Eigentum des AN übernehmen und einer Entsorgung
nach Wahl des AN zuführen.
Menge: 1,000 St

**1.6.18 Beton C 12/15 liefern für Verfüllen von Rohrleitung**
Beton C 12/15 liefern für Verfüllen von alter Rohrleitung B DN 400, die ausser Betrieb genommen wird. Beton ohne besondere Eigenschaften mit hohem Wassergehalt. Einschließlich Verfüllen der Rohrleitung abschnittsweise je ca. 25 m Länge.
Menge: 4,000 m3

**1.6.19 Schacht Ortbeton ausbauen**
StL-Nr. 1890940101010301
Schacht aus Ortbeton oder Mauerwerk einschl.
Schachtabdeckung ausbauen. Das ggf. erforderliche
Schließen der  Anschlussleitungen wird gesondert
vergütet.
Innenquerschnitt m2 '0,50 (ca. 0,7 m x 0,7 m)'
Wanddicke cm 'ca. 28'
Schacht aus Ortbeton,
lichte Schachttiefe bis 2 m,
Schachtabdeckung 'aus Betonplatten in Eigentum des AN übernehmen und einer Entsorgung nach Wahl des AN zuführen.'
Nicht wiederverwendbares Abbruchgut
in das Eigentum des AN übernehmen und einer
Entsorgung nach Wahl des AN zuführen.
Menge: 2,000 St

**1.6.20 Straßenablauf Fertigteil ausb.**
StL-Nr. 18909301020301
Straßenablauf aus Betonfertigteilen einschl. Aufsatz
und Eimer, sowie Auflager aus Beton ausbauen.
Das ggf. erforderliche Schließen der Anschlussleitungen
wird gesondert vergütet.
Straßenablauf mit Schaft und Schaftkonus, tiefe
Bauform, Aufsatz 300 x 500
Tiefe bis Sohle in Ablaufmitte über 0,80 m bis 1,20 m,
Straßenablauf einschließlich Aufsatz und Eimer
säubern und die Einzelteile sortiert innerhalb der
Baustelle lagern.
Übriges Abbruchgut in das
Eigentum des AN übernehmen und einer Entsorgung
nach Wahl des AN zuführen.
Menge: 1,000 St

**1.6.21 Straßenablauf Fertigteil ausb.**
StL-Nr. 18909301040301
Straßenablauf aus Betonfertigteilen einschl. Aufsatz
und Eimer, sowie Auflager aus Beton ausbauen.
Das ggf. erforderliche Schließen der Anschlussleitungen
wird gesondert vergütet.
Straßenablauf mit Schaft, tiefe Bauform,
Aufsatz 500 x 500
Tiefe bis Sohle in Ablaufmitte über 0,80 m bis 1,20 m,
Straßenablauf einschließlich Aufsatz und Eimer
säubern und die Einzelteile sortiert innerhalb der
Baustelle lagern.
Übriges Abbruchgut in das
Eigentum des AN übernehmen und einer Entsorgung
nach Wahl des AN zuführen.
Menge: 1,000 St

**1.6.22 Schachtabdeckg. ausbauen**
StL-Nr. 1890940306040102
Schachtabdeckung ausbauen.
Der ggf. erforderliche Aufbruch des gebundenen Oberbaues wird gesondert vergütet.
Abdeckung Klasse 'Betondeckel ca. 75 cm x 75 cm x 8 cm'
Ausführung 'Ortbetonbauteil'
Deckel ohne Verriegelung.
Abbruchgut in das Eigentum des AN übernehmen
und einer Entsorgung nach Wahl des AN
zuführen.
Menge: 1,000 St

**1.6.23 Kunststoffrohrl. herstellen DN 150**
Rohrleitung aus Kunststoffrohren DN '150'
mit Steckmuffe und Gleitringdichtung
einschließlich Leitungszone herstellen.
Ringsteifigkeit mindestens SN 8,
Statik herstellen und liefern.
Verkehrslast SLW '60'
Rohr aus PP, DIN EN 1852, füllstoffrei,
Leitungsgrabentiefe über  1,00 bis 1,75 m,
Bettung Typ 1 aus Sand, Sand liefern,
Dicke der unteren Bettungsschicht cm '12'
Seitenverfüllung und Abdeckung mit 'Sand 0/8 mm, Verfüllung der Leitungszone 20 cm über Rohrschaft (OK Rohr), einschließlich Lieferung und fachgerechtem Einbau des Sandes'
Menge: 28,000 m

**1.6.24 Kunststoffrohrl. herstellen DN 200**
Rohrleitung aus Kunststoffrohren DN '200'
mit Steckmuffe und Gleitringdichtung
einschließlich Leitungszone herstellen.
Ringsteifigkeit mindestens SN 8,
Statik herstellen und liefern.
Verkehrslast SLW '60'
Rohr aus PP, DIN EN 1852, füllstoffrei,
Leitungsgrabentiefe über  1,00 bis 1,75 m,
Bettung Typ 1 aus Sand, Sand liefern,
Dicke der unteren Bettungsschicht cm '12'
Seitenverfüllung und Abdeckung mit 'Sand 0/8 mm, Verfüllung der Leitungszone 20 cm über Rohrschaft (OK Rohr), einschließlich Lieferung und fachgerechtem Einbau des Sandes'
Menge: 4,000 m

**1.6.25 Zulage Bogen DN 150**
Zulage zum Rohr aus PP, DIN EN 1852, füllstoffrei,
KGB als Zulage
für 15, 30 und 45 Grad
DN 150
Menge: 25,000 St

**1.6.26 Zulage Bogen DN 200**
Zulage zum Rohr aus PP, DIN EN 1852, füllstoffrei,
KGB als Zulage
für 15, 30 und 45 Grad
DN 200
Menge: 4,000 St

**1.6.27 Zulage Abzweig DN 150/100**
Zulage zum Rohr aus PP, DIN EN 1852, füllstoffrei für
Abzweig KGEA-45 DN 150/100
Menge: 3,000 St

**1.6.28 Zulage Abzweig DN 150/150**
Zulage zum Rohr aus PP, DIN EN 1852, füllstoffrei für
Abzweig KGEA-45 DN 150/150
Menge: 2,000 St

**1.6.29 Zulage Abzweig DN 200/150**
Zulage zum Rohr aus PP, DIN EN 1852, füllstoffrei für
Abzweig KGEA-45 DN 200/150
Menge: 1,000 St

**1.6.30 Durchlass OD 315 mm aus Kunststoffrohr PP SN 16 herstellen**
Durchlass OD 315 mm aus Kunststoffrohr PP SN 16, DIN EN 1610 aus Hochlast-Vollwand-Kanalrohr DN 315  liefern und verlegen, einschl. Bettung. Rohre nach DIN EN 1852 mit Doppelsteckmuffe und formschlüssig fixierten Dichtungen aus EPDM, Dichtheit bis mind. 2,5 bar nachgewiesen.
Nachweisliche Erfüllung der Kriterien für Wasserschutzzone II und III gemäß  ATV-DVWK-A 142. Ringsteifigkeit
mind. 16 kN/m², hochabriebfest, ohne Zusatz von
Füllstoffen. Rohrleitung innen mit Hersteller-, Durchmesser- und  Werkstoffangabe signiert.
Farbe: orange mit IR- reflektierenden Farbpigmenten.
Fremdwasserdichtheit bis 8 m Wassersäule von externem
Prüfinstitut nachgewiesen.
Nachgewiesene dynamische Belastungsfähigkeit für die Be-
rechnung bei nicht vorwiegend ruhenden Belastungen nach
ATV-DVWK-A 127, Absatz 9.7.4
Untere Bettungsschicht nach DIN EN 1610 Typ 1, 150 mm,
Auflagerwinkel 90 Grad,  Verfüllmaterial für Bettungsschichten, Seitenverfüllung und Abdeckung nach DIN EN 1610 oder gemäß Herstellerangabe,
Proctordichte: min. 95 %.
Rohrleitung, z.B. Fabrikat REHAU AWADUKT HPP SN16 oder gleichwertiger Art. Kunststoffrohren Polypropylen PP liefern und verlegen.
Auflager aus Kies-/Sandgemisch, max. Körnung 22 mm,
15 cm dick, (Auflager liefern und herstellen
ist in dieser Position enthalten)
in vorhandenem Graben mit Verbau und Aussteifungen.
Grabentiefe bis 2,50 m, Abweichungen und Durchbiegungen gegenüber der geplanten Sohlhöhe maximal 1 cm.
Durchlassrohrlängen DN 300 für Sanierung bzw. Neubau von Durchlässen von 2 m bis 13 m, im Mittel ca. 7 m Einzellänge.
Seitenverfüllung und Abdeckung mit 'Sand 0/8 mm, Verfüllung der Leitungszone 20 cm über Rohrschaft (OK Rohr), einschließlich Lieferung und fachgerechtem Einbau des Sandes'
Menge: 95,000 m

**1.6.31 Kunststoffrohrleitung DN 300 senkrecht schneiden**
Kunststoffrohrleitung PP OD 315 senkrecht schneiden, Schnitt entkraten mit allen Nebenarbeiten
Menge: 4,000 St

**1.6.32 Kunststoffrohrleitung DN 300 schräg schneiden, Anlauf 1:1**
Kunststoffrohrleitung PP OD 315 schräg schneiden zur Herstellung eines Böschungsstückes, Anlauf 1 : 1, Schnitt entkraten mit allen Nebenarbeiten, Böschungskopflänge ca. 1 m.
Menge: 15,000 St

**1.6.33 Betonrohrleitung DN 300 herstellen**
Rohrleitung aus Betonrohren, DIN EN 1916 und
DIN V 1201 DN '300'
mit Rohrverbindungen mit integrierter Dichtung nach
DIN EN 681
einschließlich Leitungszone herstellen.
Statik herstellen und liefern.
Verkehrslast SLW '60'
Betonrohrleitung kreisförmig mit Nut und Falz
Leitungsgrabentiefe über  1,00 bis 1,75 m,
Bettung Typ 1 aus Beton C '25/30'
Dicke der unteren Bettungsschicht cm '12'
Seitenverfüllung und Abdeckung mit Boden,
Boden liefern, Bodengruppe GE
für Rohre bis DN 200, Größtkorn 22 mm
Menge: 5,000 m

**1.6.34 Betonrohrleitung DN 300 des AG herstellen**
Rohrleitung aus Betonrohren, DIN EN 1916 und
DIN V 1201 DN 300'
mit Rohrverbindungen mit integrierter Dichtung nach
DIN EN 681
einschließlich Leitungszone herstellen.
Statik herstellen und liefern.
Verkehrslast SLW '60'
Betonrohrleitung kreisförmig mit Nut und Falz,
Leitungsgrabentiefe über  1,00 bis 1,75 m,
Bettung Typ 1 aus Beton C '25/30'
Dicke der unteren Bettungsschicht cm '12'
Seitenverfüllung und Abdeckung mit Boden,
Boden liefern, Bodengruppe SE
Menge: 10,000 m

**1.6.35 Betonrohrleitung DN 400 des AG herstellen**
Rohrleitung aus Betonrohren, DIN EN 1916 und
DIN V 1201 DN 400'
mit Rohrverbindungen mit integrierter Dichtung nach
DIN EN 681
einschließlich Leitungszone herstellen.
Statik herstellen und liefern.
Verkehrslast SLW '60'
Betonrohrleitung kreisförmig mit Nut und Falz,
Leitungsgrabentiefe über  1,00 bis 1,75 m,
Bettung Typ 1 aus Beton C '25/30'
Dicke der unteren Bettungsschicht cm '12'
Seitenverfüllung und Abdeckung mit Boden,
Boden liefern, Bodengruppe SE
Menge: 3,000 m

**1.6.36 Betonrohrleitung DN 600 des AG herstellen**
Rohrleitung aus Betonrohren, DIN EN 1916 und
DIN V 1201 DN 600'
mit Rohrverbindungen mit integrierter Dichtung nach
DIN EN 681
einschließlich Leitungszone herstellen.
Statik herstellen und liefern.
Verkehrslast SLW '60'
Betonrohrleitung kreisförmig mit Nut und Falz,
Leitungsgrabentiefe über  1,00 bis 1,75 m,
Bettung Typ 1 aus Beton C '25/30'
Dicke der unteren Bettungsschicht cm '20'
Seitenverfüllung und Abdeckung mit Boden,
Boden liefern, Bodengruppe SE
Menge: 5,000 m

**1.6.37 Böschungsformstück DN 300 herstellen**
Böschungsformstück herstellen und einbauen.
Rohrleitung aus Betonrohren, DIN EN 1916 und
DIN V 1201 DN 300'
mit Rohrverbindungen mit integrierter Dichtung nach
DIN EN 681
Betonrohrleitung DN 300 kreisförmig mit Nut und Falz
Neigung des Anlaufs 1 : 1.
Leitungsgrabentiefe über  1,00 bis 1,75 m,
Bettung Typ 1 aus Beton C '25/30'
Dicke der unteren Bettungsschicht cm '12'
Seitenverfüllung und Abdeckung mit Boden,
Boden liefern, Bodengruppe GE
für Rohre bis DN 200, Größtkorn 22 mm
Menge: 3,000 St

**1.6.38 Böschungsformstück des AG DN 300 einbauen**
Böschungsformstück  seitlich gelagert
Betonrohrleitung DN 300 kreisförmig mit Nut und Falz
wieder einbauen an vorhandene Rohrleitung DN 300
Betonsohle Dicke 12 cm, einschl. liefern und einbauen des Betons C20/25
Erdarbeiten in der Leitungszone gehören zum Leistungsumfang einschließlich erforderlicher Nebenarbeiten
Menge: 5,000 St

**1.6.39 Böschungsformstück des AG DN 400 einbauen**
Böschungsformstück  seitlich gelagert
Betonrohrleitung DN 400 kreisförmig mit Nut und Falz
wieder einbauen an vorhandene Rohrleitung DN 600
Betonsohle Dicke 14 cm, einschl. liefern und einbauen des Betons C20/25
Erdarbeiten in der Leitungszone gehören zum Leistungsumfang einschließlich erforderlicher Nebenarbeiten
Menge: 1,000 St

**1.6.40 Böschungsformstück des AG DN 500 einbauen**
Böschungsformstück  seitlich gelagert
Betonrohrleitung DN 500 kreisförmig mit Nut und Falz
wieder einbauen an vorhandene Rohrleitung DN 600
Betonsohle Dicke 16 cm, einschl. liefern und einbauen des Betons C20/25
Erdarbeiten in der Leitungszone gehören zum Leistungsumfang einschließlich erforderlicher Nebenarbeiten
Menge: 1,000 St

**1.6.41 Böschungsformstück des AG DN 600 einbauen**
Böschungsformstück  seitlich gelagert
Betonrohrleitung DN 600 kreisförmig mit Nut und Falz
wieder einbauen an vorhandene Rohrleitung DN 600
Betonsohle Dicke 20 cm, einschl. liefern und einbauen des Betons C20/25
Erdarbeiten in der Leitungszone gehören zum Leistungsumfang einschließlich erforderlicher Nebenarbeiten
Menge: 2,000 St

**1.6.42 Betonrohrleitung DN 300 trennen**
Rohrleitung aus Betonrohren DN 300 einschl. Auflager
aus Beton geradlinig trennen.
Größe und Art der Bettung '15 cm Betonsohle'
Größe und Art der Ummantelung 'Kiessand, anstehender Boden oder dergleichen. '
Menge: 4,000 St

**1.6.43 Betonrohrleitung DN 600 freilegen und mit Beton ummanteln**
Bestehende Rohrleitung des Durchlasses aus Betonrohren, KF- F (analog DIN 4032) DN 600 kreisförmig mit Falz und, Nut beidseitig  freilegen, säubern und offene Verbindung zwischen zwei Rohre mit Beton ummanteln
Übergang mit starker Folie (Silofolie oder dgl.) umwickeln und einen ca. 50 cm breiten und 20 cm starken Betonring aus Ortbeton C 25/30 ummanteln im Rohrgraben, einschließlich Freilegen der Betonrohrleitung von Hand. Bodenmaterial der ausgebauten Leitungszone teilweise wiedereinbauen, Rest geht in Eigentum des AN über und ist einer Entsorgung nach Wahl des AN zuzuführen. Einschließlich liefern Beton und Folie und aller Nebenleistungen
Menge: 1,000 St

**1.6.44 Canada Manschette Plus Typ 2 B für Betonrohre DN 300 - PP OD 315**
Übergangskupplung Canada Plus Typ 2B für erdverlegte
und
oberirdische Rohrsysteme innerhalb und außerhalb von
Gebäuden, zur Spitzendverbindung aller Rohrmaterialien
gleicher oder unterschiedlicher Nennweite. Ab einer
Außendurchmesser-Differenz von 12 mm sind
Ausgleichsringe erforderlich.

Rohr 1  DN300/Werkstoff Betonrohr_
Rohr 2  DN300/Werkstoff PP-Rohr_
___________
Fabrikat:  MÜCHER DICHTUNGEN oder gleichwertig

  50226 Frechen, T +49 2234 928 03-0, F -55
Druckdichtigkeit:  2.5 bar Wasser / - 0.3 bar Vakuum
Hochdruckspülfestigkeit: 120 bar
Korrosionsresistenz:  TOX-Technologie
Dichtungsmaterial:  EPDM oder NBR Dichtprofil mit
Führungsrillen nach DIN EN 681-1
Edelstahl:  V2A/1.4301, alternativ V4A/1.4404 nach DIN
EN 10088-2
Temperaturbeständigkeit: -40°C bis +120°C, kurzfristige
Spitzentemperatur +160°C
Norm/Zulassung:  DIN EN 16397-2, CE15
Canada Manschette Plus Typ 2 B für erdverlegte und
oberirdische Rohrsysteme innerhalb und außerhalb von
Gebäuden
Menge: 4,000 St

**1.6.45 Rohranschluss DN 150 herstellen**
Rohranschluss einschließlich der Abdichtung
des Anschlusses herstellen.
Öffnung für Rohranschluss durch Bohren herstellen.
Vergütet wird das Herstellen des Anschlusses
einschließlich eventueller Pass- oder Sattelstücke.
Rohrleitung der OZ 'Kunststoffrohr PP DN
150'
Anschlussleitung aus Kunststoffrohr DN '150'
Sammelleitung aus Beton DN '300 bis 500'
Sattelstück mit Kugelgelenk
Menge: 1,000 St

**1.6.46 Schachtanschluss herstellen**
StL-Nr. 1890920803010201
Schachtanschluss einschließlich Abdichtung
des Anschlusses herstellen.
Vergütet wird das Herstellen des Anschlusses
einschließlich eventueller Passstücke.
Als Zulage zur Rohrleitung der OZ
'Kunststoffrohrleitung herstellen DN 150'
Kunststoffrohrleitung DN '150'
Schacht aus Betonfertigteilen,
Öffnung für Schachtanschluss durch Bohren
herstellen,
Anschluss mit Gelenkstück.
Menge: 1,000 St

**1.6.47 Schachtanschluss verschließen PP OD 300**
Schachtanschluss einschließlich Abdichtung
des Anschlusses verschließen.
Vergütet wird das Verschließen des vorhandenen Anschlusses aus Kunststoffrohrleitung PP OD 315 mm.
Schacht aus Betonfertigteilen, rund, Bodenteil mit Wanddicke von ca. 28 cm,
die vorhandene Öffnung im Bodenteil des Regenwasserschachtes ist von innen am Bodenteil wasserrdicht zu verschließen (Kanalklinker oder Beton) und das Gerinne im Bodenteil ab Schachtwand bis zum Ende der Künette im Hauptgerinne auf ca. 40 cm Länge und DN 300 Breite mit Beton zu verfüllen und mit Zementmörtel zu glätten im zweiten Arbeitsgang. Der Anschluss DN 300 im Gerinne des Bodenteiles ist nach Umbau des Gerinnes kaum mehr sichtbar.
Menge: 1,000 St

**1.6.48 Schachtanschluss verschließen DN 400**
Schachtanschluss einschließlich Abdichtung
des Anschlusses verschließen.
Vergütet wird das Verschließen des vorhandenen Anschlusses aus Betonrohrleitung DN 400 mm.
Schacht aus Ortbeton quadratisch, Wanddicke ca. 25 cm,
die vorhandene Öffnung im Bodenteil des Regenwasserschachtes ist von innen am Bodenteil wasserrdicht zu verschließen (Kanalklinker oder Beton).
Menge: 1,000 St

**1.6.49 Straßenablauf aus Betonfertigteilen Klasse D 400 herstellen**
StL-Nr. 1890930501010700
Straßenablauf aus Betonfertigteilen und Eimer,
DIN 4052, auf 10 cm dicker Sauberkeitsschicht
aus Beton C12/15, und Aufsatz Klasse D 400,
DIN EN 124 und DIN 1229, herstellen.
Betonteile auf Dünnbettmörtel, Aufsatz auf Normalbettmörtel setzen.
Straßenablauf, niedrige Bauform,
Bauhöhe fertig 0,85 m:
Boden 1, Schaftkonus 11, Auflagerring 10 b,
Eimer Form D1,
mit eingearbeitetem Kunststoffmuffenauslauf
aus PVC mit Elastomerdichtung,
DIN EN 681 und DIN 4060,
Aufsatz '300x500 mm Pultform, Rahmen aus Gusseisen'
Menge: 5,000 St

**1.6.50 Straßenablauf aus Betonfertigt. AG o. Aufsatz herstellen**
StL-Nr. 189093070101
Straßenablauf aus Betonfertigteilen und Eimer des AG,
auf 10 cm dicker Sauberkeitsschicht
aus Beton C12/15, ohne Aufsatz herstellen.
Betonteile auf Dünnbettmörtel setzen.
Straßenablauf, niedrige Bauform,
Bauhöhe fertig 0,85 m:
Boden 1, Schaftkonus 11, Auflagerring 10 b,
Eimer Form D1,
mit eingearbeitetem Kunststoffmuffenauslauf
aus PVC mit Elastomerdichtung,
Menge: 2,000 St

**1.6.51 Aufsatz des AG herstellen**
StL-Nr. 1890931001010000
Aufsatz mit Aufsatzteil des AG auf
Straßenablauf aus Beton auf Normalbettmörtel
herstellen.
Ggf. einzubauende Ausgleichsringe und Eimer,
DIN 4052, liefern und einbauen.
Aufsatz 300 x 500.
Aufsatzteil auf der Baustelle gelagert.
Menge: 1,000 St

**1.6.52 Aufsatz des AG herstellen**
StL-Nr. 1890931002010000
Aufsatz mit Aufsatzteil des AG auf
Straßenablauf aus Beton auf Normalbettmörtel
herstellen.
Ggf. einzubauende Ausgleichsringe und Eimer,
DIN 4052, liefern und einbauen.
Aufsatz 500 x 500.
Aufsatzteil auf der Baustelle gelagert.
Menge: 1,000 St

**1.6.53 Zuschlag für geänderte Ausführung des Bodenteiles von Straßenabläufen**
Zuschlag zur Position "Straßenablauf .. herstellen" für
die wie folgt geänderte Ausführung des Bodenteiles von
Straßenabläufen.
Bodenteil aus Ortbeton herstellen. Die Mehrzweckrohrleitung DN 200 ist als Gerinne durch Aufschneiden in das Bodenteil einzubinden und als Bodenteil in Beton C25/30 herzustellen.
Menge: 2,000 St

**1.6.54 Einlaufschacht aus Ortbeton mit Maulprofil herst. Größe LW 0,5 x 0,5m**
Einlaufschacht aus Stahlbeton mit beidseitiger Schalung,
Wand- und Fundamentdicke 20 cm,
Schachtsohle mit Halbschale als Durchlaufgerinne,
Durchmesser der Halbschale entsprechend dem
Durchmesser der abgehenden Rohrleitung, restliche
Sohle aus Beton mit Zementglattstrich einschl.
Rohrverbindung für die Zu- und Ableitung mit den
dazugehörigen Elastomer-Dichtungen nach DIN EN 681
und DIN 4060 auf 10 cm Sauberkeitskeitsschicht
aus unbewehrtem Beton C8/10 mit allseitigem
Überstand von 10 cm herstellen.
Beton:
Druckfestigkeitsklasse C 30/37
Zuleitung: 1 Stück Öffnung in der Wandung mit Maulprofil herstellen zur Entwässerung des Grabens, Maul Höhe bis 25 cm, Breite der Öffnung bis 35 cm,
Ableitung aus PP Rohr DN 200,
Einbau Schachtfutter DN 200 einschl. Lieferung
Schachtform 'rechteckig im Grundriss '
Schachtgröße 'ca. 0,50 m x 0,50 m lichte Weite,
Höhe Schacht innen 0,85 m bis 1,00 m
mit Abdeckung aus Straßenablaufaufsatz 500/500 mm, Muldenform, Klasse D Rahmen aus Gusseisen '.
Beton einschließlich Bewehrung
einschließlich Anfertigung einfacher Bauwerksskizze
Sauberkeitsschicht wird auch mit dieser Position vergütet.
Menge: 1,000 St

**1.6.55 Umpflasterung Böschungskopf herstellen, Großstein 1-zeilig**
Streifen aus Granitgroßpflastersteinen
mit einer maximalen Fugenbreite von 15 mm
auf 20 cm dickem Fundament herstellen.
Den Fundamentbeton als seitliche Stütze, soweit der
Streifen nicht an Borde oder dgl.anschließt, 15 cm
breiter als der Streifen herstellen und bis zur halben
Steinhöhe hochziehen. Mehrzeilige Streifen sind mit
beidseitigen Schnurkanten herzustellen.
Fundamentbeton C25/30.
Anzahl der Zeilen '1, zur Sicherung von Straßendurchlässe aus Rohren DN 300 bis DN 600 und von Muldeneinläufen schräg gestellt Richtung Rohr oder Einlauf'
Als Abgrenzung/Einfassung 'an Durchlässen, Einlauf und dergleichen in unbefestigten Flächen'
Nennmaße mm/mm/mm '160/160 - 160/220'
Flächen 'gespalten'
Fugen mit Fertigzementmörtel vergießen,
Druckfestigkeit fck,cube des Mörtels min. 50 MPa,
Zement Art CEM I, max. w/z 0,50,
frost-/tausalzbeständig, Ausbreitmaßklasse F5.
Menge: 60,000 m

**1.6.56 Höhenangleichung f. Schachtabd. herstellen im Bankett**
Höhenangleichung für Schachtabdeckungen durch
Einbau von Auflagerringen, DIN V 4034-1 Typ 1
und DIN EN 1917, aus Beton herstellen.
Einbau vollfugig auf Mörtelbett aus Fertigzementmörtel
Druckfestigkeit fck,cube des Mörtels min. 20 N/mm2,
Zement Art CEM I, max. w/z 0,50, frost-/tausalz-
beständig.
Die Abrechnung erfolgt nach der Anzahl der Fertigteile.
Die Höhenangleichung ist aus der minimal möglichen
Anzahl von Fertigteilen zusammenzusetzen.
Wie AR-V 625 jedoch Ringhöhe mm '40 - 100'
Menge: 1,000 St

*Hinweis: Rohrleitungen, Schächte Straßenentwässerungskanal R4.1-R4.4-Einlauf*
Vorbemerkung
zu Rohrleitungen, Schächte Straßenentwässerungskanal R4.1-R4.4-Einlauf
-Zementmörtel für Fugen mit hohem Frost- und
Tausalzwiderstand ist nach DIN 1045 unter Verwendung
von Zement der Festigkeitsklassen CEM 32,5,
Zementgehalt mindestens 400 kg/m3 verdichteten Mörtels
sowie Betonzusatzmittel herzustellen. Bei Verwendung
des Mörtels als Verbindung von Betonfertigteilen mit
Falz, darf das Größtkorn des Betonzuschlags höchstens
1mm, im übrigen höchstens 4mm betragen. Die
Fugenverbindungsflächen sind vor dem Aufbringen des
Mörtels anzufeuchten. Die Fugenfüllung ist an den
Sichtseiten glattzustreichen.
-Die nachfolgend aufgeführten Leistungen gehören zur
vertraglichen Leistung:
- Das Herstellen des Rohrauflagers nach DIN EN 1610
(einschließlich Beton liefern) in gewachsenem Boden.
-Das Aufstellen von prüffähigen statischen
Berechnungen, das Anfertigen der Ausführungszeichnungen
sowie das Erstellen der Bestandsunterlagen
einschließlich des Bauwerkbuches. (Für die Rohrstatik
gilt ATV-Arbeitsblatt A127-Richtlinie für die statische
Berechnung von Entwässerungskanälen und -leitungen. Die
Rohrstatik ist in prüffähiger Form vor der Ausführung
vorzulegen.)
-Vor dem Verfüllen des Rohrgrabens ist die
Dichtheitsprüfung für Rohrleitungen und Schächte gemäß
DIN EN 1610 im Beisein der Bauleitung durchzuführen und
zu protokollieren.
Undichte Rohre, Kanäle oder Dichtungen sind in vollem
Umfang zu erneuern. Die Kosten hierfür sind in die
Einheitspreise einzurechnen.
-Der AN hat alle benötigten Baustoffe selbst zu
liefern. Sie müssen der jeweiligen DIN-Norm entsprechen
und das Güteschutzzeichen tragen. Die
Verlegeanleitungen d. Herstellerwerke sind zu beachten.
Bei Rohrleitungen mit Böschungsstücken werden die
Rohrleitungen bis zu unteren Vorderkante des
Böschungsstückes durchgemessen.
-Die Rohrlängen werden jeweils bis Schachtinnenkante
gerechnet. Bei aufgesetzten Schächten
(Tangentialschächte) wird 1,0 m Rohrlänge abgezogen von
der Rohrleitung. Abzweige und sonstige Formstücke
werden übermessen und als Zuschlag zum Einheitspreis
des Hauptrohres vergütet. Werden auf Wunsch des AN
anstatt Abzweiger Anbohrstutzen bzw. Sattelstücke
eingebaut, bedingt dies keine Änderung des
Einheitspreises. Die Mehrkosten für Gelenkstücke, bzw.
Schachtfutter bei den Schachteinbindungen sind im
Einheitspreis enthalten.
-Betonsicherung für Anschlußleitungen gemäß ATV-
Arbeitsblatt A 139 sind mit den Einheitspreisen der
Rohrleitung abgegolten.
Lichte Schachttiefe = Rohrsohle bis OK Schacht.
Das höhenmäßige Angleichen der neu zu erstellenden
Schächte an den jeweiligen Baufortschritt wird nicht
gesondert vergütet.
In die jeweiligen Positionen ist soweit nichts anderes
angegeben, das Liefern und Einbauen aller für die
Ingenieurbauwerke benötigten Baustoffe in den EP
miteinzurechnen.
Bei den Beton- und Stahlbetonarbeiten ist das Liefern,
Herstellen und Ausbauen der benötigten Schalung aus
sägerauhen, gefalzten Brettern in den Einheitspreis der
jeweiligen Position miteinzurechnen.

Rohrstatik

Für die Rohrstatik gilt ATV-Arbeitsblatt A 127 -
Richtlinie für die statische Berechnung von
Entwässerungskanälen und -leitungen. Die erforderlichen
Angaben zur statischen Berechnung entsprechen
dem Anhang 2 des Arbeitsblattes. Die
Rohrstatik ist in prüffähiger Form rechtzeitig vor der
Ausführung vorzulegen. Die Kosten für die Rohrstatik
sind mit den Einheitspreisen abgegolten.

**1.6.57 Kanalleitung OD 315 mm, Kunststoffrohr PP SN 16 einschl. Auflager**
Entwässerungskanal/-Leitungen DIN EN 1610 aus
Hochlast-Vollwand-Kanalrohr DN 315  liefern und verlegen, einschl. Bettung. Rohre nach DIN EN 1852 mit Doppelsteckmuffe und formschlüssig fixierten Dichtungen aus EPDM, Dichtheit bis mind. 2,5 bar nachgewiesen.
Nachweisliche Erfüllung der Kriterien für Wasserschutzzone II und III gemäß  ATV-DVWK-A 142. Ringsteifigkeit
mind. 16 kN/m², hochabriebfest, ohne Zusatz von
Füllstoffen. Rohrleitung innen mit Hersteller-, Durchmesser- und  Werkstoffangabe signiert.
Farbe: orange mit IR- reflektierenden Farbpigmenten.
Fremdwasserdichtheit bis 8 m Wassersäule von externem
Prüfinstitut nachgewiesen.
Nachgewiesene dynamische Belastungsfähigkeit für die Be-
rechnung bei nicht vorwiegend ruhenden Belastungen nach
ATV-DVWK-A 127, Absatz 9.7.4
Untere Bettungsschicht nach DIN EN 1610 Typ 1, 150 mm,
Auflagerwinkel 90 Grad,  Verfüllmaterial für Bettungsschichten, Seitenverfüllung und Abdeckung nach DIN EN 1610 oder gemäß Herstellerangabe,
Proctordichte: min. 95 %.
Rohrleitung, z.B. Fabrikat REHAU AWADUKT HPP SN16 oder gleichwertiger Art. Kunststoffrohren Polypropylen PP liefern und verlegen.
Auflager aus Kies-/Sandgemisch, max. Körnung 22 mm,
15 cm dick, (Auflager liefern und herstellen
ist in dieser Position enthalten)
in vorhandenem Graben mit Verbau und Aussteifungen.
Grabentiefe bis 3,00 m, Abweichungen und Durchbiegungen gegenüber der geplanten Sohlhöhe maximal 1 cm.
Menge: 105,000 m

**1.6.58 Zulage für Abzweig für PP-Kanalrohre OD 315/150 mm**
Kanalrohrformstücke als Zulage
Abzweig für Kunststoffrohre Polypropylen PP liefern und verlegen.
DN 315, Rohre nach DIN EN 1852, füllstofffrei mit Steckmuffe und fest eingelegter Dichtung
Rohrreihe SN 16
Ringsteifigkeit mind. 16 kN/m2 nachgewiesen, für Verkehrsbelastung SLW 60, hochabriebfest,
ohne Zusatz von Füllstoffen.
Farbe: orange.
45 Grad bis 89 Grad, mit Abgang für KG - Muffe,
DN 150,
erhöhte Dichtheit bis 2,5 bar Überdruck
nachgewiesen durch Prüfzeugnis
einer akkreditierten und
amtl. anerkannten Prüfanstalt
in Verbindung mit den Kanalrohren
der vorgenannten Position
höhen- und fluchtgerecht in vorhandene Gräben
mit Überdeckungshöhe bis 6 m (Angabe des
Herstellers) fachgerecht nach DIN EN 1610
und Verlegerichtlinien
Menge: 5,000 St

**1.6.59 Schacht bis 1,50m Tiefe**
Schacht, rund, lichte Weite 1 m,
aus Betonfertigteilen, Betongüte wie DIN 4034,
Hersteller/Typ 'nach Wahl des AN',
mit Schachtunterteil,
Auftritt in Höhe des Scheitels,
Anschlüsse für gelenkige Einbindung der Rohre,
Schachtringen,
Schachthals, Höhe 30 cm bei niedrigen Schacht (für SLW 60 zugelassenen Schachtkonus) und 60 cm bei höheren Schacht,
Auflagerring,
Fugendichtung Muffe mit Dichtring aus Elastomeren
DIN 4060 Teil 1,
Steigbügel DIN 19555 Form B 300 in Stahl seitliche Aufkantung mit Kunststoffumhüllung
Steigmaß 250 mm,
'Gerinne gerade oder gekrümmt, Gerinne mit Zementestrich, Auskleidung Auftritt mit Zementestrich ZE 20'.
Die Schachteinbindungen sind einzukalkulieren in diese Position und die Gelenkstücke bei PP-Rohren bis DN 250. Die Gelenkstücke aus Stahlbetonrohren vor und nach dem Schacht, jeweils mit einem kurzem ca. 0,5m langen Rohr werden gesondert vergütet.
Größtes Rohr 'OD 315 mm',
lichte Schachttiefe bis 1,50m.
Menge: 1,000 St

**1.6.60 Schacht über 1,50m bis 2,50m Tiefe**
Schacht, rund, lichte Weite 1 m,
aus Betonfertigteilen, Betongüte wie DIN 4034,
Hersteller/Typ 'nach Wahl des AN',
mit Schachtunterteil,
Auftritt in Höhe des Scheitels,
Anschlüsse für gelenkige Einbindung der Rohre,
Schachtringen,
Schachthals, Höhe 30 cm bei niedrigen Schacht (für SLW 60 zugelassenen Schachtkonus) und 60 cm bei höheren Schacht,
Auflagerring,
Fugendichtung Muffe mit Dichtring aus Elastomeren
DIN 4060 Teil 1,
Steigbügel DIN 19555 Form B 300 in Stahl seitliche Aufkantung mit Kunststoffumhüllung
Steigmaß 250 mm,
'Gerinne gerade oder gekrümmt, Gerinne mit Zementestrich, Auskleidung Auftritt mit Zementestrich ZE 20.
Die Schachteinbindungen sind einzukalkulieren in diese Position und die Gelenkstücke bei PP-Rohren bis DN 250. Die Gelenkstücke aus Stahlbetonrohren vor und nach dem Schacht, jeweils mit einem kurzem ca. 0,5m langen Rohr werden gesondert vergütet.
größtes Rohr 'OD 315 mm',
lichte Schachttiefe über 1,50m bis 2,50m.
Menge: 2,000 St

**1.6.61 Schacht über 2,50m bis 3,50m Tiefe**
Schacht, rund, lichte Weite 1 m,
aus Betonfertigteilen, Betongüte wie DIN 4034,
Hersteller/Typ 'nach Wahl des AN',
mit Schachtunterteil,
Auftritt in Höhe des Scheitels,
Anschlüsse für gelenkige Einbindung der Rohre,
Schachtringen,
Schachthals, Höhe 30 cm bei niedrigen Schacht (für SLW 60 zugelassenen Schachtkonus) und 60 cm bei höheren Schacht,
Auflagerring,
Fugendichtung Muffe mit Dichtring aus Elastomeren
DIN 4060 Teil 1,
Steigbügel DIN 19555 Form B 300 in Stahl seitliche Aufkantung mit Kunststoffumhüllung
Steigmaß 250 mm,
'Gerinne gerade oder gekrümmt, Gerinne mit Zementestrich, Auskleidung Auftritt mit Zementestrich ZE 20'.
Die Schachteinbindungen sind einzukalkulieren in diese Position und die Gelenkstücke bei PP-Rohren bis DN 250. Die Gelenkstücke aus Stahlbetonrohren vor und nach dem Schacht, jeweils mit einem kurzem ca. 0,5m langen Rohr werden gesondert vergütet.
größtes Rohr 'OD 315 mm',
lichte Schachttiefe über 2,50m bis 3,50m.
Menge: 1,000 St

**1.6.62 Zulage Schachtzulauf DN 150 (seitlich)**
Zusätzlichen Seitenschachtzulauf zu vorherbeschriebene
Positionen Schächte als Zulage,
mit gelenkiger Rohreinbindung,
Gerinnefuehrung nach den Grundsaetzen
des ATV-Arbeitsblattes A 241,
Schachtzulauf PP DN 150.
Menge: 1,000 St

**1.6.63 Zulage Schachtzulauf DN 200 (seitlich)**
Zusätzlichen Seitenschachtzulauf zu vorherbeschriebene
Positionen Schächte als Zulage,
mit gelenkiger Rohreinbindung,
Gerinnefuehrung nach den Grundsaetzen
des ATV-Arbeitsblattes A 241,
Schachtzulauf PP DN 200.
Menge: 1,000 St

**1.6.64 Zulage zu Schacht R4.1 für Aufsetzen auf vorhandene StB-Leitung**
Zulage zu Schacht R4.1 aufgrund Erschwernis für das Aufsetzen des Schachtes auf die vorhandene Regenwasserkanalleitung aus Stahlbeton DN 500 .
Die Rohrleitung ist aufzustemmen bzw. aufzuschneiden und seitlich mit Beton zu umfüllen.
Die Anlage ist in Betrieb (ständiger Wasserfluß, Regenwasser aus dem Ort Leithen und Aussenflächen; bei Starkregen ist die Leitung bis 70 % voll),
Die Anlage muss während der Bauarbeiten ständig in Betrieb bleiben.
Mit der Pauschale sind alle Erschwernisse und Nebenleistungen, die sich im Zuge des Einbaus ergeben, abgegolten (Wasserhaltung, Absperren, Absturz bis 15 cm Höhe und dgl.).
Die Mehrkosten für die Herstellung eines Ortbetonbodenteiles gegenüber des Fertigteils der Position "Regenwasserschacht"  sind einzukalkulieren einschließlich Gerinne herstellen mit Estrich.
Menge: 1,000 Psch

**1.6.65 Schachtabdeckung versetzen, Klasse D mit Vent.-öffng.**
Schachtabdeckung Klasse D, DIN EN 124 und DIN 1229,
Rahmen rund aus Gußeisen mit Beton,
Deckel rund aus Gußeisen mit Beton,
mit Lüftungsöffnungen, mit dämpfender Einlage,
mit Schmutzfänger F DIN 1221,
Schachtabdeckung höhengerecht und vollfugig
auf Mörtelbett aus Fertigzementmörtel herstellen.
Druckfestigkeit fck,cube des Mörtels min. 20 N/mm2,
Zement Art CEM I, max. w/z 0,50, frost-/tausalz-
beständig.
Menge: 5,000 St

**1.6.66 Schachtabdeckung versetzen, Klasse B mit Vent.-öffng.**
Schachtabdeckung Klasse B, DIN EN 124 und DIN 1229,
Rahmen rund aus Gußeisen mit Beton,
Deckel rund aus Gußeisen mit Beton,
mit Lüftungsöffnungen, mit dämpfender Einlage,
mit Schmutzfänger F DIN 1221,
Schachtabdeckung höhengerecht und vollfugig
auf Mörtelbett aus Fertigzementmörtel herstellen.
Druckfestigkeit fck,cube des Mörtels min. 20 N/mm2,
Zement Art CEM I, max. w/z 0,50, frost-/tausalz-
beständig.
Menge: 1,000 St

**1.6.67 Luftdichtigkeitsprüfung der Kanäle DN 300**
Luftdichtigkeitsprüfung der Kanäle DN 300
entsprechend den Vorschriften der
DIN EN 1610 für Prüfung von Abwasserleitungen und
-kanälen, einschl. aller Nebenarbeiten, wie z.B. die
Anfertigungen und Lieferung der Prüfungsprotokolle,
lt. ATV Merkblatt M143, Teil 1 und 2,
mehrere Anfahrten für die abschnittsweisen Prüfungen
sind einzukalkulieren.
Menge: 105,000 m

**1.6.68 Kanal DN 300 bis DN 400 durch Fernauge prüfen und aufzeichnen**
Entwässerungskanal/-leitung durch Fernauge prüfen
und digital aufzeichnen,
technische Mindestanforderungen an das
Prüfgerät: Einmessung der Abzweiger, Gesamtlänge,
Aufnahme/Befahrung in Farbe, Protokollierung der Schadensstellen, extra Foto der Schadensstelle
DN 300 bis DN 400,  DVD mit Aufzeichnungen liefern,
Werkstoff: Stahlbetonrohre,
Einmündungen und Beschädigungen einmessen
und fotografieren.
Vergütet wird die Länge der Rohrleitungen ohne
Schächte.
In dieser Position sind die neu gebauten Straßendurchlässe enthalten.
Menge: 200,000 m

**1.6.69 Dokumentation der Aufzeichnung von der Kanalprüfung**
Dokumentation der Aufzeichnung von der Kanalprüfung, Protokoll je Haltung entsprechend ATV-Merkblatt M 143,
Teil 1 + 2, liefern und anfertigen und in Dateiform auf DVD sowie Kamerabefahrung in Dateiform.
Menge: 1,000 Psch

#### Titel 1.7 Ungebundene Schichten des Oberbaus

*Hinweis*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**1.7.1 Planum wieder her-stellen**
StL-Nr. 1891010506020603
Vorhandene Oberfläche des Unterbaues (Planum)
wieder herstellen. Planum profilieren und
verdichten ggf. mit Wasserzugabe.
Lieferung bzw. aufnehmen und fördern vom Zwischenlager sowie die Beseitigung von überschüssigem
Material werden gesondert vergütet.
Bereich 'Fahrbahn der Gemeindestraße bei Bauende in der OD Leithen, Zufahrten bei Pflasteranhebung und dergleichen'
Vorhandenes Planum ungebundene Tragschicht
Tragschichtart 'Frostschutzschicht'
max. Abweichung von der Sollhöhe +2/-2 cm,
Fläche 'Teilstrecke der Gemeindestraße nach Abtrag des Asphaltbelages, Breite ca. 4,5m'
Vorhandenes Planum
zu erreichender EV2--Wert mindestens 120 MPa.
Menge: 220,000 m2

**1.7.2 Mat.für Wiederh. des Planums liefern**
StL-Nr. 1891010901
Material für die Wiederherstellung des Planums
nach OZ '910.105'
liefern.
Material 'Frostschutzschicht aus gebrochenen Gesteinskörnungen 0/32 mm; ca. 4 cm stark, Abrechnung nach von AG anerkannte Lieferscheine'
Menge: 25,000 t

**1.7.3 Bankett teilweise ausbauen, Fahrbahnrand freilegen**
Bankett einschließlich Vegetationsdecke
teilweise ausbauen entlang Gemeindestraßen zur Freilegung des Fahrbahnrandes kurz vor der Asphaltierung. Bereich: Einmündungsbereiche, Zufahrten und dergleichen, nur kurze Teilstrecken in denen kein Rasengitter eingebaut wird.
Ausbaubereich ''unmittelbar am Asphaltfahrbahnrand. Bankette keilförmig mit Grader oder Bagger rausschneiden Dicke im Mittel cm '10, Breite im Mittel 20 cm  Schadstoffbelastung bis max. Z 1.1'
aus 'Rasensoden im oberen Bereich, untere Schicht gemischtkörniges Material Bodenklasse 3 - 5 '
Material 'im Bankett angleichen und später mit neuem Bankettmaterial überfüllen, 2 getrennte Arbeitsgänge'
Es ist unbedingt darauf zu achten, dass nicht mehr Material als erforderlich herausgeschnitten wird, da es sonst beim Wiederangleichen und mit neuem Bankettmaterial überfüllen zu Schwierigkeiten kommt.
Menge: 90,000 m

**1.7.4 Zulage zu Bankett ausbauen an Einbauten**
StL-Nr. 1891011807
Zulage zu Bankett ausbauen
nach OZ '910.116 Bankett teilweise ausbauen'
für Mehraufwendungen durch Erschwernisse
infolge von Einbauten einschließlich des
verminderten Leistungsansatzes in der Fläche,
Einbauten 'Verkehrsschilder'
Menge: 3,000 St

**1.7.5 Bankett herstellen**
StL-Nr. 1891050208060203
Bankett profilgerecht herstellen
mit Querneigung 12% am tiefliegenden und
Querneigung 6% am hochliegenden Fahrbahnrand,
soweit in den Unterlagen des AG nichts anderes
angegeben ist.
Die Erschwernisse durch Einbauten wie
Schächte, Einläufe, Schieber, Verkehrszeichen u.ä.
werden gesondert vergütet.
Einbaubereich 'Bankett entlang Gemeindestraßen, seitlich Rasengitterstreifen und dergleichen in Einmündungsbereichen, Zufahrten und dergleichen'
Aus Material 'Frostschutzschicht gebrochenes Material 0/22 mm'
Einbaubreite cm 'ca. 35 cm entlang Rasengitterstreifen bzw. 50 cm entlang Bankett bei Einmündungen, Zufahrten und dergleichen'
Einbaudicke cm 'entlang Rasengitterstreifen keilförmig ca. 20 cm bis 10 cm bzw. entlang Asphaltrand 10 cm auslaufend auf 3 cm Dicke bei Aussenkante Bankett; das tatsächlich eingebaute Material ist durch vom AG anerkannte Lieferscheine nachzuweisen; das Material wird gesondert vergütet mit nachfolgender Position; einschließlich Begrünung Bankett mit Rasenansaat Gebrauchsrasen 25 g/m2 Saatgutmenge, einschließlich Saatgutlieferung'
Einbau 3 cm tiefer als Fahrbahnoberkante,
Verformungsmodul EV2 min. MPa '80'
Verdichtungsgrad DPr min. % '100'
Menge: 2160,000 m

**1.7.6 Mat.für Bankett liefern**
Material für die Herstellung des Banketts
nach OZ '910.502'
liefern.
Material 'Frostschutzschicht aus gebrochenen Gesteinskörnungen 0/22 mm, bzw. Vorabsiebung mit vergleichbarem Material / vergleichbarer Standfestigkeit.'
Menge: 115,000 t

**1.7.7 Zulage zu Bankett herstellen**
StL-Nr. 189105080001
Zulage zu Bankett herstellen
nach OZ '910.502 Bankett herstellen'
für Erschwernisse infolge von Einbauten,
Schächte.
Menge: 1,000 St

**1.7.8 Zulage zu Bankett herstellen**
StL-Nr. 189105080004
Zulage zu Bankett herstellen
nach OZ '910.502 Bankett herstellen'
für Erschwernisse infolge von Einbauten,
Verkehrszeichen.
Menge: 7,000 St

**1.7.9 Frostschutzschicht herstellen, Gehweg**
Frostschutzschicht (FSS) herstellen,
Einbaudicke cm '44 siehe Regelquerschnitt 2'
Einbaubereich 'entlang Fahrbahn und dergleichen der Belastungsklasse 0,3 / 1,0'
Material: 'Frostschutzmaterial aus gebrochenen Gesteinskörnungen 0/32 mm bis 0/56 mm, Feinanteil < 0,063 mm im
eingebauten Zustand höchstens 7 M.-% Feinanteile (die Frostschutzplanie ist in dieser Position enthalten)'
Verformungsmodul EV2 min. MPa '120'
Verhältniswert der Verformungsmoduln EV2/EV1 max '2,2'
Menge: 135,000 m3

**1.7.10 Frostschutzschicht in Zufahrten, entlang Rinnen, Rohrgraben**
Frostschutzschicht (FSS) herstellen,
Einbaubereich 'Bereich einzelne Ausbesserungsstellen im Fahrbahnbereich  Breite 0,5 - 1,0 m, entlang Rinnen, in Rohrgräben, Zufahrten und dergleichen.'
Baustoffgemisch 'Frostschutzschicht aus gebrochenen Gesteinskörnungen 0/56 cm'
Einbaudicke cm '45'
bis cm '55 im Mittel 50 cm'
Verformungsmodul EV2 min. MPa '120'
Verdichtungsgrad DPr min. % '100'
Menge: 90,000 m3

**1.7.11 Frostschutzschicht in Zufahrten für Angleichungen herstellen**
Frostschutzschicht (FSS) herstellen,
Einbaubereich 'Zufahrten, Anschluß an neuen Straßenhöhen und dergleichen.'
Baustoffgemisch 'Frostschutzschicht aus gebrochenen Gesteinskörnungen 0/32 cm'
Einbaudicke cm '1'
bis cm '10 im Mittel 5 cm'
Verformungsmodul EV2 min. MPa '120'
Verdichtungsgrad DPr min. % '100'
Menge: 55,000 t

**1.7.12 STS herstellen**
StL-Nr. 1891030408020302
Schottertragschicht (STS) herstellen
auf 'Frostschutzschicht'
Einbaubereich 'in Gehweg der Belastungsklasse
Bk 0,3/ Bk 1,0 unter Betonpflasterdecke (schmaler Streifen mit Breite von ca. 1,18 m zwischen den Einfassungen im Gehweg entlang Gemeindestraße; Regelquerschnitt 2)
Ungleichförmigkeitszahl U min. 13. Die Filterstabilität
gegenüber dem Bettungsmaterial muss eingehalten
werden,'
Baustoffgemisch 0/32,
Einbaudicke 15 cm
(Mindestdicke im Regelquerschnitt).
Verdichtungsgrad DPr min. % '103'
Verformungsmodul EV2 min. MPa '120 MN/m2, EV2 / EV1 < 2,2'
Menge: 135,000 m2

**1.7.13 Zulage zu SoB herstellen an Einfassungen und dgl.**
StL-Nr. 189106020108
Zulage zu Herstellen von SoB
für Mehraufwendungen durch Erschwernisse
entlang von Bordsteinen, Rinnen oder dgl.
einschließlich des verminderten Leistungsansatzes
in der Fläche.
Frostschutzschicht,
Kante 'Mauern, Zaunsockel, bestehende Einfassungen und Rinnen, Borde und dergleichen'
Menge: 35,000 m

**1.7.14 Zulage zu SoB herstellen an Einfassungen und dgl.**
StL-Nr. 189106020308
Zulage zu Herstellen von SoB
für Mehraufwendungen durch Erschwernisse
entlang von Bordsteinen, Rinnen oder dgl.
einschließlich des verminderten Leistungsansatzes
in der Fläche.
Schottertragschicht,
Kante 'Mauern, Zaunsockel, bestehende Einfassungen und Rinnen, Borde und dergleichen'
Menge: 35,000 m

**1.7.15 Zulage zu SoB herstellen an Einbauten**
StL-Nr. 18910601000101
Zulage zum Herstellen von SoB
für Mehraufwendungen durch Erschwernisse
infolge von Einbauten einschließlich des verminderten Leistungsansatzes in der
Fläche,
Frostschutzschicht,
Schächte.
Menge: 1,000 St

**1.7.16 Zulage zu SoB herstellen an Einbauten**
StL-Nr. 18910601000103
Zulage zum Herstellen von SoB
für Mehraufwendungen durch Erschwernisse
infolge von Einbauten einschließlich des verminderten Leistungsansatzes in der
Fläche,
Frostschutzschicht,
Straßenabläufe.
Menge: 1,000 St

**1.7.17 Dynamischen Plattendruckversuch**
Dynamischen Plattendruckversuch nach TP BF-StB
Teil B 8.3 als Kontrollprüfung des AG zur Bestimmung
der Tragfähigkeit der Unterlage durchführen,
einschließlich
Bereitstellung aller erforderlichen Geräte und
Hilfsmittel sowie der Protokollführung und Auswertung.
Menge: 10,000 St

**1.7.18 Lastplattendruckversuch nach DIN 18134**
Lastplattendruckversuch nach DIN 18134,
Platte d = 30 cm, auf Erdplanum oder Frostschutzschicht
durchführen, einschließlich Baustelleneinsatzzeit,
Fahrtkosten
Ausführung nur auf Anordnung des AG
Menge: 3,000 St

**1.7.19 Gegenlast Lastpl.**
StL-Nr. 18910603
Bereitstellung einer Gegenlast für Lastplattendruckversuche mit min. 10 t Auflast für
Kontrollprüfungen des AG innerhalb der Baustelle.
Durchschnittl. Dauer je Lastplattendruckversuch: 0,5 h
Die Leistung ist gesondert in Rechnung zu stellen.
Menge: 3,000 St

#### Titel 1.8 Asphaltschichten

*Hinweis*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

*Hinweis: Lagerplatz AN und eventuelle Haufwerksbeprobungen für Asphalt*
Der angegebene Lagerplatz des AG steht für Bodenaushub zur Verfügung.
Für eine Zwischenlagerung des Asphaltaufbruches und Asphaltfräsgutes steht kein Lagerplatz des AG zur Verfügung.
Falls eine Haufwerksbeprobung des Asphaltes vor Transport zu  Asphaltmischanlagen aufgrund von Forderungen des Mischwerkes erforderlich werden sollte, hat der AN die Zwischenlagerung, den Lagerplatz und die dabei entstehenden Kosten für eine Zwischenlagerung in die entsprechenden Positionen (Gebundenen Oberbau aufbrechen bzw. Asphalt fräsen) einzukalkulieren; einschließlich aller Transporte, Ladevorgänge und dergleichen. Zusätzlich hat der AN die Haufwerksuntersuchungen in Auftrag zu geben und zu vergüten.
Die Beprobungen des AG haben ergeben, dass der vorhandene Asphalt der Verwertungsklasse A zuzuordnen ist.
Der Betrieb des Lagerplatzes, das geordnete
streifenweise Schütten, unterstützt durch einen Bagger
oder Lader obliegt dem AN und wird nicht gesondert
vergütet.
Alle Mehrkosten sind in die entsprechenden Positionen
einzurechnen.

*Hinweis: Einsatz von Thermofahrzeuge ist einzukalkulieren beim Asphaltieren*
Der Einsatz von Thermofahrzeugen
für den Mischguttransport beim Einbau von
Asphaltschichten ist erforderlich.
Die Dämmung der Mulden für den Asphaltmischguttransport muss mindestens einen
Wärmedurchlasswiderstand (R-Wert) von mind.
1,65 m2K/W (bei 20 Grad C) aufweisen. Das
verwendete Dämmmaterial muss eine langfristige
Temperaturbeständigkeit bis 200 Grad C aufweisen.
Der Einsatz von Thermofahrzeuge ist generell einzukalkulieren.

*Hinweis: Winterpause, Bauabschnitte, Ankeilen entlang Rasengitterstreifen*
Ein eventueller Höhenunterschied bei den Rasengitterstreifen auf den Banketten der GV Straße zur Asphaltfläche der Straße Medernberg – Leithen erschwert den Winterdienst bzw. macht den Winterdienst unmöglich. Bei der Herstellung von Rasengitterstreifen entlang der Bankette in diesem Jahr ist auch die Asphaltierung der Asphalttragschicht und Asphaltdeckschicht in diesem Jahr vorm Winter durchzuführen. Das bedeutet, dass nur entlang der Teilstrecken Rasengitter eingebaut werden darf, die komplett asphaltiert werden können.
Alle Mehrkosten beim Winterdienst bzw. ein Anbringen von provisorischen Asphaltkeilen entlang eingebauter Rasengitterstreifen auf der neuen Asphalttragschicht hat der AN zu übernehmen. Ein Einbau der Asphaltschichten in mehreren Teilstrecken ist einzukalkulieren mit jeweiliger Baustelleneinrichtung für die Asphaltkolonne.

**1.8.1 Asphalt fräsen 0 bis 4 cm**
Asphalt fräsen und Material aufnehmen.
Verwertungsklasse A
Der Schnittlinienabstand darf maximal 15 mm betragen.
Reinigen der gefrästen Fläche zur Herstellung des
Schichtenverbundes wird gesondert vergütet.
Abgerechnet wird die obere Frästiefe (FT-O).
Bereich 'Angleichungen an Bestand bei Einmündungen, Zufahrten und dergleichen '
Asphaltdeckschicht aus 'AC 8 bzw. AC 11'
Frästiefe von cm '0'
bis cm '4'
und einer Fräsbreite von m 'ca. 1,0 m bzw. 4,5 m'
unter Berücksichtigung von Einbauten wie
Schächte, Einläufe, Schieber u. ä.
Die Erschwernisse werden gesondert vergütet.
Material in Eigentum des AN übernehmen und
einer Verwertung nach Wahl des AN zuführen.
Menge: 390,000 m2

**1.8.2 Asphalt fräsen 0 bis 5 cm**
Asphalt fräsen und Material aufnehmen.
Verwertungsklasse A
Der Schnittlinienabstand darf maximal 15 mm betragen.
Reinigen der gefrästen Fläche zur Herstellung des
Schichtenverbundes wird gesondert vergütet.
Abgerechnet wird die obere Frästiefe (FT-O).
Bereich 'bei Bau-km 1+210 bis 1+220'
Asphaltdeckschicht aus 'AC 8 bzw. AC 11'
Frästiefe von cm '0'
bis cm '5'
und einer Fräsbreite von m 'ca. 4,5 m über die gesamte Fahrbahnbreite'
unter Berücksichtigung von Einbauten wie
Schächte, Einläufe, Schieber u. ä.
Die Erschwernisse werden gesondert vergütet.
Material in Eigentum des AN übernehmen und
einer Verwertung nach Wahl des AN zuführen.
Menge: 45,000 m2

**1.8.3 Asphalt fräsen 0 bis 10 cm**
Asphalt fräsen und Material aufnehmen.
Verwertungsklasse A
Der Schnittlinienabstand darf maximal 15 mm betragen.
Reinigen der gefrästen Fläche zur Herstellung des
Schichtenverbundes wird gesondert vergütet.
Abgerechnet wird die obere Frästiefe (FT-O).
Bereich 'Baubeginn und Bauende der GV Straße und dergleichen'
Asphaltdeckschicht aus 'AC 8 bzw. AC 11'
Frästiefe von cm '10 cm bei Bau-km 0+000'
bis cm '0 cm bei Bau-km ca. 0+020, im Mittel 5 cm und einer Fräsbreite über die gesamte Fahrbahnbreite von m 'ca. 4,5 m'
unter Berücksichtigung von Einbauten wie
Schächte, Einläufe, Schieber u. ä.
Die Erschwernisse werden gesondert vergütet.
Material in Eigentum des AN übernehmen und
einer Verwertung nach Wahl des AN zuführen.
Menge: 80,000 m2

**1.8.4 Asphalt fräsen ca. 16 cm**
Asphalt fräsen und Material aufnehmen.
Verwertungsklasse A
Der Schnittlinienabstand darf maximal 15 mm betragen.
Reinigen der gefrästen Fläche zur Herstellung des
Schichtenverbundes wird gesondert vergütet.
Abgerechnet wird die obere Frästiefe (FT-O).
Bereich 'in der GV Straße in Leithen und dergleichen'
Asphaltdeckschicht und -tragschicht aus 'AC 8 bis AC 32'
Frästiefe von cm '16 cm von Bau-km ca.  1+220'
bis  Bau-km ca. 1+332 und einer Fräsbreite über die gesamte Fahrbahnbreite von m 'ca. 4,5 m'
unter Berücksichtigung von Einbauten wie
Schächte, Einläufe, Schieber u. ä.
Die Erschwernisse werden gesondert vergütet.
Material in Eigentum des AN übernehmen und
einer Verwertung nach Wahl des AN zuführen.
Menge: 525,000 m2

**1.8.5 Asphalt fräsen, best. Asphaltdeckschicht ohne Schichtenverbund**
Asphalt fräsen und Material aufnehmen.
Verwertungsklasse A
Der Schnittlinienabstand darf maximal 15 mm betragen.
Reinigen der gefrästen Fläche zur Herstellung des
Schichtenverbundes wird gesondert vergütet.
Abgerechnet wird die obere Frästiefe (FT-O).
Bereich 'best. Asphalttragdeckschicht ohne Schichtenverbund in der Fahrbahn, Einzelflächen ca. 8 m2 bis 20 m2'
Asphalt 'Tragdeck- und Deckschicht'
Frästiefe von cm '7'
bis cm '9 im Mittel 8 cm'
und einer Fräsbreite von m 'ca. 0,50 m bis 1,5 m'
unter Berücksichtigung von Einbauten wie
Schächte, Einläufe, Schieber u. ä.
Die Erschwernisse werden gesondert vergütet.
Material in Eigentum des AN übernehmen und
einer Verwertung nach Wahl des AN zuführen.
Nur auf Anordnung durch den AG.
Menge: 330,000 m2

**1.8.6 Asphalt fräsen Ausbesserungsstellen, 10 cm**
Asphalt fräsen und Material aufnehmen.
Verwertungsklasse A
Der Schnittlinienabstand darf maximal 15 mm betragen.
Reinigen der gefrästen Fläche zur Herstellung des
Schichtenverbundes wird gesondert vergütet.
Abgerechnet wird die obere Frästiefe (FT-O).
Bereich 'Ausbesserungsstellen schlechte Stellen im Asphalt der Fahrbahn, Einzelflächen ca. 2 m2 bis 12 m2'
Asphalt 'Trag- und Deckschicht'
Frästiefe von cm '9'
bis cm '11,  im Mittel 10 cm'
und einer Fräsbreite von m 'ca. 0,50 m bis 1,0 m'
unter Berücksichtigung von Einbauten wie
Schächte, Einläufe, Schieber u. ä.
Die Erschwernisse werden gesondert vergütet.
Material in Eigentum des AN übernehmen und
einer Verwertung nach Wahl des AN zuführen.
Menge: 40,000 m2

**1.8.7 Gebundenen Ober-bau aufbrechen**
StL-Nr. 1891110708070301
Gebundenen Oberbau aufbrechen und aufnehmen. Material soweit erforderlich zerkleinern.
Verwertungsklasse A
Bereich 'entlang Fahrbahnasphaltrand der Straße im Bereich der Randeinfassungen, Mulden etc. in schmalen Streifen, Rohrgräben, kleine Aufbruchstellen, Zufahrtsbereiche und dergleichen'
Befestigung aus 'Asphalt'
Dicke von cm '15'
bis cm '22 im Mittel 20 cm'
Aufbruchbreite m '0,45 m breite Streifen entlang bestehendem Fahrbahnrand, Rohrgraben ca. 1,0 m bis 1,30 '
unter Berücksichtigung von Einbauten wie
Schächte, Einläufe, Schieber u.ä.
Die Erschwernisse werden gesondert vergütet.
Material in Eigentum des AN übernehmen und
einer Verwertung nach Wahl des AN zuführen.
Menge: 37,000 m3

**1.8.8 Zulage zu Fräs-oder Aufbrucharb. an Einbauten**
StL-Nr. 1891110900010302
Zulage zu Fräs- oder Aufbrucharbeiten
für Mehraufwendungen durch Erschwernisse
infolge von Einbauten einschließlich des
verminderten Leistungsansatz in der Fläche.
Zu diesen Mehraufwendungen gehört auch das
Entfernen von Belagsresten an den Einbauten.
Die Abrechnung erfolgt pro Einbauteil nur einmal für
alle Fräs- und Aufbrucharbeiten.
Schächte
Deck- und Tragschicht
Ausbau in einem Arbeitsgang
Menge: 4,000 St

**1.8.9 Zulage zu Fräs-oder Aufbrucharb. an Einbauten**
StL-Nr. 1891110900020302
Zulage zu Fräs- oder Aufbrucharbeiten
für Mehraufwendungen durch Erschwernisse
infolge von Einbauten einschließlich des
verminderten Leistungsansatz in der Fläche.
Zu diesen Mehraufwendungen gehört auch das
Entfernen von Belagsresten an den Einbauten.
Die Abrechnung erfolgt pro Einbauteil nur einmal für
alle Fräs- und Aufbrucharbeiten.
Hydranten- und Schieberkappen
Deck- und Tragschicht
Ausbau in einem Arbeitsgang
Menge: 3,000 St

**1.8.10 Zulage zu Fräs-oder Aufbrucharb. an Einfassungen**
StL-Nr. 18911110070302
Zulage zu Fräs- oder Aufbrucharbeiten
für Mehraufwendungen durch Erschwernisse
entlang von Bordsteinen, Rinnen oder dgl.
einschließlich des verminderten Leistungsansatz
in der Fläche.
Zu diesen Mehraufwendungen gehört auch das
Entfernen von Belagsresten entlang der Einfassung.
Die Abrechnung erfolgt pro Fräs- bzw. Abbruchkante
entlang einer Einfassung nur einmal für alle
Fräs- und Aufbrucharbeiten.
Kante 'Bordsteine, Randeinfassungen, Mulden, Mauern,
Sockeln und dergleichen. Bei Rinnen oder Randeinfassungen, die ausgebaut werden zur Höhenangleichung wird diese Zulage nicht vergütet.'
Deck- und Tragschicht
Ausbau in einem Arbeitsgang
Menge: 75,000 m

**1.8.11 Asphalt trennen**
StL-Nr. 1891111103010108
Asphaltoberbau geradlinig trennen
in Einzelflächen längs und quer zur
Fahrbahnachse,
durch Schneiden
senkrecht,
Trenntiefe 'über 8 cm bis 12 cm.'
Menge: 100,000 m

**1.8.12 Asphalt trennen**
StL-Nr. 1891111103010104
Asphaltoberbau geradlinig trennen
in Einzelflächen längs und quer zur
Fahrbahnachse,
durch Schneiden
senkrecht,
Trenntiefe über 12 cm bis 18 cm.
Menge: 380,000 m

**1.8.13 Asphalt trennen**
StL-Nr. 1891111101010105
Asphaltoberbau geradlinig trennen
im Anbaubereich längs zur Fahrbahnachse
durch Schneiden
senkrecht,
Trenntiefe über 18 cm bis 26 cm.
Menge: 1800,000 m

*Hinweis: Mehraufwendungen bei Schächte und Schieber einkalkulieren*
Die Mehraufwendungen beim Schichtenverbund und Reinigen entlang Einfassungen, Einbauten wie Schächte, Schieber, Schaltschränke, Straßeneinläufe und dergleichen werden nicht gesondert vergütet und sind in die entsprechenden Positionen einzukalkulieren.

**1.8.14 Unterlage reinigen**
StL-Nr. 18911114020102
Vorhandene Unterlage reinigen.
Anfallendes Material einer Verwertung nach
Wahl des AN zuführen.
Das Reinigen von Ecken, Zwickeln und An-
schlüssen von Hand gehört zum Leistungsumfang.
Unterlage aus gefräster Asphaltbefestigung
in zusammenhängenden Teilflächen
reinigen mit Hochdruckreinigungsgerät
und sofortiger Absaugung des
Schmutz-Wasser-Gemisches.
Menge: 1050,000 m2

**1.8.15 Unterlage reinigen**
StL-Nr. 18911114010302
Vorhandene Unterlage reinigen.
Anfallendes Material einer Verwertung nach
Wahl des AN zuführen.
Das Reinigen von Ecken, Zwickeln und An-
schlüssen von Hand gehört zum Leistungsumfang.
Unterlage aus Asphaltbefestigung
in Flächen 'Straßen, Zufahrten und dergleichen'
reinigen mit Hochdruckreinigungsgerät
und sofortiger Absaugung des
Schmutz-Wasser-Gemisches.
Menge: 6280,000 m2

**1.8.16 Unterlage reinigen**
StL-Nr. 18911114010304
Vorhandene Unterlage reinigen.
Anfallendes Material einer Verwertung nach
Wahl des AN zuführen.
Das Reinigen von Ecken, Zwickeln und An-
schlüssen von Hand gehört zum Leistungsumfang.
Unterlage aus Asphaltbefestigung
in Flächen 'Straßen, Zufahrten und dergleichen'
reinigen mit selbstaufnehmender Kehrmaschine.
Menge: 7100,000 m2

**1.8.17 Unterlage reinigen**
StL-Nr. 18911114010304
Vorhandene Unterlage reinigen.
Anfallendes Material einer Verwertung nach
Wahl des AN zuführen.
Das Reinigen von Ecken, Zwickeln und An-
schlüssen von Hand gehört zum Leistungsumfang.
Unterlage aus Asphaltbefestigung
in Flächen 'Straßen, Zufahrten und dergleichen nach
Abstumpfung bzw. vor Verkehrsfreigabe reinigen'
reinigen mit selbstaufnehmender Kehrmaschine.
Menge: 7100,000 m2

*Hinweis: Verwendung Bindemittel C60BP4-S*
Das höherwertige Bindemittel C60BP4-S wird auf der freien Strecke zwischen Medernberg und Einmündung bei Kräutert verwendet. Im Bereich der Ortsdurchfahrt Leithen und entlang von Anwesen wird das Bindemittel C40B5-S verwendet.

**1.8.18 Schichtenverbund herstellen**
StL-Nr. 18911116010403
Schichtenverbund durch Ansprühen der Unterlage mit bitumenhaltigem Bindemittel herstellen,
Das Reinigen wird gesondert vergütet.
Bindemittel 'C40B5-S auf den gefrästen Asphaltflächen'
Ansprühmenge ca. 300 g/m2.
Menge: 970,000 m2

**1.8.19 Schichtenverbund herstellen**
StL-Nr. 18911116010403
Schichtenverbund durch Ansprühen der Unterlage mit bitumenhaltigem Bindemittel herstellen,
Das Reinigen wird gesondert vergütet.
Bindemittel 'C60BP4-S auf den gefrästen Asphaltflächen'
Ansprühmenge ca. 300 g/m2.
Menge: 80,000 m2

**1.8.20 Schichtenverbund herstellen**
StL-Nr. 18911116010403
Schichtenverbund durch Ansprühen der Unterlage mit bitumenhaltigem Bindemittel herstellen,
Das Reinigen wird gesondert vergütet.
Bindemittel 'C40B5-S, Fahrbahn, Zufahrten und dergleichen auf bestehender Asphaltschicht'
Ansprühmenge ca. 300 g/m2.
Menge: 1490,000 m2

**1.8.21 Schichtenverbund herstellen**
StL-Nr. 18911116010403
Schichtenverbund durch Ansprühen der Unterlage mit bitumenhaltigem Bindemittel herstellen,
Das Reinigen wird gesondert vergütet.
Bindemittel 'C60BP4-S, Fahrbahn, Zufahrten und dergleichen auf bestehender Asphaltschicht'
Ansprühmenge ca. 300 g/m2.
Menge: 4400,000 m2

**1.8.22 Schichtenverbund herstellen**
StL-Nr. 18911116010402
Schichtenverbund durch Ansprühen der Unterlage mit bitumenhaltigem Bindemittel herstellen,
Das Reinigen wird gesondert vergütet.
Bindemittel 'C40B5-S, Fahrbahn, Zufahrten und dergleichen auf neuer Asphalttragschicht'
Ansprühmenge ca. 250 g/m2.
Menge: 2780,000 m2

**1.8.23 Schichtenverbund herstellen**
StL-Nr. 18911116010402
Schichtenverbund durch Ansprühen der Unterlage mit bitumenhaltigem Bindemittel herstellen,
Das Reinigen wird gesondert vergütet.
Bindemittel 'C60BP4-S, Fahrbahn, Zufahrten und dergleichen auf neuer Asphalttragschicht'
Ansprühmenge ca. 250 g/m2.
Menge: 4600,000 m2

**1.8.24 Kalkmilch auftragen auf Bitumenemulsion**
Kalkmilch aus Kalkhydratsuspension für den Straßenneubau, speziell für heiße Sommermonate aufbringen zur Verhinderung des Austrags der Bitumenemulsion und Optimierung des Schichtenverbunds nach Vorgabe des Herstellerfirma.
Die verdünnte Suspension mit Spritzrampe auftragen, Einsatzmenge 250 - 350 g/m2 verdünnte Suspension ( z.B. bei Asphacal TC Kalkmilch 1 Liter Kalkmilch 9 Liter Wasser oder dergleichen).
Menge: 12980,000 m2

**1.8.25 Höhenangleichung von Einbauten herstellen**
StL-Nr. 1891111804010201
Höhenangleichung von Einbauten in Asphaltoberbau herstellen.
Einbauteile in Asphaltbefestigung freilegen
und der neuen Höhe anpassen.
Freigelegten Bereich verfüllen.
Aufbruchmaterial einer Verwertung nach Wahl
des AN zuführen.
Einbauteil Schachtabdeckung
Außendurchmesser '65 cm'
Aufbruchtiefe über 10 bis 20 cm,
höher setzen über 5 cm bis 10 cm,
Verfüllung mit Asphalttragschichtmischgut
AC 22 T S bis Unterkante Deckschicht
Menge: 5,000 St

**1.8.26 Höhenangleichung von Einbauten herstellen**
StL-Nr. 1891111801010201
Höhenangleichung von Einbauten in Asphaltoberbau herstellen.
Einbauteile in Asphaltbefestigung freilegen
und der neuen Höhe anpassen.
Freigelegten Bereich verfüllen.
Aufbruchmaterial einer Verwertung nach Wahl
des AN zuführen.
Einbauteil Schieberkappe
Spartenträger 'Gemeinde, vorhandene bzw. neu eingebaute Schieberkappen'
Die Leistung ist gesondert in Rechnung zu stellen.
Aufbruchtiefe über 10 bis 20 cm,
höher setzen über 5 cm bis 10 cm,
Verfüllung mit Asphalttragschichtmischgut
AC 22 T S bis Unterkante Deckschicht
Menge: 18,000 St

**1.8.27 ATS aus AC 16 T N herstellen, 156 kg/m2, ca. 6,5 cm**
Asphalttragschicht aus Asphalttragschichtmischgut
AC 16 T N herstellen auf 'bestehender Asphaltschicht der GV Straße, Belastungsklasse Bk <=1,0.'
Einbaumenge 156 kg/m2, ca. 6,5 cm
Einbaubereich Fahrbahn ca. 4,5 m breit'
Einbau nach Unterlagen des AG,
mit Bindemittel 70/100
Menge: 6330,000 m2

**1.8.28 ATS aus AC 16 T N herstellen, Profilausgleich**
Asphalttragschicht aus Asphalttragschichtmischgut
AC 16 T N herstellen auf bestehender Asphaltschicht der GV Straße.
Einbaumenge zum Profilausgleich der Spurrinnen, maximal im Mittel 12 kg/m2, entspricht ca. 0,5 cm Dicke.
Einbaubereich Fahrbahn ca. 4,5 m breit in einem Arbeitsgang mit der Asphalttragschicht laut vorheriger Position (156 kg/m2) einzubauen; mit Bindemittel 70/100.
Die gesamt einzubauende Menge wird maximal im Mittel bis 168 kg/m2, ca. 7,0 cm Gesamtdicke vergütet.
Menge: 80,000 t

**1.8.29 ATS aus AC 16 T N herstellen, Angleichung Zufahrten**
Asphalttragschicht aus Asphalttragschichtmischgut
AC 16 T N herstellen auf 'bestehender Asphaltschicht,
Einbaubereich Handeinbau in Einmündungen, Zufahrten und dergleichen.'
Einbaudicke am Rand der GV Straße ca. 6,5 cm dick und nach aussen am Anschlussende ca. 2 cm dick, im Mittel 4 cm, mit Bindemittel 70/100,
Menge: 20,000 t

**1.8.30 ATS aus AC 22 T N herstellen, schmale Streifen**
Asphalttragschicht aus Asphalttragschichtmischgut
AC 22 T N herstellen auf 'bestehender Frostschutzschicht'
Einbaubereich 'entlang Gemeindestraße, Breite ca. 0,45 m, schmale Streifen entl. Borde, Randeinfassungen, Mulden u. dergleichen'
Einbaudicke 14 cm,
mit Bindemittel 70/100
Menge: 135,000 m2

**1.8.31 ATS aus AC 22 T N herstellen, 10 cm, Ausbesserungstellen**
Asphalttragschicht aus Asphalttragschichtmischgut
AC 22 T N herstellen auf 'bestehender Asphaltschicht'
Einbaubereich Ausbesserungsstellen in Gemeindestraßen  schlechte Stellen im Asphalt der Fahrbahn, Einzelflächen ca. 2 m2 bis 12 m2,
und einer Breite von m 'ca. 0,50 m bis 1,00 m'
Einbaudicke 10,0 cm,
mit Bindemittel 70/100
Menge: 40,000 m2

**1.8.32 ATS aus AC 22 T N herstellen, 8 cm, Ersatz der best. ATDS ohne Verbund**
Asphalttragschicht aus Asphalttragschichtmischgut
AC 22 T N herstellen auf 'bestehender Asphaltschicht'
Einbaubereich best. Asphalttragdeckschicht ohne Schichtenverbund im Asphalt der Fahrbahn, Einzelflächen ca. 8 m2 bis 20 m2,
und einer Breite von m 'ca. 0,50 m bis 1,50 m'
Einbaudicke 8,0 cm,
mit Bindemittel 70/100
Menge: 330,000 m2

**1.8.33 ATS aus AC 22 T N herstellen**
StL-Nr. 1891120808050100
Asphalttragschicht aus Asphalttragschichtmischgut
AC 22 T N herstellen auf 'Frostschutzschicht, kleine Flächen'
Einbaubereich 'Zufahrten'
Einbaudicke 10,0 cm,
mit Bindemittel 70/100,
Menge: 80,000 m2

**1.8.34 ATS aus AC 22 T N herstellen**
StL-Nr. 1891120802030100
Asphalttragschicht aus Asphalttragschichtmischgut
AC 22 T N herstellen auf 'Frostschutzschicht in Rohrgräben, ca. 1,0 m bis 1,3 m breit'
in Fahrbahnen der Belastungsklasse Bk1,0,
Einbaudicke 14,0 cm,
mit Bindemittel 70/100,
Menge: 55,000 m2

**1.8.35 ATS aus AC 32 T N herstellen**
StL-Nr. 1891120608080100
Asphalttragschicht aus Asphalttragschichtmischgut
AC 32 T N herstellen auf 'Frostschutzschicht'
Einbaubereich 'Fahrbahn ca. 4,5 m breit; in der Ortsdurchfahrt Leithen'
Einbaumasse kg/m2 '288 kg/m2, ca. 12,0 cm'
mit Bindemittel 70/100,
Menge: 520,000 m2

**1.8.36 ADS aus AC 8 D S herstellen**
Asphaltdeckschicht aus Asphaltbeton AC 8 D S
herstellen. Das Abstumpfen der Oberfläche wird
gesondert vergütet.
Einbaubereich 'in der Fahrbahn der GV Straße, Belastungsklasse ca. 1,0; auf der neuen Asphalttragschicht'
Einbaumasse kg/m2 '96 kg/m2, ca. 4 cm Dicke'
mit Bindemittel 70/100.
Menge: 6650,000 m2

**1.8.37 ADS aus AC 8 D N herstellen**
StL-Nr. 18911407060601
Asphaltdeckschicht aus Asphaltbeton AC 8 D N
herstellen. Das Abstumpfen der Oberfläche wird
gesondert vergütet.
Einbaubereich 'Einmündungen, Zufahrten, Anschlüsse und dergleichen in Handeinbau'
Einbaumasse kg/m2 '84, ca. 3,5 cm'
mit Bindemittel 70/100.
Menge: 450,000 m2

**1.8.38 Asphaltarmierungsgitter 0,50 m breit liefern u. einbauen**
Asphaltarmierungsgitter aus Glasfasern mit Füllgarn aus Glas mit bitumenhaltiger Beschichtung; die Zugfestigkeit ist gemäß DIN EN ISO 10319 am Endprodukt zu prüfen und durch ein unabhängiges Prüfinstitut nachzuweisen. Das Prüfzeugnis ist vorzulegen.
Gewebe liefern und einbauen.
Zugfestigkeit längs und quer mind. 100 kN/m;
Bruchdehnung max. 2 %;
Maschenweite 5 x 20 mm;
Temperaturbeständigkeit zwischen –60 und +840 °C;
Rollenbreite: 0,50 m

Der Untergrund ist vor Verlegung des Armierungsgewebes gemäß Herstellerangabe mit Bitumenemulsion zu besprühen. Das Absprühen und die Bitumenemulsion sind in diese Position einzukalkulieren.

Asphaltarmierungsgewebe nach Herstelleranweisung fachgerecht verlegen. Überlappungsverluste sind einzukalkulieren. Abstand vom Fahrbahnrand ca. 15 cm.

Folgende Leistungen sind einzurechnen: Gittergewebe auf ebener Unterlage ausrollen, ausrichten, plan- und faltenfrei verlegen. Rollenanfang mit Kopfnägeln und Rondellen auf der Unterlage befestigen. Gitter über Schachtabdeckungen ausschneiden. Mit leichter Gummiradwalze abwalzen.
Menge: 150,000 m2

**1.8.39 Asphaltarmierungsgitter 1,00 m breit liefern u. einbauen**
Asphaltarmierungsgitter aus Glasfasern mit Füllgarn aus Glas mit bitumenhaltiger Beschichtung; die Zugfestigkeit ist gemäß DIN EN ISO 10319 am Endprodukt zu prüfen und durch ein unabhängiges Prüfinstitut nachzuweisen. Das Prüfzeugnis ist vorzulegen.
Gewebe liefern und einbauen.
Zugfestigkeit längs und quer mind. 100 kN/m;
Bruchdehnung max. 2 %;
Maschenweite 5 x 20 mm;
Temperaturbeständigkeit zwischen –60 und +840 °C;
Rollenbreite: 1,00 m

Der Untergrund ist vor Verlegung des Armierungsgewebes gemäß Herstellerangabe mit Bitumenemulsion zu besprühen. Das Absprühen und die Bitumenemulsion sind in diese Position einzukalkulieren.

Asphaltarmierungsgewebe nach Herstelleranweisung fachgerecht verlegen. Überlappungsverluste sind einzukalkulieren. Abstand vom Fahrbahnrand ca. 15 cm.

Folgende Leistungen sind einzurechnen: Gittergewebe auf ebener Unterlage ausrollen, ausrichten, plan- und faltenfrei verlegen. Rollenanfang mit Kopfnägeln und Rondellen auf der Unterlage befestigen. Gitter über Schachtabdeckungen ausschneiden. Mit leichter Gummiradwalze abwalzen.
Menge: 400,000 m2

**1.8.40 Anschluss mit Fugenband herstellen**
StL-Nr. 1891190402050101
Anschluss an bestehende Decken oder Bauteile in der
Dicke der Asphaltdeckschicht mit anschmelzbarem
Fugenband herstellen.
Das Reinigen vor Einbau des Fugenbandes
gehört zum Leistungsumfang.
Querfuge,
Dicke der Deckschicht über 3,5 cm bis 4,0 cm,
Einzellängen bis 20 m,
Breite des Fugenbandes mm '15 für Fugen nach Angaben des AG im Anschlussbereich alte - neue Deckschichten"'
Menge: 235,000 m

**1.8.41 Abstumpfung herstellen**
StL-Nr. 189119110101
Abstumpfung maschinell herstellen.
Abstreumaterial gleichmäßig auf die noch heiße
Oberfläche der Deckschicht aufbringen und einwalzen. Nicht gebundenes und gelöstes Material aufnehmen und einer Verwertung nach Wahl des
AN zuführen.
Mit Bitumen umhüllte Lieferkörnung 1/3,
PSVangegeben(48), Abstreumasse 1,0 kg/m2.
Aufbringen mit Streubalken.
Menge: 7100,000 m2

*Hinweis: Keine Zulage bei neu gebauten Einbauen, Borde und dgl.*
Die Zulage bei den nachfolgenden Positionen wird nicht bei den neu erstellten Einbauten, Borde und dergleichen vergütet, nur bei alten bestehenden Einbauten, Borde und dergleichen.

**1.8.42 Zul. für Erschwern. durch Einbauten beim Einbau von Asphaltschichten**
StL-Nr. 18911913000103
Zulage für Mehraufwendungen durch Erschwernisse beim Einbau von Asphaltschichten
infolge von Einbauten einschließlich des verminderten Leistungsansatzes in der
Fläche.
Die Erschwernisse für das Herstellen des
Schichtenverbundes unter, bzw. zwischen
den einzubauenden Asphaltschichten
gehören zum Leistungsumfang.
Schächte.
Deck- und Tragschicht
Menge: 4,000 St

**1.8.43 Zul. für Erschwern. durch Einbauten beim Einbau von Asphaltschichten**
StL-Nr. 18911913000203
Zulage für Mehraufwendungen durch Erschwernisse beim Einbau von Asphaltschichten
infolge von Einbauten einschließlich des verminderten Leistungsansatzes in der
Fläche.
Die Erschwernisse für das Herstellen des
Schichtenverbundes unter, bzw. zwischen
den einzubauenden Asphaltschichten
gehören zum Leistungsumfang.
Hydranten- und Schieberkappen.
Deck- und Tragschicht
Menge: 3,000 St

**1.8.44 Zulage zu Einbau von Asphalt entl. von Borden u. dgl.**
StL-Nr. 189119140905
Zulage für Mehraufwendungen durch Erschwernisse beim Einbau von Asphaltschichten
entlang von Bordsteinen, Rinnen und dgl.
sowie Freileitungen einschließlich des
verminderten Leistungsansatzes in der
Fläche.
Die Erschwernisse für das Herstellen des
Schichtenverbundes unter, bzw. zwischen
den einzubauenden Asphaltschichten
gehören zum Leistungsumfang.
Kante 'Bordsteine, Randeinfassungen, Mauern, Sockeln und dergleichen'
betroffene Schicht(en) 'Asphaltdeckschicht und Asphalttragschicht, diese Position wird für den gesamten Asphaltaufbau nur einmal vergütet.
Diese Zulage wird nicht entlang von Rinnen und Einfassungen vergütet, die auf neue Höhe gesetzt wurden.'
Menge: 75,000 m

**1.8.45 Bohrkern entnehmen**
StL-Nr. 189119220101
Bohrkern aus dem Asphaltoberbau entnehmen
und die Bohrlöcher bis Oberkante schließen.
Bohrkerne beschriften.
Abrechnung nach Bohrlänge,
Anzahl der Bohrkerne '4'
Überschüssiges Abstreumaterial aufnehmen und
einer Verwertung nach Wahl des AN zuführen.
Die Leistung ist gesondert in Rechnung zu stellen.
Durchmesser des Bohrkerns 15 cm,
Verfüllung mit Beton C12/15, Expositionsklasse X0,
bis Unterkante Deckschicht, Rest mit Kaltasphalt,
mit Bitumen umhüllte feine Gesteinskörnung auf die
Oberfläche aufbringen und andrücken.
Menge: 1,200 m

#### Titel 1.9 Pflaster, Zeilen und Borde

*Hinweis*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**1.9.1 Flächenbefest. aus Rasengitterst. herstellen**
Flächenbefestigung aus Rasengittersteinen
auf 20 cm dicken Fundament herstellen.
Nennmaße mm/mm/mm '600/400/100'
Das Trennen von Rasengittersteinen wird
gesondert vergütet.
Steinform 'Rechteck'
Einbaubereich 'Bankett, 40 cm breites Rasengitter entlang Fahrbahnrand'
eine lange Seite mit gerader Kante entlang Asphaltrand der Fahrbahn
Gittersteine aus Beton,
auf Plattenbett aus 'Fundament-Beton C 25/30, Stärke 20 cm mit Rückenstütze 15 cm breit
Aussparungen 'mit Fertigzementmörtel verfüllen, oberflächig verschlämmen
Druckfertigkeit fck, cube des Mörtels min. 50 MPa,
Zement Art CEM1, max. w/z 0,50,
frost-/tausalzbeständig,
Ausbreitmaßklasse F5
Menge: 1805,000 m

**1.9.2 Flächenbefest. aus Rasengitterst. herstellen**
Flächenbefestigung aus Rasengittersteinen
auf 20 cm dicken Fundament herstellen.
Nennmaße mm/mm/mm '600/400/100'
Das Trennen von Rasengittersteinen wird
gesondert vergütet.
Steinform 'Rechteck'
Einbaubereich 'Bankett, 60 cm breites Rasengitter entlang Fahrbahnrand'
Gittersteine aus Beton,
auf Plattenbett aus 'Fundament-Beton C 25/30, Stärke 20 cm mit Rückenstütze 15 cm breit
Aussparungen 'mit Fertigzementmörtel verfüllen, oberflächig verschlämmen
Druckfertigkeit fck, cube des Mörtels min. 50 MPa,
Zement Art CEM1, max. w/z 0,50,
frost-/tausalzbeständig,
Ausbreitmaßklasse F5
Menge: 40,000 m

**1.9.3 Zulage zur Flächenbefestigung aus Rasengittersteinen herstellen**
Zulage zur Flächenbefestigung aus Rasengittersteinen herstellen für Schneiden der Steine.
Menge: 30,000 m

**1.9.4 Pflasterdecke aus Betonpflaster-steinen ausbauen, lagern**
Pflasterdecke aus Betonpflastersteinen
einschließlich Pflasterbett ausbauen.
Anteil wieder verwendbarer Betonpflastersteine
etwa % '90'
Decke aus
Verbundpflastersteinen,
Dicke mm '80 bis 100'
Steinform 'H-Stein (Hundeknochen), Rechteckstein (Tegula oder dgl.), Quadratsteine (ca. 20 x 20 cm) und dergleichen'
Pflasterbett und Fugenfüllung aus ungebundenem
Material.
Wieder verwendbare Steine innerhalb der Baustelle
fördern, säubern und sortiert lagern.
Übriges Aufbruchgut in Eigentum des AN übernehmen und einer Verwertung nach Wahl des AN
zuführen.
Menge: 20,000 m2

**1.9.5 Pflasterdecke aus Betonpflaster-steinen ausbauen, entsorgen**
Pflasterdecke aus Betonpflastersteinen
einschließlich Pflasterbett ausbauen.
Anteil wieder verwendbarer Betonpflastersteine
etwa % '90'
Decke aus
Verbundpflastersteinen,
Dicke mm '80 bis 100'
Steinform 'H-Stein (Hundeknochen), Rechteckstein (Tegula oder dgl.), Quadratsteine (ca. 20 x 20 cm) und dergleichen'
Pflasterbett und Fugenfüllung aus ungebundenem
Material.
Wieder verwendbare Steine innerhalb der Baustelle
fördern, säubern und sortiert lagern.
Übriges Aufbruchgut in Eigentum des AN übernehmen und einer Verwertung nach Wahl des AN
zuführen.
Menge: 5,000 m2

**1.9.6 Betonsteinpflasterdecke herstellen, Steine des AG, 8 cm**
Pflasterdecke nach ZTV Pflaster-StB aus vorhandenen,
innerhalb der Baustelle bereitgestellten oder
zwischengelagerten Pflastersteinen aus Beton
herstellen. Nach dem vollständigen Füllen der Fugen mit
Fugenmaterial ist der Fugenverschluss mit einem
Gesteinskörnungsgemisch 0/2mm durch Einfegen und
Einschlämmen herzustellen.
Pflastersteindicke: 8 cm,
Rastermaße l/b: ca. '20  cm /16,5 cm, verschiedene
Größen
Verlegeart: 'H-Stein (Hundeknochen), Rechteckstein (Tegula oder dgl.), Quadratsteine (ca. 20 x 20 cm) und dergleichen,
Bettungsmaterial: Baustoffgemisch 0/4 bis 0/8, C90/3,
SZ22, frost-tausalzbeständig, ca. 3 cm dick,
Fugenmaterial: Baustoffgemisch 0/2 mm, C90/3, SZ22,
frost-tausalzbeständig,
Verlegebereich: 'Zufahrten, Zugänge und dgl.'.
Menge: 20,000 m2

**1.9.7 Pflasterdecke Beton, 20x20x8 cm, herstellen**
Pflasterdecke, Dicke 8 cm, aus
Betonpflastersteinen nach DIN 18318 und
Verlegeanweisung des Herstellers auf den
Gehwege und dgl. einschl. Pflasterbett und Verfugung
herstellen. Pflaster liefern und einbauen.
Fabrikat: "Carre" Betonpflaster
Mikrofase mit Verschiebesicherung
Hersteller: BWL Betonwerk Linden GmbH&Co.KG
Werkstraße 2, 84332 Hebertsfelden,
Tel.: 08721/706-31, Fax: 08721/706-74
oder gleichwertiges Pflaster. Die Gleichwertigkeit ist vom AN nachzuweisen.
Farbe:  marmoriert
Steingröße: 2 verschiedene Steingrößen
 (20x20x8cm und 20x10x8 cm) oder gleiches Pflaster.
Verlegart: in Reihe auf Anordnung des AG
Pflasterbett: Splitt 3/5mm, in verdichteten
Zustand mind. 3 cm dick,
Verfugung: Fugen mit Brechsand einkehren und
nach dem Abrütteln des Pflasters mit Gummiwalzenrüttler
oder Rüttelplatte mit Vulkulanschürze
nochmals nachsanden, überschüssiges Fugenmaterial
entfernen.
Menge: 170,000 m2

**1.9.8 Anpassung von Pflasterdecke herstellen**
StL-Nr. 1791312501010201
Anpassung von Pflasterdecke herstellen.
Pflastersteine auf Passmaß zuarbeiten und an Kanten
und Einfassungen bzw. an Aussparungen und
Einbauten über 1 m2 Einzelgröße verlegen.
Kanten wie Hausmauer, Zaunsockel, Borde,
Rinnen und dgl.,
Betonpflastersteine,
Dicke 80 mm bis unter 100 mm.
Steine schneiden.
Menge: 30,000 m

**1.9.9 Fugenschluss herstellen**
StL-Nr. 17913124
Fugenschluss in der Pflasterdecke herstellen.
Pflasterdecke der OZ 'Betonpflaster, Betonplattenbelag und dergleichen'
Abgerechnet wird die Fläche der Pflasterdecke.
Menge: 190,000 m2

**1.9.10 Streifen/Rinne/Mulde aus Natur-steinen ausbauen**
StL-Nr. 1791330102010101
Streifen, Rinne oder Mulde
zeilig '3, Homburger Kante'
aus Naturpflastersteinen einschließlich Fundament
bzw. Bettung ausbauen.
Steingröße mm/mm/mm '160/160-220/160 mm, gespalten'
Gesteinsart 'Granitgroßstein'
Abgrenzung freistehend,
Fundament und Fugenfüllung aus hydraulisch
gebundenem Material,
Wieder verwendbare Steine innerhalb der Baustelle
fördern, säubern und sortiert lagern.
Übriges Aufbruchgut in Eigentum des AN übernehmen und einer Verwertung nach Wahl des AN
zuführen.
Menge: 175,000 m

**1.9.11 Streifen/Rinne/Mulde aus Natur-steinen ausbauen**
StL-Nr. 1791330102010101
Streifen, Rinne oder Mulde
zeilig '3, Mulde, Rinne'
aus Naturpflastersteinen einschließlich Fundament
bzw. Bettung ausbauen.
Steingröße mm/mm/mm '160/160-220/160 mm, gespalten'
Gesteinsart 'Granitgroßstein'
Abgrenzung freistehend,
Fundament und Fugenfüllung aus hydraulisch
gebundenem Material,
Wieder verwendbare Steine innerhalb der Baustelle
fördern, säubern und sortiert lagern.
Übriges Aufbruchgut in Eigentum des AN übernehmen und einer Verwertung nach Wahl des AN
zuführen.
Menge: 35,000 m

**1.9.12 Granitgroßpflaster-streifen herstellen**
StL-Nr. 1791330401020101
Streifen aus Granitgroßpflastersteinen
mit einer maximalen Fugenbreite von 15 mm
auf 20 cm dickem Fundament herstellen.
Den Fundamentbeton als seitliche Stütze, soweit der
Streifen nicht an Borde oder dgl.anschließt, 15 cm
breiter als der Streifen herstellen und bis zur halben
Steinhöhe hochziehen. Mehrzeilige Streifen sind mit
beidseitigen Schnurkanten herzustellen.
Fundamentbeton C25/30.
1-zeilig
Als Abgrenzung freistehend,
Nennmaße 160/160-220/160 mm,
Sichtfläche gestockt oder sandgestrahlt.
Fugen mit Fertigzementmörtel vergießen,
Druckfestigkeit fck,cube des Mörtels min. 50 MPa,
Zement Art CEM I, max. w/z 0,50,
frost-/tausalzbeständig, Ausbreitmaßklasse F5.
Menge: 85,000 m

**1.9.13 Granitgroßpflaster-rinne AG herstellen**
StL-Nr. 1791332105050101
Rinne aus Granitgroßpflastersteinen des AG
mit einer maximalen Fugenbreite von 15 mm
auf 20 cm dickem Fundament herstellen.
Steingröße mm/mm/mm '..........'
Den Fundamentbeton als seitliche Stütze, soweit die
Rinne nicht an Borde oder dgl.anschließt, 15 cm breiter
als die Rinne herstellen und bis zur halben Steinhöhe
hochziehen. Mehrzeilige Rinnen sind mit beidseitigen
Schnurkanten herzustellen.
Fundamentbeton C25/30
3-zeilig, davon 1 Zeile um cm '4'
höher gesetzt,
als Rinne freistehend,
Fugen mit Fertigzementmörtel vergießen,
Druckfestigkeit fck,cube des Mörtels min. 50 MPa,
Zement Art CEM I, max. w/z 0,50,
frost-/tausalzbeständig, Ausbreitmaßklasse F5.
Steine, innerhalb der Baustelle gelagert, laden,
fördern und abladen.
Menge: 175,000 m

**1.9.14 Granitgroßpflaster-rinne AG herstellen**
StL-Nr. 1791332103040101
Rinne aus Granitgroßpflastersteinen des AG
mit einer maximalen Fugenbreite von 15 mm
auf 20 cm dickem Fundament herstellen.
Steingröße mm/mm/mm '..........'
Den Fundamentbeton als seitliche Stütze, soweit die
Rinne nicht an Borde oder dgl.anschließt, 15 cm breiter
als die Rinne herstellen und bis zur halben Steinhöhe
hochziehen. Mehrzeilige Rinnen sind mit beidseitigen
Schnurkanten herzustellen.
Fundamentbeton C25/30
3-zeilig,
als Muldenrinne mit Tiefe cm '3'
Fugen mit Fertigzementmörtel vergießen,
Druckfestigkeit fck,cube des Mörtels min. 50 MPa,
Zement Art CEM I, max. w/z 0,50,
frost-/tausalzbeständig, Ausbreitmaßklasse F5.
Steine, innerhalb der Baustelle gelagert, laden,
fördern und abladen.
Menge: 35,000 m

**1.9.15 Granitgroßpflaster-rinne herstellen**
StL-Nr. 1791332003050101
Rinne aus Granitgroßpflastersteinen
mit einer maximalen Fugenbreite von 15 mm
auf 20 cm dickem Fundament herstellen.
Den Fundamentbeton als seitliche Stütze, soweit die
Rinne nicht an Borde oder dgl.anschließt, 15 cm breiter
als die Rinne herstellen und bis zur halben Steinhöhe
hochziehen. Mehrzeilige Rinnen sind mit beidseitigen
Schnurkanten herzustellen.
Fundamentbeton C25/30
3-zeilig,
als Rinne freistehend,
Nennmaße 160/160-220/160 mm,
Sichtfläche gestockt oder sandgestrahlt.
Fugen mit Fertigzementmörtel vergießen,
Druckfestigkeit fck,cube des Mörtels min. 50 MPa,
Zement Art CEM I, max. w/z 0,50,
frost-/tausalzbeständig, Ausbreitmaßklasse F5.
Menge: 10,000 m

**1.9.16 Granitgroßpflaster-rinne herstellen**
StL-Nr. 1791332005050101
Rinne aus Granitgroßpflastersteinen
mit einer maximalen Fugenbreite von 15 mm
auf 20 cm dickem Fundament herstellen.
Den Fundamentbeton als seitliche Stütze, soweit die
Rinne nicht an Borde oder dgl.anschließt, 15 cm breiter
als die Rinne herstellen und bis zur halben Steinhöhe
hochziehen. Mehrzeilige Rinnen sind mit beidseitigen
Schnurkanten herzustellen.
Fundamentbeton C25/30
3-zeilig, davon 1 Zeile um cm '4'
höher gesetzt,
als Rinne freistehend,
Nennmaße 160/160-220/160 mm,
Sichtfläche gestockt oder sandgestrahlt.
Fugen mit Fertigzementmörtel vergießen,
Druckfestigkeit fck,cube des Mörtels min. 50 MPa,
Zement Art CEM I, max. w/z 0,50,
frost-/tausalzbeständig, Ausbreitmaßklasse F5.
Menge: 85,000 m

**1.9.17 Bord oder Einfass. ausbauen**
StL-Nr. 17913401030103
Bord oder Einfassung aus Bord- oder
Einfassungssteinen, aus Naturstein
oder Beton, einschließlich Fundament und Rückenstütze ausbauen.
Bordstein aus Beton,
Form, Breite x Höhe 'Betondiele ca. 8 cm  x 25 cm'
Ausgebauten Beton in Eigentum des AN übernehmen und einer Verwertung nach Wahl
des AN zuführen.
Steine in Eigentum des AN übernehmen und einer
Verwertung nach Wahl des AN zuführen.
Menge: 10,000 m

**1.9.18 Betonbord herstellen**
StL-Nr. 1791341601010101
Bord aus Betonbordsteinen
auf 20 cm dickem Fundament herstellen.
Den Fundamentbeton als Rückenstütze
mit einer Breite von 15 cm hochziehen. Oberkante
nach Dicke der angenzenden Flächenbefestigung.
Form HB mm x mm '250 x 80 Betondiele'
Fundamentbeton C25/30.
Gerader Stein,
mit einer Fugenbreite von 10 mm,
Fugen mit Fertigzementmörtel verfüllen,
Druckfestigkeit fck,cube des Mörtels min. 50 MPa,
Zement Art CEM I, max. w/z 0,50,
frost-/tausalzbeständig, Ausbreitmaßklasse F3.
Menge: 10,000 m

**1.9.19 Bordrinne aus Betonformsteinen herstellen**
Bordrinne aus Betonformsteinen
mit einer Fugenbreite von 10 mm
auf 20 cm dickem Fundament herstellen.
Den Fundamentbeton als Rückenstütze
an der Bordseite 15 cm breiter als der Betonformstein bis zur halben Steinhöhe hochziehen.
Fundamentbeton C25/30
Als Hochbord,
Länge der Steine 33 cm,
Breite cm 'ca. 40 gesamt (davon 14 cm Bordbreite und 26 cm Rinnenbreite), Spitzgraben, Betonbordrinne'
Fugen mit Fertigzementmörtel verfüllen,
Druckfestigkeit fck,cube des Mörtels min. 50 MPa,
Zement Art CEM I, max. w/z 0,50,
frost-/tausalzbeständig, Ausbreitmaßklasse F3.
Menge: 30,000 m

**1.9.20 Bordrinne aus Betonformsteinen herstellen**
Bordrinne aus Betonformsteinen
mit einer Fugenbreite von 10 mm
auf 20 cm dickem Fundament herstellen.
Den Fundamentbeton als Rückenstütze
an der Bordseite 15 cm breiter als der Betonformstein bis zur halben Steinhöhe hochziehen.
Fundamentbeton C25/30
Als Tiefbord,
Länge der Steine 33 cm,
Breite cm 'ca. 40 gesamt (davon 14 cm Bordbreite und 26 cm Rinnenbreite), Spitzgraben, Betonbordrinne'
Fugen mit Fertigzementmörtel verfüllen,
Druckfestigkeit fck,cube des Mörtels min. 50 MPa,
Zement Art CEM I, max. w/z 0,50,
frost-/tausalzbeständig, Ausbreitmaßklasse F3.
Menge: 10,000 m

**1.9.21 Zulage für Betonspitzrinne 40 cm breit für Zuschnitt**
Zulage zu Position Betonformsteine / Betonspitzrinne 26 cm ohne Bord breit
für Regelausführung und Absenkstein
für zuschneiden und einpassen im Radius, Zuschlag je Schnitt quer zur Rinne
Menge: 4,000 St

**1.9.22 Zulage für Betonspitzrinne 40 cm breit für Absenkstein**
Zulage zu Position Betonspitzrinne ca. 40 cm breit
für Bordrinne aus Betonformsteinen
Ausführung Absenkstein Übergang Hochbord zu Tiefbord bzw. Tiefbord zu Hochbord, Absenkung für rechte oder linke Seite des Steines
Menge: 2,000 St

**1.9.23 Dehnungsfugen in Streifen und Rinnen herstellen**
StL-Nr. 179138040101
Dehnungsfugen in Streifen und Rinnen herstellen.
Fugenbreite 10 mm, Fugentiefe mm '50'
Streifen-/Rinnenbreite cm '16'
Fuge in Streifen
mit Unterfüllung aus Unterfüllstoff
und elastischer Fugenmasse verfüllen.
Menge: 5,000 St

**1.9.24 Dehnungsfugen in Streifen und Rinnen herstellen**
StL-Nr. 179138040201
Dehnungsfugen in Streifen und Rinnen herstellen.
Fugenbreite 10 mm, Fugentiefe mm '50'
Streifen-/Rinnenbreite cm 'ca. 40'
Fuge in Rinne
mit Unterfüllung aus Unterfüllstoff
und elastischer Fugenmasse verfüllen.
Menge: 3,000 St

**1.9.25 Dehnungsfugen in Streifen und Rinnen herstellen**
StL-Nr. 179138040201
Dehnungsfugen in Streifen und Rinnen herstellen.
Fugenbreite 10 mm, Fugentiefe mm '50'
Streifen-/Rinnenbreite cm 'ca. 55'
Fuge in Rinne
mit Unterfüllung aus Unterfüllstoff
und elastischer Fugenmasse verfüllen.
Menge: 20,000 St

**1.9.26 Betonteile ausbauen und beseitigen**
Flächenbefestigung mit einer Stärke von ca. 10 cm im Mittel bis 15 cm Dicke aus Beton, kleine Betonteile, Rohrummantelung und dergleichen abbrechen bis Betonklasse C25/30.
Abbruchgut in Eigentum des AN übernehmen und einer Verwertung nach Wahl des AN zuführen.
Alle Erschwernisse sind in den EP einzurechnen und
werden vom AG nicht gesondert vergütet.
Abgerechnet wird nach Aufmaß der Bauteile.
Schadstoffbelastung bis einschließlich Z 1.2 mit Entsorgung einer eventuell vorhandenen Bewehrung.
Menge: 4,000 m3

*Hinweis*
StL-Nr. 18908000
Vorbemerkungen für LB 908
1. Allgemeines
1.1 Zementmörtel  muss den Anforderungen der
DIN 1045-2 Ziffer 5.3.8 entsprechen.
Bei Verwendung des Mörtels als Verbindung von Betonfertigteilen mit Falz darf das Größtkorn der Gesteinskörnung 1 mm - im übrigen höchstens 4 mm - betragen.
Die Fugenverbindungsflächen sind vor dem
Aufbringen des Mörtels anzufeuchten.
Die Fugenfüllung ist an den Sichtseiten glatt zu
streichen.
1.2 Für Pflasterbauweisen auf hydraulisch gebundener
Bettung mit hydr. gebundener Fugenverfüllung gilt
für die Pflastersteine die TL Pflaster.
1.3 Alle Naturwerksteine müssen aus verwitterungsbeständigem Material bestehen. Alle Naturwerksteine müssen auf Tonzwischenlagen, Anwitterung und Rosten geprüft werden. Naturwerksteine aus Basalt sind zusätzich nach DIN 52106 auf Sonnenbrand zu prüfen.
1.4 Der Widerstand gegen Frost-Tausalz-Beanspruchung
ist nach DIN EN 1367-6 zu bestimmen.
1.5 Als Befüllmaterialien für die Sichtflächen von
Gabionen sind Festgestein bzw. gebrochener oder
ungebrochener Kies zu verwenden.
Als Befüllmaterialien für das Restvolumen
von Gabionen sind
- Festgestein bzw. gebrochener oder ungebrochener
Kies oder
- sortenreine Recycling-Baustoffe, die jeweils nur
aus der Stoffgruppe Beton (einschließlich
Betonprodukte), aufbereitetem Gleisschotter
oder gebrauchtem natürlichen Gesteinsmaterial
bestehen,
zu verwenden.
2. Nebenleistungen, Besondere Leistungen
Die nachfolgend aufgeführten Leistungen gehören zum
Leistungsumfang:
2.1 Das Zuarbeiten oder Schneiden von Betonformsteinen
für Sohlbefestigungen.
3. Abrechnung
3.1 Bei Rinnen und Mulden wird nach der längsten
Kante abgerechnet.

**1.9.27 Fundam. aus Beton unbew. herst.**
StL-Nr. 18914103010200
Fundamente, Sockel und dgl. aus unbewehrtem
Beton nach Unterlagen des AG herstellen.
Bauwerksteil(e) 'Streifenfundamente für die Uferbefestigung Perlbach/ Böschung bei Kräutert; ca. 0,80 m breit, ca.1,00 m tief; Fundamente ohne sichtbare Flächen''
Herstellung ohne Schalung.
Expositionsklassen XF1, XA '1; XC4, XD2''
Druckfestigkeitsklasse C 'C25/30''
(min. C25/30)
Menge: 5,000 m3

**1.9.28 Flächenbef. aus Nat.-stein herst.**
StL-Nr. 1890810201050201
Flächenbefestigung aus Naturpflastersteinen
in unregelmäßigem Verband, eingebettet in
einem 15 cm dicken Pflasterbett, ebenflächig und
profilgemäß mit maximal 5 cm breiten Fugen
herstellen.
Steine bruchrau, mit weitgehend kubischer
Form, Steinkantenlänge von 10 bis 30 cm,
Material 'Granitwasserbausteine, Granitsteine für kleine Mauer geeignet verwenden'
auf 'Uferbefestigung Perlbach/ Böschung bei Kräutert; ca. 5 m lang und ca. 1 m hoch; Neigung 60 bis 80 Grad'
auf Pflasterbett 'bzw. Betonrückwand aus Beton C25/30 ca. 25 cm dicke Betonrückwand gleichzeitig mit Granitsteinen herstellen. Einschließlich liefern und einbauen des Betons (ca. 1,25 m3) und Fugenmaterials.'
verfugen mit Fertigzementmörtel,
Druckfestigkeit fck,cube des Mörtels min. 25 N/mm2,
Zement Art CEM I, max. w/z 0,50,
frost-/tausalzbeständig, Ausbreitmaßklasse F5.
Menge: 5,000 m2

#### Titel 1.10 Schutz- und Leiteinrichtungen, Markierung, Beschilderung

**1.10.1 Leitpfosten abbauen**
Leitpfosten abbauen einschl. der erforderlichen
Erdarbeiten. Pfostenlöcher entsprechend der sie
umgebenden Fläche schließen.
Sockelleitpfosten mit Sockel,
Leitpfosten innerhalb der Baustelle sortiert lagern.
Leitpfostensockel aus Metall oder Kunststoff aussortieren und entfernen; in Eigentum des AN übernehmen
Menge: 41,000 St

**1.10.2 Leitpfosten abbauen**
StL-Nr. 179221120104
Leitpfosten abbauen einschl. der erforderlichen
Erdarbeiten. Pfostenlöcher entsprechend der sie
umgebenden Fläche schließen.
Eingrableitpfosten,
Material 'kaputte Leitpfosten und alleLeitpfostensockel aus Metall oder Kunststoff entfernen; in Eigentum des AN übernehmen'
Menge: 41,000 St

**1.10.3 Leitpfosten AG einbauen**
Leitpfosten AG seitlich gelagert, einbauen einschl. der erforderlichen Erdarbeiten für Pfostenlöcher.
Menge: 41,000 St

**1.10.4 Leitpfosten herst.**
StL-Nr. 1792260401010101
Leitpfosten aus Niederdruckpolyäthylen herstellen.
Erforderliche Erdarbeiten ausführen, die die Pfosten
umgebende Fläche wiederherstellen.
Überschüssiges Material in Eigentum des AN übernehmen und einer Entsorgung nach Wahl des AN
zuführen.
Statische Anforderung (Windlast) WL2,
Wanddicke 3mm (+/- 0,5 mm Toleranz),
Reflektoren Farbe, (weiß/gelb): 'rechteckig'
Reflektoren beidseitig (Ja/Nein): 'ja'
Reflektoren einseitig (rechteckig/rund): 'nach Angabe des AG'
Bohrung für Schneestange, (Ja/Nein): 'Nein'
Bohrung für Schneestange, Durchmesser, (mm): 'entfällt'
Aussteifung (Rohr/Profil/keine): 'keine'
D1 Eingrableitpfosten 1,6 m, ohne Auszugsicherung,
Retroreflektoren Typklasse R2, Klasse 2 (Kunststoff),
ohne Pfeilzeichen,
Einbau in Boden Homogenbereich 'B 1 bis B 5'
Menge: 41,000 St

**1.10.5 Sock. u. Halt. f. Leitpfosten herst.**
StL-Nr. 179226050201
Sockel/Halterung für Leitpfosten
herstellen.
Erforderliche Erdarbeiten ausführen, die die Sockel
umgebende Fläche wiederherstellen.
Überschüssiges Material in Eigentum des AN übernehmen und einer Entsorgung nach Wahl des AN
zuführen.
Kunststoffeingrabsockel,
Boden 'Frostschutzschicht, Boden Klasse 3 bis 4 und dergleichen'
Menge: 82,000 St

**1.10.6 Zulage für Leitpfosten herst. für herst. v.Leitpfosten an Schutzplanke**
Zulage für Position "Leitpfosten herst."  für Leitpfostenaufsatz liefern und einbauen an Schutzplanke mit Halterung liefern,
einschl. Verschraubungsmaterial und fachgerechten Anschluss an Schutzplanke
Stahlhalterung feuerverzinkt an Schutzplankenholm,
Menge: 10,000 St

**1.10.7 Zulage Leitpfosten für Einbau in Betonrückenstütze Rasengitterstreifen**
Zulage zu Leitpfosten herstellen bzw. Leitpfosten des AG einbauen für Mehraufwand beim Einbau der Leitpfosten und Leitpfostensockel  in die Betonrückenstütze bzw. das Betonfundament des Rasengitterstreifens. Die Leitpfostenschuhe sind im Zuge der Herstellung der Rasengittersteine einzubauen.
Menge: 82,000 St

**1.10.8 Mehraufwand vorh. Leitungen bei der Schutzplankenherstellung**
Mehraufwand bei der Herstellung der Schutzplanken in Folge von vorhandenen Leitungen unter Beachtung der einschlägigen Vorschriften.
Der Mehraufwand wird bis zu einem Abstand von
50 cm in horizontaler und vertikaler Richtung
vergütet, sofern kein anderer Abstand angegeben ist.
Bei parallel laufenden Leitungen wird diese Position
einmal abgerechnet.
Abgerechnet wird in der Achse der jeweiligen Leitung.
Leitung = 'Stromkabel, Telekommunikationskabel, -bündel (DSL-Kabelbündel bis einschl. DN 110), Leerrohre bzw. Kabelrohre bis einschl. DN 110 oder dgl..''
Verlauf der Leitung 'längs und quer''

Entlang der GV - Straße liegen Verbundleitungen mit Glasfaserkabel und Stromleitungen in unmittelbarer Nähe zu den geplanten Schutzplanken.
Menge: 260,000 m

**1.10.9 Suchschlitz herstellen für Schutzplankenherstellung**
Suchschlitz zur Feststellung der Lage von Kabeln,
Leitungen und dgl. bei den Schutzplanken herstellen.
Lage nach Angabe des AG bzw. Versorgungsunternehmen.
Homogenbereich(e) nach Unterlagen des AG.
Spartenträger 'Telekom, Bayernwerk oder dgl.'
Leitungsart 'Stromkabel, Fernmeldekabel bzw. -bündel oder dgl. Breite Suchschlitze max. 0,50 m'
Tiefe m 'bis 1,75'
Boden 'wieder einbauen und verdichten nicht brauchbares Material in Eigentum des AN übernehmen und einer Verwertung entsprechend der Belastungsklasse Z 1.1 zuführen.'
Menge: 10,000 m3

**1.10.10 Schutzplanken aus Stahl abbauen und entfernen**
Schutzeinrichtung (SE) aus Stahl einschließlich sämtlicher Einzelteile abbauen.
SE = Einfache Schutzplanke.
Mit Pfosten, Abstand = 4,00 m.
Pfosten in Boden, Homogenbereich HB 1 - FRS.
Pfostenlöcher entsprechend der sie umgebenden Fläche
schließen.
Pfostenlänge bis 1900 mm.
Konstruktionsteile 'einschließlich ESB mit Absenker AEK ca. 4 Stück.
Schutzplanke, Pfosten, Verbindungsteile, Schrauben und dgl. sind in Eigentum des AN zu übernehmen und zu entfernen.'
Menge: 110,000 m

*Hinweis: Kalkulationshinweis*
Bei allen Positionen der Schutzplanken ist die Materiallieferung einzukalkulieren.

**1.10.11 Schutzeinr. herst.**
StL-Nr. 1792220101010101
Schutzeinrichtung herstellen.
Erforderliche Erdarbeiten ausführen, die
die Pfosten umgebende Fläche wiederherstellen.
überschüssiges Material in Eigentum des AN
übernehmen und von der Baustelle entfernen.
Abgerechnet wird die Länge zwischen den
Pfostenachsen.
Holm Profil 'B'
Konstruktion = Einfache Schutzplanke,
Holm gerade,
Pfosten Sigma 100, Länge 1900 mm,
Pfostenabstand 4 m.
Menge: 95,000 m

**1.10.12 Zulage zu Schutzeinrichtung, Radius ca. 3,7 bis 4,3 m**
Zulage zur Position "Schutzeinrichtung herstellen" bei Ausführung im Radius ca. 3,7 bis 4,3 m
Abgerechnet wird die Länge zwischen den
Pfostenachsen.
Holm Profil 'B'
Konstruktion = 'Einfache Schutzplanke'
Holm gebogen
Pfosten Sigma 100, Länge 1900 mm
Pfostenabstand 1,5 m
einschließlich Materiallieferung.
Bei Brücke über den Perlbach.
Menge: 9,000 m

**1.10.13 Zulage zu Schutzeinrichtung, Radius ca. 5 bis 7 m**
Zulage zur Position "Schutzeinrichtung herstellen" bei Ausführung im Radius ca. 5 bis 7m
Abgerechnet wird die Länge zwischen den
Pfostenachsen.
Holm Profil 'B'
Konstruktion = 'Einfache Schutzplanke'
Holm gebogen
Pfosten Sigma 100, Länge 1900 mm
Pfostenabstand 1,5 m
einschließlich Materiallieferung.
Bei Brücke über den Perlbach.
Menge: 11,000 m

**1.10.14 AEK liefern und herstellen, Länge 12 m**
Anfangs- und Endkonstruktion (AEK) herstellen
Erforderliche Erdarbeiten ausführen, die
die Pfosten umgebende Fläche wiederherstellen.
überschüssiges Material in Eigentum des AN
übernehmen und von der Baustelle entfernen.
Konstruktion = Einfache Schutzplanke
Holm Profil B
Kurzabsenkung ca. 12 m mit Zusatzpfosten,
Pfosten Sigma 100
einschließlich Materiallieferung
Menge: 4,000 St

**1.10.15 AEK liefern und herstellen, Länge ca. 4 m**
Anfangs- und Endkonstruktion (AEK) herstellen
Erforderliche Erdarbeiten ausführen, die
die Pfosten umgebende Fläche wiederherstellen.
überschüssiges Material in Eigentum des AN
übernehmen und von der Baustelle entfernen.
Konstruktion = Einfache Schutzplanke
Holm Profil B
Kurzabsenkung 4,37 m mit Zusatzpfosten,
Pfosten Sigma 100
einschließlich Materiallieferung
Menge: 1,000 St

**1.10.16 AEK liefern und herstellen, Länge ca. 7 m, Radius ca. 4 m**
Anfangs- und Endkonstruktion (AEK) herstellen
Erforderliche Erdarbeiten ausführen, die
die Pfosten umgebende Fläche wiederherstellen,
überschüssiges Material in Eigentum des AN
übernehmen und von der Baustelle entfernen.
Konstruktion = Einfache Schutzplanke
Holm Profil B
Kurzabsenkung 4,37 m mit Zusatzpfosten, Radius ca. 7 m,
Pfosten Sigma 100
einschließlich Materiallieferung
Menge: 1,000 St

**1.10.17 Kopfstück Schutzplanke liefern und einbauen**
Kopfstück Schutzplanke liefern und einbauen an Anfangs- und Endkonstruktion für
Konstruktion = Einfache Schutzplanke
Holm Profil B
Menge: 6,000 St

**1.10.18 Erg. Schutzeinr. liefern und herstellen, Absturzsicherung**
Ergänzende Schutzeinrichtung für Fußgänger,
Radfahrer, Motorradfahrer an FRS herstellen
einschl. der erforderlichen Dilatationsstöße
Doppelrohrgeländer mit Stützen und Endstützen,
als Aufsatzgeländer
auf/an einfachen Schutzplanken,
Befestigungsabstand 2 m
einschließlich Materiallieferung
Menge: 37,000 m

**1.10.19 Zulage zu Absturzsicherung, Radius ca. 3,7 bis 4,3 m**
Zulage zur Position "Erg. Schutzeinr. liefern und herstellen, Absturzsicherung" bei Ausführung im Radius ca. 3,7 bis 4,3m
einschließlich Materiallieferung.
Bei Brücke über den Perlbach.
Menge: 9,000 m

**1.10.20 Zulage zu Absturzsicherung, Radius ca. 7 m**
Zulage zur Position "Erg. Schutzeinr. liefern und herstellen, Absturzsicherung" bei Ausführung im Radius ca. 7 m
einschließlich Materiallieferung.
Bei Brücke über den Perlbach.
Menge: 6,000 m

**1.10.21 Geländerendbogen für Erg. Schutzeinr. herstellen**
Geländerendbogen liefern und einbauen für Ergänzende Schutzeinrichtung für Fußgänger,
Radfahrer, Motorradfahrer an FRS herstellen
am Aufsatzgeländer
auf/an einfachen Schutzplanken
Menge: 4,000 St

*Hinweis*
StL-Nr. 14928000
Vorbemerkungen zu LB 928
1. Allgemeines
1.1 Ausfräsungen für Markierungen an Betriebsstrecken
sind am Tage des Fräsens zu verfüllen.
1.2 Sofern keine gesonderten Angaben hinsichtlich
der Einlegetiefe von Dickschichtmarkierungen
gemacht werden, beträgt die Einlegetiefe *gesamte
Schichtdicke abzüglich 2 mm*.
1.3 Für Markierungssysteme von Sonderflächen, die
nicht geregelt sind, werden die Anforderungen für die
Griffigkeit und Verschleißfestigkeit der ZTV M
zugrunde gelegt.
1.4 Erforderliche Handarbeiten bei Ausfräsungen für
eingelegte Markierungen von Pfeilen, Quermarkierungen
etc. sind Nebenleistungen und werden nicht gesondert
vergütet.
1.5 Bei linienförmigen Markierungen wird der markierte
Strich abgerechnet, bei Doppelstrichen zwei Striche.

**1.10.22 Längsmarkierung Typ I weiß herstellen**
StL-Nr. 1492820101080107
Längsmarkierung Typ I weiß herstellen.
Abgerechnet wird der markierte Strich,
bei Doppelstrichen zwei Striche.
Verkehrsklasse Klasse P '2'
Vormarkierung: (mit - ohne) 'mit'
Strichbreite cm '12'
Markierungszeichen: 'Randmarkierung, die Reinigung und Vorbereitung des Untergrundes aus Asphaltbeton  ist einzukalkulieren'
Strich durchgehend,
Material = 'High Solid Farbe'
Markierung auf Asphaltbeton,
Mindestschichtdicke mm '0,6'
Menge: 2370,000 m

**1.10.23 Quermarkierung Typ I weiß herstellen**
StL-Nr. 1492820402080104
Quermarkierung Typ I weiß herstellen.
Abgerechnet wird der markierte Strich
Verkehrsklasse Klasse P '2'
Vormarkierung: (mit - ohne) 'mit'
Strichbreite cm '25, die Reinigung und Vorbereitung des Untergrundes aus Asphaltbeton  ist einzukalkulieren'
Markierung = Wartelinie,
Material = 'High Solid Farbe, Strich/Lücke 1,5m/1,5m'
Markierung auf Asphaltbeton,
Mindestschichtdicke = 2 mm.
Menge: 30,000 m

**1.10.24 Schild abbauen**
StL-Nr. 1692910101000001
Schild mit Zeichen nach StVO, ggf. mit
Befestigungsmaterial, abbauen.
Schildgröße bis 1 m2,
Schild laden, innerhalb der Baustelle fördern,
abladen und nach Unterlagen des AG lagern.
Menge: 5,000 St

**1.10.25 Rohrpfosten ausb.**
StL-Nr. 16929102010001
Rohrpfosten Durchmesser bis einschl. 108 mm,
einschl. vorhandenem Fundament aus Beton,
ausbauen, ggf. Fundamentgrube mit geeignetem
Material verfüllen.
Ausgebauten Beton des Fundamentes in Eigentum
des AN übernehmen und einer Verwertung nach Wahl
des AN zuführen.
Fundamentgröße bis 0,5 m3,
Rohrpfosten laden, innerhalb der Baustelle fördern,
abladen und nach Unterlagen des AG lagern.
Menge: 2,000 St

**1.10.26 Rohrpfosten ausb.**
StL-Nr. 16929102010003
Rohrpfosten Durchmesser bis einschl. 108 mm,
einschl. vorhandenem Fundament aus Beton,
ausbauen, ggf. Fundamentgrube mit geeignetem
Material verfüllen.
Ausgebauten Beton des Fundamentes in Eigentum
des AN übernehmen und einer Verwertung nach Wahl
des AN zuführen.
Fundamentgröße bis 0,5 m3,
Rohrpfosten in Eigentum des AN übernehmen
und einer Verwertung nach Wahl des AN zuführen.
Menge: 3,000 St

**1.10.27 Schild anbringen**
StL-Nr. 1692920101020101
Schild an Aufstellvorrichtung anbringen.
Nummer des Zeichens nach VzKat 'verschiedene Verkehrszeichen z.B. 205 (Verkehrszeichen Vorfahrt gewähren - Verkehrsschild nach StVO), Vorfahrtschild, Zusatzschilder, vorgeschriebene Fahrrichtung rechts und dergleichen'
bzw. Sonderschild '-'
Schildgröße/Abmessungen mm '<=SL 630, Größe geeignet für Radweg'
an Rohrpfosten,
Blechdicke 3 mm,
Einseitiges Zeichen,
Befestigungsmaterial des AN.
Menge: 5,000 St

**1.10.28 Rohrpfosten setzen**
StL-Nr. 16929202010302
Rohrpfosten oder Rohrrahmen  mit Abschlusskappe
und Erdanker setzen.
Anfallende Erdarbeiten gehören zum Leistungsumfang.
Überschüssiges Aushubmaterial in Eigentum des
AN übernehmen und einer Verwertung nach Wahl des
AN zuführen.
Rohrpfosten aus Stahl D = 60 mm,
Wanddicke 2,0 mm,
Pfostenlänge über 3000 mm bis 4500 mm,
Verfüllung mit Beton C 12/15, Beton liefern.
Menge: 5,000 St

**1.10.29 Schild nach VzKat liefern**
StL-Nr. 1692940101020201
Schild aus Aluminium  mit Zeichen nach VzKat liefern,
Lieferort 'Baustelle'
Nummer des Zeichens nach VzKat '205 Vorfahrt gewähren, mit RAL-Gütezeichen und CE-Zeichen'
Größe 'SL 900 '
Zeichen mit retroreflektierender Folie, RA 2,
Aufbau 'einschließlich Befestigungsmaterial'
Blechdicke 3 mm,
ohne Lochung.
Menge: 3,000 St

**1.10.30 Schild nach VzKat liefern**
StL-Nr. 1692940101020201
Schild aus Aluminium  mit Zeichen nach VzKat liefern,
Lieferort 'Baustelle'
Nummer des Zeichens nach VzKat '306 Vorfahrtsstraße'
Größe '600 x 600 mm, mit RAL-Gütezeichen und CE-Zeichen'
Zeichen mit retroreflektierender Folie, RA 2,
Aufbau 'einschließlich Befestigungsmaterial'
Blechdicke 3 mm,
ohne Lochung.
Menge: 2,000 St

**1.10.31 Rohrpf. liefern**
StL-Nr. 16929409010105
Rohrpfosten mit Abschlusskappe  mit Erdanker
oder geschlitzt für Bodenhülse liefern.
Lieferort 'Baustelle'
geschlitzt für Bodenhülse,
Rohr aus Stahl, D = 60 mm, Wanddicke 2,0 mm,
Pfostenlänge 3500 mm.
Menge: 3,000 St

### Bereich 2 Neubau einer Wasserleitung zwischen Medernberg und Leithen

#### Titel 2.1 Baustelleneinrichtung, Verkehrssicherung

*Hinweis*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

*Hinweis: Vorbemerkung Baustelleneinrichtung*
Allgemeines
Werden vom AG Flaechen fuer die Baustelleneinrichtung zur Verfuegung gestellt, so gilt folgendes:
Baubueros, Geraete, Lagerplaetze usw. duerfen nur ausserhalb der Kronenbereiche von verbleibenden Baeumen aufgestellt bzw. eingerichtet werden.
Diese Baeume sind vor Beschaedigungen und ihre Wurzelbereiche gegen Verdichtung des Bodens zu schuetzen.

Bei der Abrechnung sind folgende Teilrechnungen zu bilden:

- Wasserleitungsbau
- Wasserleitung Hausanschlüsse je Anwesen

Der Mehraufwand bei der Aufstellung der Abrechnungsunterlagen ist einzukalkulieren.

Die Wasserleitungsarbeiten dürfen nur von Firmen ausgeführt werden, die die notwendige Fachkunde nachweisen und Referenzen vorlegen können.

Die Beschreibung der einzelnen Bauleistungen des Leistungsverzeichnisses sind dem Standardleistungsbuch für das Bauwesen (StLB) entnommen, soweit sie durch eine Standardleistungsnummer gekennzeichnet sind.
Sollte der Text im Leistungsverzeichnis mit dem der Standardleistungsnummer zugeordneten Text des StLB nicht übereinstimmen, gilt der Text im
Leistungsverzeichnis.
Punktfolgen (Freistellen) sind vom Bieter auszufüllen.
Mit den im Leistungsverzeichnis enthaltenen Angaben über Bauart, Bauteil, Baustoff und Abmessungen gelten auch der Herstellungsvorgang und - ablauf bis zur fertigen Leistung, unter Zugrundelegung der anerkannten Regeln der Technik und der gesetzlichen und behördlichen Vorschriften als beschrieben. Hierbei
bedeuten "Bauart" das Herstellen durch Zusammenfügen der Stoffe und Bauteile bis zur fertigen Leistung.

Die Positionen " Baustelleneinrichtung herstellen" und "Räumen" umfassen
auch folgende Leistungen:

Einrichten der Baustelle mit den zur sach- und fristgerechten Durchführung der Bauleistung notwendigen Geräten, Werkzeugen, Maschinen, Transportmitteln,
Gerüsten, Absperrungen, Bauzäunen (soweit nicht durch gesonderte Positionen erfasst), Einrichtungen zur Versorgung mit elektr. Strom und zur Beschaffung von
Nutz- und Trinkwasser, Unterkunftsräumen und Toiletten.
Beschaffen, Mieten und Anlegen eventuell weiterer Arbeitsplätze, Lagerplätze und Zufahrtswegen über die vom AG zur Verfügung gestellten hinaus. Vorhalten,
Betreiben, Unterhalten der Zufahrtswege. Räumen der Baustelle einschließlich Wiederinstandsetzen der benutzten Zufahrtswege und Flächen in den
ursprünglichen Zustand.
Erstellen erforderlichen statischen Berechnungen sowie des Bauzeitenplanes.
Die Vergütung dieser Position erfolgt in Teilrechnungen jeweils anteilig (im Verhältnis geprüfte Abschlagszahlung zur Auftragssumme) nach dem jeweiligen
Baufortschritt.

*Hinweis: Stundenlohnarbeiten*
Sofern Stundenlohnarbeiten anfallen sollten, werde diese nach den Einheitspreisen aus dem LV- Bereich 3 "Straßensanierungen in Medernberg und bei Leithen, SW-Kanal in Leithen" vergütet.

**2.1.1 Baustelle einricht. vorhalten u. räumen**
StL-Nr. 18901105
Einrichten, Vorhalten und Räumen der Baustellen
einrichtung für Baustellen von kurzer Dauer.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich,
herstellen.
Freimachen des Geländes sowie Oberbodenarbeiten
gehören zum Leistungsumfang.
Gerüste, Arbeitsbühnen und dgl. werden gesondert
vergütet, soweit sie nicht Nebenleistungen sind.
Baustelleneinrichtung vorhalten.
Vorhalten, Unterhalten und Betreiben der Anlagen und
Einrichtungen einschließlich Mieten, Pacht, Gebühren
und dgl..
Räumen der Baustelle von allen Geräten,
Anlagen, Einrichtungen und dgl. einschließlich Rückbau
der vom AN erstellten Zufahrtswege.
Alle Flächen entsprechend dem ursprünglichen Zustand
unter Wahrung der landschaftspflegerischen Belange
ordnungsgemäß herrichten.
Menge: 1,000 Psch

**2.1.2 Zustandserfassung**
StL-Nr. 18901106
Erfassung und Dokumentation des Zustands von
Straßen, Geländeoberfläche, der Vorfluter und Vorflutleitungen, sowie der baulichen Anlagen im
Baugelände.
Die Erfassung ist unter Beteiligung des AG und des
Straßenbaulastträgers bzw. Eigentümers vor Beginn
der Arbeiten durchzuführen.
Dokumentationsunterlagen herstellen und dem AG
übergeben.
Menge: 1,000 Psch

**2.1.3 Bauzaun herstellen vorhalten, umsetzen u. abb.**
Bau- bzw. Schutzzaun einschließlich Eckpfosten und
Verstrebungen herstellen, für die Dauer der Bauzeit
vorhalten, abbauen und von der Baustelle entfernen.
Beschädigte oder abhanden gekommene Teile der
Einrichtungen ersetzen. Umsetzungen auf Grund der
Bauabwicklung des AN gehören zum Leistungsumfang.
Einsatzort(e) 'Baustellenbereich und Zufahrtswege'
Systemzaun mit Zaunelementen,
Feldlänge m 'ca. 3 m - 4 m'
Höhe m 'ca. 2 m'
Umsetzen 'mehrmals Umsetzen, je nach Baufortschritt zur Absicherung der Rohrgräben, Baugruben und dergleichen ist einzukalkulieren'
Menge: 50,000 m

**2.1.4 Vermessungsarbeiten Aufdeckung von Grenzsteinen**
Vermessungsarbeiten für die Absteckung von Bauteilen
nach Unterlagen des AG einschließlich aller Geräte-
und Personalkosten durchführen.
Bauteil(e) 'Aufdeckung von Grundstücksgrenzen
Die aufgedeckten Grenzpunkte sind mit Pflöcken oder Markierungen zu sichern.'
Menge: 50,000 St

**2.1.5 Vermessungsarb. durchführen**
Vermessungsarbeiten für die Absteckung von
Bauteilen nach Unterlagen des AG einschließlich
aller Geräte- und Personalkosten durchführen.
Bauteil 'Wasserleitung, Hausanschlüsse, Hydranten, zukünftige Grenzen, Lagepunkte für Leitungen (ungefähre Lage) etc.. Die übergebenen Höhenfestpunkte (Vermessungsnägel) sind maßgebend für alle Leistungen!'
Menge: 1,000 Psch

**2.1.6 Bestandsvermessung nach Fertigstellung**
Bestandsvermessung nach Fertigstellung der
Gesamtbaumaßnahme
Vermessung der genauen Lage der Wasserleitungen, Wasserschieber, Hydranten,
sonstige Ver- und Entsorgungsbauteile, Schächte,
Hausanschlüsse Wasserleitung, Lage Leitungen und dgl.
nach UTM - Koordinaten einschl. des
dazugehörigen Personals und Materials.
Lieferung der vermessenen Punkte im ASCII-Format mit
folgender Struktur:
- fortlaufende Punktnummer
- Hochwert
- Rechtswert
- Höhe über NN
- Code bzw. Spezifikation, Bezeichnung
als Punktewolke und DXF/DWG-Plan (Programmversion 2004)
und PDF-Plan auf entsprechenden digitalen Datenträger
Menge: 1,000 Psch

**2.1.7 Bestandsunterlagen herstellen**
Bestandsunterlagen nach ZTV-ING und ggf. nach
Unterlagen des AG einschl. ggf. erforderlicher
Dokumentationen und Datenblätter für das Bauwerk bzw.
jedes Teilbauwerk herstellen.
Bestandsübersichtszeichnung im Original sowie digital.
Die Erfassung der Bauwerksdaten und die Herstellung
des Bauwerksbuches einschl. sämtlicher zugehöriger
Unterlagen nach ZTV-ING werden gesondert vergütet.
Abweichend von den ZTV-ING hat die Übergabe der Be-
standsunterlagen an den AG spätestens mit der Vorlage
des Antrages auf Abnahme der Leistung zu erfolgen.
Bauwerk 'Wasserversorgung (Wasserleitungen, Schieber, Hydranten),  und Lage Leitungen und dgl.'
Ausführungs- und Bestandsübersichtszeichnungen ' als geplotteten Plan liefern (3-fach) im Maßstab M=1:250 und M=1:500'.
Ausführungszeichnungen 'als DXF und DWG (Programmversion 2004) ausgerichtet im UTM-System und als PDF-Plan'
Bestandsübersichtszeichnungen digital als 'Datei in vorher genannten Formaten'
Menge: 1,000 Psch

*Hinweis: Verkehrssicherung*
Der AN hat die notwendigen Verkehrsrechtlichen Anordnungen für die Umleitungen über die Kreisstraßen
DEG 3 und DEG 2 beim Landratsamt Deggendorf und für die Gemeindestraße bei der Gemeinde Bernried zu beantragen. Die Beschilderungspläne sind vom AN zu erstellen. Die Kosten für die Anordnungen und Beschilderungspläne sind in die folgenden Positionen einzukalkulieren.

*Hinweis: Kalkulationshinweis Anliegerverkehr*
Achtung:
Der Mehraufwand für alle Bauleistungen zur
Aufrechterhaltung des Anliegerverkehrs ist
einzukalkulieren!

*Hinweis: Verkehrssicherung Neubau der Wasserleitung zw. Medernberg - Leithen*
Nachfolgende Positionen betreffen die Verkehrssicherung für den Neubau der Wasserleitung zw. Medernberg und Leithen.
Die Weiler Fuchsberg und Kräutert müssen jederzeit angefahren werden können; deshalb sind Vollsperrungen nur abschnittsweise möglich.
Bei parallel zum Ausbau der GV Straße Medernberg-Leithen durchgeführten Leistungen für den Neubau der Wasserleitung sind bei der Abrechnung die anteiligen Massen für Straßenbau und Wasserleitungsbau in den jeweiligen Rechungen anzusetzen. Eine Doppelvergütung der angefallenen Stunden, Tage oder Stückzahl der folgenden Positionen ist bei parallel durchgeführten Leistungen nicht zulässig.
Bei Überschreitung der vorgegebenen Bauzeiten aufgrund von Gründen, die der AN verschuldet,  werden nur die im LV angegebenen Massen der Verkehrssicherung für Positionen "Verkehrsflächen unterhalten, Kontrolle Verkehrssicherung, LSA betreiben, Absperrungen herstellen" vergütet.
Die Straßenbaumaßnahme wird voraussichtlich in diesem Jahr nicht fertig. In der Winterpause sind alle Rohrgräben zu verfüllen und im Straßenbereich mit Asphalttragschicht zu versehen. Die Verkehrssicherungsmaßnahmen und Umleitungen sind bis auf die unbedingt notwendige Beschilderung der Baustellengefahrenstellen abzubauen. Alle Kosten hierfür sind einzukalkulieren.

**2.1.8 Verk.Fl.unterh.**
StL-Nr. 189012010103
Verkehrsflächen zur Aufrechterhaltung
des öffentlichen und Anlieger-Verkehrs
sowie des Baustellenverkehrs
innerhalb des Baubereiches einschließlich zwischenzeitlich benutzter Behelfsfahrstreifen verkehrssicher unterhalten.
Abgerechnet wird nach Kalendertagen.
Befestigung nach Unterlagen des AG,
Verkehrsflächen 'der Gemeindestraßen aus Asphalt, Zufahrten aus Schotter'
Menge: 90,000 d

**2.1.9 Verkehrssicherung v. längerer Dauer**
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Arbeitsstelle un Umleitungsstrecke,
nach 'B I/15 "Sperrung einer Straße" in mehreren Abschnitten im jeweiligen Bauabschnitt, in der Gemeindestraße Medernberg - Leithen, Gemeindestraßen in Medernberg und dergleichen. Bei Sperrung Schild Z 250, Zusatzschild "Baustellenfahrzeug frei". Im Bereich der Baustelle ist jeweils eine Querabsperrrung der Gemeindestraßen für Fahrzeuge, Radfahrer und Fußgänger und eine Längsabsperrung in Teilstrecken der Gemeindestraßen wegen Fußgänger entlang von Rohrgräben und dergleichen anolog Regelplan B I/2 bzw. BI/5 erforderlich und ebenfalls einzukalkulieren.
Auf eine Aufrechterhaltung der Grundstückszufahrten ist zu achten.  Die Mehraufwendungen bei den Zufahrtsbereichen sind in dieser Position einzukalkulieren.
Bei arbeitsfreien Tagen z.B. Wochenende und Feiertage ist die Verkehrssicherung ebenfalls zu betreiben.
Bei Arbeiten am Fahrbahnrand der Gemeindestraßen ist eine Beschilderung nach Regelplan C I/4 bzw. CI/5 aufzubauen.
Bei der Gemeindestraße Mederberg - Leithen ist abschnittsweise eine Vollsperrung aufzubauen gemäß  RSA anolog Regelplan B I/15 bei Vollsperrung innerorts der Straße und anolog für Vollsperrung ausserorts. Umleitungsbeschilderung ausserorts und innerorts: Gemeindestraße vor Baubeginn in Medernberg ab Ortschaft  Innenstetten Umleitung aufstellen über die Kreisstraße DEG 2 - Richtung Egg - DEG 3 - Richtung Edenstetten - Leithen. Gemeindestraße vor Baubeginn in Medernberg aus Richtung Weibing kommend über Medernberg - Innenstetten - DEG 2 - Egg - DEG3 - Edenstetten - Leithen; anolog für Gemeindestraße vor Baubeginn in Medernberg aus Richtung Hofstetten kommend.
Die GV Straße ist in ab Baubeginn der GV Straße in Medernberg und bei Bauende in Leithen jeweils mit "Sackgassenschild" zu versehen mit Zusatzschild "Baustellenfahrzeuge frei" falls zeitweise möglich auch "Anlieger frei bei Baustelle".
Das Umbauen der Beschilderung für alle Leistungen und abschnittsweise Ausführung ist in diese Position einzukalkulieren mit ca.16 Stück Umleitungsschilder rechts- bzw. linksweisend herzustellen.Verkehrssicherung auch auf den Gemeindestraßen in Medernberg in kurzen Teilstrecken: Medernberg Richtung Weibing und Medernberg Richtung Hofstetten und dergleichen.'
Vorübergehende Sicherungsmaßnahmen durchführen,
Einrichtung und Abbau tags.
Menge: 1,000 Psch

*Hinweis: Vorbemerkung zur Ampelanlage*
Vorbemerkung zur Ampelanlage
Vorbemerkung zu Oz. 901.217.05
Die Ampelanlage ist, soweit sie zur Sicherung bei Arbeiten in den Gemeindestraße in Medernberg oder dergleichen notwendig ist, aufzubauen und wieder abzubauen.
Das Auf- und Abbauen ist einzukalkulieren.
In der arbeitsfreien Zeit sind die Baken jeweils an den
Baustellenrand zu verschieben und die
Arbeitsstellenbeschilderung entsprechend anzupassen.
Die hierdurch entstehenden Kosten sind
einzukalkulieren.

**2.1.10 Transp. LSA aufst. und abbauen**
StL-Nr. 1890121705000003
Verkehrslenkung mit transportabler Lichtsignalanlage herstellen. Transportable Lichtsignalanlage
einschließlich Energieversorgung aufstellen und
abbauen.
Vorhalten, Warten und Betreiben werden
gesondert vergütet.
Einsatzort nach Unterlagen des AG.
Vorübergehende Sicherungsmaßnahmen durchführen. 70 v.H. der Leistung werden nach betriebsfertigem
Herstellen, der Rest nach Abbau bezahlt.
Die Vergütung erfolgt pro Gesamtanlage.
Das Material bleibt Eigentum des AN.
Anlage 'nach RSA Regelplan C I/5; halbseitige Sperrung
mit Ampelanlage. Halbseitige Sperrung für die Gemeindestraßen sofern erforderlich. Vergütung halbseitige Sperrung mit Aufbau und Abbau z.B. für Wasserleitungsanschluss und dergleichen bzw. Aufbau und Abbau für Asphaltarbeiten und dergleichen ist einzukalkulieren in dieser Position. Diese Position wird bei der Gesamtbaumaßnahme nur einmal vergüten. Die Beschilderung nach Regelplan ist in diese Position einzukalkulieren.'
und Festzeitsteuerung,
jedoch mit manueller Steuerung von
Spitzenverkehr. Anzahl der Stunden je
Tag i.M '0,25'
Menge: 1,000 St

**2.1.11 Transport. LSA betreiben**
StL-Nr. 1890121801
Transportable Lichtsignalanlagen der OZ '901 217'
vorhalten, warten und betreiben.
Ausser den vollen Tagen werden Teilzeiten nach Stunden
zu 1/24 des Einheitspreises abgerechnet.
Vorübergehende Sicherungsmaßnahmen durchführen.
Menge: 7,000 d

**2.1.12 Absperrung herstellen**
StL-Nr. 18901214030802
Absperrung herstellen.
Absperrgerät oder Warneinrichtung aufstellen und
beseitigen, für die Bauzeit vorhalten, warten und
betreiben.
Verkehrszeichen mit retroreflektierender Folie,
Retroreflexions-Klasse 2.
Absperrschranke, Zeichen 600- '32'
mit 'Größe 250 x 2000 mm mit Aufstellvorrichtungen sowie Fußplatten und Verkehrsschilder jeweils ein Stück VZ-Nr. 250 (Verbot für Fahrzeuge aller Art) und VZ-Nr. 1028-30 "Baustellenfahrzeuge frei" zusammen befestigt an einem Rohrpfosten in Verbindung mit Absperrschranke. 5 Richtstrahler einseitig, rotes Dauerlicht.
Diese Position wird nur für zusätzlich zu den Regelplänen erforderliche und angeordnete Absperrschranken vergütet.'
Energieversorgung 'des AN mittels Batterien'
Menge: 2,000 St

**2.1.13 Kontrollen Verkehrssicherung**
Kontrolle der Verkehrssicherung durchführen.
Die Kontrolle ist unmittelbar nach deren Durchführung
zu erfassen und zu dokumentieren. Arbeits- und
Hilfsmittel sind vom AN zu stellen und dem AG
jederzeit zugänglich zu machen.
Die Kontrollausdrucke sind dem AG arbeitstäglich
vorzulegen.
Verkehrssicherung an Arbeitsstellen im gesamten Baustellenbereich und an Umleitungsstrecken
Kontrolle zweimal täglich, an arbeitsfreien Tagen
einmal täglich.
Kontrolle durch schriftliche Dokumentation nach
Unterlagen des AG.
Menge: 1,000 Psch

**2.1.14 Überfahrten über den Rohrgraben herstellen, vorhalten und beseitigen**
Überfahrten über den Rohrgraben bis 3 m Spannweite,
Breite 3 m herstellen, vorhalten und abbauen, einschl. Lieferung sämtlicher Materialien.
Die statische Berechnung, Erdarbeiten und eventuell erforderliche Widerlager sind in den Einheitspreis einzurechnen.
Ausführung nur nach Anordnung durch den AG.
Zulässige Belastung für SLW 60.
Ausführung z.B. als Stahlplatte.
Erforderliche Fußgängerüberwege sind Nebenleistungen und werden nicht gesondert vergütet.
Menge: 8,000 St

**2.1.15 Benachrichtigung der Anlieger über Wasserleitungsabsperrungen**
Benachrichtigung der Baustellen - Anlieger und Anlieger der Ortschaft Leithen, Kräutert, Medernberg, Hofstetten über Wasserleitungsabsperrungen, Bauzustand bzw. Bauablauf.
Benachrichtigung mittels Flugblätter über wesentliche
Termine. Bei Wasserleitungsabsperrungen sind Flugblätter bei den betroffenene Anliegern zu verteilen.
Bei Asphaltarbeiten, Vorspritzen usw. sind Anlieger an den Gemeindestraßen zu informieren.
Die Aktualisierung der Benachrichtigungen bei
Terminänderungen sind einzukalkulieren.
Die Position wird nicht abschnittsweise, sondern für
die gesamte Baunahme nur einmal vergütet.
Bei den Einbindungen der neuen Wasserleitung in das bestehende Wasserleitungsnetz haben relativ viele Anwesen kein Wasser.
Es ist bei der Kalkulation mit ca. 50 Anwesen zu rechnen!
Menge: 1,000 Psch

**2.1.16 Bauleistungsversicherung**
Bauleistungsversicherung  Kosten für den Anteil des Bauherrenrisikos:
Verteilung der Gefahr; zu § 7 VOB/B.
Ein Anspruch auf Vergütung von durch höhere Gewalt
verlorengegangenen Leistungen von Seiten des AN ist
ausgeschlossen, wenn ihn bezüglich der Reihenfolge der
durchgeführten Arbeiten oder rechtzeitigen Absicherung
von Bauwerksteilen ein Verschulden trifft. Der AN hat
eine Bauleistungsversicherung für das Risiko des Bauherren
abzuschließen. Dem AN bleibt es vorbehalten auch für
sein Risiko eine eigene Bauleistungsversicherung
abzuschließen.
Die Versicherungspolice für das Bauherrenrisiko
ist dem AG vorzulegen vor Beginn der Bauarbeiten.
Menge: 1,000 Psch

#### Titel 2.2 Freimachen des Baugeländes

*Hinweis*
StL-Nr. 15902000
Vorbemerkungen zu LB 902
1. Allgemeines
1.1 In Waldstrecken ist der Waldboden mit der darüberliegenden, durchwurzelten Oberbodenschicht erst abzuheben und seitlich zu lagern, wenn Bäume, Unterholz,
Astwerk, Rinden und die Wurzelstöcke entfernt sind.
1.2 Infolge der Massenunsicherheit bei der Kampfmittelsondierung und Räumung sind in die Räumungspositionen
keine AGK und BGK einzurechnen.
2. Nebenleistungen, Besondere Leistungen
Die nachfolgend aufgeführten Leistungen gehören zum
Leistungsumfang:
2.1 Das Beseitigen am Boden liegender Äste beim
Roden in geschlossenem Bestand.
3. Abrechnung
3.1 Der Stammdurchmesser von Bäumen ist der
mittlere Durchmesser, gemessen 1 m über dem Boden.
3.2 Der Durchmesser von Wurzelstöcken ist der
mittlere Durchmesser der Schnittfläche.
3.3 Die gerodete Fläche wird durch die Außenränder
des Bestandes auf der Bodenoberfläche begrenzt.
Das Aufmaß wird vor der Rodung durchgeführt.
3.4 Für die Ermittlung der Rodungsfläche im Mittel- und
Trennstreifen zweibahniger Straßen gilt:
Als Breite wird die gesamte Breite des Mittel- bzw.
Trennstreifens gemessen.
Lücken im Bestand bis 10 m Länge werden übermessen.

**2.2.1 Zuschlag für Erschwernis aufgrund vorhandenen Bewuchs, Wurzeln, dgl.**
Zuschlag für Erschwernis bei allen Arbeiten aufgrund vorhandenen Bewuchs, Wurzeln und dergleichen auf ca. 700 m. Entlang der Wasserleitungstrasse befinden sich knapp neben den geplanten Rohrgräben Bäume, Hecken, überhängende Äste, und stellenweise im Rohrgraben Wurzeln in einem Abstand von kleiner als 2 m von der geplanen Wasserleitung.
Die Wurzeln an den Wurzelstöcken der bereits gefällten Bäume im Rohrgraben sind im Zuge der Erdarbeiten stellenweise abzureißen mit Bagger und zu entfernen, soweit erforderlich. Die Wurzelstöcke ausserhalb des Rohrgraben werden nicht ausgebaut.
Mit der Pauschale werden alle Erschwernisse hierfür vergütet.
Hinweis: Im Google Street View ist nicht der aktuelle Stand enthalten mit den bereits entfernten Bäumen und Sträucher. Es wird empfohlen im Zuge der Kalkulation eine Ortseinsicht vorzunehmen.
Menge: 1,000 Psch

*Hinweis: Bäume und Hecken bereits entfernt*
Die Bäume und Hecken entlang der anliegenden Grundstücke wurden von den Eigentümern bereits im Winter entfernt.

**2.2.2 Hecken im geschl. Bestand roden**
StL-Nr. 1590220101060103
Hecken, Buschwerk auf Stock setzen und Bäume
bis 10 cm Stammdurchmesser  in geschlossenem
Bestand fällen und ggf. Wurzelstöcke roden.
Wurzelstöcke roden.
In 'Rohrgraben, Gräben, Böschungen entlang der Wasserleitungstrasse in Einzelflächen auf Grundstück der Gemeinde. Nur nach Anordnung durch den AG'
Anfallendes Material häckseln, Spangröße des
Häckselgutes max. 10 cm,
Anfallendes Material in Eigentum des AN übernehmen und einer Entsorgung nach Wahl
des AN zuführen.
Menge: 200,000 m2

**2.2.3 Baum fällen**
StL-Nr. 1590220307010103
Baum fällen, nach Nutz- und Brennholz aufarbeiten,
ggf. entrinden, laden, nach Unterlagen des AG
innerhalb der Baustelle fördern, abladen und
stapeln. Rinde und Astholz ggf. häckseln.
Das Nutzholz nach Stärken und Güteklassen sortieren.
Das Brennholz auf 1 m Länge schneiden und stapeln.
Baum in 'im Rohrgraben, anliegenden Grundstücken, Gräben, Böschungen entlang der Wasserleitungstrasse. Nur nach Anordnung durch den AG und in Abstimmung mit den Grundstückseigentümern.'
Stammdurchmesser über 10 cm bis 30 cm,
Nutzholz nicht entrinden.
Astholz in Eigentum des AN übernehmen und
einer Entsorgung nach Wahl des AN zuführen.
Häckselgut in Eigentum des AN übernehmen und
einer Entsorgung nach Wahl des AN zuführen.
Menge: 25,000 St

**2.2.4 Baum fällen**
StL-Nr. 1590220307020103
Baum fällen, nach Nutz- und Brennholz aufarbeiten,
ggf. entrinden, laden, nach Unterlagen des AG
innerhalb der Baustelle fördern, abladen und
stapeln. Rinde und Astholz ggf. häckseln.
Das Nutzholz nach Stärken und Güteklassen sortieren.
Das Brennholz auf 1 m Länge schneiden und stapeln.
Baum in 'anliegenden Grundstücken, Gräben, Böschungen entlang der Wasserleitungstrasse. Nur nach Anordnung durch den AG und in Abstimmung mit den Grundstückseigentümern.'
Stammdurchmesser über 30 cm bis 50 cm,
Nutzholz nicht entrinden.
Astholz in Eigentum des AN übernehmen und
einer Entsorgung nach Wahl des AN zuführen.
Häckselgut in Eigentum des AN übernehmen und
einer Entsorgung nach Wahl des AN zuführen.
Menge: 3,000 St

**2.2.5 Wurzelst. roden**
StL-Nr. 1590220806010003
Wurzelstock roden.
Wurzelstock in 'in den Rohrgräben der Wasserleitung'
Durchmesser über 10 cm bis 30 cm,
Material in Eigentum des AN übernehmen und
einer Entsorgung nach Wahl des AN zuführen.
Menge: 20,000 St

**2.2.6 Wurzelst. roden**
StL-Nr. 1590220806020003
Wurzelstock roden.
Wurzelstock in 'in den Rohrgräben der Wasserleitung'
Durchmesser über 30 cm bis 50 cm,
Material in Eigentum des AN übernehmen und
einer Entsorgung nach Wahl des AN zuführen.
Menge: 5,000 St

**2.2.7 Wurzelst. roden**
StL-Nr. 1590220806030003
Wurzelstock roden.
Wurzelstock in 'in den Rohrgräben der Wasserleitung'
Durchmesser über 50 cm bis 70 cm,
Material in Eigentum des AN übernehmen und
einer Entsorgung nach Wahl des AN zuführen.
Menge: 2,000 St

#### Titel 2.3 Oberboden, Rasenansaat, Wurzelstöcke

*Hinweis*
StL-Nr. 16903000
Vorbemerkungen zu LB 903
1. Allgemeines
2. Nebenleistungen, Besondere Leistungen
Die nachfolgend aufgeführten Leistungen gehören zum
Leistungsumfang:
2.1 Das Fördern des Oberbodens innerhalb der
Baustelle unabhängig von der Länge der Förderwege.
3. Abrechnung
3.1 Oberbodenlieferung:
Die Mengenermittlung erfolgt durch Aufmaß des
Oberbodens auf dem Fahrzeug an der Einbaustelle.

*Hinweis: Vorbemerkung Oberbodenarbeiten Rohrgräben Baufeldbreiten*
Vorbemerkungen zu Oberbodenarbeiten entlang Rohrgräben Wasserleitung
Der Oberbodenabtrag wird wie folgt verrechnet:
-Breite maximal 3 m auf Wasserleitungsbautrasse entlang der Gemeindestraße Medernberg - Leithen Station ca. 2+160 bis Station 3+175. Beim Baufeld ist darauf zu achten, dass die vorhandenen Grenzen nicht überschritten werden!

**2.3.1 Oberboden abtragen**
StL-Nr. 16903101060601
Oberboden des/der Homogenbereiche(s) 'O1, teils mit Wurzeln von Bäumen und Hecken vermischt'
einschließlich leicht verrottbarer
Pflanzendecke innerhalb des Baugeländes
in einer mittleren Dicke von cm '10 (auf den Banketten in den Waldstrecken befindet sich kein Humus)'
abtragen,
für Bauteil 'Wasserleitung'
Oberboden von 'Banketten, Gräben, Böschungen, Grünflächen und dergleichen (siehe auch Zuschlag für Erschwernis vorhandener Entwässerungsgräben und Böschungen im Titel Rohrgraben Wasserleitung)'
ggf. laden, fördern und innerhalb der Baustelle
lagern.
Menge: 220,000 m3

**2.3.2 Oberboden andecken**
StL-Nr. 16903102030106
Oberboden einschließlich leicht verrottbarer
Pflanzendecke andecken.
Oberboden von 'Banketten, Gräben, Böschungen, Grünflächen und dergleichen, Homogenbereich O1 teils mit Wurzeln'
innerhalb der Baustelle gelagert, ggf. laden, fördern
und andecken. Einbaubereich 'Wasserleitung (siehe auch Zuschlag für Erschwernis vorhandener Entwässerungsgräben und Böschungen im Titel Rohrgraben Wasserleitung)'
Menge: 220,000 m3

**2.3.3 Oberboden liefern**
StL-Nr. 169031030501
Oberboden liefern und andecken.
Oberboden andecken. Einbaubereich 'entlang Böschungen, Gräben, Seitenbereichen  oder dergleichen. Ausführung nur auf ausdrückliche Anordnung des AG.'
Die Mengenermittlung erfolgt auf dem Fahrzeug
an der Einbaustelle.
Menge: 30,000 m3

*Hinweis*
StL-Nr. 12931000
Vorbemerkungen zu LB 931
1. Allgemeines
1.1 Die Verwendung von Ersatzarten oder Ersatzsorten für im Handel nicht erhältliche Gräser und
Kräuter bedarf der Zustimmung des AG.
1.2 Oberboden, der in der Vegetationszeit über 2
Monate Dauer gelagert wird, muss nach STL NR
931 105 begrünt werden.
1.3 Die Abnahme der Rasenansaat erfolgt unmittelbar
nach dem 2. Schnitt (bei Dauerwiese nach dem
1. Schnitt), sofern ein abnahmefähiger Zustand
erreicht ist. Dauerwiesen müssen in gemähtem
Zustand eine mittlere projektive Bodendeckung
von mindestens 50 v.H. (analog Landschaftsrasen)
aufweisen. Ist kein abnahmefähiger Zustand erreicht,
so gehen weitere Pflegemaßnahmen oder Mähgänge
bis zur Abnahme zu Lasten des AN.
1.4 Weitere Mähgänge nach der Abnahme sind auf
Anordnung des AG gegen gesonderte Vergütung
durchzuführen.
1.5 Für Lebendverbauarbeiten gelten die RAS-LG 3
(Lebendverbau).
1.6 Zu verwendende Bodenverbesserungs- oder
Hilfsstoffe sind im Leistungsbereich 930 näher
beschrieben.
1.7 Für verpflanzte Gehölze erfolgt die Abnahme
im Sommer der 2. Vegetationsperiode, eine
Gewährleistung über die Abnahme hinaus wird
nicht vereinbart.
Vergütet wird die gesamte Verpflanzleistung nur für
angewachsene Gehölze. Für nicht angewachsene
Gehölze wir kein Ersatz gefordert.
1.8 Auslichtungsarbeiten in Gehölzbeständen sind
wegen des Schutzes der Lebensstätten bis zum
28. Februar abzuschließen.
2. Nebenleistungen
Die nachfolgend aufgeführten Leistungen gehören
zur vertraglichen Leistung und sind in die Einheitspreise einzurechnen:
2.1 das Herstellen einer exakten Feinplanie für
Dauerwiesen wegen der geringen Saatgutmenge,
2.2 das Mähen vorwüchsiger Kräuter, die die
Entwicklung der Ansaat behindern oder auszusamen
drohen, im Zeitraum von der Ansaat bis zum
1. Rasenschnitt.
3. Aufmaß
3.1 Das gemäß Abschnitt 6.2 ZTVLa vorgesehene
Aufmaß abnahmefähiger Flächen erfolgt für die
Gesamtfläche oder für größere zusammenhängende
Teilflächen.

*Hinweis: Vorbereitung der Ansaatflächen ist einzukalkulieren*
Die Vorbereitung der Ansaatflächen ist einzukalkulieren:
Die Fläche ist von sichtbaren Steinen, Wurzeln und Fremdkörpern zu säubern. Das Säuberungsgut ist in Eigentum den AN zu übernehmen und zu beseitigen.
Die Fläche ist vor der Ansaat aufzulockern und abzurecheln.
Der Aufwand ist in der Position "Rasenansaat bzw. Dauerwiese" einzukalkulieren.

**2.3.4 Rasenansaat auf Oberboden herst.**
StL-Nr. 1293110101
Rasenansaat (Normalsaat) herstellen.
Saatgutmenge g/m2 '15'
Fertigstellungspflege wird gesondert vergütet.
Saatgutmischung RSM '2.3 Gebrauchsrasen - Spielrasen bzw. Böschungsrasen'
Menge: 2200,000 m2

#### Titel 2.4 Rohrgraben Wasserleitung

*Hinweis: Lagerplätze des Auftraggebers für Haufwerksbeprobungen Böden*
Der AG stellt zwei unbefestigte Lagerplätze zur Verfügung für alle Bereiche des Gesamtauftrages, siehe Lageplan Wasserleitung und Kanal in Leithen, Plan Nr. 1050-47:
Der eine Lagerplatz befindet sich in Leithen in der Wiese östlich des geplanten Gehweges auf Flurnummer 678/2. Die Wiese kann auf eine Länge von ca. 75 m und einer Breite von ca. 30 m parallel zum geplanten Gehweg für Baulager oder Zwischenlagerung von Aushubmaterial genutzt werden. Der zweite Lagerplatz befindet sich ebenfalls in Leithen auf der gegenüberliegenden Straßenseite des geplanten Gehweges und liegt auf Flurnummer 678. Die Wiese kann auf einer Länge von ca. 20 m und einer Breite von ca. 15 m parallel zur GV Straße als Lagerplatz genutzt werden (weiter westlich darf die Wiese nicht beansprucht werden aus ökologischen Gründen).
Der Betrieb des Lagerplatzes des AG, das geordnete streifenweise Schütten, unterstützt durch einen Bagger oder Lader obliegt dem AN und wird nicht gesondert vergütet und ist in die entsprechenden Positionen einzurechnen. Die einzelnen Haufen sind mit Schildern zu versehen, um ein einwandfreies Zuordnen der Materialien zu gewährleisten. Für die Schilder und das Haufwerksmanagement erfolgt keine gesonderte Vergütung. Die Kosten sind in die entsprechenden Positionen einzurechnen.
Die Untersuchungen der Haufwerke dauern in der Regel ca. 3 - 4 Wochen. Der AN hat seinen Bauablauf darauf einzustellen, dass er mit der Größe des Lagerplatzes zurecht kommt. Der AN hat sich zusätzliche Lagerplätze auf seine Kosten zu besorgen und zu betreiben.

Der Abtrag und Auftrag des Oberbodens wird nicht gesondert vergütet und ist in die entsprechenden Erdaushubpositionen einzukalkulieren. Entlang der Wiese östlich entlang des geplanten Gehweges befindet sich ein Entwässerungsgraben. Dieser Entwässerungsgraben muss seitens des AN funktionsfähig gehalten werden bis der neue Gehweg mit Graben erstellt ist. Sofern Kosten anfallen sollten, sind diese einzukalkulieren. Eine schmale Zufahrt zur Wiese ist vorhanden.
Die Wiesen sind nach Fertigstellung der Baumaßnahmen in ihren ursprünglichen Zustand herzustellen und wieder zu begrünen. Diese Kosten sind ebenfalls in die entsprechenden Erdaushubpositionen einzukalkulieren.

*Hinweis: Vorbemerkungen Rohrgraben Wasserleitung*
Beim Einheitspreis des Rohrgrabenaushubs ist immer die
erforderliche Einrüstung des Grabens nach Wahl des AN,
unter Beachtung der technischen und berufsgenossenschaftlichen Vorschriften und statischen Erfordernissen
enthalten.
-Zum Nachweis der Massen hat der AN vor und während der
Bauausführung die für die Abrechnung notwendigen
Aufmaße und Nivellements im Beisein der Bauleitung
anerkennen zu lassen.
-Zum Wiedereinbau geeignetes Material ist seitlich zu
lagern und nach Fertigstellung des Bauwerkes lagenweise
(max. 30cm dick) einzubauen und zu verdichten.
Überschüssiges Material ist auf eine vom AN
bereitzustellende Kippe zu fördern.
-Im Einheitspreis des Rohrgrabenaushubes ist enthalten:
Lösen, fördern, seitliches Zwischenlagern, evtl.
erforderliches Umsetzen, längsfördern, lagenweises
Einbauen und verdichten, bzw. Abfuhr des zum
Wiedereinbau ungeeigneten bzw. überschüssigen Bodens
auf eine vom AN bereitzustellende Seitenablagerung,
bzw. das Einbauen im Bereich der Baustelle nach
Anordnung d. AG, das Belassen einer Schutzschicht auf
der Rohrgrabensohle bindiger Böden bis unmittelbar vor
dem Einbau der Rohrbettung.
-Im Dammbereich und außerhalb der Verkehrsanlage
erfolgt die Abrechnung der Rohrgrabentiefe für den
Aushub  von OK Gelände, ggf. nach Abtrag
des Oberbodens bzw. der Straßenbefestigung bis Sohle
Wasserlauf zuzüglich Rohrbettung.
-Im Einschnittbereich der Verkehrsanlage erfolgt die
Abrechnung d. Rohrgrabentiefe für den Aushub
von OK Erdplanum bis Sohle Wasserlauf zuzüglich Rohrbettung. Die provisorischen Rohrgrabenverfüllungen für die Aufrechterhaltung des Anliegerverkehrs sind einzukalkulieren.

Rohrgrabentiefe = Rohrüberdeckung Wasserleitung 1,50 m
zuzügl. Rohrwandung und Rohrinnendurchmesser
zuzüglich Rohrbettung abzüglich
Straßenaufbau bzw. Gehwegaufbau.
Mengenermittlung nach Aufmaß im eingebauten Zustand.
Mehrtiefen für durchweichten Boden bei unsachgemäßen
Arbeiten wird nicht vergütet.
-Die Ausbildung von geböschten bzw. nicht verbauten
Baugrubenwänden ist nur mit Genehmigung des AG in
Übereinstimmung mit UVV zulässig.
Sohlenbreite der Gräben:
-bis einschließlich DN 50  Abrechnungsbreite 0,7m
-bis einschließlich DN 250  Abrechnungsbreite 1,0 m
Abrechnungsbreite Rohrgraben Wasserleitung bei Parallelverlegung
mit Kanälen oder Abwasserdruckleitung im gleichen Rohrgraben: OD + 0,40 m
Baubetrieblich bedingte Mehrbreite oder Mehraushub
durch geböschte Baugrubenwände ist in die
Einheitspreise einzurechnen.
-Rohrgräben sind gem.  ZTVE-StB
auszuführen, zu hinterfüllen und zu verdichten. Die
Prüfung der Verdichtung erfolgt mittels Sondierungen
mit leichter Rammsonde nach DIN 4094 und
Lastplattendruckversuchen nach DIN 18134. Der Umfang
der Prüfung richtet sich nach ZTVE-StB und ATV-
Arbeitsblatt A139 (mind. je eine Rammsondierung bzw.
ein Lastplattendruckversuch pro Haltung).

*Hinweis: Hinweis Gewichtsansätze, Lieferscheine*
Folgende Abrechnungsgrundsätze gelten als vereinbart:

Gewichtsansatz Erdbaustoffe eingebaut und verdichtet:
Schottertragschicht 0/32: 2,20 to / cbm
Frostschutzkies 0/32:  2,15 to / cbm
Auffüllkies 0/32:  2,05 to / cbm
Rollkies 16/32:  1,65 to / cbm
Rollkies 8/16:  1,65 to / cbm
Sand 0/4:  1,80 to / cbm
Oberboden:  1,70 to / cbm
Schroppen:  1,50 to / cbm
Edelsplitt:  1,70 to / cbm
Schotter 32/56:  1,60 to / cbm

Gewichtsansatz Erdbaustoffe lose geschüttet:
Schottertragschicht 0/32:  1,95 to / cbm
Frostschutzkies 0/32:  1,90 to / cbm
Auffüllkies 0/32:  1,70 to / cbm
Rollkies 16/32:  1,60 to / cbm
Rollkies 8/16:  1,60 to / cbm
Sand 0/4:  1,45 to / cbm
Oberboden:  1,30 to / cbm
Schroppen:  1,35 to / cbm
Edelsplitt:  1,40 to / cbm
Schotter 32/56:  1,40 to / cbm

*Hinweis: Geotechnische Stellungnahme*
Bodenuntersuchung - Geotechnischer Bericht -
Kalkulationshinweis
Der Baugrund wurde im Zuge der Planung für die Wasserleitung untersucht vom Bodengutachter IMH GmbH aus Hengersberg; siehe Geotechnischen Bericht Nr. 25221903 vom 09.12.25.
Die Geotechnische Bericht liegt den Ausschreibungsunterlagen bei.
Der vorhandene Asphaltbelag ist unbelastet und ist deshalb der Verwertungsklasse A zuzuordnen.
Bei den untersuchten Mischproben des anfallenden Bodenmaterials gemäß "Verfüll-Leitfaden"  wurde der Zuordnungswert Z1.1 ermittelt für die Homogenbereich B1 bis B5.
Der AG stellt die Untersuchungsergebnisse der insitu Proben zur Verfügung.
Zusätzlich befanden sich im Archiv der Gemeinde Unterlagen über eine Untersuchung in der Fahrbahn der Gemeindestraße aus dem Jahre 1998 von der Firma IFB Eigenschenk (siehe Anlage Geotechnischer Bericht Nr. 199.1072 GVS Innenstetten - Leithen): Die Lage der Bohrungen von IFB Eigenschenk wurden im neuen Geotechnischen Bericht von IMH auf den Detaillageplänen Anlagen 1.3a und 1.3b eingetragen. Die damaligen vier Bohrstellen RBK 1 bis RBK 4 in der aktuell vorgesehenen Baumaßnahme der Gemeindestraße befanden sich bei Bau-km:
RKB 1 bei Bau-km ca. 1+360
RKB 2 bei Bau-km ca. 1+110
RKB 3 bei Bau-km ca. 0+710
RKB 4 bei Bau-km ca. 0+310.
Zwischenzeitlich wurde in dieser Teilstrecke eine Asphalttragdeckschicht mit einer Stärke von mindestens 7 cm aufgebracht; anscheinend im Jahre 1999. Die jetzigen Straßenaufbauten sind somit um 7 cm höher als in den alten Bohrprofilen ermittelt wurden.

*Hinweis: Kalkulationshinweis Baustraße und Einsatz Rohrgrabenverbau*
Für alle Arbeiten des LV`s ist eine evtl. erforderliche Baustraße einzurechnen.
Der Rohrgraben liegt in der Regel seitlich knapp neben der Straße oder streckenweise in der Straße. Es ist grundsätzlich ein Verbau einzusetzen, damit der Unterbau der Straße keinen Schaden erleidet aufgrund späterer Setzungen wegen Hohlräume im Straßenuntergrund!

**2.4.1 Boden der Wasserleitungsgräben ausbauen und einbauen, Tiefe bis 1,85 m**
Boden der Gräben für Wasserleitungsgräben und
Kleinbauwerke einschließlich Verbau DIN 18303
profilgerecht ausheben nach Abtrag des Oberbodens
mit Behinderung durch Ver- und Entsorgungsleitungen
Aushub gegebenenfalls Zwischenlagern und Wiederaufnehmen einbauen und verdichten nach Zus. Technischen Vertragsbedingungen und Richtlinien für Aufgrabungen in Verkehrsflächen (ZTV A-StB).
Maßgebende Aushubtiefe 0,00 m bis 1,85 m.
Sohlenbreite der Gräben lt. Vorbemerkung Rohrgraben Wasserleitung.
Boden des/der Homogenbereiches/e  'B 1 bis B 5, Zuordnungswert Belastung  aus Bodengutachten Z 0 bis max. Z 1.1,  Boden der Klasse 3 bis 5, Frostschutzschicht und dergleichen.'
Menge: 1060,000 m3

**2.4.2 Boden der Wasserleitungsgräben ausbauen und einbauen, > 1,85 bis 2,5 m**
Boden der Gräben für Wasserleitungsgräben und
Kleinbauwerke einschließlich Verbau DIN 18303
profilgerecht ausheben nach Abtrag des Oberbodens
mit Behinderung durch Ver- und Entsorgungsleitungen
Aushub gegebenenfalls Zwischenlagern und Wiederaufnehmen einbauen und verdichten nach Zus. Technischen Vertragsbedingungen und Richtlinien für Aufgrabungen in Verkehrsflächen (ZTV A-StB).
Maßgebende Aushubtiefe über 1,85 m bis 2,50 m.
Sohlenbreite der Gräben lt. Vorbemerkung Rohrgraben Wasserleitung.
Boden des/der Homogenbereiches/e 'B 1 bis B 5, Zuordnungswert Belastung  aus Bodengutachten Z 0 bis max. Z 1.1,  Boden der Klasse 3 bis 5, Frostschutzschicht und dergleichen.'
Menge: 25,000 m3

**2.4.3 Boden der Wasserleitungsgräben ausbauen und lagern, Tiefe bis 1,85 m**
Boden der Gräben für Wasserleitungsgräben und
Kleinbauwerke einschließlich Verbau DIN 18303
profilgerecht ausheben nach Abtrag des Oberbodens
mit Behinderung durch Ver- und Entsorgungsleitungen
Boden lösen und auf einer Zwischenlagerfläche des AG bzw. AN lagern nach Zus. Technischen Vertragsbedingungen und Richtlinien für Aufgrabungen in Verkehrsflächen (ZTV A-StB).
Maßgebende Aushubtiefe 0,00 m bis 1,85 m.
Sohlenbreite der Gräben lt. Vorbemerkung Rohrgraben Wasserleitung.
Boden des/der Homogenbereiches/e  B 1 bis B 5, Zuordnungswert Belastung  aus Bodengutachten Z 0 bis max. Z 1.1,  Boden der Klasse 3 bis 5, Frostschutzschicht und dergleichen. Sofern augenscheinlich verdächtiges Material zum Vorschein kommt, das von den Homogenbereichen B 1 bis B 5 des Bodengutachtens abweicht, ist dieses im Rahmen dieser Position auf eigene Haufen zu lagern; z.B. Ziegelreste, Bauschutt und dergleichen.
Der zum Wiedereinbau geeignete Straßenaufbau ist gesondert auszubauen und zu lagern. Die Abrechnung erfolgt mit der Position "Boden der Wasserleitungsgräben ausbauen und einbauen".
Menge: 1560,000 m3

**2.4.4 Zulage zu Boden der Gräben herstellen, Bodenklasse 6**
Zulage zu Positionen "Boden der Wasserleitungsgräben" für Fels lösen im Rohrgraben ( felsig, jedoch lösen mit Reisszahn an großen Kettenbaggerlöffel möglich) der Bodenklasse 6.
Vergütet wird der Mehraufwand für erschwertes Lösen und
Weiterverwenden.
Boden der Klasse 6, DIN 18300
Menge: 100,000 m3

**2.4.5 Zulage zu Boden der Gräben herstellen, Bodenklasse 7**
Zulage zu Positionen "Boden der Wasserleitungsgräben" für Fels lösen im Rohrgraben (felsig, lösen nur mit Felsmeißel möglich) der Bodenklasse 7.
Vergütet wird der Mehraufwand für erschwertes Lösen und
Entsorgen.
Boden der Klasse 7, DIN 18300
Menge: 70,000 m3

**2.4.6 Zuschlag für Erschwernis vorhandener Entwässerungsgraben u. Böschungen**
Zuschlag für Erschwernis bei allen Arbeiten aufgrund der vorhandenen Entwässerungsgräben und Böschungen insbesondere bei den Positionen "Boden der Wasserleitungsgräben ausbauen und einbauen" und "Boden der Wasserleitungsgräben ausbauen und lagern".
Entlang der Wasserleitungstrasse bzw. in der Wasserleitungstrasse befindet sich streckenweise ein Entwässerungsgraben mit ca. 1 m Sohlenbreite und eine Straßenböschung mit Neigung 1:1,5.
Bei der Herstellung der Rohrgräben und Wiederverfüllung der Rohrgräben ist der Graben und die Böschung eine Behinderung bzw. muss der Graben und die Böschung bei der Wiederverfüllung und Humusierung der Rohrgräben in den vorhandenen ursprünglichen Zustand wieder hergerichtet werden.
Mit der Pauschale werden alle Erschwernisse hierfür vergütet.
Menge: 685,000 m

**2.4.7 Boden entsorgen, Z 0**
Boden / Fels, Schadstoffklasse Z 0, v. Zwischenlager
des AG bzw. des AN laden, fördern und entsorgen.
Abgerechnet wird die lose Menge am Zwischenlager.
Boden in das Eigentum des AN übernehmen und einer
Entsorgung nach Wahl des AN zuführen.
Boden / Fels der OZ 'Boden des/der Homogenbereichs/e B1 bis B 5, Boden der Wasserleitungsgräben der Hauptleitungen und Hausanschlüsse.
Menge: 575,000 m3

**2.4.8 Belast.Boden entsorgen, Z1.1**
Belasteten Boden / Fels von Zwischenlager des AG bzw. AN laden, fördern und entsorgen.
Die Entsorgung ist nachzuweisen.
Abgerechnet wird die lose Menge am Zwischenlager.
Boden / Fels der OZ 'Boden des/der Homogenbereichs/e  B bis B 5, Boden der Wasserleitungsgräben der Hauptleitungen und Hausanschlüsse.
Schadstoffbelastung Z1.1,
Boden / Fels in das Eigentum des AN übernehmen
und einer Entsorgung nach Wahl des AN zuführen.
Menge: 1350,000 m3

**2.4.9 Belast.Boden entsorgen, Z1.2**
Belasteten Boden / Fels von Zwischenlager des AG bzw. AN laden, fördern und entsorgen.
Die Entsorgung ist nachzuweisen.
Abgerechnet wird die lose Menge am Zwischenlager.
Boden / Fels der OZ 'Boden des/der Homogenbereichs/e  B bis B 5, Boden der Wasserleitungsgräben der Hauptleitungen und Hausanschlüsse.
Schadstoffbelastung Z1.2,
Boden / Fels in das Eigentum des AN übernehmen
und einer Entsorgung nach Wahl des AN zuführen.
Menge: 125,000 m3

**2.4.10 Füllmaterial einbauen für Bettungsschichten**
Füllmaterial einbauen für Bettungsschichten
in Rohrgräben mit Verbau,
profilgerecht,
mit vom AN zu liefernden Stoffen, Stoff Sand 0/8 mm,
verdichten.
Einbauhöhe 10 cm, Sandauflager
Die Einbaumenge ist mit von AG anerkannten Lieferscheinen nachzuweisen. Ein Mehreinbau wird nicht vergütet.
Menge: 165,000 m3

**2.4.11 Füllmaterial Leitungszone liefern und einbauen 20 cm über Rohr**
Sandumhüllung 0/8 mm sortiert und gewaschen
Hinterfüllung und Überschüttung bis 20 cm über
Rohrscheitel  (Kunststoffrohre und dgl.)
vom AN zu liefern und einbringen,
einschließlich aller Erschwernisse,
z.B. durch vorhandenen Verbau.
Die Einbaumenge ist mit von AG anerkannten Lieferscheinen nachzuweisen. Ein Mehreinbau wird nicht vergütet.
Menge: 730,000 m3

**2.4.12 Leitungsgrabenverfüllung liefern und einbauen**
Verfüllen, profilgerecht,
von Leitungsgräben, mit Verbau, bis UK Frostschutzkies
mit vom AN zu liefernden Stoff,
Auffüllkies, einschließlich verdichten,
einschl. aller Erschwernisse,
z.B. durch vorhandenen Verbau
Diese Position wird nur nach Anordnung des AG ausgeführt.
Die Einbaumenge ist mit von AG anerkannten Lieferscheinen nachzuweisen. Ein Mehreinbau wird nicht vergütet.
Menge: 380,000 m3

**2.4.13 Boden unter Auflagersohle von Rohrleitungen ausheben**
Boden unter der Auflagersohle von Rohrleitungen
einschl. Verbau DIN 18303 profilgerecht ausheben, mit
Behinderung durch Ver- und Entsorgungsleitungen. Boden lösen und auf einer Zwischenlagerfläche des AG bzw. AN lagern
Aushubtiefe in m: in allen Tiefenstufe. Ausbauhöhe im Mittel 20 cm.
Sohlenbreite der Gräben gemäß Vorbemerkung Rohrgraben Wasserleitung.
B 1 bis B 5, Zuordnungswert Belastung  aus Bodengutachten Z 0 bis max. Z 1.1,  Boden der Klasse 3 bis 5 und durchnäßter Boden der Bodenklasse 3-5.
Die Tiefenstaffelung bei der Abrechnung
bleibt davon unberührt. Die Tieferführung
des Verbaues ist in diese Position einzurechnen.
Menge: 40,000 m3

**2.4.14 Füllmaterial unter Auflagersohle als Bodenaust.**
Füllmaterial unter Rohrsohle als Bodenaustausch,  profilgerecht, in Leitungsgräben, mit vom AN zu  liefernden Stoff: Auffüllkies  einbauen und verdichten.
Einbauhöhe im Mittel 0,20 m  Erschwernisse z.B. aufgrund Verbau sind in den EP einzurechnen.
Nur auf Anordnung durch den AG.
Menge: 40,000 m3

**2.4.15 Geotextil aus Vlies liefern und verlegen GRK 3 im Rohrgraben**
Geotextil aus Vlies liefern und verlegen. Erschwernisse
beim Überschütten des Geotextils sind einzurechnen.
(Klasseneinteilung gemäß "Merkblatt für die Anwendung
von Geotextilien im Erdbau", Ausgabe 1994). Geotextil
als Trennlage zwischen eingebrachten Bodenaustausch und
Rohrauflager im Rohrgraben (Erschw. f. Verl. im Graben
einschließlich seitliches Hochziehen ist
miteinzurechenen), Geotextilrobustheitsklasse GRK 3,
Stempeldruckkraft >= 1,5 kN, Masse pro Flächeneinheit
>= 150 g/m2 zwischen feinkörnigen Böden und grob- bzw.
gemischtkörnigen Böden mit über 40 % Steinen.
Eventualposition
Menge: 300,000 m2

**2.4.16 Suchschlitz, Boden Kl. 3 - 5, bis 1,75 m,lösen und einbauen**
Suchschlitz zur Feststellung der Lage von Kabeln, Leitungen und dgl. nach Angabe des AG im Handschacht bis
1,75 m Tiefe und 0,50 m breit, in Boden der Klasse 3 - 5 herstellen.
Boden seitlich lagern, wiedereinbauen und verdichten.
Menge: 50,000 m3

**2.4.17 Suchschlitz, Boden Kl. 3 - 5, über 1,75 - 2,5 m,lösen und einbauen**
Suchschlitz zur Feststellung der Lage von Kabeln, Leitungen und dgl. nach Angabe des AG im Handschacht über
1,75 - 2,5 m Tiefe und 0,50 m breit, in Boden der Klasse 3 - 5 herstellen.
Boden seitlich lagern, wiedereinbauen und verdichten.
Menge: 20,000 m3

*Hinweis: Vorbemerkung Erschwernisse*
Erschwernisse in Einheitspreisen enthalten!!

Mit den Einheitspreisen der nachfolgenden
Kreuzungspositionen sind gleichzeitig alle
Erschwernisse beim Rohrgrabenaushub, bei den
Rohrleitungs- und Schachtbauarbeiten, der
Rohrgrabenwiederverfüllung und -verdichtung sowie
Behinderung durch Verbau abgegolten. Mehrere
Hindernisse innerhalb von einem Meter gelten als ein
Hindernis. Es  wird hier kein zusätzlicher
Handaushub vergütet!
Die folgenden Zuschläge werden nicht für Leitungen
gewährt, die im Zuge dieser Maßnahme eingebaut werden.

**2.4.18 Zuschlag für Kabelkreuzungen**
Zuschlag für die Erschwernisse beim Rohrgrabenaushub
bei Kreuzungen mit Kabeln bis zu einem Außendurchmesser  von 110mm, mehrere gleichlaufende Kabel in einer
Kreuzung werden nur als ein Kabel
gewertet. Einschl. Sicherung und Wiederherstellung von Auflagern und Schutzschichten und Abdeckungen.
Kleinster Winkel zwischen Rohrleitung und bestehendem
Kabel größer 60 Grad (in der Draufsicht).
Dieser Zuschlag gilt auch für bestehende Hausanschlussleitungen der Wasserleitung DA 40 bis DA 50 mm.
Menge: 50,000 St

**2.4.19 Zuschlag für Kabellängskreuzungen**
Zuschlag für Erschwernisse beim Rohrgrabenaushub bei Längskreuzung mit Kabeln bis zu einem Außendurchmesser  von 110mm, mehrere gleichlaufende Kabel im Bereich der
Abrechnungsbreite werden als ein Kabel gewertet.
Einschließlich Sicherung und Wiederherstellung von
Auflagern, Schutzschichten und Abdeckungen.
Menge: 50,000 m

**2.4.20 Zuschlag für Leitungskreuzungen Wasserleitung**
Zuschlag für die Erschwernisse beim Rohrgrabenaushub
bei Kreuzungen mit Rohrleitungen
mit einem Durchmesser von 32 mm bis 100 mm mit Wasserleitungen.
Einschließlich Sicherung und Wiederherstellung von
Auflagern und Schutzschichten
kleinster Winkel zwischen beiden Leitungen größer 60
Grad in der Draufsicht.
Menge: 10,000 St

**2.4.21 Zuschlag für Längskreuzungen Wasserleitung**
Zuschlag für Erschwernisse beim Rohrgrabenaushub bei Längskreuzung mit Wasserleitung DN 80 bis DN 100 mm, Abstand ca. 50 cm von Rohrgrabenwand entfernt.
Einschließlich Sicherung und Wiederherstellung von
Auflagern, Schutzschichten und Abdeckungen.
Menge: 40,000 m

**2.4.22 Zuschlag für Leitungskreuzungen DN 200 - 300**
Zuschlag für die Erschwernisse beim Rohrgrabenaushub
bei Kreuzungen mit Rohrleitungen
mit einem Durchmesser von DN 200 mm bis einschließlich DN 300 mm mit Betonrohrleitungen.
Einschließlich Sicherung und Wiederherstellung von
Auflagern und Schutzschichten
kleinster Winkel zwischen beiden Leitungen größer 60
Grad in der Draufsicht.
Menge: 7,000 St

**2.4.23 Zuschlag für Leitungskreuzungen DN 500 - 600**
Zuschlag für die Erschwernisse beim Rohrgrabenaushub
bei Kreuzungen mit Rohrleitungen
mit einem Durchmesser von DN 500 mm bis einschließlich DN 600 mm mit Betonrohrleitungen.
Einschließlich Sicherung und Wiederherstellung von
Auflagern und Schutzschichten
kleinster Winkel zwischen beiden Leitungen größer 60
Grad in der Draufsicht.
Menge: 3,000 St

**2.4.24 Sicherungsbeton liefern und einbauen**
Beton C12/15 für Krümmersicherungen, Ab-
steifungen der Formstücke und evtl. Um-
hüllung der Rohre. Der Mehraushub durch
die Betonverdrängung ist in den E.P.
einzurechnen, ebenso Rüstung und
Schalung.
Menge: 3,000 m3

**2.4.25 Sicherungsbeton und Betonteile im Rohrgraben ausbauen**
Sicherungsbeton und Betonteile ausbauen
und Abbruchmaterial in Eigentum des AN
übernehmen und beseitigen.
Menge: 2,000 m3

**2.4.26 Offene Start- und Zielbaugrube herstellen, beseitigen für Spülbohren**
Offene Baugrube als Start- bzw Zielbaugrube für
für Horizontalspülbohrung im HDD-Verfahren unter dem Perlbach herstellen und beseitigen (HDD-Felsbohrtechnik),
einschließlichlich Vorhaltung der für den Vortrieb und
Rohreinzug erforderlichen Zusatzteile,
Lage, Maße und Verbau gemäß Erfordernis,
Platzverhältnissen und Wahl des AN, jedoch in Absprache mit dem AG (möglichst kleine Gruben).
Ausführung der Bachquerung gemäß Lageplan Detail Bachquerung M=1:250 und Längsschnitt Detail Bachquerung M=1:100 sowie Bodengutachen IMH GmbH Seiten 24 bis 34.
Grundwasserstand unter Baugrubensohle (siehe Bodengutachten, Grundwasser in den Tiefen bis 2m unter Geländeoberkante wurde nicht angetroffen), einschl. möglicher Anfall von Tages-, Hang- und Schichtenwasser, für grabenloses Verfahren zum Einzug des Medienrohres gemäß Position "Spülbohren".
Regelüberdeckung Medienrohr: 1,5 m zur Straßen-/
Geländeoberkante bei Beginn und Ende der Spülbohrung. Unterhalb der Brücke aus Wellstahlblech (Multiplate) ist die Oberkante des Schutzrohres mindestens 2,0 m unter der Bachsohle/ Fliessohle einzubauen.
Es sind einzurechnen:
Einbringen, Aussteifen in den statisch erforderlichen
Maßen (statischer Nachweis des Verbaus obliegt dem AN),
Vorhalten und Beseitigen des Verbaus, Bodenaushub,
Boden gemäß Geotechnischer Bericht von IMH GmbH vom 09.12.2025. Es wurde drei Bohrsondierungen BS5, BS6 und BS7 und zwei Rammsondierungen DPH1 und DPH2 in der Trasse der Horizontalspülbohrung durchgeführt. Es wurde Boden des/der Homogenbereiches/e  B 1 bis B 5, Zuordnungswert Belastung  aus Bodengutachten Z 0 bis max. Z 1.1,  Boden der Klasse 3 bis 5 angetroffen bei Start- und Zielgrube. Unterhalb der Bodenaufschlüsse ist bis zum Übergang zum Zersatzboden mit Einlagerungen von Steinen, Blöcken etc. und einem Übergang zum Fels zu rechnen. Das Anstehen von Felsgestein der Bodenschicht 6 (nicht direkt erkundet) in der Vortriebsstrecke kann nicht ausgeschlossen werden bzw. ist wahrscheinlich und ist daher einzukalkulieren.
Der Aushub ist auf dem Lagerplatz des AN zwischenzulagern. Die Verfüllung der Gruben wird nach den Positionen der Rohrgräben vergütet.
Beim Aushub ist darauf zu achten, dass die einzelnen
Homogenbereiche nicht vermischt werden. Sie sind
getrennt zu lagern.
Baugrubensohle planieren und verdichten, Herstellen
der Aus- und Einfahröffnungen, zwischenzeitliche
Sicherung/Abdichtung des Vortriebes, wenn der Einzug
des Medienrohres zeitlich versetzt erfolgt. Die
gewählte Ausführungsart und -lage ist vor Beginn mit
der örtlichen Bauüberwachung abzustimmen.
Aufbruch und Wiederherstellung der Straßenoberfläche
sowie Einbettung der Rohrleitungen in der Start- bzw. Zielgrube wird gesondert vergütet.
Größe der Startbaugrube (L x B x T): entsprechend
Erfordernissen, bzw. unter Berücksichtigung des
benötigten Arbeitsraumes zur Vorbereitung der Rohrenden
für die Schweißung .
Die Länge der Gruben wird bei der Länge der
Leitungsgräben bzw. der Spülbohrung in Abzug gebracht mit Maße 3,5m x 2m x 2,5m (L x B x T).
Menge: 2,000 St

**2.4.27 Pflasterdecke aus Granitgroßsteinpfl. bei Hydranten herstellen**
Pflasterdecke aus Granitgroßpflastersteinen
mit einer maximalen Fugenbreite von 10 mm,
auf vorhandener Tragschicht herstellen.
Bettungsdicke Beton 10 cm stark,
Verband 'in Reihe'
Einbaubereich 'Umpflasterung im Bereich des Hydranten bzw. Schieberkappen'
Nennmaße 160/160/-220/160 mm, Flächen sandgestrahlt,
auf Pflasterbett aus Beton, Expositionsklasse XF1,
Ausbreitmaßklasse F1,
verfugen mit Fertigzementmörtel,
Druckfestigkeit fck,cube des Mörtels min. 50 N/mm2,
Zement Art CEM I, max. w/z 0,50,
frost-/tausalzbeständig, Ausbreitmaßklasse F6.
Einschließlich Beton- und Zementmörtellieferung und -einbau.
Mehraufwand aufgrund Oberfluhrhydrant wird nicht gesondert vergütet.
Menge: 4,000 m2

#### Titel 2.5 Rohrleitungen, Armaturen Wasserleitung

*Hinweis: Vorbemerkung Wasserrohrleitungen*
Prüf- und Spülwasser, Dichtigkeitsprüfung und
Desinfektion

Der AN kann das notwendige Prüf- und Spülwasser in der
Regel vom AG beziehen. Die Übernahme muss über eine
Messvorrichtung mit Systemtrenner erfolgen.
Die Messvorrichtung ist unentgeltlich vom AN zu
stellen. Der Verbrauch wird nach örtlichem Tarif vom AG
verrechnet.

Ist keine Messvorrichtung vorhanden, wird der Verbrauch
pauschal für Dichtheitsprüfung und Spülung mit dem
3-fachen Rohrinhalt vom AG verrechnet.

Der Termin für die Dichtigkeitsprüfung ist der
örtlichen Bauüberwachung eine Woche vor Ausführung
schriftlich mitzuteilen. Nur Prüfungen, bei denen ein
Vertreter des AG oder der örtlichen Bauüberwachung
teilnimmt, werden anerkannt.
Über die Dichtheitsprüfung erstellt der AN die
Niederschrift auf eingeführten Formblättern. Den
Niederschriften (DL) ist der jeweilige
Schreiberstreifen beizuheften und zweifach
unentgeltlich der örtl. Bauüberwachung zu übergeben.

Desinfektion der Wasserversorgungsleitungen:
Nach der Desinfektion der Wasserleitung ist eine
mikrobiologische Trinkwasseruntersuchung von einem
durch das zuständige staatl. Gesundheitsamt anerkanntes
Institut durchzuführen. Das Ergebnis dieser
Untersuchung ist dem AG zweifach zu übergeben.
Des Weiteren ist eine Freigabe durch das staatliche
Gesundheitsamt über die neu verlegte Wasserleitung dem
AG vorzulegen.
Kosten für die mikrobiologische Trinkwasseruntersuchung
und für die Freigabe durch das stattl. Gesundheitsamt
werden vom AG nicht vergütet und sind in den EP für
Desinfektion einzurechnen. Eine der Voraussetzungen für
die Beantragung der Bauabnahme ist die Freigabe der
Trinkwasserleitung durch das zuständige staatl.
Gesundheitsamt.

Die nachfolgend aufgeführten Leistungen gehören zur
vertraglichen Leistung:
- Vor dem Verfüllen des Rohrgrabens ist die
Dichtigkeitsprüfung für Rohrleitungen im Beisein der
Bauleitung durchzuführen und zu protokollieren.
Undichte Rohre oder Dichtungen sind in vollem Umfang zu
erneuern. Die Kosten hierfür sind in die Einheitspreise
einzurechenen.
- Der AN hat alle benötigten Baustoffe selbst zu
liefern. Sie müssen der jeweiligen DIN-Norm entsprechen
und das Güteschutzzeichen tragen. Die Verlegeanleitung
der Herstellerwerke sind zu beachten.
- Die Rohrlängen werden jeweils bis zu den Knoten- oder
Endpunkten gerechnet.
Abzweige und sonstige Formstücke werden übermessen und
als Zuschlag zum Einheitspreis des Hauptrohres
vergütet. Bei Rohrverbindungen sind Stützhülsen zu verwenden,
sofern diese erforderlich bzw. gefordert sind.
Soweit nicht anders vermerkt, gilt bei allen Positionen
liefern und verlegen.
Das höhenmäßige Angleichen der Schieber- und
Hydrantenkappen an den jeweiligen Baufortschritt wird
nicht gesondert vergütet und ist in die Einheitspreise
miteinzurechnen.

*Hinweis: Vorbemerkung Sonderbauweise Horizontalspülbohrung*
Vorbemerkung Sonderbauweise Horizontalspülbohrung:
Anfuhr, Vorhaltung, Betrieb, mehrmaliges Umsetzen und Beseitigung aller erforderlichen zusätzlichen Geräte des Spülbohrsystems, Baustelleneinrichtungsgegenstände,
Spezialmaterialien und -Vorrichtungen samt allem Zubehör sowie evtl.
Entsorgungskosten, einschl. aller erforderlichen Maßnahmen zur Herstellung und Ausführung für das Horizontalspülbohrverfahren, während der gesamten
Baumaßnahme, sind in die Einheitspreise einzurechnen, sie werden nicht gesondert vergütet.
Nachunternehmen sind bei der Angebotsabgabe zu benennen.
Das Verfahren hat sicher, gemäß den allgemeinen anerkannten Regeln der Technik anwendbar zu sein.
Ferner ist in die jeweiligen Einheitspreise einzuberechnen:
-Feststellen bestehender Leitungssysteme im Trassenbereich nach Verlauf und Tiefe.
-Festlegung der Verlegetrassen nach Abstimmung mit dem AG und der örtlichen Bauleitung und Markierung der erforderlichen Start- und Zielgruben.
Es ist zwingend drauf zu achten, dass kein Betonit austreten kann, die hier zu erforderlichen Maßnahmen sind in die Position einzurechnen.
Um ein riefenfreies Einziehen der Rohrleitung zu erreichen, ist ein geeignetes Abrollgerät  vor der Startgrube so zu positionieren, dass ein Schleifen auf
Boden/Asphalt beim Einziehvorgang vermieden wird. Dies ist in den Einheitspreis mit einzukalkulieren. Sich aufdrehende Rohrenden sind mit geeigneten
Haltevorrichtungen zu fixieren und zum spannungsfreien Schweißen mit Stangenware zu verlängern. Das Niederhalten durch die Baggerschaufel ist nicht
zugelassen. Die Kosten hierfür sind in die Einheitspreise einzukalkulieren.

**2.5.1 Horizontal- Spülbohren Schutzrohr DA315 PE mit Medienrohr DA160**
Horizontalspülbohrung im HDD-Verfahren unter dem Perlbach herstellen (HDD-Felsbohrtechnik) mit Schutzrohr aus PE-HD PE 100 RC DA 315 mm und Liefern und Einziehen des Medienrohres der Wasserleitung PE Druckrohr OD 160 mm, PN 16 für Trinkwasser.
Ausführung der Bachquerung gemäß Lageplan Detail Bachquerung M=1:250 und Längsschnitt Detail Bachquerung M=1:100 sowie Bodengutachen IMH GmbH Seiten 24 bis 34.
Grundwasserstand (siehe Bodengutachten).
Regelüberdeckung Medienrohr: 1,5 m zur Straßen-/
Geländeoberkante bei Beginn und Ende der Spülbohrung. Unterhalb der Brücke aus Wellstahlblech (Multiplate) ist die Oberkante des Schutzrohres mindestens 2,0 m unter der Bachsohle/ Fliessohle einzubauen.
Es sind einzurechnen:
Medienrohr: Druckrohr OD 160 mm aus PE 100-RC
DIN EN 12201 und DIN 8074/ 8075 für Trinkwasser,
Zwei-Schicht-Rohr mit Schutzeigenschaften gemäß
PAS 1075 zugelassen, Farbe blau, liefern und einbauen.
Hersteller/Typ: Wavin Safe Tech RC oder gleichwertig
DVGW-zugelassen, liefern und verlegen durch verlaufgesteuerte Horizontalspülbohrung / HDD - Felsbohrtechnik, einschl. Erstellen der Verlege-, Protokolle, Bohrberichte, Höhenprotokolle,
Dickenprofile und Querungsprofile Übergabe an AG in
zweifacher Ausfertigung.
Pilotbohrung mit Schutzrohr PE DA 315 mm zuschaltbarer Rammenergie, Herstellen der Bohrsuspension einschließlich Material- und Wasserlieferung und Entsorgung (Absaugen aus Baugruben und Abfuhr). Die Besondere Leistung nach DIN 18301 für das Entsorgen des Bohrgutes und
Stützflüssigkeit sind einzukalkulieren.
Boden gemäß Geotechnischer Bericht von IMH GmbH vom 09.12.2025. Es wurde drei Bohrsondierungen BS5, BS6 und BS7 und zwei Rammsondierungen DPH1 und DPH2 in der Trasse der Horizontalspülbohrung durchgeführt. Für das Horizontalspülbohrverfahren sind die Homgenbereiche B1 Bodenschichten 1 bis 5 und Homogenbereich X 1 Bodenschicht 6 einzukalkulieren.
Unterhalb der Bodenaufschlüsse ist bis zum Übergang zum Zersatzboden mit Einlagerungen von Steinen, Blöcken etc. und einem Übergang zum Fels zu rechnen. Das Anstehen von Felsgestein der Bodenschicht 6 (nicht direkt erkundet) in der Vortriebsstrecke kann nicht ausgeschlossen werden bzw. ist wahrscheinlich und ist daher einzukalkulieren.
Das Abschneiden der Rohre bei den Start- und Zielgruben wird nicht gesondert vergütet.
Schweißverbindungen und erforderliche Erdarbeiten,
(Start- und Zielgruben Aufgrabungen bei Antreffen von
Hindernissen oder für den Einbau von
Rohrleitungsteilen) werden nach Aufmaß nach den
entsprechenden Positionen des Abschnittes Rohrgraben
vergütet.
Das Schutzrohr PE OD 315 und das Medienrohr PE OD 160 mm ist in der Position enthalten.
Menge: 45,000 m

**2.5.2 PE Druckrohr OD 90, PE100-RC, PN 16**
Druckrohr OD 90 aus PE 100-RC
DIN EN 12201 und DIN 8074/ 8075 für Trinkwasser,
Zwei-Schicht-Rohr mit Schutzeigenschaften gemäß
PAS 1075 zugelassen Farbe blau,
liefern und verlegen.
Hersteller/Typ: Wavin Safe Tech RC oder gleichwertig
DVGW-zugelassen,
mit glatten Enden, Farbe blau, Stangenware,
Verlegen auf Sandbett, in vorhandenen Gräben mit Verbau.
Schweißverbindungen werden gesondert vergütet..
OD 90, SDR 11, PN 16
Rohr 90 x 8,2 mm.
Menge: 12,000 m

**2.5.3 PE Druckrohr OD 110, PE100-RC, PN 16**
Druckrohr OD 110 aus PE 100-RC
DIN EN 12201 und DIN 8074/ 8075 für Trinkwasser,
Zwei-Schicht-Rohr mit Schutzeigenschaften gemäß
PAS 1075 zugelassen Farbe blau,
liefern und verlegen.
Hersteller/Typ: Wavin Safe Tech RC oder gleichwertig
DVGW-zugelassen,
mit glatten Enden, Farbe blau, Stangenware,
Verlegen auf Sandbett, in vorhandenen Gräben mit Verbau.
Schweißverbindungen werden gesondert vergütet..
OD 110, SDR 11, PN 16
Rohr 110 x 10,0 mm.
Menge: 30,000 m

**2.5.4 PE Druckrohr OD 160, PE100-RC, PN 16**
Druckrohr OD 160 mm aus PE 100-RC
DIN EN 12201 und DIN 8074/ 8075 für Trinkwasser,
Zwei-Schicht-Rohr mit Schutzeigenschaften gemäß
PAS 1075 zugelassen Farbe blau,
liefern und verlegen.
Hersteller/Typ: Wavin Safe Tech RC oder gleichwertig
DVGW-zugelassen,
mit glatten Enden, Farbe blau, Stangenware 6 m bzw. 12 m Länge; in der Regel 12 m Rohrlänge verwenden,
Verlegen auf Sandbett, in vorhandenen Gräben mit Verbau.
Schweißverbindungen werden gesondert vergütet..
OD 160, SDR 11, PN 16
Rohr 160 x 14,6 mm.
Menge: 1590,000 m

**2.5.5 Zulage zu Druckrohre OD 90, PE 100-RC für Bogen**
Formstückszulage zu Druckrohr aus PE 100-RC
für Formstücke aus PE 100-RC für Bogen, SDR 11, PN 16,
OD 90
Menge: 6,000 St

**2.5.6 Zulage zu Druckrohre OD 110, PE 100-RC für Bogen**
Formstückszulage zu Druckrohr aus PE 100-RC
für Formstücke aus PE 100-RC für Bogen, SDR 11, PN 16,
OD 110
Menge: 8,000 St

**2.5.7 Zulage zu Druckrohre OD 160, PE 100-RC für Bogen**
Formstückszulage zu Druckrohr aus PE 100-RC
für Formstücke aus PE 100-RC für Bogen, SDR 11, PN 16,
OD 160 mm
Menge: 25,000 St

**2.5.8 Zulage zu PE Druckrohr OD 90 Heizwendelschweißung**
Schweißverbindung an
Kunststoffrohren als Heizwendelschweißung, an
Druckrohrleitungen für Trinkwasser aus PE 100 -RC
DIN 8074 und DIN 8075, PN 16, SDR 11,
OD 90 mm;
einschließlich Lieferung der Schweißmuffe/ Fitting und Vorbereitung der Rohrenden
Menge: 4,000 St

**2.5.9 Zulage zu PE Druckrohr OD 110 Heizwendelschweißung**
Schweißverbindung an
Kunststoffrohren als Heizwendelschweißung, an
Druckrohrleitungen für Trinkwasser aus PE 100 -RC
DIN 8074 und DIN 8075, PN 16, SDR 11,
OD 110 mm;
einschließlich Lieferung der Schweißmuffe/ Fitting und Vorbereitung der Rohrenden
Menge: 6,000 St

**2.5.10 Zulage zu PE Druckrohr OD 160 Heizwendelschweißung**
Schweißverbindung an
Kunststoffrohren als Heizwendelschweißung, an
Druckrohrleitungen für Trinkwasser aus PE 100 -RC
DIN 8074 und DIN 8075, PN 16, SDR 11,
OD 160 mm;
einschließlich Lieferung der Schweißmuffe/ Fitting und Vorbereitung der Rohrenden
Menge: 150,000 St

**2.5.11 Vorschweißbunde mit Flansch u. Dichtung liefern und einbauen DN 150**
Vorschweißbunde mit Losflansch und Dichtung liefern und einbauen in neue Wasserleitung PE OD 160 für Anschluss an Schieber, Vorschweißbunde
SDR 11, mit Losflansch mit Stahleinlage für Vorschweißbunde PP/St Flansch für Absperrschieber DN 150,  mit Schrauben 8 x M16 Edelstahl und mit Profildichtung SDR 11 liefern und einbauen; einschließlich Aufwand für  Verbindung mit Elektro-Muffenschweißung an Druckleitung
Menge: 26,000 St

**2.5.12 Vorschweißbunde mit Flansch u. Dichtung liefern und einbauen DN 100**
Vorschweißbunde mit Losflansch und Dichtung liefern und einbauen in neue Wasserleitung PE OD 110 für Anschluss an Schieber, Vorschweißbunde
SDR 11, mit Losflansch mit Stahleinlage für Vorschweißbunde PP/St Flansch für Absperrschieber DN 100,  mit Schrauben 8 x M16 Edelstahl und mit Profildichtung SDR 11 liefern und einbauen; einschließlich Aufwand für  Verbindung mit Elektro-Muffenschweißung an Druckleitung
Menge: 8,000 St

**2.5.13 Vorschweißbunde mit Flansch u. Dichtung liefern und einbauen DN 80**
Vorschweißbunde mit Losflansch und Dichtung liefern und einbauen in neue Wasserleitung PE OD 90 für Anschluss an Schieber, Vorschweißbunde
SDR 11, mit Losflansch mit Stahleinlage für Vorschweißbunde PP/St Flansch für Absperrschieber DN 80,  mit Schrauben 8 x M16 Edelstahl und mit Profildichtung SDR 11 liefern und einbauen; einschließlich Aufwand für  Verbindung mit Elektro-Muffenschweißung an Druckleitung
Menge: 4,000 St

**2.5.14 Schneiden PE-Rohr OD 90**
Schneiden und Anschrägen an Druckrohrleitungen für Trinkwasser aus PE-HD PE 100-RC
OD 90 mm (Vergütung nur bei Längenanpassung)
Menge: 6,000 St

**2.5.15 Schneiden PE-Rohr OD 110**
Schneiden und Anschrägen an Druckrohrleitungen für Trinkwasser aus PE-HD PE 100-RC
OD 110 mm (Vergütung nur bei Längenanpassung)
Menge: 4,000 St

**2.5.16 Schneiden PE-Rohr OD 160**
Schneiden und Anschrägen an Druckrohrleitungen für Trinkwasser aus PE-HD PE 100-RC
OD 160 mm (Vergütung nur bei Längenanpassung)
Menge: 20,000 St

**2.5.17 Schneiden PVC-Rohr DN 80**
Schneiden und Anschrägen von bestehender Druckrohrleitung für Trinkwasser aus PVC DN 80 zur  Längenanpassung
Menge: 5,000 St

**2.5.18 Schneiden PVC-Rohr DN 100**
Schneiden und Anschrägen von bestehender Druckrohrleitung für Trinkwasser aus PVC DN 100 zur  Längenanpassung
Menge: 6,000 St

**2.5.19 PVC Druckrohre DN 65, PN 16**
Druckrohr aus PVC hart für Trinkwasserversorgung DIN 19 532 und DVGW W 320,
Farbe dunkelgrau, mit Steckmuffe,
einschl. Steckverbindung mit Dichtring,
liefern und verlegen DIN 19 630.
Für Form- und Verbindungsstücke werden folgende Zulagen bezahlt:
Für jeden Flansch 4 m, für jede Muffe 4 m, für jeden Muffenbogen ebenfalls 4 m.

PN 16, DN 80

Formstückszuschlag:  8 m
Rohrlänge:  0 m
Menge: 8,000 m

**2.5.20 PVC Druckrohre DN 80, PN 16**
Druckrohr aus PVC hart für Trinkwasserversorgung DIN 19 532 und DVGW W 320,
Farbe dunkelgrau, mit Steckmuffe,
einschl. Steckverbindung mit Dichtring,
liefern und verlegen DIN 19 630.
Für Form- und Verbindungsstücke werden folgende Zulagen bezahlt:
Für jeden Flansch 4 m, für jede Muffe 4 m, für jeden Muffenbogen ebenfalls 4 m.

PN 16, DN 80

Formstückszuschlag:  16 m
Rohrlänge:  3 m
Menge: 19,000 m

**2.5.21 PVC Druckrohre DN 100, PN 16**
Druckrohr aus PVC hart für Trinkwasserversorgung DIN 19 532 und DVGW W 320,
Farbe dunkelgrau, mit Steckmuffe,
einschl. Steckverbindung mit Dichtring,
liefern und verlegen DIN 19 630.
Für Form- und Verbindungsstücke werden folgende Zulagen bezahlt:
Für jeden Flansch 4 m, für jede Muffe 4 m, für jeden Muffenbogen ebenfalls 4 m.

PN 16, DN 100

Formstückszuschlag:  44 m
Rohrlänge:  4 m
Menge: 48,000 m

**2.5.22 Vorhandenen Unterflurhydranten DN 80 ausbauen und lagern**
Vorhandenen Unterflurhydranten DN 80 ausbauen und seitlich lagern.
Die anfallenden Erschwernisse und Erdarbeiten sind einzurechnen, sowie alle sonstigen Leistungen.
Menge: 2,000 St

**2.5.23 Vorhandenen Oberflurhydranten DN 80 ausbauen und lagern**
Vorhandenen Oberflurhydranten DN 80 ausbauen und seitlich lagern.
Die anfallenden Erschwernisse und Erdarbeiten sind einzurechnen, sowie alle sonstigen Leistungen.
Menge: 1,000 St

**2.5.24 Vorhandene Hauptschieber ausbauen und entfernen**
Vorhandenen Hauptschieber einschließlich Einbaugarnituren ausbauen DN 80 bis DN100 und in Eigentum des
AN übernehmen und einer Entsorgung nach Wahl
des AN zuführen.
Die anfallenden Erschwernisse und Erdarbeiten sind einzurechnen, sowie alle sonstigen Leistungen.
Menge: 5,000 St

**2.5.25 Straßenkappe ausbauen und entfernen**
Straßenkappe mit Tragplatte von Versorgungsleitung
und dgl. ausbauen, Gestänge sichern und in Eigentum des
AN übernehmen und einer Entsorgung nach Wahl
des AN zuführen.
Die anfallenden Erschwernisse und Erdarbeiten sind einzurechnen, sowie alle sonstigen Leistungen.
Einbauteil 'Schieber- und Hydrantenkappe'
Menge: 7,000 St

**2.5.26 PVC Leitung DN 80 bis DN 100 ausbauen und entsorgen**
PVC Leitung DN 80 bis DN 100, im Zuge des Rohrgrabenaushubs für die neue Wasserleitung freigelegt, ausbauen, Material in Eigentum des AN übernehmen und einer Verwertung nach Wahl des AN zuführen.
Das Trennen des Rohres ist mit dieser Position auch abgegolten.
Menge: 30,000 m

**2.5.27 Rohrleitung markieren, Trassenband**
Rohrleitungen markieren
mit Trassenwarnband mit eingelegtem Ortungsdraht, 20 cm über Rohrscheitel mit Aufschrift "Achtung Wasserleitung"
Menge: 1640,000 m

*Hinweis: Hinweis zu Armaturen liefern und einbauen*
Armaturen liefern und einbauen, zu vorbeschriebener Druckrohrleitung für
Trinkwasser, erdverlegt.

Die Flanschverbindung ist jeweils zu isolieren
Hülsen u. Beilagscheiben aus
Kunststoff, damit keine Kontaktkorrosion auftritt.

Das höhenmäßige Angleichen der Straßenkappen
an den jeweiligen Baufortschritt wird nicht
gesondert vergütet.

**2.5.28 Absperrschieber PN 16 DN 150 Flansch/Flansch**
Flanschenabsperrschieber OS Schieber
DIN 3352 -4 B, weich dichtend,
mit innenliegendem Spindelgewinde,
aus Gußeisen GGG-50,
Erzeugnis: Hawle oder gleichwertig
Baulänge: 230 mm
max. Betriebstemperatur in Grad Celsius 70
geeignet für Handbetätigung,
Gehäuse innen emailliert, außen Grundemail und
epoxidharzbeschichtet, mit elastischen Absperrkeil,
Spindel aus Edelstahlstahl, schraubenlose selbstdichtende Deckelverbindung, Flanschenmaße und Bohrungen
nach DIN 2501 mit Dichtringe
PN 16, DN 150,
liefern und einbauen.
Hawle KOS Nr. 470
oder gleichwertig
Menge: 14,000 St

**2.5.29 Absperrschieber PN 16 DN 100 Flansch/Flansch**
Flanschenabsperrschieber OS Schieber
DIN 3352 -4 B, weich dichtend,
mit innenliegendem Spindelgewinde,
aus Gußeisen GGG-50,
Erzeugnis: Hawle oder gleichwertig
Baulänge: 230 mm
max. Betriebstemperatur in Grad Celsius 70
geeignet für Handbetätigung,
Gehäuse innen emailliert, außen Grundemail und
epoxidharzbeschichtet, mit elastischen Absperrkeil,
Spindel aus Edelstahlstahl, schraubenlose selbstdichtende Deckelverbindung, Flanschenmaße und Bohrungen
nach DIN 2501 mit Dichtringe
PN 16, DN 100,
liefern und einbauen.
Hawle KOS Nr. 470
oder gleichwertig
Menge: 5,000 St

**2.5.30 Absperrschieber PN 16 DN 80 Flansch/Flansch**
Flanschenabsperrschieber OS Schieber
DIN 3352 -4 B, weich dichtend,
mit innenliegendem Spindelgewinde,
aus Gußeisen GGG-50,
Erzeugnis: Hawle oder gleichwertig
Baulänge: 230 mm
max. Betriebstemperatur in Grad Celsius 70
geeignet für Handbetätigung,
Gehäuse innen emailliert, außen Grundemail und
epoxidharzbeschichtet, mit elastischen Absperrkeil,
Spindel aus Edelstahlstahl, schraubenlose selbstdichtende Deckelverbindung, Flanschenmaße und Bohrungen
nach DIN 2501 mit Dichtringe
PN 16, DN 80,
liefern und einbauen.
Hawle KOS Nr. 470
oder gleichwertig
Menge: 1,000 St

**2.5.31 Absperrschieber PN 16 DN 65 Flansch/Flansch**
Flanschenabsperrschieber OS Schieber
DIN 3352 -4 B, weich dichtend,
mit innenliegendem Spindelgewinde,
aus Gußeisen GGG-50,
Erzeugnis: Hawle oder gleichwertig
Baulänge: 230 mm
max. Betriebstemperatur in Grad Celsius 70
geeignet für Handbetätigung,
Gehäuse innen emailliert, außen Grundemail und
epoxidharzbeschichtet, mit elastischen Absperrkeil,
Spindel aus Edelstahlstahl, schraubenlose selbstdichtende Deckelverbindung, Flanschenmaße und Bohrungen
nach DIN 2501 mit Dichtringe
PN 16, DN 65,
liefern und einbauen.
Hawle KOS Nr. 470
oder gleichwertig
Menge: 1,000 St

**2.5.32 Einbaugarnitur Hauptschieber DN 150 liefern und einbauen**
Teleskop-Einbaugarnitur für Hauptschieber DN 150
zum Betätigen von erdeingebauten Armaturen
werkzeugfreie Montage
stufenlos verstellbar,
selbsthemmend in jeder Verstellposition,
mit Ausziehsicherung in der Endlage,
Verstellbarkeit und Kraftübertragung mittels zwei
verschiebbaren Vierkantrohren aus austenitischem Edelstahl,
Kuppelmuffe aus GGG-50, feuerverzinkt, mit integrierten
Blattfedern und Edelstahlstiften, zur werkzeugfreien
Arretierung auf der Spindel
Verbindungsteile aus austenitischem Edelstahl,
Hülsrohre, Deckel und Glocke aus PE,
dicht miteinander verschweißt,
übertragbare Mindestdrehmomente nach DIN 3547,
Verstellbereich: 1,20 - 1,80 m
mit Bedienungsvierkant 27 mm, passend zu
Absperrarmaturen
Erzeugnis z.B. Firma Hawle,
teleskopierbare Einbaugarnitur
oder gleichwertig
Menge: 14,000 St

**2.5.33 Einbaugarnitur Hauptschieber DN 100 liefern und einbauen**
Teleskop-Einbaugarnitur für Hauptschieber DN 150
zum Betätigen von erdeingebauten Armaturen
werkzeugfreie Montage
stufenlos verstellbar,
selbsthemmend in jeder Verstellposition,
mit Ausziehsicherung in der Endlage,
Verstellbarkeit und Kraftübertragung mittels zwei
verschiebbaren Vierkantrohren aus austenitischem Edelstahl,
Kuppelmuffe aus GGG-50, feuerverzinkt, mit integrierten
Blattfedern und Edelstahlstiften, zur werkzeugfreien
Arretierung auf der Spindel
Verbindungsteile aus austenitischem Edelstahl,
Hülsrohre, Deckel und Glocke aus PE,
dicht miteinander verschweißt,
übertragbare Mindestdrehmomente nach DIN 3547,
Verstellbereich: 1,20 - 1,80 m
mit Bedienungsvierkant 27 mm, passend zu
Absperrarmaturen
Erzeugnis z.B. Firma Hawle,
teleskopierbare Einbaugarnitur
oder gleichwertig
Menge: 5,000 St

**2.5.34 Einbaugarnitur Hauptschieber DN 65 bis 80 liefern und einbauen**
Teleskop-Einbaugarnitur für Hauptschieber DN 65 bis 80
zum Betätigen von erdeingebauten Armaturen
werkzeugfreie Montage
stufenlos verstellbar,
selbsthemmend in jeder Verstellposition,
mit Ausziehsicherung in der Endlage,
Verstellbarkeit und Kraftübertragung mittels zwei
verschiebbaren Vierkantrohren aus austenitischem Edelstahl,
Kuppelmuffe aus GGG-50, feuerverzinkt, mit integrierten
Blattfedern und Edelstahlstiften, zur werkzeugfreien
Arretierung auf der Spindel
Verbindungsteile aus austenitischem Edelstahl,
Hülsrohre, Deckel und Glocke aus PE,
dicht miteinander verschweißt,
übertragbare Mindestdrehmomente nach DIN 3547,
Verstellbereich: 1,20 - 1,80 m
mit Bedienungsvierkant 27 mm, passend zu
Absperrarmaturen
Erzeugnis z.B. Firma Hawle,
teleskopierbare Einbaugarnitur
oder gleichwertig
Menge: 2,000 St

**2.5.35 Unterflurhydrant DN 80 PN 16 liefern und einbauen**
Unterflurhydrant mit Doppelabsperrung
mit Flanschanschluss nach EN 1092-2
DIN-DVGW registriert für Trinkwasser
DN 80, PN 16 liefern und einbauen
Freistrom-Unterflurhydrant und getrenntem Betätigungs- und Mediumrohr, CE-Kennzeichnung nach EN 14339, Entleerung nach DIN EN 1074-6, Spindelvierkant/Klauenkupplung nach DVGW W 386, Klauendeckel aus Kunststoff federbelastet für ein leichteres Öffnen und Schließen. Mit Faltenbalg-Schmutzdichtung an der Klauenkupplung. Festigkeit gegen Betätigungskräfte: MOT-Wert: 105 Nm, mST-Wert: 210 Nm nach EN 1074-6, Absperrung durch Teflon beschichtete Steckscheibe aus kaltgewalztem nichtrostendem Stahl nach DIN EN 10088-1 mit Zugfestigkeit > 1600 N/mm², mit Festanschlag in Auf- und Zu-Stellung, Steckscheibe in geöffnetem Zustand vollständig außerhalb des Durchflussmediums, dadurch vollkommen freier Durchgang, Mindestdurchfluss: 153 m³/h bei 1 bar Differenzdruck, Schließvorgang: rechtsdrehend ca. 15 Umdrehungen, um Druckschläge im Leitungsnetz zu vermeiden.
Langer Entleerungsstutzen zur Anbringung eines Sickerschlauches oder einer Saugentleerung bei Einbau im Grundwasserbereich.
Korrosionsschutz:
innen und außen mit Epoxid-Beschichtung, Farbton blau, RAL 5005
Hawle Unterflurhydrant, Nr. 490 mit Flansch oder gleichwertig
Rohrdeckung: 1,50 m
Menge: 3,000 St

**2.5.36 Überflurhydrant liefern und einbauen DN 80 PN 16**
Überflurhydrant liefern und einbauen DN 80 PN 16
Überflurhydrant aus nichtrostenden Werkstoffen, Umfahrausführung mit Sollbruchstelle, CE-Kennzeichnung nach EN 14384, druckwassergeschützte Entleerung nach DIN EN 1074-6, minimales Drehmoment beim Betätigen, (MOT <80Nm, mst >250Nm), Absperrung über Betätigungsrohr und Ventilkegel im Gehäuse, feste Anschläge in Auf-/Zu-Stellung, Ventilkegel austauschbar, Hydrantenkopf rot RAL 3003, Hydrantenkopf um 360 Grad drehbar, 4 Sollbruch-Ersatzschrauben im Hydrantenkopf ermöglichen eine umgehende Instandsetzung
Material:
Hydrantenkopf: seewasserbeständige Aluminiumlegierung, UV-beständig beschichtet
Säule: dickwandiges Rohr aus nichtrostendem Stahl
Betätigungsgestänge/Spindel:
nichtrostender Stahl
Medium: Trinkwasser
Max. Betriebsdruck: 16 bar, Nennweite: DN 80
Anschluss: Flansch nach EN 1092-2
Abgänge: 2 x B
Rohrdeckung: 1,50 m
sämtliche Schrauben aus Edelstahl A 2,
Erzeugnis: Fa. Hawle (Best. Nr. 519-00) oder gleichwertig
Menge: 3,000 St

**2.5.37 BE & Entlüfter DN 80 System Hawle liefern und einbauen**
Be- und Entlüftungsgarnitur DN 80, geeignet für den schachtlosen Erdeinbau, Standrohr aus Edelstahl (Mindestwerkstoffgüte 1.4404), mit integrierter selbsttätiger Zwischenabsperrung, Be- und Entlüftungsventil unter Druck auswechselbar, alle nicht korrosionsfreien Materialien allseitig epoxy-pulverbeschichtet, gemäß DIN 30677-T2 unter Berücksichtigung der Güte- und Prüfbestimmungen RAL-GZ 662 mit selbsttätiger Entleerung, geeignet für die Verwendung einer Spül- und Entnahmegarnitur (Kat.: 9824), mit Flanschanschluss nach EN 1092, mit Abdeckkappen zum Schutz vor Verschmutzung gemäß ÖVGW PW 100, EN 12351 und EN 805, Rohrdeckung 1,50 m.
Hawle Be- und Entlüftungsgarnitur Nr. 9822 oder gleichwertig einschließlich Sickerelement, Straßenkappe Typ 211 für BE- und Entlüftungssystem einschließlich Tragplatte liefern und einbauen.
Menge: 1,000 St

**2.5.38 Hydranten - Krümmer, N - Flanschfußbogen 90 Grad liefern und einbauen**
N - Flanschfußbogen 90 Grad
aus duktilem Guss innen und außen
EWS beschichtet liefern und einbauen
DN 80 oder gleichwertig
Menge: 6,000 St

**2.5.39 Sickerstein für Hydranten liefern und einbauen**
Liefern und einbauen von Sickerstein DN 80 für die
Entwässerung für Hydranten
Menge: 6,000 St

**2.5.40 Flanschverbindung DN 65, PN 16**
Schrauben und Beilagscheiben aus nichtrostendem Stahl
(Werkstoff-Nr. 14541 - A2), Muttern aus nichtrostendem Stahl
(Werkstoff-Nr. 14571 - A4) mit Dichtung aus Gummi mit Stahleinlage und zwei Beilagscheiben aus Kunststoff je Schraube. Flanschverbindung DN 65, PN 16
Menge: 2,000 St

**2.5.41 Flanschverbindung DN 80, PN 16**
Schrauben und Beilagscheiben aus nichtrostendem Stahl
(Werkstoff-Nr. 14541 - A2), Muttern aus nichtrostendem Stahl
(Werkstoff-Nr. 14571 - A4) mit Dichtung aus Gummi mit Stahleinlage und zwei Beilagscheiben aus Kunststoff je Schraube. Flanschverbindung DN 80, PN 16
Menge: 14,000 St

**2.5.42 Flanschverbindung DN 100, PN 16**
Schrauben und Beilagscheiben aus nichtrostendem Stahl
(Werkstoff-Nr. 14541 - A2), Muttern aus nichtrostendem Stahl
(Werkstoff-Nr. 14571 - A4) mit Dichtung aus Gummi mit Stahleinlage und zwei Beilagscheiben aus Kunststoff je Schraube. Flanschverbindung DN 100, PN 16
Menge: 14,000 St

**2.5.43 Flanschverbindung DN 150, PN 16**
Schrauben und Beilagscheiben aus nichtrostendem Stahl
(Werkstoff-Nr. 14541 - A2), Muttern aus nichtrostendem Stahl
(Werkstoff-Nr. 14571 - A4) mit Dichtung aus Gummi mit Stahleinlage und zwei Beilagscheiben aus Kunststoff je Schraube. Flanschverbindung DN 150, PN 16
Menge: 41,000 St

**2.5.44 Nachträglicher Außenschutz, DN 65 PN 16**
Nachträglicher Außenschutz DIN EN 805
aus plastischer Schutzbinde, bis einschl. PN 25 Druckrohrleitung für Wasser, an Flanschverbindung DN 65
Menge: 2,000 St

**2.5.45 Nachträglicher Außenschutz, DN 80 PN 16**
Nachträglicher Außenschutz DIN EN 805
aus plastischer Schutzbinde, bis einschl. PN 25 Druckrohrleitung für Wasser, an Flanschverbindung DN 80
Menge: 14,000 St

**2.5.46 Nachträglicher Außenschutz, DN 100 PN 16**
Nachträglicher Außenschutz DIN EN 805
aus plastischer Schutzbinde, bis einschl. PN 25 Druckrohrleitung für Wasser, an Flanschverbindung DN 100
Menge: 14,000 St

**2.5.47 Nachträglicher Außenschutz, DN 150 PN 16**
Nachträglicher Außenschutz DIN EN 805
aus plastischer Schutzbinde, bis einschl. PN 25 Druckrohrleitung für Wasser, an Flanschverbindung DN 150
Menge: 41,000 St

**2.5.48 Formstück liefern und einbauen, T - Stück 100/65**
T - Flanschstück mit Flanschstutzen
innen und außen EWS beschichtet, DN 100/65 mm liefern und einbauen
Menge: 1,000 St

**2.5.49 Formstück liefern und einbauen, T - Stück 150/80**
T - Flanschstück mit Flanschstutzen
innen und außen EWS beschichtet, DN 150/80 mm liefern und einbauen
Menge: 6,000 St

**2.5.50 Formstück liefern und einbauen, T - Stück 150/100**
T - Flanschstück mit Flanschstutzen
innen und außen EWS beschichtet, DN 150/100 mm liefern und einbauen
Menge: 3,000 St

**2.5.51 Formstück liefern und einbauen, T - Stück 150/150**
T - Flanschstück mit Flanschstutzen
innen und außen EWS beschichtet, DN 150/150 mm liefern und einbauen
Menge: 4,000 St

**2.5.52 Formstück liefern und einbauen, FFR DN 100/80 mm**
Flanschübergangsstück FFR DN 100/80 mm  innen und außen EWS beschichtet liefern und einbauen
Menge: 2,000 St

**2.5.53 Formstück liefern und einbauen, FFR 150/80 mm**
Flanschübergangsstück FFR DN 150/80 mm  innen und außen EWS beschichtet liefern und einbauen
Menge: 1,000 St

**2.5.54 Formstück liefern und einbauen, FFR 150/100 mm**
Flanschübergangsstück FFR DN 150/100 mm  innen und außen EWS beschichtet liefern und einbauen
Menge: 2,000 St

**2.5.55 Formstück liefern und einbauen, E-KS DN 80**
Formstück E-KS DN 80 Flanschmuffenstück liefern und einbauen
Menge: 2,000 St

**2.5.56 Formstück liefern und einbauen, E-KS DN 100**
Formstück E-KS DN 100 Flanschmuffenstück liefern und einbauen
Menge: 3,000 St

**2.5.57 Überschubmuffe PVC DN 80 liefern und einbauen**
Überschubmuffe U für PVC- Druckrohr DN 80, PN 16  liefern und einbauen
Menge: 2,000 St

**2.5.58 Überschubmuffe PVC DN 100 liefern und einbauen**
Überschubmuffe U für PVC- Druckrohr DN 100, PN 16  liefern und einbauen
Menge: 3,000 St

*Hinweis: Anmerkung zu Straßenkappen*
Anmerkung zu Straßenkappen
alle Straßenkappen sind so einzubauen, daß das
aufgeprägte "W" auf der Kappenoberfläche in Richtung
des abzusperrenden Leitungsabschnittes weist!

**2.5.59 Straßenkappe für Hauptschieber**
Straßenkappen aus Kunststoff, höhenverstellbar
wartungsfreie Ausführung
für Einbau von Absperrarmaturen Wasser, Typ 4056
Gesamtabmessungen und Deckelgewicht nach DIN 4056
zwei Gehäuseteile aus Kunststoff, PX 33,
gegeneinander verschiebbar,
Temperatureinsatz bis 220°C
Deckel aus Gusseisen EN- JL 1030 (GG-20), korrosionsgeschützt,
Bolzen und Sechskantmutter aus CrNi-Stahl
Steg aus Cr-Stahl mit min. 13 % Chrom
einschließlich erforderlicher Tragplatte
AVK - Straßenkappe oder gleichwertig
Menge: 21,000 St

**2.5.60 Straßenkappe für Unterflurhydrant 80**
Straßenkappen aus Kunststoff, höhenverstellbar
wartungsfreie Ausführung
für Einbau von Unterflurhydranten, Typ 4055
Gesamtabmessungen und Deckelgewicht nach DIN 4055
zwei Gehäuseteile aus Kunststoff, PX 33,
gegeneinander verschiebbar,
Temperatureinsatz bis 220°C
Deckel aus Gusseisen EN- JL 1030 (GG-20), korrosionsgeschützt,
Bolzen und Sechskantmutter aus CrNi-Stahl
Steg aus Cr-Stahl mit min. 13 % Chrom
einschließlich erforderlicher Tragplatte
AVK - Straßenkappe oder gleichwertig
Menge: 3,000 St

**2.5.61 Hinweisschild für Schieber**
Hinweisschild DIN 4067 für Wasser aus
Aluminium mit auswechselbaren Ziffern
und Leerfeldern liefern und an Pfosten
befestigen.
Einschließlich Beschriftung.
Menge: 18,000 St

**2.5.62 Hinweisschild für Unterflurhydrant**
Hinweisschild DIN 4066 (UH) für Wasser aus
Aluminium mit auswechselbaren Ziffern
und Leerfeldern liefern und an Pfosten
befestigen.
Einschließlich Beschriftung.
Menge: 3,000 St

**2.5.63 Hinweispfosten**
Hinweispfosten aus profiliertem
Aluminium, Durchmesser 5 cm, 2,20 m über
Gelände hoch, mit Kunststoffabdeckkappe,
einschl. Betonfundament aus C 8/10,
30/30 cm  oder Da = mind. 350 mm,
Tiefe 80 cm einschl. Aushub,
überschüssiger Boden wird Eigentum des
AN und ist zu beseitigen.
Menge: 6,000 St

**2.5.64 Anschluss/Einbau in best. Rohrleitung PVC DN 80 bis DN 150**
Anschluss/ Einbindung der neuen Wasserleitung in die best. Wasserleitungen PVC DN 80 bis DN 100 und ein Anschluss in Medernberg Ortsmitte PVC DN 65,
Zuschlag für alle Erschwernisse
und Leistungen (Freilegen der vorhandenen Leitung,
Absperren, Ablassen des Wasserdruckes, Einpassen der Formstücke, fachgerechtes Einbauen, Spülen und Desinfizieren und dgl.).
Anfallende Erdarbeiten und die Formteile
werden gesondert vergütet.
Menge: 6,000 St

**2.5.65 Zuschlag für Einbau neues Schieberkreuz in best. Rohrleitung PVCDN 100**
Zuschlag zu allen Leistungen für den Einbau eines neues Schieberkreuzes DN 100/65 in die best. Rohrleitung PVC DN 100 in in Medernberg Ortsmitte. Zuschlag für alle Erschwernisse und Leistungen.
Anfallende Erdarbeiten und die Formteile
werden gesondert vergütet.
Menge: 1,000 Psch

**2.5.66 Spülen und Entkeimen DA160/ DA110/ DA90 mm**
Spülung und Entkeimung der Rohrleitung
einschl.Lieferung des Entkeimungsmittels
DVGW W 291, einschl. sämtlicher Nebenleistungen und Lieferung des Wassers.
Inbetriebnahme in Teilstrecken, nach Vereinbarung
mit dem AG,
einschließlich Trinkwasseruntersuchung
und Freigabe durch das Gesundheitsamt.
Die Leitung ist so lange zu entkeimen,
bis die Freigabe durch das Gesundheitsamt erfolgt. Bei der Entkeimung darf
chloriertes Wasser nicht in oberirdische
Gewässer eingeleitet werden.
Rohr DA160/ DA110/ DA90mm
Menge: 1640,000 m

**2.5.67 Druckprüfung Rohr DA160/ DA110/ DA90 mm**
Innendruckprüfung DIN EN 805
an vorbeschriebener Rohrleitung PN 16,
DA160/ DA110/ DA90 mm
Prüfung in Teilstrecken,
Länge / Anzahl in Abstimmung mit dem AG
Wasser liefern und beseitigen.
Menge: 1640,000 m

**2.5.68 Mikrobiologische Trinkwasseruntersuchung**
Mikrobiologische Trinkwasseruntersuchung durch ein akreditiertes Labor durchführen, je Bauabschnitt zwei Untersuchungen in einem zeitlichen Abstand von mindestens 24 Stunden. Die Leistung von Spülen und Entkeimen ist erbracht, wenn die mikrobiologische Unbedenklichkeit vom Gesundheitsamt vorliegt, die aufgrund von entsprechenden Untersuchungsergebnissen nachgewiesen ist.
Die Vergütung für die Gesamtleistung ist in diese Position einzukalkulieren. Diese Position wird insgesamt nur einmal vergütet.
Menge: 1,000 Psch

#### Titel 2.6 Wasserhaltung

*Hinweis: Vorbemerkung Wasserhaltung*
Die zur Wasserhaltung eingesetzten Pumpen sind mit einem
Betriebsstundenzähler auszustatten.
Die Betriebsstunden sind täglich in ein Betriebsstundenbuch
einzutragen und von der Bauüberwachung anerkennen zu lassen.
Nur anerkannte Betriebsstunden werden vergütet.

Bei Verwendung von nicht wasserdichten Verbauarten
für Rohrgräben und Baugrube Pumpwerk werden eventuell
entstehende Mehraufwendungen für die Wasserhaltung
nicht vergütet, siehe auch Rohrgraben herstellen und
Baugrube Pumpwerk herstellen.

Die Pumpen sind mit Schwimmerschaltung zu versehen,
damit kein Leerlauf stattfindet.

Das gepumpte Wasser ist vor Einleitung in den Vorfluter
oder den Regenwasserkanälen in einem dafür geeigneten
Absetzcontainer von Feinteilen zu reinigen.
Die Vorhaltung und der Betrieb, sowie das Umsetzen
dieser Absetzanlage ist einzukalkulieren.

Dieser Titel beinhaltet viele Bedarfspositionen. Die Mengen dieser Positionen können jedoch ganz oder teilweise entfallen.

**2.6.1 Pumpensumpf herst.beseit. in Baugrube F bis 0,50m2**
Pumpensumpf
herstellen und beseitigen,
innerhalb 'der Baugrube der Wasserleitung`,
Ausführung ' z.B. Kunststoffrohr geschlitzt DN 600',
einschl. des erf. Erdaushubs und der Wiederverfüllung,
Abteuftiefe 'ca. 1,00m unter Baugrubensohle',
lichter Sohlenquerschnitt bis 0,50 m2.
Anfallende Bodenmassen
werden Eigentum des AN und sind zu beseitigen.
Menge: 5,000 St

**2.6.2 Sickerl. K-Filterr. NW 100 T 0,30-0,50m B bis 0,30m**
Sickerleitung
mit Anschluß an Pumpensumpf herstellen,
innerhalb 'von Baugruben, Behinderung durch Verbau',
aus geschlitzten Kunststoff-Filterrohren
NW 100,
einschl. des erf. Erdaushubs
Grabentiefe über 0,30 bis 0,50 m.
Sohlenbreite bis 0,30 m.
Filterummantelung 'Filterkies bei Entwässerungsmaßnahmen unter Rohrauflager : Frostschutzkies mit geringem Sandanteil Feinkornanteil < 5 Massenprozent, Sandanteil < 15 Massenprozent Verdichtungsgrad Dpr >=100%, bzw. Rollkies 8/ 16mm'.
Anfallende Bodenmassen werden Eigentum des AN und sind zu beseitigen. Sickerleitung nach Beendigung der Wasserhaltung mit Dichtungsmasse verfüllen. Der Sickergraben ist im Abstand von max. 30m stellenweise mit bindigem Bodenmaterial auf eine Länge von ca. 0,5m zu verfüllen, damit die Sickerwirkung nach Beendigung der Wasserhaltung nicht mehr funktioniert. Auch die Sickerleitung ist nach Beendigung der Baumaßnahme komplett zu verschließen (z.B. T-Stücke und Rohre einbauen für spätere Verfüllung) .
Menge: 75,000 m

**2.6.3 Pumpe m.E-Motor f.Sümpfe bis 10m3/h geo.FH 7,5-10m**
Pumpe mit Elektromotor
'ein-, aus-, umbauen und vorhalten',
für Pumpensümpfe.
Fördermenge bis 10 m3/h.
Geodätische Förderhöhe über 7,50 bis 10,00 m.
Leitungen aus Schläuchen, Länge über 10 bis 20 m.
Menge: 2,000 St

**2.6.4 Betrieb Pumpe m.E-Motor bis 10 m3/h**
Betrieb der vorbeschriebenen
Pumpen (je Pumpensatz) mit Elektromotor,
Fördermenge bis 10 m3/h,
Abrechnung Stück x Stunde (Sth).
Menge: 100,000 h

**2.6.5 Stromvert. aufst.u.abbauen erf.Anschl.**
Stromverteileranlage
aufstellen und abbauen,
betriebsfertig installiert für vorbeschriebene
Wasserhaltungsanlage.
Anschlußmöglichkeiten in der erforderlichen Anzahl.
Menge: 5,000 St

#### Titel 2.7 Straßenwiederherstellung im Rohrgrabenbereich Wasserleitung

*Hinweis: Lagerplatz AN und eventuelle Haufwerksbeprobungen für Asphalt*
Der angegebene Lagerplatz des AG steht für Bodenaushub zur Verfügung.
Für eine Zwischenlagerung des Asphaltaufbruches und Asphaltfräsgutes steht kein Lagerplatz des AG zur Verfügung.
Falls eine Haufwerksbeprobung des Asphaltes vor Transport zu  Asphaltmischanlagen aufgrund von Forderungen des Mischwerkes erforderlich werden sollte, hat der AN die Zwischenlagerung, den Lagerplatz und die dabei entstehenden Kosten für eine Zwischenlagerung in die entsprechenden Positionen (Zuschlag zu den Aushubpositionen für Asphaltaufbruch bzw. Asphalt fräsen) einzukalkulieren; einschließlich aller Transporte, Ladevorgänge und dergleichen. Zusätzlich hat der AN die Haufwerksuntersuchungen in Auftrag zu geben und zu vergüten.
Die Beprobungen des AG haben ergeben, dass der vorhandene Asphalt der Verwertungsklasse A zuzuordnen ist.
Der Betrieb des Lagerplatzes, das geordnete
streifenweise Schütten, unterstützt durch einen Bagger
oder Lader obliegt dem AN und wird nicht gesondert
vergütet.
Alle Mehrkosten sind in die entsprechenden Positionen
einzurechnen.

**2.7.1 Zuschlag zu den Aushubpositionen für Asphaltaufbruch**
Zuschlag zu den Aushubpositionen für Asphaltausbau:
Asphaltdecke und bituminöse Tragschichten im
Rohrgrabenbereich für  Wasserleitung ausbauen und beseitigen.
Die Asphaltschichten sind sauber und geradlinig
durchzutrennen.
In den Einheitspreis ist einzurechnen:
Verfüllen des Rohrgrabens von Unterkante Asphalttragschicht bis Oberkante Straße mit Mineralbeton 0/16 mm,
einsch. anfeuchten und verdichten, sowie Wiederausbau
und beseitigen vor Einbau der neuen bit. Tragschicht,
einschl. liefern des Mineralbetons.
Das Asphaltschneiden und das Zurückschneiden der
Anschlußkanten um 15 cm je Seite nach Einbau der
Rohrleitungen wird gesondert vergütet.
Abrechnung nach tatsächlich ausgeführter Breite, jedoch
maximal Rohrgrabenbreite. Die mittlere Dicke des bestehenden Asphaltoberbaues beträgt 18 bis 20 cm.
Asphalt ohne Verunreinigung Verwertungsklasse A
Menge: 800,000 m2

**2.7.2 Asphalt fräsen 4 cm**
Asphalt fräsen und Material aufnehmen.
Verwertungsklasse A
Der Schnittlinienabstand darf maximal 15 mm betragen.
Reinigen der gefrästen Fläche zur Herstellung des
Schichtenverbundes wird gesondert vergütet.
Abgerechnet wird die obere Frästiefe (FT-O).
Bereich 'Leitungsgraben und dergleichen, ca. 1,30 m breit, in Ortsmitte von Medernberg '
Asphaltdeckschicht aus 'AC 8 bzw. AC 11'
Frästiefe von cm 3,5'
bis cm '4,5, im Mittel 4 cm'
unter Berücksichtigung von Einbauten wie
Schächte, Einläufe, Schieber u. ä.
Die Erschwernisse werden gesondert vergütet.
Material in Eigentum des AN übernehmen und
einer Verwertung nach Wahl des AN zuführen.
Menge: 380,000 m2

**2.7.3 Zulage zu Fräs-oder Aufbrucharb. an Einbauten**
Zulage zu Fräs- oder Aufbrucharbeiten
für Mehraufwendungen durch Erschwernisse
infolge von Einbauten einschließlich des
verminderten Leistungsansatz in der Fläche.
Zu diesen Mehraufwendungen gehört auch das
Entfernen von Belagsresten an den Einbauten.
Die Abrechnung erfolgt pro Einbauteil nur einmal für
alle Fräs- und Aufbrucharbeiten.
Straßenabläufe, Schächte, Wasserschieberkappen und dergleichen
Deck- und Tragschicht
Ausbau in einem Arbeitsgang
Menge: 8,000 St

**2.7.4 Asphalt trennen**
StL-Nr. 1891111106010108
Asphaltoberbau geradlinig trennen
Bereich 'Rohrgraben und dgl.'
durch Schneiden
senkrecht,
Trenntiefe '16 cm bis 20 cm, im Mittel 18 cm, Schneiden und Nachschneiden der Anschlußkanten nach Einbau der Rohrleitung"'
Menge: 2420,000 m

**2.7.5 FSS herstellen**
StL-Nr. 1891020108060302
Frostschutzschicht (FSS) herstellen,
Einbaubereich 'in Rohrgräben'
Baustoffgemisch 'Frostschutzmaterial aus gebrochenen Gesteinskörnungen 0/32 mm'
Einbaudicke cm 'ca. 50 in der Gemeindestraße'
(Mindestdicke im Regelquerschnitt),
Verformungsmodul EV2 min. MPa '120'
Verdichtungsgrad DPr min. % '103'
Menge: 450,000 m3

**2.7.6 Zulage zur Herstellung von Frostschutzschicht an Einbauten**
Zulage zur Herstellung von Frostschutzschicht und DoB an Einbauten
für Mehraufwendungen durch Erschwernisse
infolge von Einbauten einschließlich des
verminderten Leistungsansatz in der Fläche.
Straßenabläufe, Schächte, alte Wasserschieber und dergleichen. Neue Wasserschieber werden nicht vergütet.
Menge: 10,000 St

**2.7.7 ATS aus AC 22 T N herstellen, 12 cm**
Asphalttragschicht aus Asphalttragschichtmischgut
AC 22 T N herstellen auf 'Frostschutzschicht'
Einbaubereich 'Leitungsgraben und dergleichen. Bk 1,0, ca. 1,30 m breit
Einbaudicke 12,0 cm, ca. 288 kg/m2
mit Bindemittel 70/100,
Menge: 420,000 m2

**2.7.8 ATS aus AC 22 T N herstellen, 16 cm**
Asphalttragschicht aus Asphalttragschichtmischgut
AC 22 T N herstellen auf 'Frostschutzschicht'
Einbaubereich (Medernberg außerhalb Straßensanierungsbereich)
Einbaudicke 16,0 cm, ca. 384 kg/m2, in zwei Lagen einbauen,
mit Bindemittel 70/100,
Menge: 380,000 m2

**2.7.9 ADS aus AC 8 D N herstellen**
StL-Nr. 18911407060601
Asphaltdeckschicht aus Asphaltbeton AC 8 D N
herstellen. Das Abstumpfen der Oberfläche wird
gesondert vergütet.
Einbaubereich 'Leitungsgraben und dergleichen. Bk 1,0, ca. 1,30 m breit, in Ortsmitte von Medernberg'
Einbaumasse kg/m2 '96, ca. 4 cm'
mit Bindemittel 70/100.
Menge: 380,000 m2

**2.7.10 Unterlage reinigen**
StL-Nr. 18911114010201
Vorhandene Unterlage reinigen.
Anfallendes Material einer Verwertung nach
Wahl des AN zuführen.
Das Reinigen von Ecken, Zwickeln und An-
schlüssen von Hand gehört zum Leistungsumfang.
Unterlage aus Asphaltbefestigung
in nicht zusammenhängenden Teilflächen
reinigen mit Hochdruckreinigungsgerät
mit Drehjet und sofortiger Absaugung des
Schmutz-Wasser-Gemisches.
Menge: 380,000 m2

**2.7.11 Schichtenverbund herstellen**
StL-Nr. 18911116010303
Schichtenverbund durch Ansprühen der Unterlage mit bitumenhaltigem Bindemittel herstellen,
Das Reinigen wird gesondert vergütet.
Bindemittel C40B5-S,
Ansprühmenge ca. 300 g/m2.
Menge: 380,000 m2

**2.7.12 Anschluss mit Fugenband herstellen**
StL-Nr. 1891190402050101
Anschluss an bestehende Decken oder Bauteile in der
Dicke der Asphaltdeckschicht mit anschmelzbarem
Fugenband herstellen.
Das Reinigen vor Einbau des Fugenbandes
gehört zum Leistungsumfang.
Querfuge,
Dicke der Deckschicht über 3,5 cm bis 4,0 cm,
Einzellängen bis 20 m,
Breite des Fugenbandes mm '15 für Fugen nach Angaben des AG im Anschlussbereich alte - neue Deckschichten.'
Menge: 600,000 m

**2.7.13 Zul. für Erschwern. durch Einbauten beim Einbau von Asphaltschichten**
Zulage für Mehraufwendungen durch Erschwernisse beim Einbau von Asphaltschichten
infolge von Einbauten einschließlich des verminderten Leistungsansatzes in der
Fläche.
Die Erschwernisse für das Herstellen des
Schichtenverbundes unter, bzw. zwischen
den einzubauenden Asphaltschichten
gehören zum Leistungsumfang.
Straßenabläufe, Schächte, alte Schieberkappen und dergleichen.
Deck- und Tragschicht.
Neue Wasserschieber werden nicht vergütet.
Menge: 10,000 St

#### Titel 2.8 Hausanschlüsse Wasserleitung

*Hinweis: Hausanschlüsse Wasserleitung*
Für die Hausanschlußleitungen gelten sinngemäß die
Bedingungen der Ausschreibung der Hauptleitung. Fallen
Arbeiten an, die im Abschnitt "Hausanschlüsse" nicht
aufgeführt sind, jedoch in anderen Abschnitten
beschrieben sind, so werden sie mit diesen
Einheitspreisen abgerechnet.
Kosten für Baustelleneinrichtung und -räumung werden
hier nicht gesondert vergütet. Sie sind in die
folgenden Einheitspreise einzurechnen. Die Massen die
dem Abschnitt "Hausanschlüsse" zugrundeliegen, wurden
überschlägig ermittelt. Da zur Zeit nicht bekannt ist,
inwieweit die Eigentümer Leistungen in den
Privatgrundstücken selbst erbringen bzw. anderweitig
ausführen lassen, können sich die Mengenansätze
wesentlich verändern. Die E.-Preise bleiben in diesem
Falle unverändert verbindlich.
Jede fertiggestellte Hausanschlussleitung ist gesondert
auf den Namen des jeweiligen Hausbesitzers ausgestellt.
Die Rechnung ist beim AG zur Prüfung einzureichen.
Nach erfolgter Prüfung leitet der AG die Rechnung an
den jeweiligen Hausbesitzer zur Auszahlung weiter. Es
werden nur Rechnungen ausbezahlt, bei denen das
vollständige Aufmaß durch den Hausbesitzer bzw. Ing.-
Büro unterzeichnet wurde.
Alle Hausanschlüsse sind durch den AN in Bestandslagepläne einzuzeichnen, welche nach DIN 2526 fachgerecht
zu erstellen sind. Die Kosten für die
Bestandsplanerstellung und Einmeßskizzen werden nicht
gesondert vergütet und sind einzukalkulieren.
Die Länge der Hausanschlußleitungen ist möglichst kurz
zu halten gemäß Ausführungsplan.
Bei der Druckprüfung und Desinfektion der
Hausanschlußleitungen sind alle Erschwernisse und
Behinderungen in den Einheitspreis mit einzurechnen.

Vergütung der Rohrgrabentiefe und Oberbodenarbeiten

Die Vergütung der Rohrgrabentiefe (Mittelung zwischen
Tiefe am Anschluß Hauptleitung und Tiefe am Ende
Hausanschluß  in der Bauparzelle/Privatgrundstück) erfolgt von Unterkante Oberbodenabtrag bzw. OK Erdplanie
bis zum Wasserlauf Rohrleitung zuzüglich Rohrbettung.
-Im Einschnittbereich der Verkehrsanlage erfolgt die
Abrechnung d. Rohrgrabentiefe für den Aushub
von OK Erdplanum bis Sohle Wasserlauf zuzüglich Rohrbettung. Die provisorischen Rohrgrabenverfüllungen für die Aufrechterhaltung des Anliegerverkehrs sind einzukalkulieren.

Die Ermittlung des Erdaushubs bzw. -wiedereinbaues
jedes Hausanschlusses erfolgt nach Ermittlung
der maßgebenden Aushubtiefe,(siehe Vorbemerkung
zu Rohrgräben),
analog entsprechender Position der Hauptleitung.

Grabenbreite der Gräben:
-bis einschließlich DN 50  Abrechnungsbreite 0,7m

Die Ermittlung des Oberbodenabtrages und -auftrages
für die Hausanschlüsse ist nur dort erforderlich, wo
das Baufeld der Hauptleitung nicht ausreicht, sie
erfolgt:
- außerhalb befestigter Flächen:
Baufeldbreite minimal nur soweit erforderlich nach
Angabe durch AG, begrenzt auf 4m
Baufeldlänge: Länge Hausanschluß außerhalb des
Baufeldes des Hauptleitung
-im Straßenbereich:
Baufeldbreite wird begrenzt auf 4m

Baufeldlänge: Länge Hausanschluß außerhalb des
Baufeldes des Straßenbaues, Wegebaues, Geh- und
Radwegebaues

Für Bettung und diverse Sickerpackungen erforderlicher
Mehraushub ist in die Einheitspreise für Bettung und
Sickerungen etc. einzukalkulieren.

In der Leistungsbeschreibung bedeutet "profilgerecht",
dass bei den Erdarbeiten folgende Abweichungen vom
Sollmaß zugelassen ist:

Für Sohlen +- 2,00cm

Die Abrechnungslänge von Wasserleitungshausanschlüsse
endet ca. 1,0 m (kein Arbeitraum bei Rohrleitungsende)
nach der Grundstücksgrenze der jeweiligen Bauparzelle.

Normalüberdeckung der Grundstücksanschlüsse 1,40 m.

Die Hausanschlußleitungen sind bei jedem Hausanschluß
bis ca. 2,0 m über Gelände heraufzuführen und an
Pflöcke zu befestigen. Dies ist in die entspr.
Positionen einzurechnen.
Das höhenmäßige Angleichen der Straßenkappen an den
jeweiligen Baufortschritt wird nicht gesondert
vergütet.

**2.8.1 Oberboden abtragen und wieder andecken**
Oberboden des/der Homogenbereiche(s) 'O2'
einschließlich leicht verrottbarer
Pflanzendecke innerhalb des Baugeländes
in einer mittleren Dicke von cm 'ca. 15 cm bis 25 cm, im Mittel 20 und einer Breite von 1,0 m'
abtragen,
für Bauteil 'Hausanschlüsse Wasserleitung (teils in Gartengrundstücke)'
Oberboden von Grünflächen und Wiese,
Oberboden 'zwischenlagern, nach Herstellung der Wasserleitung und wieder andecken'
Menge: 10,000 m3

**2.8.2 Boden der Wasserleitungshausanschl., lösen und lagern**
Boden der Gräben für Anschlußleitungen der Wasserleitung
einschließlich Verbau DIN 18303 profilgerecht
ausheben (senkrecht begrenzte Grabenwände) nach Abtrag
des Oberbodens, bzw. des bituminösen Straßenbelages.
Behinderung durch Verbau, Ver- und Entsorgungsleitungen
Maßgebende Aushubtiefe 0,00 m bis 1,75 m.
Sohlenbreite der Gräben gemäß Vorbemerkung
Hausanschlüsse Wasserleitung.
Boden des/der Homogenbereiches/e B 1 bis B 5, Zuordnungswert Belastung  aus Bodengutachten Z 0 bis max. Z 1.1,  Boden der Klasse 3 bis 5, Frostschutzschicht und dergleichen. Sofern augenscheinlich verdächtiges Material zum Vorschein kommt, das von den Homogenbereichen B 1 bis B 5 des Bodengutachtens abweicht, ist dieses im Rahmen dieser Position auf eigene Haufen zu lagern; z.B. Ziegelreste, Bauschutt und dergleichen.
Der zum Wiedereinbau geeignete Straßenaufbau ist gesondert auszubauen und zu lagern. Die Abrechnung erfolgt mit der Position "Boden der Wasserleitungshausanschl., lösen und einbauen".
Menge: 80,000 m3

**2.8.3 Boden der Wasserleitungshausanschl., lösen und einbauen**
Boden der Gräben für Anschlußleitungen der
Wasserleitung
einschließlich Verbau DIN 18303 profilgerecht
ausheben (senkrecht begrenzte Grabenwände) nach Abtrag
des Oberbodens, bzw. nach Straßenaushub (UK Erdplanum)
gegebenenfalls zwischenlagern,
wiederaufnehmen, einbauen und verdichten,
Behinderung durch Verbau, Ver- und Entsorgungsleitungen
Maßgebende Aushubtiefe 0,00 m bis 1,75 m.
Grabenbreite der Gräben gemäß Vorbemerkung
Hausanschlüsse Wasserleitung.
Boden des Homogenbereichs 'B 1 bis B 5, Zuordnungswert Belastung  aus Bodengutachten Z 0 bis max. Z 1.1,  Boden der Klasse 3 bis 5, Frostschutzschicht und dergleichen.'
Menge: 70,000 m3

**2.8.4 Füllmaterial einbauen für Bettungsschichten**
Füllmaterial einbauen für Bettungsschichten
in Rohrgräben mit Verbau,
profilgerecht,
mit vom AN zu liefernden Stoffen, Stoff  Sand0/8 mm,
verdichten.
Einbauhöhe 10 cm, Sandauflager.
Die Einbaumenge ist mit von AG anerkannten Lieferscheinen nachzuweisen. Ein Mehreinbau wird nicht vergütet.
Menge: 13,000 m3

**2.8.5 Füllmaterial Leitungszone, liefern und einbauen**
Sandumhüllung 0/8 mm sortiert und gewaschen
Hinterfüllung und Überschüttung bis 20 cm über
Rohrscheitel für Wasserleitungsrohre (Kunststoffrohre und dgl.) vom AN zu liefern und einbringen,
einschließlich aller Erschwernisse,
z.B. durch vorhandenen Verbau.
Die Einbaumenge ist mit von AG anerkannten Lieferscheinen nachzuweisen. Ein Mehreinbau wird nicht vergütet.
Menge: 25,000 m3

**2.8.6 Leitungsgrabenverfüllung liefern und einbauen**
Verfüllen, profilgerecht,
von Leitungsgräben, mit Verbau, bis UK Frostschutzkies
mit vom AN zu liefernden Stoff,
Auffüllkies einschließlich verdichten,
einschl. aller Erschwernisse,
z.B. durch vorhandenen Verbau.
Die Einbaumenge ist mit von AG anerkannten Lieferscheinen nachzuweisen. Ein Mehreinbau wird nicht vergütet.
Menge: 35,000 m3

**2.8.7 Zuschlag für Mauerunterführungen**
Zuschlag für Erschwernisse beim Rohrgrabenaushub und  -verfüllung bei Mauerunterführungen (Zaunsockel,
Gartenmauern und dgl.).
Der Wasserleitungshausanschluss ist unter die
bestehenden Mauern und Sockeln durchzuführen. Die
Breite der Fundamente wird mit 60 cm im Mittel zur
Kalkulation angenommen.
Einschließlich Wiederherstellung der Auflagerung der
Fundamente mit geeignetem Material.
Menge: 1,000 St

**2.8.8 Durchpressung für Wasserleitungshausanschluss herstellen**
Rohrkanal aus Kunststoff- oder Stahlrohr mittels
Durchpressung herstellen. Erdarbeiten für die
Pressgrube sind einzurechnen.
Ort der Durchpressung 'Hausanschlussleitungen für
Wasserleitung von der Hauptleitung in der Straße aus
bis in die Privatgrundstücke'
Tiefenlage des Leitung  'ca. 1,5m unter Gelände'
durch Bodenverdrängungsverfahren
mit hydraulischem Pressgerät,
Rohr aus Kunststoff  ca. DN 60  geeignet für
Wasserleitung DN 32,  1 1/4"
Einzelrohrdurchpressung.
Menge: 12,000 m

**2.8.9 PE Druckrohr OD 32, PE 100-RC, PN 16**
Druckrohr OD 32 aus PE 100-RC
DIN EN 12201 und DIN 8074/ 8075 für Trinkwasser,
Zwei-Schicht-Rohr mit Schutzeigenschaften gemäß
PAS 1075 zugelassen,
liefern und auf vorhandenem Auflager, in
vorhandenen Gräben mit Verbau und Aussteifung, einschl. Lieferung für Wasserleitungshausanschlüsse verlegen.
Hersteller/Typ: Wavin Safe Tech RC oder gleichwertig
DVGW-zugelassen,
mit glatten Enden, Farbe blau, in Ringbunden.
Bei Rohrverbindungen sind Stützhülsen zu verwenden und sich einzurechnen in den Positionen
der Verbindungsformteile.
Verlegen DIN EN 805 auf Sandbett, in vorhandenen Gräben mit Verbau.
Verbindungen werden gesondert vergütet.
OD 32, SDR 11, PN 16 (für DN 25,  1  " )
Rohr 32 x 3,0 mm.
Menge: 66,000 m

**2.8.10 PE Druckrohr OD 40, PE 100-RC, PN 16**
Druckrohr OD 40 aus PE 100-RC
DIN EN 12201 und DIN 8074/ 8075 für Trinkwasser,
Zwei-Schicht-Rohr mit Schutzeigenschaften gemäß
PAS 1075 zugelassen,
liefern und auf vorhandenem Auflager, in
vorhandenen Gräben mit Verbau und Aussteifung, einschl. Lieferung für Wasserleitungshausanschlüsse verlegen.
Hersteller/Typ: Wavin Safe Tech RC oder gleichwertig
DVGW-zugelassen,
mit glatten Enden, Farbe blau, in Ringbunden.
Bei Rohrverbindungen sind Stützhülsen zu verwenden und sich einzurechnen in den Positionen
der Verbindungsformteile.
Verlegen DIN EN 805 auf Sandbett, in vorhandenen Gräben mit Verbau.
Verbindungen werden gesondert vergütet.
OD 40, SDR 11, PN 16 (für DN 32,  1  1/4  " )
Rohr 40 x 3,7 mm.
Menge: 135,000 m

**2.8.11 Zuschlag zu PE Druckrohr für Einziehen in vorhandene Leitung**
Zuschlag zu den vorgenannten Positionen "PE Druckrohr..." OD 32 bzw. OD 40 mm für Einziehen der Hausanschlussleitungen in vorhandene Leitungen (bestehende Wasserleitungen außer Betrieb) mit Durchmesser  DN 80 bzw. DN 100 mm
Menge: 66,000 m

**2.8.12 Trassenwarnband mit Ortungsdraht**
Liefern und verlegen eines Trassenwarnbandes mit eingelegtem Ortungsdraht,
20 cm über dem Rohrscheitel
Menge: 135,000 m

**2.8.13 Anbohrbrücke mit ZAK Abgang und Hilfsabsperrung PN 16 liefern,einbauen**
HAKU Anbohrbrücke Abgang ZAK 46 liefern und einbauen einschließlich Anbohrung.
System Hawle, Best. Nr. 5221404600 oder gleichwertig.
Menge: 14,000 St

**2.8.14 Hausanschluss - Eckventil liefern und einbauen**
Hausanschluss - Eckventil mit ZAK Spitzende und ZAK - Muffe, PN 16 liefern und einbauen.
System Hawle, Best. Nr. 3127464600 oder gleichwertig.
Menge: 14,000 St

**2.8.15 Steckfitting mit ZAK - Spitzende liefern und einbauen**
Einerseits ZAK - Spitzende und Verdrehsicherung, anderenseits Steckmuffe für die längskraftschlüssige Verbindung mit PE Rohren liefern und einbauen.
System Hawle, Best. Nr. 61604003200 oder gleichwertig.
Menge: 14,000 St

**2.8.16 Verschlußstopfen für Hausanschlußleitungen**
Verschlußstopfen für Hausanschlußleitungen aus HDPE 100 RC 40 x 3,7 mm für DN 32  1½"  liefern und anbringen,
einschließlich Schneiden, Stützhülsen und Vorbereiten der Rohrleitung
Menge: 14,000 St

*Hinweis: Kupplungen auf Baustelle vorhalten*
Der AN hat vorsorglich Kupplungen für verschiedene Rohrmaterialien PE, Metall, Stahl auf der Baustelle vorzuhalten, damit bei Beschädigung der alten Hausanschlussleitungen sofort eine Reparatur möglich ist.!!!

**2.8.17 Liefern und Einbauen von Kupplung OD 40 mm**
Liefern und Einbauen von Kupplung
aus Kunststoff OD 40 SDR 11 für die Verbindung von 2 Rohrleitungen OD 40 mm, Hersteller: z.B. Plasson oder gleichwertig
Menge: 8,000 St

**2.8.18 Liefern und Einbauen von Kupplung mit PE Winkel OD 40 mm**
Liefern und Einbauen von Kupplung mit PE Winkel 90 Grad,
aus Kunststoff OD 40 SDR 11 für die Verbindung von 2 Rohrleitungen OD 40 mm, Hersteller: z.B. Plasson oder gleichwertig
Menge: 4,000 St

**2.8.19 Liefern und Einbauen von Kupplung OD 32 - OD 40 mm**
Liefern und Einbauen von Kupplung
aus Kunststoff OD 32 SDR 11 für die Verbindung von 2 Rohrleitungen OD 32 mm auf OD 40 mm, Hersteller: z.B. Plasson oder gleichwertig
Menge: 4,000 St

**2.8.20 Zulage für Umbinden von neuen PE-HD Leitungen**
Zulage für Umbinden von neuen PE-HD Leitungen auf
bestehende  Hausanschlussleiungen zu den Pos. PEHD Rohren 40 x 3,7mm
Diese Pos. umfaßt alle Erschwernisse wie
Außerbetriebnahme der bestehenden Leitung, Trennen der Leitung, Leitung vorbereiten für Einbau einer Verschraubung bzw. einer Kupplung, alten Wasserleitungsabschnitt ausbauen und entfernen,
Erschwernis für Einbau des erforderlichen Formstücks,
Leitung wieder in Betrieb nehmen, usw.
Formstücke werden gesondert vergütet.
Menge: 12,000 St

**2.8.21 Schneiden PVC-Rohr DN 80 bis DN 100**
Schneiden von bestehender Druckrohrleitung für Trinkwasser aus PVC DN 80 bis DN 100 im eingebauten Zustand mit Freilegen des Leitungen am geplanten Schnitt. Zum Öffnen der außer Betrieb befindlichen Hauptwasserleitungen für Einschieben von Hausanschlussleitungen.
Menge: 12,000 St

**2.8.22 Einbaugarnitur für Hausanschlußschieber**
Teleskop-Einbaugarnitur für Hausanschlussschieber DN 32
zum Betätigen von erdeingebauten Armaturen
werkzeugfreie Montage
stufenlos verstellbar,
selbsthemmend in jeder Verstellposition,
mit Ausziehsicherung in der Endlage,
Verstellbarkeit und Kraftübertragung mittels zwei
verschiebbaren Vierkantrohren aus Edelstahl 1.4301,
Verbindungsstifte aus Edelstahl 1.4301, Auszugssicherung aus Edelstahl 1.4305,
Kuppelmuffe aus GGG-40, feuerverzinkt, mit integrierten
Blattfedern und Edelstahlstiften, zur werkzeugfreien
Arretierung auf der Spindel
Verbindungsteile aus austenitischem Edelstahl,
Hülsrohre, Deckel und Glocke aus PE,
dicht miteinander verschweißt,
übertragbare Mindestdrehmomente nach DIN 3547,
Verstellbereich: 1,20 - 1,80 m
mit Bedienungsvierkant 12 mm, passend zu
Hausanschlußarmaturen
Hawle  Einbaugarnitur Edelstahl oder gleichwertig,
Menge: 14,000 St

**2.8.23 Vorhandene Hausanschlußschieber ausbauen und entfernen**
Vorhandene Hausanschlußschieber einschließlich Einbaugarnituren ausbauen und in Eigentum des
AN übernehmen und einer Entsorgung nach Wahl
des AN zuführen.
Die anfallenden Erschwernisse sind einzurechnen, sowie alle sonstigen Leistungen.
Menge: 4,000 St

**2.8.24 Straßenkappe für Hausanschlüsse ausbauen und entfernen**
Straßenkappe mit Tragplatte von Versorgungsleitung
und dgl. ausbauen, Gestänge sichern und in Eigentum des
AN übernehmen und einer Entsorgung nach Wahl
des AN zuführen.
Die anfallenden Erschwernisse und Erdarbeiten sind einzurechnen, sowie alle sonstigen Leistungen.
Einbauteil 'Schieber- und Hydrantenkappe'
Menge: 12,000 St

*Hinweis: Anmerkung zu Straßenkappen*
Anmerkung zu Straßenkappen
alle Straßenkappen sind so einzubauen, daß das
aufgeprägte "W" auf der Kappenoberfläche in Richtung
des abzusperrenden Leitungsabschnittes weist!

**2.8.25 Strassenkappe für Hausanschlußschieber**
Straßenkappen aus Kunststoff, höhenverstellbar
wartungsfreie Ausführung
für Einbau von Anbohrarmaturen Wasser, Typ 4057
Gesamtabmessungen und Deckelgewicht nach DIN 4057
zwei Gehäuseteile aus Kunststoff, PX 33,
gegeneinander verschiebbar,
Temperatureinsatz bis 220°C
Deckel aus Gusseisen EN- JL 1030 (GG-20),
Bolzen und Sechskantmutter aus CrNi-Stahl
Steg aus Cr-Stahl mit min. 13 % Chrom
Distanzringe zur Arretierung der Höhenverstellung
einschließlich erforderlicher Tragplatte AVK Straßenkappe oder gleichwertig
Menge: 14,000 St

**2.8.26 Umrandungsplatte aus Beton für Hausanschlußschieber**
Umrandungsplatte aus Stahlbeton für Hausanschlußschieber einschließlich Aushub und Sandbettung, bündig mit dem Gelände einbauen, für Straßenkappe DIN 4057 liefern und einbauen
Menge: 4,000 St

**2.8.27 Hinweisschild für HA- Schieber**
Hinweisschild DIN 4067 für Wasser aus
Aluminium mit auswechselbaren Ziffern
und Leerfeldern liefern und an Pfosten bzw. Hauswänden
befestigen.
Einschließlich Beschriftung.
Menge: 14,000 St

**2.8.28 Hinweispfosten**
Hinweispfosten aus profiliertem
Aluminium, Durchmesser 5 cm, 2,20 m über
Gelände hoch, mit Kunststoffabdeckkappe,
einschl. Betonfundament aus C 8/10,
30/30 cm  oder Da = mind. 350 mm,
Tiefe 80 cm einschl. Aushub,
überschüssiger Boden wird Eigentum des
AN und ist zu beseitigen.
Menge: 4,000 St

**2.8.29 Holzpfosten am Rohrende einbauen und kennzeichnen**
Holzpfosten Durchmesser ca. 8 cm, am Rohrende zur Markierung im Zuge der Rohrgrabenverfüllung senkrecht einbauen und kennzeichnen.
Die Wasserleitung ist am Pfosten zu befestigen.

Länge mindestens 0,80 m über Gelände.
Menge: 2,000 St

**2.8.30 Innendruckprüfung DIN 4279**
Innendruckprüfung DIN 4279
an Hausanschlüssen für Wasser
aus HDPE,
PN 16,
DN 40 / DN 32
Wasser liefern und beseitigen
Menge: 200,000 m

**2.8.31 Druckrohrleitung spülen und desinfizieren**
Druckrohrleitung für Trinkwasser vor Inbetriebnahme
spülen, desinfizieren DVGW W 291,
Rohr DN 40
Menge: 200,000 m

**2.8.32 Pflasterdecke aus Naturpflaster-steinen ausbauen**
Pflasterdecke aus Natursteinen
einschließlich Pflasterbett ausbauen.
Natursteinmaterial 'Granitkleinstein gespalten'
Decke aus
Pflastersteinen 100/100/100 mm,
Pflasterbett aus Splitt und Fugenfüllung aus Brechsand
Wieder verwendbare Steine innerhalb der Baustelle
fördern, säubern und sortiert lagern.
Übriges Aufbruchgut in Eigentum des AN übernehmen und einer Verwertung nach Wahl des AN
zuführen.
Menge: 10,000 m2

**2.8.33 Pflasterdecke aus Betonpflaster-steinen ausbauen, lagern**
Pflasterdecke aus Betonpflastersteinen
einschließlich Pflasterbett ausbauen.
Anteil wieder verwendbarer Betonpflastersteine
etwa % '90'
Decke aus
Verbundpflastersteinen,
Dicke mm '80 bis 100'
Steinform 'H-Stein (Hundeknochen), Rechteckstein (Tegula oder dgl.), Quadratsteine (ca. 20 x 20 cm) und dergleichen'
Pflasterbett und Fugenfüllung aus ungebundenem
Material.
Wieder verwendbare Steine innerhalb der Baustelle
fördern, säubern und sortiert lagern.
Übriges Aufbruchgut in Eigentum des AN übernehmen und einer Verwertung nach Wahl des AN
zuführen.
Menge: 5,000 m2

**2.8.34 Pflasterdecke aus Granitkleinpfl. des AG herst.**
Pflasterdecke aus Granitkleinpflastersteinen des AG,
Steingröße mm/mm/mm '100/100/100'
mit einer maximalen Fugenbreite von 10 mm
auf vorhandener Tragschicht herstellen.
Bettungsdicke 3 bis 4 cm, aus Splitt / Brechsand,
Verfugung mit Brechsand
Verband 'Segment'
Einbaubereich 'Pflasterfläche bei Zufahrt'
Steine, innerhalb der Baustelle gelagert, laden,
fördern und abladen.
Menge: 10,000 m2

**2.8.35 Betonsteinpflasterdecke herstellen, Steine des AG, 8 cm**
Pflasterdecke nach ZTV Pflaster-StB aus vorhandenen,
innerhalb der Baustelle bereitgestellten oder
zwischengelagerten Pflastersteinen aus Beton
herstellen. Nach dem vollständigen Füllen der Fugen mit
Fugenmaterial ist der Fugenverschluss mit einem
Gesteinskörnungsgemisch 0/2mm durch Einfegen und
Einschlämmen herzustellen.
Pflastersteindicke: 8 cm,
Rastermaße l/b: ca. '20  cm /16,5 cm, verschiedene
Größen
Verlegeart: 'H-Stein (Hundeknochen), Rechteckstein (Tegula oder dgl.), Quadratsteine (ca. 20 x 20 cm) und dergleichen,
Bettungsmaterial: Baustoffgemisch 0/4 bis 0/8, C90/3,
SZ22, frost-tausalzbeständig, ca. 3 cm dick,
Fugenmaterial: Baustoffgemisch 0/2 mm, C90/3, SZ22,
frost-tausalzbeständig,
Verlegebereich: 'Zufahrten, Zugänge und dgl.'.
Menge: 5,000 m2

**2.8.36 Streifen/Rinne/Mulde aus Natur-steinen ausbauen**
StL-Nr. 1791330102010101
Streifen, Rinne oder Mulde
zeilig '1'
aus Naturpflastersteinen einschließlich Fundament
bzw. Bettung ausbauen.
Steingröße mm/mm/mm '160/160-220/160 mm, gespalten'
Gesteinsart 'Granitgroßstein'
Abgrenzung freistehend,
Fundament und Fugenfüllung aus hydraulisch
gebundenem Material,
Wieder verwendbare Steine innerhalb der Baustelle
fördern, säubern und sortiert lagern.
Übriges Aufbruchgut in Eigentum des AN übernehmen und einer Verwertung nach Wahl des AN
zuführen.
Menge: 3,000 m

**2.8.37 Streifen/Rinne/Mulde aus Natur-steinen ausbauen**
StL-Nr. 1791330102010101
Streifen, Rinne oder Mulde
zeilig '3, Homburger Kante'
aus Naturpflastersteinen einschließlich Fundament
bzw. Bettung ausbauen.
Steingröße mm/mm/mm '160/160-220/160 mm, gespalten'
Gesteinsart 'Granitgroßstein'
Abgrenzung freistehend,
Fundament und Fugenfüllung aus hydraulisch
gebundenem Material,
Wieder verwendbare Steine innerhalb der Baustelle
fördern, säubern und sortiert lagern.
Übriges Aufbruchgut in Eigentum des AN übernehmen und einer Verwertung nach Wahl des AN
zuführen.
Menge: 4,000 m

**2.8.38 Granitgroßpflaster-rinne AG herstellen**
Rinne aus Granitgroßpflastersteinen des AG
mit einer maximalen Fugenbreite von 15 mm
auf 20 cm dickem Fundament herstellen.
Steingröße mm/mm/mm '..........'
Den Fundamentbeton als seitliche Stütze, soweit die
Rinne nicht an Borde oder dgl.anschließt, 15 cm breiter
als die Rinne herstellen und bis zur halben Steinhöhe
hochziehen. Mehrzeilige Rinnen sind mit beidseitigen
Schnurkanten herzustellen.
Fundamentbeton C25/30
1-zeilig,
als Rinne freistehend,
Fugen mit Fertigzementmörtel vergießen,
Druckfestigkeit fck,cube des Mörtels min. 50 MPa,
Zement Art CEM I, max. w/z 0,50,
frost-/tausalzbeständig, Ausbreitmaßklasse F5.
Steine, innerhalb der Baustelle gelagert, laden,
fördern und abladen.
Menge: 3,000 m

**2.8.39 Granitgroßpflaster-rinne AG herstellen**
StL-Nr. 1791332105050101
Rinne aus Granitgroßpflastersteinen des AG
mit einer maximalen Fugenbreite von 15 mm
auf 20 cm dickem Fundament herstellen.
Steingröße mm/mm/mm '..........'
Den Fundamentbeton als seitliche Stütze, soweit die
Rinne nicht an Borde oder dgl.anschließt, 15 cm breiter
als die Rinne herstellen und bis zur halben Steinhöhe
hochziehen. Mehrzeilige Rinnen sind mit beidseitigen
Schnurkanten herzustellen.
Fundamentbeton C25/30
3-zeilig, davon 1 Zeile um cm '4'
höher gesetzt,
als Rinne freistehend,
Fugen mit Fertigzementmörtel vergießen,
Druckfestigkeit fck,cube des Mörtels min. 50 MPa,
Zement Art CEM I, max. w/z 0,50,
frost-/tausalzbeständig, Ausbreitmaßklasse F5.
Steine, innerhalb der Baustelle gelagert, laden,
fördern und abladen.
Menge: 4,000 m

### Bereich 3 Straßensanierungen in Medernberg u. bei Leithen, SW-Kanal in Leithen

#### Titel 3.1 Baustelleneinrichtung, Verkehrssicherung f.Straßensanierung, SW-Kanal

*Hinweis*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

*Hinweis*
StL-Nr. 18901000
Vorbemerkungen zu LB 901
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

*Hinweis: Vorbemerkung Baustelleneinrichtung Straßensanierungen und SW-Kanal*
Allgemeines
Werden vom AG Flaechen fuer die Baustelleneinrichtung zur Verfuegung gestellt, so gilt folgendes:
Baubueros, Geraete, Lagerplaetze usw. duerfen nur ausserhalb der Kronenbereiche von verbleibenden Baeumen aufgestellt bzw. eingerichtet werden.
Diese Baeume sind vor Beschaedigungen und ihre Wurzelbereiche gegen Verdichtung des Bodens zu schuetzen.

Bei der Abrechnung sind folgende Teilrechnungen zu bilden:

- Sanierung GV Straße in Medernberg, Asphaltflickarbeiten
- Sanierung GV Straße zwischen Leithen und Faßlehen mittels
  Asphaltflickarbeiten
- Oberbauverstärkung der Zufahrtsstraße von der GV Straße Leithen-Faßlehen nach Faßlehen
- Neubau Schmutzwasserkanal in Leihen
- Kanalhausanschlüsse in Leithen

Der Mehraufwand bei der Aufstellung der Abrechnungsunterlagen ist einzukalkulieren.

Die Beschreibung der einzelnen Bauleistungen des Leistungsverzeichnisses sind dem Standardleistungsbuch für das Bauwesen (StLB) entnommen, soweit sie durch eine Standardleistungsnummer gekennzeichnet sind.
Sollte der Text im Leistungsverzeichnis mit dem der Standardleistungsnummer zugeordneten Text des StLB nicht übereinstimmen, gilt der Text im
Leistungsverzeichnis.
Punktfolgen (Freistellen) sind vom Bieter auszufüllen.
Mit den im Leistungsverzeichnis enthaltenen Angaben über Bauart, Bauteil, Baustoff und Abmessungen gelten auch der Herstellungsvorgang und - ablauf bis zur fertigen Leistung, unter Zugrundelegung der anerkannten Regeln der Technik und der gesetzlichen und behördlichen Vorschriften als beschrieben. Hierbei
bedeuten "Bauart" das Herstellen durch Zusammenfügen der Stoffe und Bauteile bis zur fertigen Leistung.

Die Positionen  " Baustelleneinrichtung herstellen" und "Räumen" umfassen
auch folgende Leistungen:

Einrichten der Baustelle mit den zur sach- und fristgerechten Durchführung der Bauleistung notwendigen Geräten, Werkzeugen, Maschinen, Transportmitteln,
Gerüsten, Absperrungen, Bauzäunen (soweit nicht durch gesonderte Positionen erfasst), Einrichtungen zur Versorgung mit elektr. Strom und zur Beschaffung von
Nutz- und Trinkwasser, Unterkunftsräumen und Toiletten.
Beschaffen, Mieten und Anlegen eventuell weiterer Arbeitsplätze, Lagerplätze und Zufahrtswegen über die vom AG zur Verfügung gestellten hinaus. Vorhalten,
Betreiben, Unterhalten der Zufahrtswege. Räumen der Baustelle einschließlich Wiederinstandsetzen der benutzten Zufahrtswege und Flächen in den
ursprünglichen Zustand.
Erstellen erforderlichen statischen Berechnungen sowie des Bauzeitenplanes.
Die Vergütung dieser Position erfolgt in Teilrechnungen jeweils anteilig (im Verhältnis geprüfte Abschlagszahlung zur Auftragssumme) nach dem jeweiligen
Baufortschritt.

**3.1.1 Baustelle einricht. vorhalten u. räumen**
StL-Nr. 18901105
Einrichten, Vorhalten und Räumen der Baustellen
einrichtung für Baustellen von kurzer Dauer.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich,
herstellen.
Freimachen des Geländes sowie Oberbodenarbeiten
gehören zum Leistungsumfang.
Gerüste, Arbeitsbühnen und dgl. werden gesondert
vergütet, soweit sie nicht Nebenleistungen sind.
Baustelleneinrichtung vorhalten.
Vorhalten, Unterhalten und Betreiben der Anlagen und
Einrichtungen einschließlich Mieten, Pacht, Gebühren
und dgl..
Räumen der Baustelle von allen Geräten,
Anlagen, Einrichtungen und dgl. einschließlich Rückbau
der vom AN erstellten Zufahrtswege.
Alle Flächen entsprechend dem ursprünglichen Zustand
unter Wahrung der landschaftspflegerischen Belange
ordnungsgemäß herrichten.
Menge: 1,000 Psch

**3.1.2 Zustandserfassung**
Erfassung und Dokumentation des Zustands von
Straßen, Geländeoberfläche, der Vorfluter und Vorflutleitungen, sowie der baulichen Anlagen im
Baugelände.
Die Erfassung ist unter Beteiligung des AG und des
Straßenbaulastträgers bzw. Eigentümers vor Beginn
der Arbeiten durchzuführen.
Dokumentationsunterlagen herstellen und dem AG
übergeben.
Der AN hat im Zuge der Bauarbeiten Beweisfotos punktuell zu erstellen im Rahmen dieser Position.
Insbesondere sind auch die vorhandenen Zäune, Randbereiche und Zufahrten zu fotografieren einschließlich der Straße vor und nach der Baustelle bzw. Sanierungsstelle jeweils ca. 35 m lang.
Menge: 1,000 Psch

**3.1.3 Bauzaun herstellen vorhalten u. abb.**
StL-Nr. 18901113020204
Bau- bzw. Schutzzaun einschließlich Eckpfosten und
Verstrebungen herstellen, für die Dauer der Bauzeit
vorhalten, abbauen und von der Baustelle entfernen.
Beschädigte oder abhanden gekommene Teile der
Einrichtungen ersetzen. Umsetzungen auf Grund der
Bauabwicklung des AN gehören zum Leistungsumfang.
Einsatzort(e) 'Baustellenbereiche und Zufahrtswege, nur auf Anordnung durch den AG'
Systemzaun mit Zaunelementen,
Feldlänge m 'ca. 3 m - 4 m'
Höhe m 'ca. 2 m'
Umsetzen 'mehrmals Umsetzen, je nach Baufortschritt zur
Absicherung der Rohrgräben, Baugruben, Löcher und dergleichen'
Menge: 20,000 m

*Hinweis: Kalkulationshinweis Verkehrsrechtliche Anordnungen*
Kalkulationshinweis Verkehrsrechtliche Anordnungen
Der AN hat die notwendigen Verkehrsrechtlichen
Anordnungen für die Gemeindestraßen bei der Gemeinde Bernried, für die Umleitung über die Kreisstraßen DEG 2 bzw. DEG 3 beim Landratsamt Deggendorf einzuholen.
Die Kosten für die Anordnungen und Beschilderungspläne sind in die folgenden Positionen einzukalkulieren.
Für die Umleitung bei der Straßensanierung zwischen Leithen und Zufahrtsstraße nach Faßlehen ist auch eine Verkehrsrechtliche Anordnung von der Gemeinde Grafling einzuholen.

*Hinweis: Kalkulationshinweis Anliegerverkehr*
Achtung:
Der Mehraufwand für alle Bauleistungen zur
Aufrechterhaltung des Anliegerverkehrs ist
einzukalkulieren!

**3.1.4 Verk.Fl.unterh.**
StL-Nr. 189012010401
Verkehrsflächen zur Aufrechterhaltung
des öffentlichen und Anlieger-Verkehrs
sowie des Baustellenverkehrs
innerhalb des Baubereiches einschließlich zwischenzeitlich benutzter Behelfsfahrstreifen verkehrssicher unterhalten.
Abgerechnet wird nach Kalendertagen.
Befestigung 'der Straßen in Asphalt.
Abgerechnet werden für alle Streckenabschnitte die jeweiligen Tage bei zeitlich versetzten Baustellenbetrieb. Bei Arbeiten auf mehreren Streckenabschnitte gleichzeitig wird die Anzahl der Tage je Tag zusammen einmal abgerechnet.'
Verkehrsflächen im Zuge der Baustrecke.
Menge: 28,000 d

*Hinweis: Verkehrssicherung Asphaltflickarbeiten auf der GV Straße in Medernberg*
Nachfolgende vier Positionen betreffen die Verkehrssicherung  für die Sanierung der GV Straße in der Ortsdurchfahrt Medernberg: Asphaltflickarbeiten auf der Straße von ca. Hausnummer 10 bis Hausnummer 29. Streckenweise ist eine Asphaltierung über die Gesamtbreite der Fahrbahn vorgesehen mit Vollsperrung.

**3.1.5 Verkehrssicherung v. längerer Dauer herstellen**
StL-Nr. 1890120203020101
Verkehrssicherung für Arbeitsstellen von längerer
Dauer herstellen.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Asphaltflickarbeiten: Bauphase "Pflasterarbeiten, Vorarbeiten, Nacharbeiten zur Asphaltierung und dergleichen" mit halbseitiger Sperrung der Fahrbahn und Bauphase "Asphaltflickarbeiten (streckenweise mit Fertiger über gesamte Fahrbahnbreite)" mit Vollsperrung und Umleitungsbeschilderungen'
Verkehrssicherung an Arbeitsstelle und Umleitungsstrecke,
nach RSA, Regelplan Nr 'für Asphaltflickarbeiten der GV Straße in der Ortsdurchfahrt Medernberg:
Bauphase "Pflasterarbeiten, Vorarbeiten, Nacharbeiten zur Asphaltierung und dergleichen" mit halbseitiger Sperrung der Fahrbahn
und Bauphase "Asphaltbauarbeiten" mit Vollsperrung und Umleitungsbeschilderungen.
Nach RSA, Regelplan Nr. BI/2 innerorts bei halbseitiger Sperrung der GV Straße.
Nach RSA anolog Regelplan B I/15 bei Vollsperrung innerorts der Straße.
Umleitungsbeschilderung: Gemeindestraße vor Baubeginn in Medernberg ab Ortschaft  Innenstetten Umleitung aufstellen über die Kreisstraße DEG 2 - Richtung Egg - DEG 3 - Richtung Edenstetten - Weibinger Straße - Gemeindestraße nach Medernberg.
Die GV Straße ist in vor Baubeginn der GV Straße in Medernberg und bei Bauende in Medernberg Kreuzung bei Ortsausfahrt Richtung Leithen jeweils mit "Sackgassenschild" zu versehen mit Zusatzschild "Baustellenfahrzeuge frei" und "Anlieger frei bis Hausnummer ..." oder dergleichen".
Das Umbauen der Beschilderung für alle Leistungen und abschnittsweise Ausführung ist in diese Position einzukalkulieren.'
Länge der Verkehrsführung m 'Baustellenlänge auf der Gemeindestraße bei halbseitiger Sperrung abschnittsweise maximal ca. 50 m'
Vorübergehende Sicherungsmaßnahmen durchführen,
Einrichtung tags.
Menge: 1,000 Psch

**3.1.6 Verkehrssicherung v. längerer Dauer umbauen**
StL-Nr. 1890120302030101
Verkehrssicherung für Arbeitsstellen von längerer
Dauer der OZ '901.202 für Sanierung Straße Vorderreckenberg'
umbauen für neue Bauphase 'Für alle Arbeiten entlang der Baustrecke auf der GV Straße in der Ortsdurchfahrt Medernberg. Diese Position wird für alle Arbeiten  insgesamt nur einmal vergütet'
Vorhalten, Warten, Betreiben und Abbauen werden
gesondert vergütet. Baustellenmarkierung, transportable
Lichtsignalanlage, bauliche Leitelemente, transportable Schutzeinrichtungen und die Kontrolle gem.
die gesamte Arbeitsstellensicherung
werden gesondert vergütet.
Das berührungslose außer Kraft setzen und in Kraft
setzen der vorhandenen Verkehrsschilder gehört zum
Leistungsumfang.
Betroffene Verkehrsschilder und Art der Außerkraftsetzung nach Unterlagen des AG.
Verkehrssicherung 'an Arbeitsstelle und Umleitung'
nach 'jeweiligen Baufortschritt. Bei allen Arbeiten entlang der Baustrecke sind die Beschilderungen
nach RSA gemäß vor genannter Position umzubauen.'
Vorübergehende Sicherungsmaßnahmen durchführen,
Umbau tags.
Menge: 1,000 Psch

**3.1.7 Verkehrssicherung v. längerer Dauer vorhalten**
StL-Nr. 1890120401
Verkehrssicherung für Arbeitsstellen von längerer
Dauer der OZ '901.202 für Asphaltflickarbeiten der GV Straße in der Ortsdurchfahrt Medernberg'
vorhalten, warten und betreiben.
Vorübergehende Sicherungsmaßnahmen durchführen.
Menge: 4,000 d

**3.1.8 Verkehrssicherung v. längerer Dauer abbauen**
StL-Nr. 189012050101
Verkehrssicherung für Arbeitsstellen von längerer
Dauer der OZ '901.202 für Asphaltflickarbeiten der GV Straße in der Ortsdurchfahrt Medernberg'
abbauen.
Das in Kraft setzen der vorhandenen Verkehrsschilder
gehört zum Leistungsumfang.
Betroffene Verkehrsschilder und Art der Außerkraftsetzung nach Unterlagen des AG.
Anfallendes Material ist einer Entsorgung nach Wahl
des AN zuzuführen. Benutzte Fläche entsprechend
dem ursprünglichen Zustand herrichten.
Vorübergehende Sicherungsmaßnahmen durchführen,
Abbau tags.
Menge: 1,000 Psch

*Hinweis: Verkehrssicherung Oberbauverstärkung Zufahrtsstraße Faßlehen*
Nachfolgende vier Positionen betreffen die Verkehrssicherung  für die Oberbauverstärkung der Zufahrtsstraße nach Faßlehen

*Hinweis: Kalkulationshinweis Anliegerverkehr Zufahrtsstraße Faßlehen Sackgasse*
Achtung:
Der Mehraufwand für alle Bauleistungen zur Aufrechterhaltung des Anliegerverkehrs ist
einzukalkulieren!
Die Zufahrtsstraße nach Faßlehen ist eine Sackgasse. Es ist nur mit Ziel- und Quellverkehr der Anlieger zu rechnen. Insgesamt sind ca. 5 Wohnhäuser und ca. 3 landwirtschaftliche Grundstücke betroffen.
Eine Vollsperrung ist auf die Zeit für die Asphaltierung zu begrenzen.

**3.1.9 Verkehrssicherung v. längerer Dauer herstellen**
StL-Nr. 1890120203020101
Verkehrssicherung für Arbeitsstellen von längerer
Dauer herstellen.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Oberbauverstärkung der Zufahrtsstraße nach Faßlehen:
Bauphase: Vorarbeiten, Nacharbeiten zur Asphaltierung und dergleichen mit halbseitiger Sperrung der Fahrbahn

Bauphase: Asphaltbauarbeiten mit Vollsperrung'
Verkehrssicherung an Arbeitsstelle und Umleitungsstrecke,
nach RSA, Regelplan Nr 'in Anlehnung an Regelplan B I/2 bei halbseitiger Sperrung der Straße und Befahrung der Anlieger und Baugeräte an der Ausweichstelle.
Nach RSA anolog Regelplan B I/15 bei Vollsperrung der Straße.'
Länge der Verkehrsführung m 'Baustellenlänge auf den
Gemeindestraßen bei halbseitiger Sperrung abschnittsweise maximal ca. 50 m'
Vorübergehende Sicherungsmaßnahmen durchführen,
Einrichtung tags.
Menge: 1,000 Psch

**3.1.10 Verkehrssicherung v. längerer Dauer umbauen**
StL-Nr. 1890120302030101
Verkehrssicherung für Arbeitsstellen von längerer
Dauer der OZ '901.202 für Oberbauverstärkung der Zufahrtsstraße nach Faßlehen'
umbauen für neue Bauphase 'Für alle Arbeiten entlang der Baustrecke auf den Straßen und Zufahrten und dergleichen. Diese Position wird für alle notwendigen Beschilderungen (halbseitige Sperrung bzw. Vollsperrung) insgesamt nur einmal vergütet.'
Vorhalten, Warten, Betreiben und Abbauen werden
gesondert vergütet. Baustellenmarkierung, transportable
Lichtsignalanlage, bauliche Leitelemente, transportable Schutzeinrichtungen und die Kontrolle gem.
die gesamte Arbeitsstellensicherung
werden gesondert vergütet.
Das berührungslose außer Kraft setzen und in Kraft
setzen der vorhandenen Verkehrsschilder gehört zum
Leistungsumfang.
Betroffene Verkehrsschilder und Art der Außerkraftsetzung nach Unterlagen des AG.
Verkehrssicherung 'an Arbeitsstelle und Umleitung'
nach 'jeweiligen Baufortschritt. Bei allen Arbeiten entlang der Baustrecke sind die Beschilderungen
nach RSA gemäß vor genannter Position umzubauen.'
Vorübergehende Sicherungsmaßnahmen durchführen,
Umbau tags.
Menge: 1,000 Psch

**3.1.11 Verkehrssicherung v. längerer Dauer vorhalten**
StL-Nr. 1890120401
Verkehrssicherung für Arbeitsstellen von längerer
Dauer der OZ '901.202 für Oberbauverstärkung Zufahrtsstraße Faßlehen'
vorhalten, warten und betreiben.
Vorübergehende Sicherungsmaßnahmen durchführen.
Menge: 8,000 d

**3.1.12 Verkehrssicherung v. längerer Dauer abbauen**
StL-Nr. 189012050101
Verkehrssicherung für Arbeitsstellen von längerer
Dauer der OZ '901.202 für Oberbauverstärkung Zufahrtsstraße nach Faßlehen'
abbauen.
Das in Kraft setzen der vorhandenen Verkehrsschilder
gehört zum Leistungsumfang.
Betroffene Verkehrsschilder und Art der Außerkraftsetzung nach Unterlagen des AG.
Anfallendes Material ist einer Entsorgung nach Wahl
des AN zuzuführen. Benutzte Fläche entsprechend
dem ursprünglichen Zustand herrichten.
Vorübergehende Sicherungsmaßnahmen durchführen,
Abbau tags.
Menge: 1,000 Psch

*Hinweis: Verkehrssicherung Sanierung GV Straße zwischen Leithen und Faßlehen*
Nachfolgende vier Positionen betreffen die Verkehrssicherung  für die Sanierung der GV Straße von Leithen bis zur Zufahrtsstraße nach Faßlehen

**3.1.13 Verkehrssicherung v. längerer Dauer herstellen**
StL-Nr. 1890120203020101
Verkehrssicherung für Arbeitsstellen von längerer
Dauer herstellen.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Sanierung GV Straße zwischen Leihen und Zufahrtsstraße nach Faßlehen "Vorarbeiten und Nacharbeiten für die Asphaltierung und dergleichen" mit halbseitiger Sperrung der Fahrbahn und Bauphase "Asphaltdeckschichtsanierungen" mit Vollsperrung und Umleitungsbeschilderungen'
Verkehrssicherung an Arbeitsstelle und Umleitungsstrecke,
nach RSA, Regelplan Nr 'anolog C I/4 bzw. CI/5 bei halbseitiger Sperrung der Straße.
Nach RSA anolog Regelplan B I/15 bei Vollsperrung der Straße. Umleitungsbeschilderung: Von Leithen nach Deggendorf - über Graflinger Straße nach Grafling (B11)- Oberhirschberg - Faßlehen und umgekehrte Richtung.
In Leithen an der Kreisstraße ist  ein "Sackgasseschild" aufzustllen mit Zusatzschild "Baustellenfahrzeuge frei" und "Anlieger frei bis Hausnummer ..." oder dergleichen. Ebenso im nördlichen Bereich bei Oberhirschberg (Abzweigung auf Straße Grafling - Datting).'
Länge der Verkehrsführung m 'Baustellenlänge auf der Gemeindestraße bei halbseitiger Sperrung abschnittsweise maximal ca. 50 m'
Vorübergehende Sicherungsmaßnahmen durchführen,
Einrichtung tags.
Menge: 1,000 Psch

**3.1.14 Verkehrssicherung v. längerer Dauer umbauen**
StL-Nr. 1890120302030101
Verkehrssicherung für Arbeitsstellen von längerer
Dauer der OZ '901.202 für Sanierung der GV Straße von Leithen bis zur Zufahrtsstraße nach Faßlehen'
umbauen für neue Bauphase 'Für alle Arbeiten entlang der Baustrecke auf der Straße und Zufahrten und dergleichen. Diese Position wird für alle notwendigen Bauabschnitte bzw. Verschiebung der Abschnitte im Zuge der Bauarbeiten und z.B. für die Asphaltarbeiten entlang der Straßen und Einmündungsbereiche, Zufahrten und dergleichen insgesamt nur einmal vergütet'
Vorhalten, Warten, Betreiben und Abbauen werden
gesondert vergütet. Baustellenmarkierung, transportable
Lichtsignalanlage, bauliche Leitelemente, transportable Schutzeinrichtungen und die Kontrolle gem.
die gesamte Arbeitsstellensicherung
werden gesondert vergütet.
Das berührungslose außer Kraft setzen und in Kraft
setzen der vorhandenen Verkehrsschilder gehört zum
Leistungsumfang.
Betroffene Verkehrsschilder und Art der Außerkraftsetzung nach Unterlagen des AG.
Verkehrssicherung 'an Arbeitsstelle und Umleitung'
nach 'jeweiligen Baufortschritt. Bei allen Arbeiten entlang der Baustrecke sind die Beschilderungen
nach RSA gemäß vor genannter Position umzubauen.'
Vorübergehende Sicherungsmaßnahmen durchführen,
Umbau tags.
Menge: 1,000 Psch

**3.1.15 Verkehrssicherung v. längerer Dauer vorhalten**
StL-Nr. 1890120401
Verkehrssicherung für Arbeitsstellen von längerer
Dauer der OZ '901.202 für Sanierung der Gv Straße von Leithen bis zur Zufahrtsstraße nach Faßlehen, Asphaltdeckenbau'
vorhalten, warten und betreiben.
Vorübergehende Sicherungsmaßnahmen durchführen.
Menge: 4,000 d

**3.1.16 Verkehrssicherung v. längerer Dauer abbauen**
StL-Nr. 189012050101
Verkehrssicherung für Arbeitsstellen von längerer
Dauer der OZ '901.202 Sanierung der GV Straße zwischen Leihen und Zufahrtsstraße nach Faßlehen'
abbauen.
Das in Kraft setzen der vorhandenen Verkehrsschilder
gehört zum Leistungsumfang.
Betroffene Verkehrsschilder und Art der Außerkraftsetzung nach Unterlagen des AG.
Anfallendes Material ist einer Entsorgung nach Wahl
des AN zuzuführen. Benutzte Fläche entsprechend
dem ursprünglichen Zustand herrichten.
Vorübergehende Sicherungsmaßnahmen durchführen,
Abbau tags.
Menge: 1,000 Psch

*Hinweis: Verkehrssicherung Neubau Schmutzwasserkanal in Leithen*
Nachfolgende Positionen betreffen die Verkehrssicherung für für den Neubau des Schmutzwasserkanals in Leithen.
Bei parallel zum Ausbau der GV Straße Medernberg-Leithen durchgeführten Leistungen bzw. für den Neubau der Wasserleitung sind bei der Abrechnung nur die anteiligen Massen für den Neubau des Schmutzwasserkanales in den jeweiligen Rechungen anzusetzen. Eine Doppelvergütung der angefallenen Stunden, Tage oder Stückzahl der folgenden Positionen ist bei parallel durchgeführten Leistungen nicht zulässig.

**3.1.17 Verkehrssicherung v. längerer Dauer**
StL-Nr. 1890120603020102
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Arbeitsstelle und Umleitungsstrecke,
nach RSA, Regelplan Nr 'für Neubau des Schmutzwasserkanals in Leithen:
Bauphase "Kanalbauarbeiten im geplanten Gehweg" mit halbseitiger Sperrung der Fahrbahn soweit möglich
und Bauphase "Kanalbauarbeiten quer über die GV Straße" mit Vollsperrung und Umleitungsbeschilderungen.
Nach RSA, Regelplan Nr. BI/2 oder BI/5 innerorts bei halbseitiger Sperrung der GV Straße bzw. .
Nach RSA anolog Regelplan B I/15 bei Vollsperrung innerorts der Straße. Umleitungsbeschilderung ausserorts und innerorts: Gemeindestraße vor Baubeginn in Medernberg ab Ortschaft  Innenstetten Umleitung aufstellen über die Kreisstraße DEG 2 - Richtung Egg - DEG 3 - Richtung Edenstetten - Leithen.
Die GV Straße ist in ab Baubeginn der GV Straße in Medernberg und bei Bauende in Leithen jeweils mit "Sackgassenschild" zu versehen mit Zusatzschild "Baustellenfahrzeuge frei" falls zeitweise möglich auch "Anlieger frei bei Baustelle".
Das Umbauen der Beschilderung für alle Leistungen und abschnittsweise Ausführung ist in diese Position einzukalkulieren.'
Länge der Verkehrsführung m '50'
Vorübergehende Sicherungsmaßnahmen durchführen,
Einrichtung und Abbau tags.
Menge: 1,000 Psch

*Hinweis: Vorbemerkung zur Ampelanlage*
Vorbemerkung zur Ampelanlage
Vorbemerkung zu Oz. 901.217.05
Die Ampelanlage ist, soweit sie zur Sicherung auf den Gemeindestraße notwendig ist, aufzubauen und wieder abzubauen.
Das Auf- und Abbauen ist einzukalkulieren.
In der arbeitsfreien Zeit sind die Baken jeweils an den
Baustellenrand zu verschieben und die
Arbeitsstellenbeschilderung entsprechend anzupassen.
Die hierdurch entstehenden Kosten sind einzukalkulieren.

**3.1.18 Transp. LSA aufst. und abbauen**
StL-Nr. 1890121705000004
Verkehrslenkung mit transportabler Lichtsignalanlage herstellen. Transportable Lichtsignalanlage
einschließlich Energieversorgung aufstellen und
abbauen.
Vorhalten, Warten und Betreiben werden
gesondert vergütet.
Einsatzort nach Unterlagen des AG.
Vorübergehende Sicherungsmaßnahmen durchführen. 70 v.H. der Leistung werden nach betriebsfertigem
Herstellen, der Rest nach Abbau bezahlt.
Die Vergütung erfolgt pro Gesamtanlage.
Das Material bleibt Eigentum des AN.
Anlage 'nach RSA Regelplan B I/5 bzw. CI/ 5; halbseitige Sperrung mit Ampelanlage. Halbseitige Sperrung für die Gemeindestraße. Vergütung halbseitige Sperrungen mit jeweiligen Abbau, Umsetzen und Aufbau für den Neubau des Schmutzwasserkanales ist einzukalkulieren in dieser Position. Diese Position wird beim Neubau des Schmutzwasserkanales und bei Einsätze in Medernberg bzw. Leithen jeweils nur einmal vergütet.'
und verkehrsabhängiger Steuerung.
Menge: 1,000 St

**3.1.19 Transport. LSA betreiben**
StL-Nr. 1890121801
Transportable Lichtsignalanlagen der OZ '901 217 '
vorhalten, warten und betreiben.
Ausser den vollen Tagen werden Teilzeiten nach Stunden
zu 1/24 des Einheitspreises abgerechnet.
Vorübergehende Sicherungsmaßnahmen durchführen.
Menge: 3,000 d

**3.1.20 Absperrung herstellen**
StL-Nr. 18901214030802
Absperrung herstellen.
Absperrgerät oder Warneinrichtung aufstellen und
beseitigen, für die Bauzeit vorhalten, warten und
betreiben.
Verkehrszeichen mit retroreflektierender Folie,
Retroreflexions-Klasse 2.
Absperrschranke, Zeichen 600- '32'
mit 'Größe 250 x 2000 mm mit Aufstellvorrichtungen
sowie Fußplatten und Verkehrsschilder jeweils ein Stück
VZ-Nr. 250 (Verbot für Fahrzeuge aller Art) und VZ-Nr.
1028-30 "Baustellenfahrzeuge frei" zusammen befestigt
an einem Rohrpfosten in Verbindung mit Absperrschranke.
5 Richtstrahler einseitig, rotes Dauerlicht.
Es werden nur zusätzliche Absperrungen zu den Regelplänen bzw. zusätzlich zu den in den Positionen genannten Absperrungen vergütet; nur auf Anordnung des AG. Aufstellorte: Einmündungen Feldwege, Einmündungen Gemeindestraßen, Zufahrten und dergleichen.'
Energieversorgung 'des AN mittels Batterien'
Menge: 2,000 St

**3.1.21 Kontrollen Verkehrssicherung**
Kontrolle der Verkehrssicherung durchführen.
Die Kontrolle ist unmittelbar nach deren Durchführung
zu erfassen und zu dokumentieren. Arbeits- und
Hilfsmittel sind vom AN zu stellen und dem AG
jederzeit zugänglich zu machen.
Die Kontrollausdrucke sind dem AG arbeitstäglich
vorzulegen.
Die Abrechnung erfolgt pauschal für alle Streckenabschnitte gemeinsam. Die Position wird nicht abschnittsweise, sondern für die gesamten Baunahmen nur einmal vergütet.
Verkehrssicherung an Arbeitsstellen im
gesamten Baustellenbereich und an
Umleitungsstrecken
Kontrolle zweimal täglich, an arbeitsfreien Tagen
einmal täglich.
Kontrolle durch schriftliche Dokumentation nach
Unterlagen des AG.
Die Abrechnung erfolgt anteilig für die einzelnen Streckenabschnitte im Verhältnis der jeweiligen Baukosten je Streckenabschnitt.
Menge: 1,000 Psch

**3.1.22 Benachrichtigung der Anlieger über jeweiligen Bauablauf**
Benachrichtigung der Baustellen - Anlieger über
Bauzustand bzw. Bauablauf.
Benachrichtigung mittels Flugblätter über wesentliche
Termine, (Vollsperrungen, Vorspritzen, Asphaltieren usw.)
und ggf. Aktualisierung der Benachrichtigung bei
Terminänderungen.
Die Position wird nicht abschnittsweise, sondern für
die gesamten Baunahmen nur einmal vergütet.
Die Abrechnung erfolgt anteilig für die einzelnen Streckenabschnitte im Verhältnis der jeweiligen Baukosten je Streckenabschnitt.
Menge: 1,000 Psch

**3.1.23 Überfahrten über den Rohrgraben herstellen, vorhalten und beseitigen**
Überfahrten über den Rohrgraben bis 3 m Spannweite,
Breite 3 m herstellen, vorhalten und abbauen, einschl.
Lieferung sämtlicher Materialien.
Die statische Berechnung, Erdarbeiten und eventuell erforderliche Widerlager sind in den Einheitspreis
einzurechnen.
Ausführung nur nach Anordnung durch den AG.
Zulässige Belastung für SLW 60.
Ausführung z.B. als Stahlplatte.
Erforderliche Fußgängerüberwege sind Nebenleistungen
und werden nicht gesondert vergütet.
Menge: 3,000 St

#### Titel 3.2 Oberboden und Landschaftsbau

*Hinweis*
StL-Nr. 16903000
Vorbemerkungen zu LB 903
1. Allgemeines
2. Nebenleistungen, Besondere Leistungen
Die nachfolgend aufgeführten Leistungen gehören zum
Leistungsumfang:
2.1 Das Fördern des Oberbodens innerhalb der
Baustelle unabhängig von der Länge der Förderwege.
3. Abrechnung
3.1 Oberbodenlieferung:
Die Mengenermittlung erfolgt durch Aufmaß des
Oberbodens auf dem Fahrzeug an der Einbaustelle.

*Hinweis: Vorbemerkung Oberbodenarbeiten Rohrgräben Baufeldbreiten*
Vorbemerkungen zu Oberbodenarbeiten entlang Rohrgräben

Der Oberbodenabtrag wird wie folgt verrechnet:
-Bei Rohrgräben in der GV Straße und Gehweg wird der Oberbodenabtrag nach tatsächlicher Breite, jedoch nicht breiter als für den Straßen- und Gehwegbau erforderlich, vergütet.
-Bei Rohrgräben ausserhalb befestigter Flächen wird die tatsächlich ausgeführte Breite des Oberbodenabtrages, jedoch maximal 5 Meter links und rechts des Rohrgrabens vergütet.
Bei der Kalkulation der Einheitspreise ist dies zu berücksichtigen.

**3.2.1 Oberboden abtragen**
StL-Nr. 16903101060601
Oberboden des/der Homogenbereiche(s) 'O2'
einschließlich leicht verrottbarer
Pflanzendecke innerhalb des Baugeländes
in einer mittleren Dicke von cm 'ca. 15 in der Wiese'
abtragen,
für Bauteil 'Schmutzwasserkanal von S158.1 bis S158.2'
Oberboden von 'Wiese und dergleichen'
ggf. laden, fördern und innerhalb der Baustelle
lagern.
Menge: 50,000 m3

**3.2.2 Oberboden abtragen**
StL-Nr. 16903101060601
Oberboden des/der Homogenbereiche(s) 'O2'
einschließlich leicht verrottbarer
Pflanzendecke innerhalb des Baugeländes
in einer mittleren Dicke von cm '10 bis 15, im Mittel ca. 12 cm'
abtragen,
für Bauteil 'Bankette entlang Gemeindestraße und dergleichen'
Oberboden von 'Banketten, Böschungen und dergleichen'
ggf. laden, fördern und innerhalb der Baustelle
lagern.
Menge: 5,000 m3

**3.2.3 Oberboden andecken**
StL-Nr. 16903102030106
Oberboden einschließlich leicht verrottbarer
Pflanzendecke andecken.
Oberboden von 'Wiese und dergleichen'
innerhalb der Baustelle gelagert, ggf. laden, fördern
und andecken. Einbaubereich 'Wiese für Schmutzwasserkanal von S158.1 bis S158.2'
Menge: 50,000 m3

**3.2.4 Oberboden andecken**
StL-Nr. 16903102030106
Oberboden einschließlich leicht verrottbarer
Pflanzendecke andecken.
Oberboden von 'Banketten, Böschungen und dergleichen'
innerhalb der Baustelle gelagert, ggf. laden, fördern
und andecken. Einbaubereich 'Bankette, Böschungen, Mulden, Gräben und dergleichen; Auftragsdicke ca. 10 cm bis 15 cm, i.Mittel 12 cm.'
Menge: 5,000 m3

*Hinweis*
StL-Nr. 12931000
Vorbemerkungen zu LB 931
1. Allgemeines
1.1 Die Verwendung von Ersatzarten oder Ersatzsorten für im Handel nicht erhältliche Gräser und
Kräuter bedarf der Zustimmung des AG.
1.2 Oberboden, der in der Vegetationszeit über 2
Monate Dauer gelagert wird, muss nach STL NR
931 105 begrünt werden.
1.3 Die Abnahme der Rasenansaat erfolgt unmittelbar
nach dem 2. Schnitt (bei Dauerwiese nach dem
1. Schnitt), sofern ein abnahmefähiger Zustand
erreicht ist. Dauerwiesen müssen in gemähtem
Zustand eine mittlere projektive Bodendeckung
von mindestens 50 v.H. (analog Landschaftsrasen)
aufweisen. Ist kein abnahmefähiger Zustand erreicht,
so gehen weitere Pflegemaßnahmen oder Mähgänge
bis zur Abnahme zu Lasten des AN.
1.4 Weitere Mähgänge nach der Abnahme sind auf
Anordnung des AG gegen gesonderte Vergütung
durchzuführen.
1.5 Für Lebendverbauarbeiten gelten die RAS-LG 3
(Lebendverbau).
1.6 Zu verwendende Bodenverbesserungs- oder
Hilfsstoffe sind im Leistungsbereich 930 näher
beschrieben.
1.7 Für verpflanzte Gehölze erfolgt die Abnahme
im Sommer der 2. Vegetationsperiode, eine
Gewährleistung über die Abnahme hinaus wird
nicht vereinbart.
Vergütet wird die gesamte Verpflanzleistung nur für
angewachsene Gehölze. Für nicht angewachsene
Gehölze wir kein Ersatz gefordert.
1.8 Auslichtungsarbeiten in Gehölzbeständen sind
wegen des Schutzes der Lebensstätten bis zum
28. Februar abzuschließen.
2. Nebenleistungen
Die nachfolgend aufgeführten Leistungen gehören
zur vertraglichen Leistung und sind in die Einheitspreise einzurechnen:
2.1 das Herstellen einer exakten Feinplanie für
Dauerwiesen wegen der geringen Saatgutmenge,
2.2 das Mähen vorwüchsiger Kräuter, die die
Entwicklung der Ansaat behindern oder auszusamen
drohen, im Zeitraum von der Ansaat bis zum
1. Rasenschnitt.
3. Aufmaß
3.1 Das gemäß Abschnitt 6.2 ZTVLa vorgesehene
Aufmaß abnahmefähiger Flächen erfolgt für die
Gesamtfläche oder für größere zusammenhängende
Teilflächen.

*Hinweis: Vorbereitung der Ansaatflächen ist einzukalkulieren*
Vorbereitung der Ansaatflächen ist einzukalkulieren
Die Vorbereitung der Ansaatflächen ist
einzukalkulieren:
Die Fläche ist von sichtbaren Steinen, Wurzeln und
Fremdkörpern zu säubern. Das Säuberungsgut ist in
Eigentum den AN zu übernehmen und zu beseitigen.
Die Fläche ist vor der Ansaat aufzulockern und
abzurecheln.
Der Aufwand ist in der Position "Rasenansaat bzw.
Dauerwiese " einzukalkulieren.

**3.2.5 Rasenansaat auf Oberboden herst.**
StL-Nr. 1293110101
Rasenansaat (Normalsaat) herstellen.
Saatgutmenge g/m2 '25'
Fertigstellungspflege wird gesondert vergütet.
Saatgutmischung RSM '2,3 Gebrauchsrasen - Spielrasen'
Menge: 50,000 m2

**3.2.6 Dauerwiese herstellen**
StL-Nr. 12931104
Ansaat von Dauerwiese oder Weide
zur landwirtschaftlichen Nutzung herstellen.
Saatgutmischung
(deutscher Name, Anteil in kg/ha)
'Saatgutmischung "Dauerwiese" oder dergleichen.'
(Angabe durch AG evtl. erst während der Bauzeit).
Saatgutmenge g/m2 '5'
(maximal 5 g/m2)
Fertigstellungspflege siehe STL NR 931 107,
jedoch nur ein Schnitt.
Menge: 320,000 m2

#### Titel 3.3 Bodenbewegungen, Geotextilien

*Hinweis*
StL-Nr. 18904000
Vorbemerkungen zu LB 904
1. Allgemeines
1.1 Boden, Einbauklassen und Zuordnungswerte (Z0,
Z1.1, Z1.2, Z2) werden nach den Technischen Regeln
der Mitteilungen der Länderarbeitsgemeinschaft
Abfall (LAGA) 20 sowie den Anforderungen an die
Verfüllung von Gruben und Brüchen sowie Tagebauen
in der aktuellen Fassung (geänderte Anlage 2 Stand
11.05.2018) definiert.
https://www.stmuv.bayern.de/themen/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

*Hinweis: Lagerplätze des Auftraggebers für Haufwerksbeprobungen Böden*
Der AG stellt zwei unbefestigte Lagerplätze zur Verfügung für alle Bereiche des Gesamtauftrages, siehe Lageplan Wasserleitung und Kanal in Leithen, Plan Nr. 1050-47:
Der eine Lagerplatz befindet sich in Leithen in der Wiese östlich des geplanten Gehweges auf Flurnummer 678/2. Die Wiese kann auf eine Länge von ca. 75 m und einer Breite von ca. 30 m parallel zum geplanten Gehweg für Baulager oder Zwischenlagerung von Aushubmaterial genutzt werden. Der zweite Lagerplatz befindet sich ebenfalls in Leithen auf der gegenüberliegenden Straßenseite des geplanten Gehweges und liegt auf Flurnummer 678. Die Wiese kann auf einer Länge von ca. 20 m und einer Breite von ca. 15 m parallel zur GV Straße als Lagerplatz genutzt werden (weiter westlich darf die Wiese nicht beansprucht werden aus ökologischen Gründen).
Der Betrieb des Lagerplatzes des AG, das geordnete streifenweise Schütten, unterstützt durch einen Bagger oder Lader obliegt dem AN und wird nicht gesondert vergütet und ist in die entsprechenden Positionen einzurechnen. Die einzelnen Haufen sind mit Schildern zu versehen, um ein einwandfreies Zuordnen der Materialien zu gewährleisten. Für die Schilder und das Haufwerksmanagement erfolgt keine gesonderte Vergütung. Die Kosten sind in die entsprechenden Positionen einzurechnen.
Die Untersuchungen der Haufwerke dauern in der Regel ca. 3 - 4 Wochen. Der AN hat seinen Bauablauf darauf einzustellen, dass er mit der Größe des Lagerplatzes zurecht kommt. Der AN hat sich zusätzliche Lagerplätze auf seine Kosten zu besorgen und zu betreiben.

Der Abtrag und Auftrag des Oberbodens wird nicht gesondert vergütet und ist in die entsprechenden Erdaushubpositionen einzukalkulieren. Entlang der Wiese östlich entlang des geplanten Gehweges befindet sich ein Entwässerungsgraben. Dieser Entwässerungsgraben muss seitens des AN funktionsfähig gehalten werden bis der neue Gehweg mit Graben erstellt ist. Sofern Kosten anfallen sollten, sind diese einzukalkulieren. Eine schmale Zufahrt zur Wiese ist vorhanden.
Die Wiesen sind nach Fertigstellung der Baumaßnahmen in ihren ursprünglichen Zustand herzustellen und wieder zu begrünen. Diese Kosten sind ebenfalls in die entsprechenden Erdaushubpositionen einzukalkulieren.

**3.3.1 Boden entsorgen, Z 0**
Boden / Fels, Schadstoffklasse Z 0, v. Zwischenlager
des AG laden, fördern und entsorgen.
Abgerechnet wird die lose Menge am Zwischenlager.
Boden in das Eigentum des AN übernehmen und einer
Entsorgung nach Wahl des AN zuführen.
Boden / Fels der OZ 'Homogenbereiche B 1 bis B 5, Zuordnungswert Belastung  aus Bodengutachten bzw. Haufwerksbeprobung Z0 unbelastet,  Boden der Klasse 3 bis 5, Frostschutzschicht und dergleichen'.
Menge: 135,000 m3

**3.3.2 Belast.Boden entsorgen, Z1.1**
Belasteten Boden / Fels von Zwischenlager des AG laden, fördern und entsorgen.
Die Entsorgung ist nachzuweisen.
Abgerechnet wird die lose Menge am Zwischenlager.
Boden / Fels der OZ 'Homogenbereiche B 1 bis B 5, Zuordnungswert Belastung  aus Bodengutachten bzw. Haufwerksbeprobung Z1.1,  Boden der Klasse 3 bis 5, Frostschutzschicht und dergleichen. Eventuell auch aus extra gelagerte Haufen; z.B. Ziegelreste, Bauschutt und dergleichen.'
Schadstoffbelastung Z1.1,
Boden / Fels in das Eigentum des AN übernehmen
und einer Entsorgung nach Wahl des AN zuführen.
Menge: 110,000 m3

**3.3.3 Belast.Boden entsorgen, Z1.2**
Belasteten Boden / Fels von Zwischenlager des AG laden, fördern und entsorgen.
Die Entsorgung ist nachzuweisen.
Abgerechnet wird die lose Menge am Zwischenlager.
Boden / Fels der OZ 'Homogenbereiche B 1 bis B 5, Zuordnungswert Belastung  aus Bodengutachten bzw. Haufwerksbeprobung Z1.2,  Boden der Klasse 3 bis 5, Frostschutzschicht und dergleichen. Eventuell auch aus extra gelagerte Haufen; z.B. Ziegelreste, Bauschutt und dergleichen.'
Schadstoffbelastung Z1.2,
Boden / Fels in das Eigentum des AN übernehmen
und einer Entsorgung nach Wahl des AN zuführen.
Menge: 35,000 m3

#### Titel 3.4 Leitungsgräben, Baugruben, Bauwerkshinterfüllung

*Hinweis*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: Abrechnungsgrundlagen*
Hinweise für die Abrechnung
-Im Dammbereich und außerhalb der Verkehrsanlage
erfolgt die Abrechnung der Rohrgrabentiefe für den
Aushub entgegen DIN EN 1610 von OK Gelände, ggf. nach
Abtrag des Oberbodens bzw. der Straßenbefestigung bis
Bettungssohle.

-Im Einschnittbereich der Verkehrsanlage erfolgt die
Abrechnung der Rohrgrabentiefe für den Aushub entgegen
der DIN EN 1610 von OK Erdplanum (UK FSS) bis
Bettungssohle.

Anschlussleitungen für Straßenabläufe:
-Im Bereich der Verkehrsanlage erfolgt für die
Anschlüsse der Straßenabläufe die Abrechnung der Rohrgrabentiefe für den Aushub entgegen der DIN EN 1610 ab Oberkante der ersten Lage der Frostschutzschicht (1. Lage 20 cm stark) bis Bettungssohle und für Sickerleitungen und Mehrzweckrohre ab OK Erdplanum (UK FSS) bis
Bettungssohle.

Sohlenbreite (Abrechnungsbreite) der Gräben für Straßenablaufleitungen:
-bis einschließlich DN 50  Abrechnungsbreite 0,7m
-bis einschließlich DN 150  Abrechnungsbreite 0,8m

*Hinweis: Mehraufwand bei Baugruben*
Der Mehraufwand bei Baugruben infolge vorhandener Leitungen wird auch mit den nachfolgenden Positionen vergütet für Mehraufwand bei Leitungsgräben..

**3.4.1 Mehraufwand vorh. Leitungen**
StL-Nr. 1890511201080400
Mehraufwand bei der Herstellung von Leitungsgräben
und Leitungsgrabenverfüllungen
in Folge von vorhandenen Leitungen, die näher als
50 cm am Leitungsgraben liegen, sofern kein anderer
Abstand angegeben ist.
Die einschlägigen Vorschriften sind zu beachten.
Auch bei parallel laufenden Leitungen wird die Position
unabhängig vom Achsabstand einmal je Leitung
abgerechnet.
Abgerechnet wird in der Achse der jeweiligen Leitung.
Spartenträger 'Telekom, Bayernwerk, Markt oder dgl.'
Die Leistung ist gesondert in Rechnung zu stellen.
Leitung = 'Stromkabel, Telekommunikationskabel, -bündel
(DSL-Kabelbündel bis einschl. DN 110), Leerrohre bzw.
Kabelrohre bis einschl. DN 110 oder dgl.'
Verlauf der Leitung 'längs- und querlaufend'
Menge: 65,000 m

**3.4.2 Baugrube herstellen**
StL-Nr. 1890520101010204
Baugrube für kleinere Bauteile, wie Mauern, Sockel,
Treppen, Schächte und dgl. herstellen.
Boden lösen und laden.
Bauteil(e) 'Bordsteine, Mulden, Randeinfassungen, Ausbesserungsstellen, Verbreiterung der Zufahrtsstraße auf kurzer Teilstrecke in Faßlehen und dergleichen'
Boden des/der Homogenbereiches/e  B 'B 1 bis B 5, Zuordnungswert Belastung  aus Bodengutachten Z 0 bis max. Z 1.1,  Boden der Klasse 3 bis 5, Frostschutzschicht und dergleichen.'
Beschreibung des Homogenbereichs nach Unterlagen
des AG.
Tiefe bis 1,25 m,
Aushub in offener Baugrube.
Boden 'lösen und auf einer Zwischenlagerfläche des AG bzw. AN lagern.
Sofern augenscheinlich verdächtiges Material zum Vorschein kommt, das von den Homogenbereichen B 1 bis B 5 des Bodengutachtens abweicht, ist dieses im Rahmen dieser Position auf eigene Haufen zu lagern; z.B. Ziegelreste, Bauschutt und dergleichen'
Menge: 35,000 m3

*Hinweis: Hinweis Kabelarbeiten*
Hinweis Kabelarbeiten
Nachfolgende Positionen beinhalten eventuelle
Arbeiten an den Beleuchtungskabeln, Stromkabel von
Bayernwerk  und Telekomkabel.
Eventuelle Lieferung der Kabel, Rohre, Trassenband und
Verteilerkasten erfolgt bauseits durch Bayernwerk,
Telekom bzw. das Versorungsunternehmen.
Die Materialanforderung hat durch den AN frühzeitig (3
Wochen vorher) zu erfolgen.
Der Kabelgraben für ein Leerrohr OD 110 mm,
das die Gemeinde verlegen lässt im Ortsbereich Reckendorf wird mit einer Breite des Kabelrohrgrabens von 40cm vergütet. Das Leerrohr ist seitlich bzw. unter den zu erneuernden Betonspitzgräben zu verlegen.

*Hinweis: Kabelarbeiten*
Kabelarbeiten
Vorbemerkungen Kabelarbeiten

Allgemein:

Für die Erdkabel reicht eine Grabenbreite von 10cm
aus. Zu Starkstromkabel ist ein Abstand von 10cm
einzuhalten.Diesbezügliche Festlegungen der DIN VDE
0800 Teil 4 (Fernmeldetechnik, Errichten von
Fernmeldelinien) sind zu beachten.

Im Straßenbaubereich wird aus funktionalen Gründen eine
Grabentiefe ab Planum von mindestens 10cm vorgesehen,
damit die Erdkabel in dieser Schichtdicke i. d. R. mit
Sand eingebettet werden können.

Außerhalb des Straßenbaubereiches ist aus dem
Schutzinteresse heraus eine Grabentiefe von mindestens
40cm einzuhalten. Die grundsätzlichen Richtlinien der
DIN 1998 (Unterbringung von Leitungen und Anlagen in
öffentlichen Flächen) sind zu beachten.

Zweckmäßigerweise werden Straßenquerungen mittels Rohre
hergestellt, damit zum einen die Arbeiten an der
Fahrbahn unabhängig von den Kabelverlegearbeiten
fortgeführt werden können und zum Anderen einer
möglichen Kabelbeschädigung durch den
Baustellenverkehr vermieden wird.

Montagegruben sind Grabenverbreiterungen auf die
Abmessung 80cm x 100cm und Vertiefung um 20cm gegenüber
der Grabensohle. Sie können nicht zeitgleich mit den
Gräben verfüllt werden. Beim Verfüllen ist eine
Sandbettung von 20cm für die Muffen herzustellen.

Die Erdkabel sind in einem Sandbett mit mindestens 10cm
Überdeckung zu verlegen.

30 cm über den Erdkabeln / Rohren ist in allen Gräben
ein Trassenband mittig auszulegen.

Die angegebenen Mengen beruhen auf derzeitigen
Erkentnissen über eine koordinierte Bauausführung.
Sie können sich durch besondere Umstände der konkreten
Baustellensituation noch ändern z. B. durch abweichende
Trassenwahl.

**3.4.3 Leitungsgraben herstellen**
StL-Nr. 1890510301010707
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, Frostschutzschicht und dergleichen.'
Beschreibung des Homogenbereichs nach Unterlagen
des AG.
Grabentiefe bis 1,00 m,
für 'Kabelleerrohre und dergleichen. Die Abrechnungsbreite ist in Kabelgräben in der Regel bei mehreren Kabel 0,10 m, in
Abstimmung mit den jeweiligen Spartenbetreiber.
Mehrbreite des Kabelrohrgrabens bei Mitverlegung des
Kabelleerrohres bis OD 110 mm von 15 cm. Bei Einzelverlegung des Leerrohres wird die Breite des Kabelrohrgrabens mit 40cm vergütet.'
Boden 'lösen und auf einer Zwischenlagerfläche des AG bzw. AN lagern.
Sofern augenscheinlich verdächtiges Material zum Vorschein kommt, das von den Homogenbereichen B 1 bis B 5 des Bodengutachtens abweicht, ist dieses im Rahmen dieser Position auf eigene Haufen zu lagern; z.B. Ziegelreste, Bauschutt und dergleichen'
Menge: 15,000 m3

**3.4.4 Leitungsgraben herstellen**
StL-Nr. 1890510301010707
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 bis B 5, Zuordnungswert Belastung  aus Bodengutachten Z 0 bis max. Z 1.1,  Boden der Klasse 3 bis 5, Frostschutzschicht und dergleichen'
Beschreibung des Homogenbereichs nach Unterlagen
des AG.
Grabentiefe bis 1,00 m,
für 'Kabelleerrohre und dergleichen. Die Abrechnungsbreite ist in Kabelgräben in der Regel bei mehreren Kabel 0,10 m, in
Abstimmung mit den jeweiligen Spartenbetreiber.
Mehrbreite des Kabelrohrgrabens bei Mitverlegung des
Kabelleerrohres bis OD 110 mm von 15 cm. Bei Einzelverlegung des Leerrohres wird die Breite des Kabelrohrgrabens mit 40cm vergütet.'
Boden 'lösen, gegebenenfalls zwischenlagern, laden,
fördern und einbauen in Kabelgräben'
Menge: 5,000 m3

**3.4.5 Füllmaterial Sand Bettung und Überschüttung für Kabelgraben**
Füllmaterial Leitungszone für Kabelgraben, liefern und
einb. Sandumhüllung 0/5 mm sortiert und gewaschen
Bettung, Hinterfüllung und
Überschüttung bis 20 cm über
Kabel- Telekom, Strom-, Kabelleerrohr und dgl.
vom AN zu liefern und einbringen,
einschließlich aller Erschwernisse,
Menge: 15,000 m3

**3.4.6 Kabel auslegen, Beleuchtungskabel**
Kabel auslegen, Material des AG, z. B neue Beleuchtungskabel oder dergleichen
Menge: 125,000 m

**3.4.7 Trassenwarnband liefern und verlegen**
Verlegen eines Trassenwarnband in den Kabelgräben,
mittig über den Kabeln, einschließlich Lieferung
20 cm über Kabel
Menge: 250,000 m

**3.4.8 Kabelschutzrohr OD/DN 110 aus PE, Rohrlänge 6,0 m liefern und verlegen**
Kabelschutzrohr in Verbundrohrbauweise gemäß
DIN 16961, entsprechend DIN EN 50086-2-4 Klasse N 450
(Druckfestigkeit >=450 Newton, Schlagfestigkeit N),
DN 110, Material Polyethylen (PE),
Einzellänge 6 m,
liefern und höhen- und fluchtgerecht nach DIN EN 1610,
den Verlegeanleitungen der Hersteller, z.B.  A515,  A 535
des KRV und der Fränkischen Rohrwerke einbauen.
Verlegetiefe ca. 0,80 m unter Straßenniveau
Bettung Typ 1 aus Sand, Sand liefern
Dicke der unteren Bettungsschicht cm 12
Seitenverfüllung und Abdeckung mit Sand 0/8 mm
Verfüllung der Leitungszone bis 20 cm über OK Rohr einschließlich Lieferung und fachgerechtem Einbau des Sandes 0/8 mm.
Einschließlich herstellen der wasserdichten (WD)
Rohrverbindungen mit Doppelsteckmuffen mit Profildichtringen.
System: Kabuflex
FRÄNKISCHE oder gleichwertiger Art
Die Erstellung eines Bestandsplanes für die Kabelschutzrohre / Kabelleerrohre ist in diese Position einzukalkulieren. Vermessungstechnische Aufnahme im UTM - System der Rohre vor Verfüllung und Herstellen eines Lageplanes  M = 1: 250 in Papier (3-fach) und als pdf-Datei und einer Datei dxf/dwg.
Menge: 125,000 m

**3.4.9 Zulage Bogen 45 Grad OD/DN 110 aus PE**
Bogen (Radius 0,90 m) mit Muffe, für kleinere
Biegeradien der Stangenrohre, 30 bzw. 45 Grad, liefern und einbauen.
System: Kabuflex
FRÄNKISCHE oder gleichwertiger Art
Menge: 3,000 St

**3.4.10 Endkappe OD/DN 110 mit Profildichtring**
Endkappe mit Profildichtring, für wasserdichte
Ausführung (WD), liefern und einbauen.
System: Kabuflex
FRÄNKISCHE oder gleichwertiger Art
Menge: 2,000 St

**3.4.11 Lampenfundament herstellen, Betonrohr DN 300, 1,0 m**
Lampenfundamete für Beleuchtungsmasten mit Lichtpunkthöhe ca. 4,8 m herstellen:
Mastgrube ca. 0,6 x 0,6 x 1,2 m ausheben bis Bodenklasse 5,
Homogenbereiche B1 und B2 überschüssiges Erdreich in Eigentum des AN übernehmen und beseitigen bis Belastungsklasse Z 1.1. Für den Mast ist ein 1 m langes Betonrohr DN 300 zu liefern und senkrecht einzubauen. Das Rohr ist rings herum mit Auffüllkies des AN zu verfüllen und das Auffüllmaterial ist gut zu verdichten.
Einschließlich Bohrung d = ca. 10 cm zur Einführung der Kabel und einer 15 cm starken Betonsohle aus Beton C 12/15.
Menge: 4,000 St

#### Titel 3.5 Straßen- und Brückenentwässerung

*Hinweis*
StL-Nr. 18909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

**3.5.1 Auflagerring ausb.**
StL-Nr. 1890940401
Auflagerring  für Schachtabdeckung ausbauen.
Abbruchgut in das Eigentum des AN übernehmen
und einer Entsorgung nach Wahl des AN
zuführen.
Menge: 2,000 St

**3.5.2 Höhenangleichung f. Schachtabd. herstellen**
StL-Nr. 1890942002
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 80.
Menge: 2,000 St

#### Titel 3.6 Ungebundene Schichten des Oberbaus

*Hinweis*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**3.6.1 Bankett teilweise ausbauen, GV Str. Fahrbahnrand freilegen, 5 cm tief**
Bankett einschließlich Vegetationsdecke
teilweise ausbauen entlang Gemeindestraßen zur Freilegung des Fahrbahnrandes kurz vor der Asphaltierung.
Ausbaubereich ''unmittelbar am Asphaltfahrbahnrand. Bankette keilförmig mit Grader oder Bagger rausschneiden Dicke im Mittel cm '5, Breite im Mittel 20 cm  Schadstoffbelastung bis max. Z 1.1'
aus 'Rasensoden im oberen Bereich, untere Schicht gemischtkörniges Material Bodenklasse 3 - 5 '
Material 'im Bankett angleichen und später mit neuem Bankettmaterial überfüllen, entlang GV Straße Leithen-Faßlehen'
Es ist unbedingt darauf zu achten, dass nicht mehr Material als erforderlich herausgeschnitten wird, da es sonst beim Wiederangleichen und mit neuem Bankettmaterial überfüllen zu Schwierigkeiten kommt.
Menge: 340,000 m

**3.6.2 Bankett teilweise ausbauen, Zuf. Faßlehen FBrand freilegen, 10 cm tief**
Bankett einschließlich Vegetationsdecke
teilweise ausbauen entlang Gemeindestraßen zur Freilegung des Fahrbahnrandes kurz vor der Asphaltierung.
Ausbaubereich ''unmittelbar am Asphaltfahrbahnrand. Bankette keilförmig mit Grader oder Bagger rausschneiden Dicke im Mittel cm '10, Breite im Mittel 30 cm  Schadstoffbelastung bis max. Z 1.1'
aus 'Rasensoden im oberen Bereich, untere Schicht gemischtkörniges Material Bodenklasse 3 - 5 '
Material 'im Bankett angleichen und später mit neuem Bankettmaterial überfüllen, Zufahrtsstraße Faßlehen'
Es ist unbedingt darauf zu achten, dass nicht mehr Material als erforderlich herausgeschnitten wird, da es sonst beim Wiederangleichen und mit neuem Bankettmaterial überfüllen zu Schwierigkeiten kommt.
Menge: 650,000 m

**3.6.3 Zulage zu Bankett ausbauen an Einbauten**
StL-Nr. 1891011807
Zulage zu Bankett ausbauen
nach OZ '910.116 Bankett teilweise ausbauen'
für Mehraufwendungen durch Erschwernisse
infolge von Einbauten einschließlich des
verminderten Leistungsansatzes in der Fläche,
Einbauten 'Verkehrsschilder, Leitpfosten'
Menge: 7,000 St

**3.6.4 Zulage zu Bankett ausbauen an Einfassungen**
StL-Nr. 1891011904
Zulage zu Bankett ausbauen
nach OZ '910.116 Bankett ausbauen, Abstand zu Einfassungen kleiner 1,0 m vom Fahrbahnrand'
für Mehraufwendungen durch Erschwernisse
entlang von Einfassungen einschließlich des
verminderten Leistungsansatzes in der Fläche,
Mauern, Zaunsockel u. dgl.
Menge: 15,000 m

**3.6.5 FSS herstellen in Ausbesserungsstellen, entlang Randeinfassungen**
Frostschutzschicht (FSS) herstellen,
Einbaubereich 'Bereich einzelne Ausbesserungsstellen im Fahrbahnbereich  Breite 0,5 - 2,0 m und dergleichen und entlang Mulden, Rinnen, Randeinfassung.'
Baustoffgemisch 'Frostschutzschicht aus gebrochenen Gesteinskörnungen 0/56 cm'
Einbaudicke cm '20'
bis cm '30 im Mittel 25 cm'
Verformungsmodul EV2 min. MPa '120'
Verdichtungsgrad DPr min. % '100'
(Hinweis; die Frostschutzplanie ist einzukalkulieren).
Menge: 35,000 m3

**3.6.6 Bankett herstellen**
StL-Nr. 1891050208060203
Bankett profilgerecht herstellen
mit Querneigung 12% am tiefliegenden und
Querneigung 6% am hochliegenden Fahrbahnrand,
soweit in den Unterlagen des AG nichts anderes
angegeben ist.
Die Erschwernisse durch Einbauten wie
Schächte, Einläufe, Schieber, Verkehrszeichen u.ä.
werden gesondert vergütet.
Einbaubereich 'Bankett entlang Gemeindestraße Leithen-Faßlehen'
Aus Material 'Frostschutzschicht gebrochenes Material 0/22 mm'
Einbaubreite cm '50'
Einbaudicke cm 'entlang Asphaltrand 3 cm auslaufend auf 0 cm Dicke bei Aussenkante Bankett; das tatsächlich eingebaute Material ist durch vom AG anerkannte Lieferscheine nachzuweisen; das Material wird gesondert vergütet mit nachfolgender Position; einschließlich Begrünung Bankett mit Rasenansaat Gebrauchsrasen 25 g/m2 Saatgutmenge, einschließlich Saatgutlieferung'
Einbau 3 cm tiefer als Fahrbahnoberkante,
Verformungsmodul EV2 min. MPa '80'
Verdichtungsgrad DPr min. % '100'
Menge: 340,000 m

**3.6.7 Bankett herstellen**
StL-Nr. 1891050208060203
Bankett profilgerecht herstellen
mit Querneigung 12% am tiefliegenden und
Querneigung 6% am hochliegenden Fahrbahnrand,
soweit in den Unterlagen des AG nichts anderes
angegeben ist.
Die Erschwernisse durch Einbauten wie
Schächte, Einläufe, Schieber, Verkehrszeichen u.ä.
werden gesondert vergütet.
Einbaubereich 'Bankett entlang Zufahrtsstraße Faßlehen'
Aus Material 'Frostschutzschicht gebrochenes Material 0/22 mm'
Einbaubreite cm '50 ca.'
Einbaudicke cm 'entlang Asphaltrand 8 cm auslaufend auf 3 cm Dicke bei Aussenkante Bankett; das tatsächlich eingebaute Material ist durch vom AG anerkannte Lieferscheine nachzuweisen; das Material wird gesondert vergütet mit nachfolgender Position; einschließlich Begrünung Bankett mit Rasenansaat Gebrauchsrasen 25 g/m2 Saatgutmenge, einschließlich Saatgutlieferung'
Einbau 3 cm tiefer als Fahrbahnoberkante,
Verformungsmodul EV2 min. MPa '80'
Verdichtungsgrad DPr min. % '100'
Menge: 650,000 m

**3.6.8 Mat.für Bankett liefern**
Material für die Herstellung des Banketts
nach OZ '910.502'
liefern.
Material 'Frostschutzschicht aus gebrochenen Gesteinskörnungen 0/22 mm, bzw. Vorabsiebung mit vergleichbarem Material / vergleichbarer Standfestigkeit.'
Menge: 42,000 t

**3.6.9 Zulage zu Bankett herstellen**
StL-Nr. 189105080004
Zulage zu Bankett herstellen
nach OZ '910.502 Bankett herstellen bei Verkehrszeichen und Leitpfosten'
für Erschwernisse infolge von Einbauten,
Verkehrszeichen.
Menge: 7,000 St

**3.6.10 Zulage zu Bankett herstellen**
StL-Nr. 1891050904
Zulage zu Bankett herstellen
nach OZ '910.502 Bankett herstellen, Abstand Einfassung kleiner 1,0 m vom Fahrbahnrand'
für Mehraufwendungen durch Erschwernisse
entlang von Einfassungen einschließlich des
verminderten Leistungsansatzes in der Fläche,
Mauern, Zaunsockel u. dgl.
Menge: 15,000 m

#### Titel 3.7 Asphaltschichten

*Hinweis*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

*Hinweis: Lagerplatz AN und eventuelle Haufwerksbeprobungen für Asphalt*
Der angegebene Lagerplatz des AG steht für Bodenaushub zur Verfügung.
Für eine Zwischenlagerung des Asphaltaufbruches und Asphaltfräsgutes steht kein Lagerplatz des AG zur Verfügung.
Falls eine Haufwerksbeprobung des Asphaltes vor Transport zu  Asphaltmischanlagen aufgrund von Forderungen des Mischwerkes erforderlich werden sollte, hat der AN die Zwischenlagerung, den Lagerplatz und die dabei entstehenden Kosten für eine Zwischenlagerung in die entsprechenden Positionen ("Gebundenen Oberbau aufbrechen", "Zuschlag zu den Aushubpositionen beim Kanal" bzw. "Asphalt fräsen") einzukalkulieren; einschließlich aller Transporte, Ladevorgänge und dergleichen. Zusätzlich hat der AN die Haufwerksuntersuchungen in Auftrag zu geben und zu vergüten.
Die Beprobung des AG hat ergeben, dass der vorhandene Asphalt der Verwertungsklasse A zuzuordnen ist.
Der Betrieb des Lagerplatzes, das geordnete
streifenweise Schütten, unterstützt durch einen Bagger
oder Lader obliegt dem AN und wird nicht gesondert
vergütet.
Alle Mehrkosten sind in die entsprechenden Positionen
einzurechnen.

**3.7.1 Asphalt fräsen 4 cm**
Asphalt fräsen und Material aufnehmen.
Verwertungsklasse A
Der Schnittlinienabstand darf maximal 15 mm betragen.
Reinigen der gefrästen Fläche zur Herstellung des
Schichtenverbundes wird gesondert vergütet.
Abgerechnet wird die obere Frästiefe (FT-O).
Bereich 'Sanierungsstellen in der Fahrbahn der Gemeindestraße in Kleinflächen von ca. 1m2 bis 10m2 sowie kurze Teilstrecke über gesamte Fahrbahnbreite '
Asphaltdeckschicht aus 'AC 8 bzw. AC 11'
Frästiefe von cm 3,5'
bis cm '4,5, im Mittel 4 cm'
und einer Fräsbreite von m 'Kleinflächen 0,5 m bis 1,25 m Breite und ca. 4,5m gesamte Fahrbahnbreite in den Teilstrecken mit geplanten Fertigereinbau '
unter Berücksichtigung von Einbauten wie
Schächte, Einläufe, Schieber u. ä.
Die Erschwernisse werden gesondert vergütet.
Material in Eigentum des AN übernehmen und
einer Verwertung nach Wahl des AN zuführen.
Menge: 605,000 m2

**3.7.2 Asphalt fräsen 0 bis 4 cm**
Asphalt fräsen und Material aufnehmen.
Verwertungsklasse A
Der Schnittlinienabstand darf maximal 15 mm betragen.
Reinigen der gefrästen Fläche zur Herstellung des
Schichtenverbundes wird gesondert vergütet.
Abgerechnet wird die obere Frästiefe (FT-O).
Bereich 'Angleichungen an Bestand bei Zufahrten und dergleichen und bei den starken Unebenheiten in der Asphaltdeckschicht der GV Straße zw. Leithen und
Faßlehen '
Asphaltdeckschicht aus 'AC 8 bzw. AC 11'
Frästiefe von cm '0'
bis cm '4, im Mittel 3 cm'
und einer Fräsbreite von m 'ca. 1,0 m bzw. 2 m'
unter Berücksichtigung von Einbauten wie
Schächte, Einläufe, Schieber u. ä.
Die Erschwernisse werden gesondert vergütet.
Material in Eigentum des AN übernehmen und
einer Verwertung nach Wahl des AN zuführen.
Menge: 170,000 m2

**3.7.3 Asphalt fräsen 0 bis 8 cm**
Asphalt fräsen und Material aufnehmen.
Verwertungsklasse A
Der Schnittlinienabstand darf maximal 15 mm betragen.
Reinigen der gefrästen Fläche zur Herstellung des
Schichtenverbundes wird gesondert vergütet.
Abgerechnet wird die obere Frästiefe (FT-O).
Bereich 'Angleichungen an Bestand bei Baubeginn und Ende der Zufahrtsstraße nach Faßlehen und dergleichen '
Asphaltdeckschicht aus 'AC 8 bzw. AC 11'
Frästiefe von cm '0'
bis cm '8' auf einer Länge von ca. 5 m
und einer Fräsbreite von m 'ca. 3 m'
unter Berücksichtigung von Einbauten wie
Schächte, Einläufe, Schieber u. ä.
Die Erschwernisse werden gesondert vergütet.
Material in Eigentum des AN übernehmen und
einer Verwertung nach Wahl des AN zuführen.
Menge: 105,000 m2

**3.7.4 Asphalt fräsen Ausbesserungsstellen im Mittel 12 cm**
Asphalt fräsen und Material aufnehmen.
Verwertungsklasse A
Der Schnittlinienabstand darf maximal 15 mm betragen.
Reinigen der gefrästen Fläche zur Herstellung des
Schichtenverbundes wird gesondert vergütet.
Abgerechnet wird die obere Frästiefe (FT-O).
Bereich 'Ausbesserungsstellen schlechte Stellen im Asphalt der Fahrbahn, Einzelflächen ca. 2 m2 bis 15 m2
Asphalt 'Trag- und Deckschicht'
Frästiefe von cm '10'
bis cm '14 im Mittel 12 cm'
und einer Fräsbreite von m 'ca. 0,50 m bis 1,0 m'
unter Berücksichtigung von Einbauten wie
Schächte, Einläufe, Schieber u. ä.
Die Erschwernisse werden gesondert vergütet.
Material in Eigentum des AN übernehmen und
einer Verwertung nach Wahl des AN zuführen.
Menge: 20,000 m2

**3.7.5 Gebundenen Ober-bau aufbrechen**
StL-Nr. 1891110708070301
Gebundenen Oberbau aufbrechen und aufnehmen. Material soweit erforderlich zerkleinern.
Verwertungsklasse A
Bereich 'entlang Fahrbahnasphaltrand der Straße im Bereich des geplanten neuen Rinnen, Mulden, Einfassungen, Kleinflächen und dergleichen in schmalen Streifen'
Befestigung aus 'Asphalt'
Dicke von cm '16'
bis cm '20 im Mittel 18 cm'
Aufbruchbreite m '0,45 m breite Streifen entlang bestehendem Fahrbahnrand '
unter Berücksichtigung von Einbauten wie
Schächte, Einläufe, Schieber u.ä.
Die Erschwernisse werden gesondert vergütet.
Material in Eigentum des AN übernehmen und
einer Verwertung nach Wahl des AN zuführen.
Menge: 5,000 m3

*Hinweis: Zulage zu Fräs- oder Aufbrucharb.*
Zulage zu Fräs- oder Aufbrucharb.  wird nur bei den alten vorhandenen Einbauten vergütet nicht bei den neu erstellten.

**3.7.6 Zulage zu Fräs-oder Aufbrucharb. an Einbauten**
StL-Nr. 1891110900010302
Zulage zu Fräs- oder Aufbrucharbeiten
für Mehraufwendungen durch Erschwernisse
infolge von Einbauten einschließlich des
verminderten Leistungsansatz in der Fläche.
Zu diesen Mehraufwendungen gehört auch das
Entfernen von Belagsresten an den Einbauten.
Die Abrechnung erfolgt pro Einbauteil nur einmal für
alle Fräs- und Aufbrucharbeiten.
Schächte
Deck- und Tragschicht
Ausbau in einem Arbeitsgang
Menge: 2,000 St

**3.7.7 Zulage zu Fräs-oder Aufbrucharb. an Einbauten**
StL-Nr. 1891110900020302
Zulage zu Fräs- oder Aufbrucharbeiten
für Mehraufwendungen durch Erschwernisse
infolge von Einbauten einschließlich des
verminderten Leistungsansatz in der Fläche.
Zu diesen Mehraufwendungen gehört auch das
Entfernen von Belagsresten an den Einbauten.
Die Abrechnung erfolgt pro Einbauteil nur einmal für
alle Fräs- und Aufbrucharbeiten.
Hydranten- und Schieberkappen
Deck- und Tragschicht
Ausbau in einem Arbeitsgang
Menge: 3,000 St

**3.7.8 Zulage zu Fräs-oder Aufbrucharb. an Einfassungen**
StL-Nr. 18911110070302
Zulage zu Fräs- oder Aufbrucharbeiten
für Mehraufwendungen durch Erschwernisse
entlang von Bordsteinen, Rinnen oder dgl.
einschließlich des verminderten Leistungsansatz
in der Fläche.
Zu diesen Mehraufwendungen gehört auch das
Entfernen von Belagsresten entlang der Einfassung.
Die Abrechnung erfolgt pro Fräs- bzw. Abbruchkante
entlang einer Einfassung nur einmal für alle
Fräs- und Aufbrucharbeiten.
Kante 'Bordsteine, Randeinfassungen, Mulden, Mauern,
Sockeln und dergleichen'
Deck- und Tragschicht
Ausbau in einem Arbeitsgang
Menge: 185,000 m

**3.7.9 Asphalt trennen**
StL-Nr. 1891111103010108
Asphaltoberbau geradlinig trennen
in Einzelflächen längs und quer zur
Fahrbahnachse,
durch Schneiden
senkrecht,
Trenntiefe 'über 8 cm bis 12 cm.'
Menge: 65,000 m

**3.7.10 Asphalt trennen**
StL-Nr. 1891111103010104
Asphaltoberbau geradlinig trennen
in Einzelflächen längs und quer zur
Fahrbahnachse,
durch Schneiden
senkrecht,
Trenntiefe über 12 cm bis 18 cm.
Menge: 35,000 m

*Hinweis: Mehraufwendungen bei Schächte und Schieber einkalkulieren*
Die Mehraufwendungen beim Schichtenverbund und Reinigen entlang Einfassungen, Einbauten wie Schächte, Schieber, Schaltschränke, Straßeneinläufe und dergleichen werden nicht gesondert vergütet und sind in die entsprechenden Positionen einzukalkulieren.

**3.7.11 Unterlage reinigen**
StL-Nr. 18911114020102
Vorhandene Unterlage reinigen.
Anfallendes Material einer Verwertung nach
Wahl des AN zuführen.
Das Reinigen von Ecken, Zwickeln und An-
schlüssen von Hand gehört zum Leistungsumfang.
Unterlage aus gefräster Asphaltbefestigung
in zusammenhängenden Teilflächen
reinigen mit Hochdruckreinigungsgerät
und sofortiger Absaugung des
Schmutz-Wasser-Gemisches.
Menge: 900,000 m2

**3.7.12 Unterlage reinigen**
StL-Nr. 18911114010302
Vorhandene Unterlage reinigen.
Anfallendes Material einer Verwertung nach
Wahl des AN zuführen.
Das Reinigen von Ecken, Zwickeln und An-
schlüssen von Hand gehört zum Leistungsumfang.
Unterlage aus Asphaltbefestigung
in Flächen 'Straßen, Zufahrten, Ausbessungsstellen und dergleichen'
reinigen mit Hochdruckreinigungsgerät
und sofortiger Absaugung des
Schmutz-Wasser-Gemisches.
Menge: 1635,000 m2

**3.7.13 Unterlage reinigen**
StL-Nr. 18911114010304
Vorhandene Unterlage reinigen.
Anfallendes Material einer Verwertung nach
Wahl des AN zuführen.
Das Reinigen von Ecken, Zwickeln und An-
schlüssen von Hand gehört zum Leistungsumfang.
Unterlage aus Asphaltbefestigung
in Flächen 'Straßen, Zufahrten, Ausbesserungsstellen und dergleichen'
reinigen mit selbstaufnehmender Kehrmaschine.
Menge: 1210,000 m2

**3.7.14 Unterlage reinigen**
StL-Nr. 18911114010304
Vorhandene Unterlage reinigen.
Anfallendes Material einer Verwertung nach
Wahl des AN zuführen.
Das Reinigen von Ecken, Zwickeln und An-
schlüssen von Hand gehört zum Leistungsumfang.
Unterlage aus Asphaltbefestigung
in Flächen 'Straßen, Zufahrten, Ausbessungsstellen und dergleichen nach Abstumpfung bzw. vor Verkehrsfreigabe reinigen'
reinigen mit selbstaufnehmender Kehrmaschine.
Menge: 2535,000 m2

**3.7.15 Schichtenverbund herstellen**
StL-Nr. 18911116010403
Schichtenverbund durch Ansprühen der Unterlage mit bitumenhaltigem Bindemittel herstellen,
Das Reinigen wird gesondert vergütet.
Bindemittel 'C40B5-S auf den Asphaltflächen von Straßen, Zufahrten, Ausbessungsstellen und dergleichen'
Ansprühmenge ca. 300 g/m2.
Menge: 2535,000 m2

**3.7.16 Höhenangleichung von Einbauten herstellen**
StL-Nr. 1891111804010201
Höhenangleichung von Einbauten in Asphaltoberbau herstellen.
Einbauteile in Asphaltbefestigung freilegen
und der neuen Höhe anpassen.
Freigelegten Bereich verfüllen.
Aufbruchmaterial einer Verwertung nach Wahl
des AN zuführen.
Einbauteil Schachtabdeckung
Außendurchmesser 'ca. 70 cm, vorhandene Schachtabdeckungen'
Aufbruchtiefe über 10 bis 20 cm,
höher setzen über 5 cm bis 10 cm,
Verfüllung mit Asphalttragschichtmischgut
AC 22 T S bis Unterkante Deckschicht
Menge: 1,000 St

**3.7.17 Höhenangleichung von Einbauten herstellen**
StL-Nr. 1891111801010201
Höhenangleichung von Einbauten in Asphaltoberbau herstellen.
Einbauteile in Asphaltbefestigung freilegen
und der neuen Höhe anpassen.
Freigelegten Bereich verfüllen.
Aufbruchmaterial einer Verwertung nach Wahl
des AN zuführen.
Einbauteil Schieberkappe
Spartenträger 'Gemeinde, vorhandene bzw. neu eingebaute Schieberkappen'
Die Leistung ist gesondert in Rechnung zu stellen.
Aufbruchtiefe über 10 bis 20 cm,
höher setzen über 5 cm bis 10 cm,
Verfüllung mit Asphalttragschichtmischgut
AC 22 T S bis Unterkante Deckschicht
Menge: 3,000 St

**3.7.18 ATS aus AC 22 T N herstellen, 12 cm, Ausbesserungstellen**
Asphalttragschicht aus Asphalttragschichtmischgut
AC 22 T N herstellen auf 'bestehender Frostschutzschicht bzw. bestehende Asphaltschicht '
Einbaubereich Ausbesserungsstellen in Gemeindestraßen  schlechte Stellen im Asphalt der Fahrbahn, Einzelflächen ca. 2 m2 bis 15 m2, und einer Breite von m 'ca. 0,50 m bis 1,50 m'
Einbaudicke cm 'ca. 12,0 cm, 288 kg/m2
mit Bindemittel 70/100
Menge: 67,000 m2

**3.7.19 ADS aus AC 8 D N herstellen**
StL-Nr. 18911407010301
Asphaltdeckschicht aus Asphaltbeton AC 8 D N
herstellen. Das Abstumpfen der Oberfläche wird
gesondert vergütet.
In Fahrbahnen der Belastungsklasse Bk1,0,
Einbaudicke cm 'ca. 4,0 cm, 96 kg/m2; gesamte Fahrbahnbreite ca. 4,5 m in mehreren Teilstrecken mit Längen von mindestens ca. 10 m bis maximal ca. 80 m, im Mittel Länge ca. 20 m'
mit Bindemittel 70/100.
Menge: 1225,000 m2

**3.7.20 ADS aus AC 8 D N herstellen**
StL-Nr. 18911408060301
Asphaltdeckschicht aus Asphaltbeton AC 8 D N
herstellen, Einbaudicke von cm 'ca. 0 cm'
bis cm 'ca. 1,0 cm; im Mittel ca. 0,5 cm  mit 12 kg/m2 als Profilausgleich'
Das Abstumpfen der Oberfläche wird gesondert
vergütet.
Einbaubereich 'in Straßensanierungen gesamte Fahrbahnbreite ca. 4,5 m auf gefräster Asphaltfläche in kurzen Teilstrecken'
Einbau 'Profilausgleich in einem Arbeitsgang mit der Asphaltdeckschicht laut vorheriger Position (ca. 96 kg/m2) einzubauen'
mit Bindemittel 70/100.
Menge: 15,000 t

**3.7.21 ADS aus AC 8 D N herstellen**
StL-Nr. 18911407060601
Asphaltdeckschicht aus Asphaltbeton AC 8 D N
herstellen. Das Abstumpfen der Oberfläche wird
gesondert vergütet.
Einbaubereich 'Zufahrten, Anschlüsse, Asphaltflickstellen, Rohrgräben, schmale Streifen entlang Randeinfassungen, in Kleinflächen von ca. 1m2 bis 10m2 und dergleichen in Handeinbau'
Einbaumasse kg/m2 '96, ca. 4 cm'
mit Bindemittel 70/100.
Menge: 100,000 m2

**3.7.22 ATDS herstellen**
StL-Nr. 1891180406020101
Asphalttragdeckschicht herstellen,
Einbaubereich 'Zufahrtsstraße nach Faßlehen gesamte Strecke, Fahrbahnbreite ca. 2,9 bis ca. 3,15 m. ATDS 0/16 mm ca. 192 kg/m2'
Einbaudicke 8,0 cm,
mit Bindemittel 70/100.
Abstumpfen mit gebrochener Gesteinskörnung
der Lieferkörnung 1/3, 0,5 bis 1,0 kg/m2.
Menge: 1160,000 m2

**3.7.23 ATDS als Profilausgleich herstellen**
Asphalttragdeckschicht ATDS 0/16 mm
herstellen, Einbaudicke von cm 'ca. 0 cm'
bis cm 'ca. 1,5 cm; im Mittel ca. 1,0 cm  mit 24 kg/m2 als Profilausgleich'
Das Abstumpfen der Oberfläche wird gesondert
vergütet.
Einbaubereich 'Zufahrtsstraße nach Faßlehen gesamte Strecke, Fahrbahnbreite ca. 2,9 bis ca. 3,15 m. ATDS 0/16 mm, maximal werden nur ca. 30 kg/m2 '
Einbau 'Profilausgleich in einem Arbeitsgang mit der Asphaltdeckschicht laut vorheriger Position (ca. 192 kg/m2) einzubauen'
mit Bindemittel 70/100.
Menge: 35,000 t

**3.7.24 ATDS herstellen in Zufahrten**
Asphalttragdeckschicht herstellen,
Einbaubereich 'Zufahrtsstraße nach Faßlehen in Zufahrten in Handeinbau. ATDS 0/16 mm ca. 192 kg/m2 '
Einbaudicke 8,0 cm,
mit Bindemittel 70/100.
Abstumpfen mit gebrochener Gesteinskörnung
der Lieferkörnung 1/3, 0,5 bis 1,0 kg/m2.
Menge: 50,000 m2

**3.7.25 Asphaltarmierungsgitter 0,50 m breit liefern u. einbauen**
Asphaltarmierungsgitter aus Glasfasern mit Füllgarn aus Glas mit bitumenhaltiger Beschichtung; die Zugfestigkeit ist gemäß DIN EN ISO 10319 am Endprodukt zu prüfen und durch ein unabhängiges Prüfinstitut nachzuweisen. Das Prüfzeugnis ist vorzulegen.
Gewebe liefern und einbauen.
Zugfestigkeit längs und quer mind. 100 kN/m;
Bruchdehnung max. 2 %;
Maschenweite 5 x 20 mm;
Temperaturbeständigkeit zwischen –60 und +840 °C;
Rollenbreite: 0,50 m

Der Untergrund ist vor Verlegung des Armierungsgewebes gemäß Herstellerangabe mit Bitumenemulsion zu besprühen. Das Absprühen und die Bitumenemulsion sind in diese Position einzukalkulieren.

Asphaltarmierungsgewebe nach Herstelleranweisung fachgerecht verlegen. Überlappungsverluste sind einzukalkulieren. Abstand vom Fahrbahnrand ca. 15 cm.

Folgende Leistungen sind einzurechnen: Gittergewebe auf ebener Unterlage ausrollen, ausrichten, plan- und faltenfrei verlegen. Rollenanfang mit Kopfnägeln und Rondellen auf der Unterlage befestigen. Gitter über Schachtabdeckungen ausschneiden. Mit leichter Gummiradwalze abwalzen.
Menge: 40,000 m2

**3.7.26 Asphaltarmierungsgitter 1,00 m breit liefern u. einbauen**
Asphaltarmierungsgitter aus Glasfasern mit Füllgarn aus Glas mit bitumenhaltiger Beschichtung; die Zugfestigkeit ist gemäß DIN EN ISO 10319 am Endprodukt zu prüfen und durch ein unabhängiges Prüfinstitut nachzuweisen. Das Prüfzeugnis ist vorzulegen.
Gewebe liefern und einbauen.
Zugfestigkeit längs und quer mind. 100 kN/m;
Bruchdehnung max. 2 %;
Maschenweite 5 x 20 mm;
Temperaturbeständigkeit zwischen –60 und +840 °C;
Rollenbreite: 1,00 m

Der Untergrund ist vor Verlegung des Armierungsgewebes gemäß Herstellerangabe mit Bitumenemulsion zu besprühen. Das Absprühen und die Bitumenemulsion sind in diese Position einzukalkulieren.

Asphaltarmierungsgewebe nach Herstelleranweisung fachgerecht verlegen. Überlappungsverluste sind einzukalkulieren. Abstand vom Fahrbahnrand ca. 15 cm.

Folgende Leistungen sind einzurechnen: Gittergewebe auf ebener Unterlage ausrollen, ausrichten, plan- und faltenfrei verlegen. Rollenanfang mit Kopfnägeln und Rondellen auf der Unterlage befestigen. Gitter über Schachtabdeckungen ausschneiden. Mit leichter Gummiradwalze abwalzen.
Menge: 15,000 m2

**3.7.27 Anschluss mit Fugenband herstellen**
StL-Nr. 1891190402050101
Anschluss an bestehende Decken oder Bauteile in der
Dicke der Asphaltdeckschicht mit anschmelzbarem
Fugenband herstellen.
Das Reinigen vor Einbau des Fugenbandes
gehört zum Leistungsumfang.
Querfuge,
Dicke der Deckschicht über 3,5 cm bis 4,0 cm,
Einzellängen bis 20 m,
Breite des Fugenbandes mm '15 für Fugen nach Angaben des AG im Anschlussbereich alte - neue Deckschichten, Hinweis: Schmelzbänder in Arbeitsfugen zwischen neuen Deckschichten werden nicht gesondert vergütet !"'
Menge: 280,000 m

**3.7.28 Abstumpfung herstellen**
StL-Nr. 189119110101
Abstumpfung maschinell herstellen.
Abstreumaterial gleichmäßig auf die noch heiße
Oberfläche der Deckschicht aufbringen und einwalzen. Nicht gebundenes und gelöstes Material aufnehmen und einer Verwertung nach Wahl des
AN zuführen.
Mit Bitumen umhüllte Lieferkörnung 1/3,
PSVangegeben(48), Abstreumasse 1,0 kg/m2.
Aufbringen mit Streubalken.
Menge: 2535,000 m2

*Hinweis: Keine Zulage bei neu gebauten Einbauen, Borde und dgl.*
Die Zulage bei den nachfolgenden Positionen wird nicht bei den neu erstellten Einbauten, Borde und dergleichen vergütet, nur bei alten bestehenden Einbauten, Borde und dergleichen.

**3.7.29 Zul. für Erschwern. durch Einbauten beim Einbau von Asphaltschichten**
StL-Nr. 18911913000103
Zulage für Mehraufwendungen durch Erschwernisse beim Einbau von Asphaltschichten
infolge von Einbauten einschließlich des verminderten Leistungsansatzes in der
Fläche.
Die Erschwernisse für das Herstellen des
Schichtenverbundes unter, bzw. zwischen
den einzubauenden Asphaltschichten
gehören zum Leistungsumfang.
Schächte.
Deck- und Tragschicht
Menge: 2,000 St

**3.7.30 Zul. für Erschwern. durch Einbauten beim Einbau von Asphaltschichten**
StL-Nr. 18911913000203
Zulage für Mehraufwendungen durch Erschwernisse beim Einbau von Asphaltschichten
infolge von Einbauten einschließlich des verminderten Leistungsansatzes in der
Fläche.
Die Erschwernisse für das Herstellen des
Schichtenverbundes unter, bzw. zwischen
den einzubauenden Asphaltschichten
gehören zum Leistungsumfang.
Hydranten- und Schieberkappen.
Deck- und Tragschicht
Menge: 3,000 St

**3.7.31 Zulage zu Einbau von Asphalt entl. von Borden u. dgl.**
StL-Nr. 189119140905
Zulage für Mehraufwendungen durch Erschwernisse beim Einbau von Asphaltschichten
entlang von Bordsteinen, Rinnen und dgl.
sowie Freileitungen einschließlich des
verminderten Leistungsansatzes in der
Fläche.
Die Erschwernisse für das Herstellen des
Schichtenverbundes unter, bzw. zwischen
den einzubauenden Asphaltschichten
gehören zum Leistungsumfang.
Kante 'Bordsteine, Randeinfassungen, Mauern, Sockeln und dergleichen'
betroffene Schicht(en) 'Asphaltdeckschicht und Asphalttragschicht, diese Position wird für den gesamten Asphaltaufbau nur einmal vergütet'
Menge: 186,000 m

**3.7.32 Mehraufwand vorh. Telekom Freileitung**
Mehraufwand bei der Ausführung der Asphaltarbeiten in Folge von vorhandenen Leitungen
unter Beachtung der einschlägigen Vorschriften.
Spartenträger 'Telekom'
Leitungsart 'Freileitung Telekomkabel'
Verlauf der Leitung 'quer zur Fahrbahn der Zufahrtsstraße nach Faßlehen.'
Menge: 2,000 St

**3.7.33 Zul. Thermofahrz.**
StL-Nr. 1891191701
Zulage für den Einsatz von Thermofahrzeugen
für den Mischguttransport beim Einbau von
Asphaltschichten.
Die Dämmung der Mulden für den Asphaltmischguttransport muss mindestens einen
Wärmedurchlasswiderstand (R-Wert) von mind.
1,65 m2K/W (bei 20 Grad C) aufweisen. Das
verwendete Dämmmaterial muss eine langfristige
Temperaturbeständigkeit bis 200 Grad C aufweisen.
Abgerechnet wird nach der zugehörigen
Asphaltfläche.
Asphaltdeckschicht der OZ '911.407: AC 8 DN, Dicke 4,0 cm'
Menge: 1325,000 m2

**3.7.34 Zul. Thermofahrz.**
StL-Nr. 1891191704
Zulage für den Einsatz von Thermofahrzeugen
für den Mischguttransport beim Einbau von
Asphaltschichten.
Die Dämmung der Mulden für den Asphaltmischguttransport muss mindestens einen
Wärmedurchlasswiderstand (R-Wert) von mind.
1,65 m2K/W (bei 20 Grad C) aufweisen. Das
verwendete Dämmmaterial muss eine langfristige
Temperaturbeständigkeit bis 200 Grad C aufweisen.
Abgerechnet wird nach der zugehörigen
Asphaltfläche.
Asphalttragschicht der OZ '911.208: AC 22 TN, Dicke 10,0 cm'
Menge: 77,000 m2

**3.7.35 Zul. Thermofahrz.**
StL-Nr. 1891191704
Zulage für den Einsatz von Thermofahrzeugen
für den Mischguttransport beim Einbau von
Asphaltschichten.
Die Dämmung der Mulden für den Asphaltmischguttransport muss mindestens einen
Wärmedurchlasswiderstand (R-Wert) von mind.
1,65 m2K/W (bei 20 Grad C) aufweisen. Das
verwendete Dämmmaterial muss eine langfristige
Temperaturbeständigkeit bis 200 Grad C aufweisen.
Abgerechnet wird nach der zugehörigen
Asphaltfläche.
Asphalttragschicht der OZ '911.804: ATDS 0/16mm, Dicke 8,0 cm'
Menge: 1210,000 m2

#### Titel 3.8 Pflaster, Zeilen und Borde

*Hinweis*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**3.8.1 Streifen/Rinne/Mulde aus Natur-steinen ausbauen**
StL-Nr. 1791330102010101
Streifen, Rinne oder Mulde
zeilig '1'
aus Naturpflastersteinen einschließlich Fundament
bzw. Bettung ausbauen.
Steingröße mm/mm/mm '160/160-220/160 mm, gespalten'
Gesteinsart 'Granitgroßstein, kurze Teilstrecken'
Abgrenzung freistehend,
Fundament und Fugenfüllung aus hydraulisch
gebundenem Material,
Wieder verwendbare Steine innerhalb der Baustelle
fördern, säubern und sortiert lagern.
Übriges Aufbruchgut in Eigentum des AN übernehmen und einer Verwertung nach Wahl des AN
zuführen.
Menge: 3,000 m

**3.8.2 Granitgroßpflaster-streifen AG herst.**
StL-Nr. 1791330501020101
Streifen aus Granitgroßpflastersteinen des AG
mit einer maximalen Fugenbreite von 15 mm
auf 20 cm dickem Fundament herstellen.
Steingröße mm/mm/mm '160/160-220/160 mm, gespalten'
Den Fundamentbeton als seitliche Stütze,
soweit der Streifen nicht an Borde oder dgl.
anschließt, 15 cm breiter als der Streifen
herstellen und bis zur halben Steinhöhe hochziehen.
Mehrzeilige Streifen sind mit beidseitigen
Schnurkanten herzustellen.
Fundamentbeton C25/30.
1-zeilig
Als Abgrenzung freistehend,
Fugen mit Fertigzementmörtel vergießen,
Druckfestigkeit fck,cube des Mörtels min. 50 MPa,
Zement Art CEM I, max. w/z 0,50,
frost-/tausalzbeständig, Ausbreitmaßklasse F5.
Steine, innerhalb der Baustelle gelagert, laden,
fördern und abladen.
Menge: 3,000 m

#### Titel 3.9 Rohrgraben für Schmutzwasserkanal in Leithen herstellen

*Hinweis: Vorbemerkung zu Rohrgraben Kanalisation*
Beim Einheitspreis des Rohrgrabenaushubs ist immer die
erforderliche Einrüstung des Grabens nach Wahl des AN,
unter Beachtung der technischen und berufsgenossenschaftlichen Vorschriften und statischen Erfordernissen
enthalten.
-Bei der Ermittlung der Aushubmenge werden Schächte bis
einschl. DN 1500 übermessen. Der erforderliche
Mehraushub ist in den Einheitspreis einzukalkulieren.
-Zum Nachweis der Massen hat der AN vor und während der
Bauausführung die für die Abrechnung notwendigen
Aufmaße und Nivellements im Beisein der Bauleitung
anerkennen zu lassen.
-Zum Wiedereinbau geeignetes Material ist seitlich zu
lagern und nach Fertigstellung des Bauwerkes lagenweise
(max. 30 cm dick) einzubauen und zu verdichten.
Überschüssiges Material ist auf eine vom AN
bereitzustellende Kippe zu fördern.
-Im Einheitspreis des Rohrgrabenaushubes ist enthalten:
Lösen, fördern, seitliches Zwischenlagern, evtl.
erforderliches Umsetzen, längsfördern, lagenweises
Einbauen und verdichten, bzw. Abfuhr des zum
Wiedereinbau ungeeigneten bzw. überschüssigen Bodens
auf eine vom AN bereitzustellende Seitenablagerung,
bzw. das Einbauen im Bereich der Baustelle nach
Anordnung d. AG, das Belassen einer Schutzschicht auf
der Rohrgrabensohle bindiger Böden bis unmittelbar vor
dem Einbau der Rohrbettung.
-Im Dammbereich und außerhalb der Verkehrsanlage
erfolgt die Abrechnung der Rohrgrabentiefe für den
Aushub  von OK Gelände, ggf. nach Abtrag
des Oberbodens bzw. der Straßenbefestigung bis Sohle
Wasserlauf.
-Im Einschnittbereich der Verkehrsanlage erfolgt die
Abrechnung d. Rohrgrabentiefe für den Aushub
von OK Erdplanum bis Unterkante Rohrbettung.

Die maßgebende Aushubtiefe je Haltung errechnet sich
durch Mittelung der Rohrgrabentiefen an den beiden
Kontrollschächten.

Beispiel für die Ermittlung der maßgebenden Aushubtiefe
und die Zuordnung zu einer bestimmten Position für eine
Haltung Länge L zwischen den Schächten A und B in
Straßenbereich (Dammbereich):

- Schachttiefe: Abrechnungstiefe nach Abzug von z.B.
25cm  Oberboden (im Beispiel Dammbereich)
Schacht A:  3,13m  3,13 - 0,25 = 2,88m
Schacht B:  1,93m  1,93 - 0,25 = 1,68m

Maßgebende Abrechnungstiefe für Haltung L:
(2,88 + 1,68)m / 2 = 2,28m

Die Ermittlung des gesamten Rohrgrabenaushubs V
zwischen den Schächten A und B erfolgt entsprechend der
Rohrgrabenbreite B und der Haltungslänge L nach ZTV-Wa.

V = 2,28m x B x L

Entsprechend der untenstehend aufgeführten Abstufung
des Rohrgrabenaushubs wird der gesamte Rohrgrabenaushub
V der Position "über 1,75 bis 2,50m" zugeordnet.

Die Mehrtiefe berührt nicht die Tiefenstufen der
Aushubpositionen.
Der durch die gelieferten Stoffe ausgetauschte Boden
wird Eigentum des AN und ist zu beseitigen.
Mengenermittlung nach Aufmaß im eingebauten Zustand.
Mehrtiefen für durchweichten Boden bei unsachgemäßen
Arbeiten wird nicht vergütet.
-Die Ausbildung von geböschten bzw. nicht verbauten
Baugrubenwänden ist nur mit Genehmigung des AG in
Übereinstimmung mit UVV zulässig.
-Die Grabenbreite wird nach ZTV-Wa vergütet.
Baubetrieblich bedingte Mehrbreite oder Mehraushub
durch geböschte Baugrubenwände ist in die
Einheitspreise einzurechnen.
-Rohrgräben sind gem. ZTV-Wa-Erdarbeiten und ZTV E-StB 09
auszuführen, zu hinterfüllen und zu verdichten. Die
Prüfung der Verdichtung erfolgt mittels Sondierungen
mit leichter Rammsonde nach DIN 4094 und
Lastplattendruckversuchen nach DIN 18134. Der Umfang
der Prüfung richtet sich nach ZTV E-StB 09 und ATV-
Arbeitsblatt A139 (mind. je eine Rammsondierung bzw.
ein Lastplattendruckversuch pro Haltung).
Alle Erschwernisse aufgrund von Querungen von neuen Leitungen mit in dieser Maßnahme neu erstellten Leitungen sind einzukalkulieren!
Sohlenbreite der Gräben:
-bis einschließlich DN 50  Abrechnungsbreite 0,7m
-bis einschließlich DN 150  Abrechnungsbreite 0,8m
-bis einschließlich DN 250  Abrechnungsbreite 1,0 m
-bis einschließlich DN 400  Abrechnungsbreite d a + 0,8 m
(äußerer Rohrdurchmesser + 0,8 m)
-bis einschließlich DN 800  Abrechnungsbreite d a + 0,9m
Abrechnungsbreite Rohrgraben Wasserleitung bei Parallelverlegung
mit Kanälen im gleichen Rohrgraben: OD + 0,40 m.

**3.9.1 Boden der Gräben ausb. u. einb. Kl. 3-5 über 1,75m - 2,50m**
Boden der Gräben für Entwässerungskanäle, Schächte und  Kleinbauwerke, einschließlich Verbau DIN 18303  profilgerecht ausheben nach Abtrag des Oberbodens mit
Behinderung durch Ver- und Entsorgungsleitungen, Aushub
ggfs. zwischenlagern, wieder aufnehmen, einbauen und
verdichten, nach den "Zus. Technischen
Vertragsbedingungen und Richtlinien für Aufgrabungen in
Verkehrsflächen" (ZTV-StB) verdrängter Boden und
überschüssiges Material wird Eigentum des AN und ist zu
beseitigen.
Maßgebende Aushubtiefe über 1,75m - 2,50m
Sohlenbreite der Gräben in m entsprechend Vorbemerkung zu Rohrgraben,
Boden des/der Homogenbereiches/e  B 'B 1 bis B 5, Zuordnungswert Belastung  aus Bodengutachten Z 0 bis max. Z 1.1,  Boden der Klasse 3 bis 5, Frostschutzschicht und dergleichen.'
Menge: 65,000 m3

**3.9.2 Boden der Gräben ausb. u. lagern Kl. 3-5 über 1,75m - 2,50m**
Boden der Gräben für Entwässerungskanäle, Schächte und
Kleinbauwerke einschließlich Verbau DIN 18303
profilgerecht ausheben
nach Abtrag des Oberbodens
mit Behinderung durch Ver- und Entsorgungsleitungen
Boden 'lösen und auf einer Zwischenlagerfläche des AG bzw. AN lagern.
Sofern augenscheinlich verdächtiges Material zum Vorschein kommt, das von den Homogenbereichen B 1 bis B 5 des Bodengutachtens abweicht, ist dieses im Rahmen dieser Position auf eigene Haufen zu lagern; z.B. Ziegelreste, Bauschutt und dergleichen'
Maßgebende Aushubtiefe über 1,75 m bis 2,50m
Sohlenbreite der Gräben entsprechend Vorbemerkung zu Rohrgraben,
Boden des/der Homogenbereiches/e  B 'B 1 bis B 5, Zuordnungswert Belastung  aus Bodengutachten Z 0 bis max. Z 1.1,  Boden der Klasse 3 bis 5, Frostschutzschicht und dergleichen. Sofern augenscheinlich verdächtiges Material zum Vorschein kommt, das von den Homogenbereichen B 1 bis B 5 des Bodengutachtens abweicht, ist dieses im Rahmen dieser Position auf eigene Haufen zu lagern; z.B. Ziegelreste, Bauschutt und dergleichen.'
Menge: 20,000 m3

**3.9.3 Boden der Gräben ausb. u. lagern Kl. 3-5 über 2,50m - 4,00m**
Boden der Gräben für Entwässerungskanäle, Schächte und
Kleinbauwerke einschließlich Verbau DIN 18303
profilgerecht ausheben
nach Abtrag des Oberbodens
mit Behinderung durch Ver- und Entsorgungsleitungen
Boden 'lösen und auf einer Zwischenlagerfläche des AG bzw. AN lagern.
Sofern augenscheinlich verdächtiges Material zum Vorschein kommt, das von den Homogenbereichen B 1 bis B 5 des Bodengutachtens abweicht, ist dieses im Rahmen dieser Position auf eigene Haufen zu lagern; z.B. Ziegelreste, Bauschutt und dergleichen'
Maßgebende Aushubtiefe über 2,50 m bis 4,00m
Sohlenbreite der Gräben entsprechend Vorbemerkung zu Rohrgraben,
Boden des/der Homogenbereiches/e  B 'B 1 bis B 5, Zuordnungswert Belastung  aus Bodengutachten Z 0 bis max. Z 1.1,  Boden der Klasse 3 bis 5, Frostschutzschicht und dergleichen. Sofern augenscheinlich verdächtiges Material zum Vorschein kommt, das von den Homogenbereichen B 1 bis B 5 des Bodengutachtens abweicht, ist dieses im Rahmen dieser Position auf eigene Haufen zu lagern; z.B. Ziegelreste, Bauschutt und dergleichen.'
Menge: 32,000 m3

**3.9.4 Zulage zu Boden der Gräben herstellen, Bodenkl. 6**
Zulage zu Positionen "Boden der Gräben"  herstellen für Fels lösen im Rohrgraben der Bodenklasse 3 bis 5.
Vergütet wird der Mehraufwand für Erschwertes Lösen und Weiterverwenden.
bei Boden der Klasse 6. DIN 18300
Menge: 10,000 m3

**3.9.5 Zulage zu Boden der Gräben herstellen, Bodenkl. 7**
Zulage zu Positionen "Boden der Gräben"  herstellen für Fels lösen im Rohrgraben der Bodenklasse 3 bis 5.
Vergütet wird der Mehraufwand für Erschwertes Lösen und Weiterverwenden.
bei Boden der Klasse 7. DIN 18300
Menge: 5,000 m3

**3.9.6 Boden unter Auflagersohle von Kanalleitungen ausheben**
Boden unter der Auflagersohle von Kanalleitungen
einschl. Verbau DIN 18303 profilgerecht ausheben, mit
Behinderung durch Ver- und Entsorgungsleitungen, Boden 'lösen und auf einer Zwischenlagerfläche des AG bzw. AN lagern.
Sofern augenscheinlich verdächtiges Material zum Vorschein kommt, das von den Homogenbereichen B 1 bis B 5 des Bodengutachtens abweicht, ist dieses im Rahmen dieser Position auf eigene Haufen zu lagern; z.B. Ziegelreste, Bauschutt und dergleichen'
Aushubtiefe in m: in allen Tiefenstufen
Sohlenbreite der Gräben in m entsprechend Vorbemerkung zu Rohrgraben,
Boden des/der Homogenbereiches/e  B 'B 1 bis B 5, Zuordnungswert Belastung  aus Bodengutachten Z 0 bis max. Z 1.1,  Boden der Klasse 3 bis 5 und durchnäßter Boden der
Bodenklasse 3-5. , Frostschutzschicht und dergleichen.'
Ausführung nur auf Anordnung der Bauleitung.
Die Tiefenstaffelung bei der Abrechnung der
Kanalhaltung bleibt davon unberührt. die Tieferführung
des Verbaues ist in diese Position einzurechnen.
Menge: 5,000 m3

**3.9.7 Füllmaterial unter Kanalsohle, Bodenaustausch, Schroppen**
Füllmaterial unter Kanalsohle als Bodenaustausch,  profilgerecht, in Leitungsgräben mit vom AN zu  liefernden Stoff: Schroppen aus Schotter 0/150mm,  einbauen und verdichten.  Einbauhöhe in 0,20m bis 0,30m im Mittel 0,25m.  Erschwernisse z.B. aufgrund Verbau sind in den EP einzurechnen.
Nur auf Anordnung durch den AG.
Menge: 5,000 m3

**3.9.8 Füllmaterial unter Kanals. als Bodenaust., Boden lief. Auffüllkies**
Füllmaterial unter Kanalsohle als Bodenaustausch,  profilgerecht, in Leitungsgräben, mit vom AN zu  liefernden Stoff: Kies-Sand-Gemisch nach DIN 18196
(GW oder GI) nach DIN 18196 einbauen und verdichten.  Einbauhöhe in 0,20m bis 0,30m im Mittel 0,25m.  Erschwernisse z.B. aufgrund Verbau sind in den EP einzurechnen.
Nur auf Anordnung durch den AG.
Menge: 5,000 m3

**3.9.9 Geotextil aus Vlies liefern und verlegen GRK III im Kanalgraben**
Geotextil aus Vlies liefern und verlegen. Erschwernisse  beim Überschütten des Geotextils sind einzurechnen.  (Klasseneinteilung gemäß "Merkblatt für die Anwendung  von Geotextilien im Erdbau", Ausgabe 1994). Geotextil  als Trennlage zwischen anstehenden Boden und eingebrachten Bodenaustausch bzw.  Rohrauflager im Kanalgraben (Erschw. f. Verl. im Graben  einschließlich seitliches Hochziehen ist  miteinzurechenen), Geotextilrobustheitsklasse GRK III,  Stempeldruckkraft >= 1,5 kN, Masse pro Flächeneinheit  >= 150 g/m2 zwischen feinkörnigen Böden und grob- bzw.  gemischtkörnigen Böden mit über 40 % Steinen.
Menge: 50,000 m2

*Hinweis: Baustraße*
Eine Baustraße für die Verlegung des Schmutzwasserkanales im Gelände wird nicht gesondert vergütet.

**3.9.10 Suchschlitz herstellen**
StL-Nr. 1890511101080304
Suchschlitz zur Feststellung der Lage von Kabeln,
Leitungen und dgl. herstellen.
Lage nach Angabe des AG.
Homogenbereich(e) nach Unterlagen des AG.
Spartenträger 'Telekom, Bayernwerk, Gemeinde oder dgl.'
Die Leistung ist gesondert in Rechnung zu stellen.
Leitungsart 'Stromkabel, Fernmeldekabel bzw. -bündel, Kanal, Wasserleitungen, oder dgl. Breite Suchschlitze max. 0,60 m'
Tiefe m 'bis 1,75'
Boden 'wieder einbauen und verdichten.'
Menge: 3,000 m3

**3.9.11 Füllmaterial Leitungszone**
Kiessand 0/22 mm sortiert und gewaschen
Hinterfüllung und Überschüttung bis 30 cm über  Rohrscheitel für Kanalrohre
vom AN zu liefern und einbringen,  einschließlich aller Erschwernisse,
z.B. durch vorhandenen Verbau
Menge: 22,000 m3

**3.9.12 Leitungsgrabenverfüllung liefern und einbauen**
Verfüllen profilgerecht, von Leitungsgräben, mit Verbau,
mit vom AN zu liefernden Stoff; bis UK Frostschutzschicht;  Auffüllkies aus feinkornarme Kies-Sand-Gemische der Bodengruppen GW, GI, SW, SI, GU SU nach DIN 18196 einschließlich verdichten, einschl. aller Erschwernisse,  z.B. durch vorhandenen Verbau
Nur auf Anordnung durch den AG
Menge: 28,000 m3

**3.9.13 Dichtungsschürze aus Ton oder Magerbeton**
Dichtungsschürze aus Tonschlägen oder Magerbetonschotten an den Schächten liefern und einbauen.
Verfüllen, profilgerecht, von Leitungsgräben, mit Verbau, mit von AN zu liefernden Stoff, aus Ton oder Magerbeton zwischen Schachtwand und anstehender senkrechter Baugrubenwand / Erdreich, Länge ca. 0,5 m, zur Verhinderung von Schichtenwasserbewegungen im Kanalgraben.
Höhe nach Anordnung, diese Position erfolgt nur auf Anordnung durch den AG.
Menge: 1,000 m3

*Hinweis: Erschwernisse in Einheitspreisen enthalten!!*
Mit den Einheitspreisen der nachfolgenden  Kreuzungspositionen sind gleichzeitig alle Erschwernisse beim Rohrgrabenaushub, bei den Rohrleitungs- und Schachtbauarbeiten, der  Rohrgrabenwiederverfüllung und -verdichtung sowie Behinderung durch Verbau abgegolten. Mehrere Hindernisse innerhalb von einem Meter gelten als ein  Hindernis. Ein zusätzlicher Handaushub wird nicht vergütet!  Die folgenden Zuschläge werden nicht für Leistungen gewährt, die im Zuge dieser Maßnahme eingebaut werden.

**3.9.14 Zuschlag für Kabelkreuzungen**
Zuschlag für die Erschwernisse beim Rohrgrabenaushub  bei Kreuzungen mit Kabeln bis zu einem Außendurchmesser  von 100 mm, mehrere gleichlaufende Kabel in einer  Kreuzung werden nur als ein Kabel gewertet. Einschl.  Sicherung und Wiederherstellung von Auflagern und  Schutzschichten und Abdeckungen.
Kleinster Winkel zwischen Rohrleitung und bestehendem  Kabel größer 60 Grad (in der Draufsicht).
Menge: 5,000 St

**3.9.15 Zuschlag für Leitungskreuzungen über DN 100 - 160 mm**
Zuschlag für die Erschwernisse beim Rohrgrabenaushub  bei Kreuzungen mit Leitungen bis zu einem Außendurchmesser über 100 mm bis DN 160 mm, z.B. Wasserleitung.
Einschl. Sicherung und Wiederherstellung von Auflagern und  Schutzschichten und Abdeckungen.
Kleinster Winkel zwischen Rohrleitung und bestehendem  Kabel größer 60 Grad (in der Draufsicht).
Unterquerungen bestehender Kanäle, die in Betrieb sind.
Menge: 1,000 St

**3.9.16 Zuschlag für Leitungskreuzungen über 250 - 400 mm**
Zuschlag für die Erschwernisse beim Rohrgrabenaushub  bei Kreuzungen mit Leitungen bis zu einem Außendurchmesser über 250 mm bis DN 400 mm.
Einschl. Sicherung und Wiederherstellung von Auflagern und  Schutzschichten und Abdeckungen.
Kleinster Winkel zwischen Rohrleitung und bestehendem  Kabel größer 60 Grad (in der Draufsicht).
Unterquerungen bestehender Kanäle, die in Betrieb sind.
Menge: 1,000 St

**3.9.17 Zuschlag zu den Aushubpositionen**
Zuschlag zu den Aushubpositionen (Positionen "Boden der Gräben ausbauen...") für Asphaltausbau:
Asphaltdecke und bituminöse Tragschichten im
Rohrgrabenbereich ausbauen und beseitigen. Die
Asphaltschichten sind sauber und geradlinig
durchzutrennen.
Der vorhandene Frostschutz wird nicht
mehr als Frostschutzschicht eingebaut, sondern bei
der Rohrgrabenverfüllung wiederverwendet (Abzug bei der
zu liefernden Leitungsgrabenverfüllung).
In den Einheitspreis ist einzurechnen:
Verfüllen des Rohrgrabens von Unterkante bit.
Tragschicht bis Oberkante Straße mit Mineralbeton 0/16mm
einsch. anfeuchten und verdichten, sowie Wiederausbau
und beseitigen vor Einbau der neuen bit. Tragschicht,
einschl. liefern des Mineralbetons.
Das Zurückschneiden der Anschlußkanten um 15 cm je
Seite nach Einbau der Rohrleitungen wird gesondert
vergütet.
Abrechnung nach tatsächlich ausgeführter Breite, jedoch
maximal Rohrgrabenbreite nach Vorbemerkung Rohrgraben Kanal.
Die mittlere Dicke des bestehenden Asphaltoberbaues
beträgt 18 cm.
Menge: 10,000 m2

**3.9.18 FSS herstellen**
StL-Nr. 1891020108060302
Frostschutzschicht (FSS) herstellen,
Einbaubereich 'in Rohrgräben der neuen Kanäle, Hausanschlüsse und Leitungen in der Gemeindestraße'
Baustoffgemisch 'Frostschutzmaterial aus gebrochenen Gesteinskörnungen'
Einbaudicke cm '50'
(Mindestdicke im Regelquerschnitt),
Verformungsmodul EV2 min. MPa '120'
Verdichtungsgrad DPr min. % '103'
Menge: 5,000 m3

**3.9.19 ATS aus AC 22 T N herstellen**
Asphalttragschicht aus Asphalttragschichtmischgut
AC 22 T N herstellen auf 'Frostschutzschicht'
Einbaubereich 'in Rohrgräben der neuen Kanäle, Hausanschlüsse und Leitungen in der Gemeindestraße'
Einbaudicke 12,0 cm,
mit Bindemittel 70/100,
Menge: 10,000 m2

#### Titel 3.10 Rohrleitungen und Schächte für Schmutzwasserkanal in Leithen

*Hinweis: Rohrleitungen und Schächte*
Vorbemerkung
-Zementmörtel für Fugen mit hohem Frost- und
Tausalzwiderstand ist nach DIN 1045 unter Verwendung
von Zement der Festigkeitsklassen CEM 32,5,
Zementgehalt mindestens 400 kg/m3 verdichteten Mörtels
sowie Betonzusatzmittel herzustellen. Bei Verwendung
des Mörtels als Verbindung von Betonfertigteilen mit
Falz, darf das Größtkorn des Betonzuschlags höchstens
1mm, im übrigen höchstens 4mm betragen. Die
Fugenverbindungsflächen sind vor dem Aufbringen des
Mörtels anzufeuchten. Die Fugenfüllung ist an den
Sichtseiten glattzustreichen.
-Die nachfolgend aufgeführten Leistungen gehören zur
vertraglichen Leistung:
- Das Herstellen des Rohrauflagers nach DIN EN 1610
(einschließlich Beton liefern) in gewachsenem Boden.
-Das Aufstellen von prüffähigen statischen
Berechnungen, das Anfertigen der Ausführungszeichnungen
sowie das Erstellen der Bestandsunterlagen
einschließlich des Bauwerkbuches. (Für die Rohrstatik
gilt ATV-Arbeitsblatt A127-Richtlinie für die statische
Berechnung von Entwässerungskanälen und -leitungen. Die
Rohrstatik ist in prüffähiger Form vor der Ausführung
vorzulegen.)
-Vor dem Verfüllen des Rohrgrabens ist die
Dichtheitsprüfung für Rohrleitungen und Schächte gemäß
DIN EN 1610 im Beisein der Bauleitung durchzuführen und
zu protokollieren.
Undichte Rohre, Kanäle oder Dichtungen sind in vollem
Umfang zu erneuern. Die Kosten hierfür sind in die
Einheitspreise einzurechnen.
-Der AN hat alle benötigten Baustoffe selbst zu
liefern. Sie müssen der jeweiligen DIN-Norm entsprechen
und das Güteschutzzeichen tragen. Die
Verlegeanleitungen d. Herstellerwerke sind zu beachten.
Bei Rohrleitungen mit Böschungsstücken werden die
Rohrleitungen bis zu unteren Vorderkante des
Böschungsstückes durchgemessen.
-Die Rohrlängen werden jeweils bis Schachtinnenkante
gerechnet. Bei aufgesetzten Schächten
(Tangentialschächte) wird 1,0 m Rohrlänge abgezogen von
der Rohrleitung. Abzweige und sonstige Formstücke
werden übermessen und als Zuschlag zum Einheitspreis
des Hauptrohres vergütet. Werden auf Wunsch des AN
anstatt Abzweiger Anbohrstutzen bzw. Sattelstücke
eingebaut, bedingt dies keine Änderung des
Einheitspreises. Die Mehrkosten für Gelenkstücke, bzw.
Schachtfutter bei den Schachteinbindungen sind im
Einheitspreis enthalten.
-Betonsicherung für Anschlußleitungen gemäß ATV-
Arbeitsblatt A 139 sind mit den Einheitspreisen der
Rohrleitung abgegolten.
Lichte Schachttiefe = Rohrsohle bis OK Schacht.
Das höhenmäßige Angleichen der neu zu erstellenden
Schächte an den jeweiligen Baufortschritt wird nicht
gesondert vergütet.
In die jeweiligen Positionen ist soweit nichts anderes
angegeben, das Liefern und Einbauen aller für die
Ingenieurbauwerke benötigten Baustoffe in den EP
miteinzurechnen.
Bei den Beton- und Stahlbetonarbeiten ist das Liefern,
Herstellen und Ausbauen der benötigten Schalung aus
sägerauhen, gefalzten Brettern in den Einheitspreis der
jeweiligen Position miteinzurechnen.

Rohrstatik

Für die Rohrstatik gilt ATV-Arbeitsblatt A 127 -
Richtlinie für die statische Berechnung von
Entwässerungskanälen und -leitungen. Die erforderlichen
Angaben zur statischen Berechnung entsprechen
dem Anhang 2 des Arbeitsblattes. Die
Rohrstatik ist in prüffähiger Form rechtzeitig vor der
Ausführung vorzulegen. Die Kosten für die Rohrstatik
sind mit den Einheitspreisen abgegolten.

**3.10.1 Schmutzwasserkanal DN 200, Kunststoffrohr PP SN 16 einschl. Auflager**
Entwässerungskanal/-Leitungen DIN EN 1610 aus
Hochlast-Vollwand-Kanalrohr DN 200  liefern und verlegen, einschl. Bettung. Rohre nach DIN EN 1852 mit Doppelsteckmuffe und formschlüssig fixierten Dichtungen aus EPDM, Dichtheit bis mind. 2,5 bar nachgewiesen.
Nachweisliche Erfüllung der Kriterien für Wasserschutzzone II und III gemäß  ATV-DVWK-A 142. Ringsteifigkeit
mind. 16 kN/m², hochabriebfest, ohne Zusatz von
Füllstoffen. Rohrleitung innen mit Hersteller-, Durchmesser- und  Werkstoffangabe signiert.
Farbe: orange mit IR- reflektierenden Farbpigmenten.
Fremdwasserdichtheit bis 8 m Wassersäule von externem
Prüfinstitut nachgewiesen.
Nachgewiesene dynamische Belastungsfähigkeit für die Be-
rechnung bei nicht vorwiegend ruhenden Belastungen nach
ATV-DVWK-A 127, Absatz 9.7.4
Untere Bettungsschicht nach DIN EN 1610 Typ 1, 150 mm,
Auflagerwinkel 90 Grad,  Verfüllmaterial für Bettungsschichten, Seitenverfüllung und Abdeckung nach DIN EN 1610 oder gemäß Herstellerangabe,
Proctordichte: min. 95 %.
Rohrleitung, z.B. Fabrikat REHAU AWADUKT HPP SN16 oder gleichwertiger Art. Kunststoffrohren Polypropylen PP liefern und verlegen.
Auflager aus Kies-/Sandgemisch, max. Körnung 22 mm,
15 cm dick, (Auflager liefern und herstellen
ist in dieser Position enthalten)
in vorhandenem Graben mit Verbau und Aussteifungen.
Grabentiefe bis 4,00 m, Abweichungen und Durchbiegungen gegenüber der geplanten Sohlhöhe maximal 1 cm.
Menge: 43,000 m

**3.10.2 Zulage für Abzweig für PP-Kanalrohre DN 200/150**
Kanalrohrformstücke als Zulage
Abzweig für Kunststoffrohre Polypropylen PP liefern und verlegen.
DN 200, Rohre nach DIN EN 1852, füllstofffrei mit Steckmuffe und fest eingelegter Dichtung
Rohrreihe SN 16
Ringsteifigkeit mind. 16 kN/m2 nachgewiesen, für Verkehrsbelastung SLW 60, hochabriebfest,
ohne Zusatz von Füllstoffen.
Farbe: orange.
45 Grad bis 89 Grad, mit Abgang für KG - Muffe,
DN 150,
erhöhte Dichtheit bis 2,5 bar Überdruck
nachgewiesen durch Prüfzeugnis
einer akkreditierten und
amtl. anerkannten Prüfanstalt
in Verbindung mit den Kanalrohren
der vorgenannten Position
höhen- und fluchtgerecht in vorhandene Gräben
mit Überdeckungshöhe bis 6 m (Angabe des
Herstellers) fachgerecht nach DIN EN 1610
und Verlegerichtlinien
Menge: 1,000 St

**3.10.3 Zulage für Abzweig für PP-Kanalrohre OD 315/150 mm**
Kanalrohrformstücke als Zulage
Abzweig für Kunststoffrohre Polypropylen PP liefern und verlegen.
DN 315, Rohre nach DIN EN 1852, füllstofffrei mit Steckmuffe und fest eingelegter Dichtung
Rohrreihe SN 16
Ringsteifigkeit mind. 16 kN/m2 nachgewiesen, für Verkehrsbelastung SLW 60, hochabriebfest,
ohne Zusatz von Füllstoffen.
Farbe: orange.
45 Grad bis 89 Grad, mit Abgang für KG - Muffe,
DN 150,
erhöhte Dichtheit bis 2,5 bar Überdruck
nachgewiesen durch Prüfzeugnis
einer akkreditierten und
amtl. anerkannten Prüfanstalt
in Verbindung mit den Kanalrohren
der vorgenannten Position
höhen- und fluchtgerecht in vorhandene Gräben
mit Überdeckungshöhe bis 6 m (Angabe des
Herstellers) fachgerecht nach DIN EN 1610
und Verlegerichtlinien
Menge: 2,000 St

**3.10.4 Schmutzwasserschacht bis 1,70m Tiefe**
Schacht, rund, lichte Weite 1 m,
aus Betonfertigteilen, Betongüte wie DIN 4034,
Hersteller/Typ 'nach Wahl des AN',
mit Schachtunterteil,
Auftritt in Höhe des Scheitels,
Anschlüsse für gelenkige Einbindung der PP- Rohre,
Schachtringen,
Schachthals, 60 cm Höhe bzw. 30 cm bei Mindertiefe,
Auflagerring,
Fugendichtung Muffe mit Dichtring aus Elastomeren
DIN 4060 Teil 1,
Steigbügel DIN 19555 Form B 300 in Stahl seitliche Aufkantung mit Kunststoffumhüllung
Steigmaß 250 mm,
'Gerinne gerade oder gekrümmt, Auskleidung Gerinne mit Halbschalen DIN 1230, Auskleidung Auftritt mit Estrich, alternativ verwendbar ist ein Schachtunterteil SU-M Typ 2 nach DIN EN 1917 - DIN V 4034-1, Schachtkörper, Gerinne und Auftritt monolithisch aus Beton C 40/50 mit homogener Betonoberfläche und glatten ungeschlämmten Gerinneverlauf fugenlos in einem Guss in der Schalung erhärtet gefertigt z.B. System HABA - Beton - Perfekt- Standard oder gleichwertig.
Die Gelenkstücke aus PP-Rohre mit einer Länge von jeweils 0,5 m vor und nach dem Schacht sind einzubauen in die Rohrleitung..
Die Gelenkstücke und Schachteinbindungen sind einzukalkulieren in diese Position.
Größtes Rohr 'bis DN 200',
lichte Schachttiefe bis 1,70m.
Menge: 1,000 St

**3.10.5 Schmutzwasserschacht über 3,00 bis 4,00m Tiefe**
Schacht, rund, lichte Weite 1 m,
aus Betonfertigteilen, Betongüte wie DIN 4034,
Hersteller/Typ 'nach Wahl des AN',
mit Schachtunterteil,
Auftritt in Höhe des Scheitels,
Anschlüsse für gelenkige Einbindung der PP- Rohre,
Schachtringen,
Schachthals,
Auflagerring,
Fugendichtung Muffe mit Dichtring aus Elastomeren
DIN 4060 Teil 1,
Steigbügel DIN 19555 Form B 300 in Stahl seitliche Aufkantung mit Kunststoffumhüllung
Steigmaß 250 mm,
'Gerinne gerade oder gekrümmt, Auskleidung Gerinne mit Halbschalen DIN 1230, Auskleidung Auftritt mit Estrich, alternativ verwendbar ist ein Schachtunterteil SU-M Typ 2 nach DIN EN 1917 - DIN V 4034-1, Schachtkörper, Gerinne und Auftritt monolithisch aus Beton C 40/50 mit homogener Betonoberfläche und glatten ungeschlämmten Gerinneverlauf fugenlos in einem Guss in der Schalung erhärtet gefertigt z.B. System HABA - Beton - Perfekt- Standard oder gleichwertig.
Die Gelenkstücke aus PP-Rohre mit einer Länge von jeweils 0,5 m vor und nach dem Schacht sind einzubauen in die Rohrleitung..
Die Gelenkstücke und Schachteinbindungen sind einzukalkulieren in diese Position.
Größtes Rohr 'bis DN 200',
lichte Schachttiefe über 3,00 bis 4,00m.
Menge: 2,000 St

**3.10.6 Zulage zu Schacht S158.1 für Aufsetzen auf vorhandene StB-Leitung**
Zulage zu Schacht S158.1 aufgrund Erschwernis für das Aufsetzen des Schachtes auf die vorhandene Schmutzwasserkanalleitung aus Az-Rohre DN 200 .
Die Rohrleitung ist aufzuschneiden. Alle Mehraufwendungen beim Schneiden der Az-Leitung (Asbestzement) sind einzukalkulieren (Atemschutzmaske, Schutzanzug, Entsorgung und dergleichen nach den gesetzlichen Auflagen und Gesundheitsschutz).
Die Anlage ist in Betrieb (ständiger Wasserfluß, Schmutzwasser von 5 Anwesen),
Die Anlage muss während der Bauarbeiten ständig in Betrieb bleiben.
Mit der Pauschale sind alle Erschwernisse und Nebenleistungen, die sich im Zuge des Einbaus ergeben, abgegolten (Wasserhaltung, Absperren, Absturz bis 10 cm Höhe und dgl.).
Die Mehrkosten für die Herstellung eines Ortbetonbodenteiles gegenüber des Fertigteils der Position "Schmutzwasserschacht"  sind einzukalkulieren einschließlich Gerinne herstellen mit PP- Halbschalen bzw. Kanalriemchen.
Menge: 1,000 Psch

**3.10.7 Zulage Schachtzulauf DN 150 (seitlich)**
Zusätzlichen Seitenschachtzulauf zu vorherbeschriebene
Schmutzwasserschächte als Zulage,
mit gelenkiger Rohreinbindung,
Gerinnefuehrung nach den Grundsaetzen
des ATV-Arbeitsblattes A 241,
Schachtzulauf PP DN 150.
Menge: 1,000 St

**3.10.8 Schachtabdeckung versetzen, Klasse D mit Vent.-öffng.**
Schachtabdeckung Klasse D, DIN EN 124 und DIN 1229,
Rahmen rund aus Gußeisen mit Beton,
Deckel rund aus Gußeisen mit Beton,
mit Lüftungsöffnungen, mit dämpfender Einlage,
mit Schmutzfänger F DIN 1221,
Schachtabdeckung höhengerecht und vollfugig
auf Mörtelbett aus Fertigzementmörtel herstellen.
Druckfestigkeit fck,cube des Mörtels min. 20 N/mm2,
Zement Art CEM I, max. w/z 0,50, frost-/tausalz-
beständig. S158.3
Menge: 1,000 St

**3.10.9 Schachtabdeckung versetzen, Klasse D ohne Vent.-öffng.**
Schachtabdeckung Klasse D, DIN EN 124 und DIN 1229,
Rahmen rund aus Gußeisen mit Beton,
Deckel rund aus Gußeisen mit Beton,
ohne Lüftungsöffnungen, Muschelgriffe (ohne Löcher für Schachthaken) mit dämpfender Einlage,
mit Schmutzfänger F DIN 1221,
Schachtabdeckung höhengerecht und vollfugig
auf Mörtelbett aus Fertigzementmörtel herstellen.
Druckfestigkeit fck,cube des Mörtels min. 20 N/mm2,
Zement Art CEM I, max. w/z 0,50, frost-/tausalz-
beständig. S158.2
Menge: 1,000 St

**3.10.10 Schachtabdeckung versetzen, Klasse B ohne Vent.-öffng.**
Schachtabdeckung Klasse B, DIN EN 124 und DIN 1229,
Rahmen rund aus Gußeisen mit Beton,
Deckel rund aus Gußeisen mit Beton,
ohne Lüftungsöffnungen, Muschelgriffe (ohne Löcher für Schachthaken) mit dämpfender Einlage,
mit Schmutzfänger F DIN 1221,
Schachtabdeckung höhengerecht und vollfugig
auf Mörtelbett aus Fertigzementmörtel herstellen.
Druckfestigkeit fck,cube des Mörtels min. 20 N/mm2,
Zement Art CEM I, max. w/z 0,50, frost-/tausalz-
beständig.
S158.1
Menge: 1,000 St

**3.10.11 Luftdichtigkeitsprüfung der Kanäle DN 150 bis 200**
Luftdichtigkeitsprüfung der Kanäle DN 150 bis 200
entsprechend den Vorschriften der
DIN EN 1610 für Prüfung von Abwasserleitungen und
-kanälen, einschl. aller Nebenarbeiten, wie z.B. die
Anfertigungen und Lieferung der Prüfungsprotokolle,
lt. ATV Merkblatt M143, Teil 1 und 2,
mehrere Anfahrten für die abschnittsweisen Prüfungen
sind einzukalkulieren.
Menge: 73,000 m

**3.10.12 Kanal bis DN 200 durch Fernauge prüfen und aufzeichnen**
Entwässerungskanal/-leitung durch Fernauge prüfen
und digital aufzeichnen,
technische Mindestanforderungen an das
Prüfgerät: Einmessung der Abzweiger, Gesamtlänge,
Aufnahme/Befahrung in Farbe, Protokollierung der Schadensstellen, extra Foto der Schadensstelle
DN 150 bis DN 200, DVD mit Aufzeichnungen liefern,
Werkstoff: Steinzeugrohre, PP-Rohre
Einmündungen und Beschädigungen einmessen
und fotografieren.
Vergütet wird die Länge der Rohrleitungen ohne
Schächte.
Menge: 73,000 m

**3.10.13 Dokumentation der Aufzeichnung von der Kanalprüfung**
Dokumentation der Aufzeichnung von der Kanalprüfung, Protokoll je Haltung entsprechend ATV-Merkblatt M 143,
Teil 1 + 2, liefern und anfertigen und in Dateiform auf DVD sowie Kamerabefahrung in Dateiform.
Menge: 1,000 Psch

#### Titel 3.11 Wasserhaltung für Schmutzwasserkanal in Leithen

*Hinweis: Vorbemerkung Wasserhaltung*
Die zur Wasserhaltung eingesetzten Pumpen sind mit einem
Betriebsstundenzähler auszustatten.
Die Betriebsstunden sind täglich in ein Betriebsstundenbuch
einzutragen und von der Bauüberwachung anerkennen zu lassen.
Nur anerkannte Betriebsstunden werden vergütet.

Bei Verwendung von nicht wasserdichten Verbauarten
für Rohrgräben und Baugrube Pumpwerk werden eventuell
entstehende Mehraufwendungen für die Wasserhaltung
nicht vergütet, siehe auch Rohrgraben herstellen und
Baugrube Pumpwerk herstellen.

Die Pumpen sind mit Schwimmerschaltung zu versehen,
damit kein Leerlauf stattfindet.

Das gepumpte Wasser ist vor Einleitung in den Vorfluter
oder den Regenwasserkanälen in einem dafür geeigneten
Absetzcontainer von Feinteilen zu reinigen.
Die Vorhaltung und der Betrieb, sowie das Umsetzen
dieser Absetzanlage ist einzukalkulieren.

Dieser Titel beinhaltet viele Bedarfspositionen. Die Mengen dieser Positionen können jedoch ganz oder teilweise entfallen.

**3.11.1 Zuschlag für Erschwernis aufgrund Oberflächenwasser**
Zuschlag für Erschwernis bei den Baumaßnahmen für Oberflächenwasser aus dem Gelände und von der Gemeindestraße und Straßengräben entlang der Gemeindestraße.
Zur Vermeidung von Schäden oder Verunreinigungen hat der AN  geeignete Vorkehrungen zu treffen!
Mit dieser Position werden alle Leistungen vergütet, wie z.B. Erstellen von kleinen provisorischen Rückhaltungen durch Gräben, kleine Becken und Schlitze im Erdreich oder dgl., Oberflächenwasser mit Dreck und Schlamm muss eine Absetzmöglichkeit erhalten, bevor das Wasser in den Vorfluter geleitet wird.
Bei Trockenwetter ist nur mit sehr wenig Wasserfluß zu rechnen.
Das anfallende Wasser muss im Zuge der Baumaßnahme immer abgeleitet werden.
Starkregenereignisse sind zu berücksichtigen.
Mit der Pauschale sind alle Erschwernisse, die sich
im Zuge der provisorischen Wasserhaltung ergeben abgegolten (provisorische Gräben, etc.).
Der Baubetrieb ist auf die leichte Hanglage und diese Erschwernisse abzustimmen.
Menge: 1,000 Psch

**3.11.2 Pumpensumpf herst.beseit. in Baugrube F bis 0,50m2**
Pumpensumpf
herstellen und beseitigen,
innerhalb 'der Baugrube des Kanales`,
Ausführung ' z.B. Kunststoffrohr geschlitzt DN 600',
einschl. des erf. Erdaushubs und der Wiederverfüllung,
Abteuftiefe 'ca. 1,00m unter Baugrubensohle',
lichter Sohlenquerschnitt bis 0,50 m2.
Anfallende Bodenmassen
werden Eigentum des AN und sind zu beseitigen.
Menge: 1,000 St

**3.11.3 Sickerl. K-Filterr. NW 100 T 0,30-0,50m B bis 0,30m**
Sickerleitung
mit Anschluß an Pumpensumpf herstellen,
innerhalb 'von Baugruben, Behinderung durch Verbau',
aus geschlitzten Kunststoff-Filterrohren
NW 100,
einschl. des erf. Erdaushubs und der Wiederverfüllung,
Grabentiefe über 0,30 bis 0,50 m.
Sohlenbreite bis 0,30 m.
Filterummantelung 'Filterkies bei Entwässerungsmaßnahmen unter Rohrauflager : Frostschutzkies mit geringem Sandanteil Feinkornanteil < 5 Massenprozent, Sandanteil < 15 Massenprozent Verdichtungsgrad Dpr >=100%, bzw. Rollkies 8/ 16mm'.
Anfallende Bodenmassen werden Eigentum des AN und sind zu beseitigen. Sickerleitung nach Beendigung der Wasserhaltung mit Dichtungsmasse verfüllen. Der Sickergraben ist im Abstand von max. 30m stellenweise mit bindigem Bodenmaterial auf eine Länge von ca. 0,5m zu verfüllen, damit die Sickerwirkung nach Beendigung der Wasserhaltung nicht mehr funktioniert. Auch die Sickerleitung ist nach Beendigung der Baumaßnahme komplett zu verschließen (z.B. T-Stücke und Rohre einbauen für spätere Verfüllung) .
Menge: 40,000 m

**3.11.4 Pumpe m.E-Motor f.Sümpfe bis 10m3/h geo.FH 7,5-10m**
Pumpe mit Elektromotor
'ein-, aus-, umbauen und vorhalten',
für Pumpensümpfe.
Fördermenge bis 10 m3/h.
Geodätische Förderhöhe über 7,50 bis 10,00 m.
Leitungen aus Schläuchen, Länge über 30 bis 50 m.
Menge: 1,000 St

**3.11.5 Betrieb Pumpe m.E-Motor bis 10 m3/h**
Betrieb der vorbeschriebenen
Pumpen (je Pumpensatz) mit Elektromotor,
Fördermenge bis 10 m3/h,
Abrechnung Stück x Stunde (Sth).
Menge: 50,000 h

**3.11.6 Stromvert. aufst.u.abbauen erf.Anschl.**
Stromverteileranlage
aufstellen und abbauen,
betriebsfertig installiert für vorbeschriebene
Wasserhaltungsanlage.
Anschlußmöglichkeiten in der erforderlichen Anzahl.
Menge: 1,000 St

#### Titel 3.12 Hausanschlüsse für Kanäle in Leithen

*Hinweis: Hausanschlüsse Kanalbau*
Für die Hausanschlußleitungen gelten sinngemäß die
Bedingungen der Ausschreibung der Hauptleitung. Fallen
Arbeiten an, die im Abschnitt "Hausanschlüsse" nicht
aufgeführt sind, jedoch in anderen Abschnitten beschrieben sind, so werden sie mit diesen Einheitspreisen abgerechnet.
Kosten für Baustelleneinrichtung und -räumung werden
hier nicht gesondert vergütet. Sie sind in die folgenden
Einheitspreise einzurechnen. Die Massen, die dem Abschnitt
"Hausanschlüsse" zugrundeliegen, wurden überschlägig ermittelt.

Falls der AN zuerst die Hauptleitung verlegt und anschließend die Grabarbeiten der einzelnen Hausanschlüsse erstellt, werden der Erdaushub und das Wiederverfüllen des Rohrgrabens der Hausanschlußleitung im Bereich des Aushubgrabens der Hauptleitung
KEIN zweites Mal vergütet. D.h. die Vergütung des Erdaushubes und der Wiederverfüllung der Hausanschlußleitung beginnen an der Stelle,
wo die Rohrgrabenbreite der Hauptleitung endet.
Alle Hausanschlüsse sind durch den AN in Bestandslagepläne einzuzeichnen, welche nach DIN 2526 fachgerecht zu erstellen sind.
Die Kosten für die Bestandsplanerstellung und Einmeßskizzen (mit Dreiecksmaße zu den jeweiligen Schachtdeckeln des Hauptkanales) werden nicht gesondert vergütet und sind einzukalkulieren.
Die Länge der Hausanschlußleitungen ist möglichst kurz
zu halten gemäß Ausführungsplan.

Vergütung der Rohrgrabentiefe und Oberbodenarbeiten:
Die Vergütung der Rohrgrabentiefe (Mittelung zwischenTiefe am Anschluß Hauptkanal und Tiefe am Ende Hausanschluß in der Bauparzelle)
erfolgt  von Unterkante Oberbodenabtrag bzw. OK Erdplanie im Baubereich bis zur Bettung der Rohrleitung.

Die Ermittlung des Erdaushubs bzw. -wiedereinbaues jedes
Hausanschlusses erfolgt nach Ermittlung der maßgebenden
Aushubtiefe (siehe Vorbemerkung zu Rohrgräben) analog
entsprechender Position des Hauptkanals.
Sohlenbreite der Gräben:
-bis einschließlich DN 50  Abrechnungsbreite 0,7m
-bis einschließlich DN 250  Abrechnungsbreite 1,0 m

Die Ermittlung des Oberbodenabtrages und -auftrages für die
Hausanschlüsse ist nur dort erforderlich, wo das Baufeld des
Hauptkanales nicht ausreicht.
Sie erfolgt:
 - außerhalb befestigter Flächen:
Baufeldbreite: minimal nur soweit erforderlich nach Angabe durch AG,
begrenzt auf 4m bei einfacher Rohrlage und 5m bei zweifacher Rohrlage nebeneinander.
Baufeldlänge: Länge Hausanschluß außerhalb des Baufeldes
des Hauptkanals
 - im Straßenbereich:
Baufeldbreite wird begrenzt auf 4m bei einfacher
Rohrlage und auf 5m bei zweifacher Rohrlage nebeneinander.
Baufeldlänge: Länge Hausanschluß außerhalb des Baufeldes des Straßenbaues und Gehwegebaues.

Für Bettung und diverse Sickerpackungen erforderlicher Mehraushub ist
in die Einheitspreise für Bettung und Sickerungen etc. einzukalkulieren.

In der Leistungsbeschreibung bedeutet "profilgerecht", daß bei den
Erdarbeiten folgende Abweichungen vom Sollmaß zugelassen ist:

  für Sohlen:  +- 1,0 cm

**3.12.1 Boden der Gräben lösen und lagern, Kl. 3-5; über 1,25 m bis 1,75m**
Boden der Gräben für Anschlußleitungen der Kanäle und
Schächte einschließlich Verbau DIN 18303 profilgerecht
ausheben (senkrecht begrenzte Grabenwände) nach Abtrag
des Oberbodens, bzw. nach Staßenaushub (UK Erdplanum) + ca. 20 cm eingebauter Frostschutzkies.
Boden 'lösen und auf einer Zwischenlagerfläche des AG bzw. AN lagern.
Sofern augenscheinlich verdächtiges Material zum Vorschein kommt, das von den Homogenbereichen B 1 bis B 5 des Bodengutachtens abweicht, ist dieses im Rahmen dieser Position auf eigene Haufen zu lagern; z.B. Ziegelreste, Bauschutt und dergleichen'
Behinderung durch Verbau, Ver- und Entsorgungsleitungen
Maßgebende Aushubtiefe über 1,25 bis 1,75 m
Boden des/der Homogenbereiches/e  B 'B 1 bis B 5, Zuordnungswert Belastung  aus Bodengutachten Z 0 bis max. Z 1.1,  Boden der Klasse 3 bis 5, Frostschutzschicht und dergleichen.'
Menge: 15,000 m3

**3.12.2 Boden der Gräben lösen und lagern, Kl. 3-5; über 1,75 m bis 2,50 m**
Boden der Gräben für Anschlußleitungen der Kanäle und
Schächte einschließlich Verbau DIN 18303 profilgerecht
ausheben (senkrecht begrenzte Grabenwände) nach Abtrag
des Oberbodens, bzw. nach Staßenaushub (UK Erdplanum) + ca. 20 cm eingebauter Frostschutzkies.
Boden 'lösen und auf einer Zwischenlagerfläche des AG bzw. AN lagern.
Sofern augenscheinlich verdächtiges Material zum Vorschein kommt, das von den Homogenbereichen B 1 bis B 5 des Bodengutachtens abweicht, ist dieses im Rahmen dieser Position auf eigene Haufen zu lagern; z.B. Ziegelreste, Bauschutt und dergleichen'
Behinderung durch Verbau, Ver- und Entsorgungsleitungen
Maßgebende Aushubtiefe über 1,75 bis 2,50 m
Boden des/der Homogenbereiches/e  B 'B 1 bis B 5, Zuordnungswert Belastung  aus Bodengutachten Z 0 bis max. Z 1.1,  Boden der Klasse 3 bis 5, Frostschutzschicht und dergleichen.'
Menge: 5,000 m3

**3.12.3 Boden der Gräben lösen und lagern, Kl. 3-5; über 2,50 m bis 3,50 m**
Boden der Gräben für Anschlußleitungen der Kanäle und
Schächte einschließlich Verbau DIN 18303 profilgerecht
ausheben (senkrecht begrenzte Grabenwände) nach Abtrag
des Oberbodens, bzw. nach Staßenaushub (UK Erdplanum) + ca. 20 cm eingebauter Frostschutzkies.
Boden 'lösen und auf einer Zwischenlagerfläche des AG bzw. AN lagern.
Sofern augenscheinlich verdächtiges Material zum Vorschein kommt, das von den Homogenbereichen B 1 bis B 5 des Bodengutachtens abweicht, ist dieses im Rahmen dieser Position auf eigene Haufen zu lagern; z.B. Ziegelreste, Bauschutt und dergleichen'
Behinderung durch Verbau, Ver- und Entsorgungsleitungen
Maßgebende Aushubtiefe über 2,50 bis 3,50 m
Boden des/der Homogenbereiches/e  B 'B 1 bis B 5, Zuordnungswert Belastung  aus Bodengutachten Z 0 bis max. Z 1.1,  Boden der Klasse 3 bis 5, Frostschutzschicht und dergleichen.'
Menge: 97,000 m3

**3.12.4 Füllmaterial Leitungszone**
Kiessand 0/22 mm sortiert und gewaschen
Hinterfüllung und Überschüttung bis 30 cm über  Rohrscheitel für Kanalrohre
vom AN zu liefern und einbringen,  einschließlich aller Erschwernisse,
z.B. durch vorhandenen Verbau
Menge: 20,000 m3

**3.12.5 Leitungsgrabenverfüllung liefern und einbauen**
Verfüllen profilgerecht, von Leitungsgräben, mit Verbau,
mit vom AN zu liefernden Stoff; bis UK Frostschutzschicht;  Auffüllkies aus feinkornarme Kies-Sand-Gemische der Bodengruppen GW, GI, SW, SI, GU SU nach DIN 18196 einschließlich verdichten, einschl. aller Erschwernisse,  z.B. durch vorhandenen Verbau
Nur auf Anordnung durch den AG
Menge: 93,000 m3

**3.12.6 Entwässerungskanal/-leitungen liefern und einbauen PP DN 150**
Entwässerungskanal/-leitungen aus Rohr aus PP DN 150, DIN EN 1852, füllstoffrei  aus PP, Ringsteifigkeit mindestens SN 8, liefern und herstellen.
Statik herstellen und liefern.
Verkehrslast SLW '60'  mit angeformter Steckmuffe
und nach DIN EN 1610 und den
Baulängen: 1,00m, 2,00m 5,00m
Auflager in Sand 15 cm dick, einschl. Sandlieferung
Auflagerwinkel 120 Grad (Auflager liefern und herstellen
ist in dieser Position enthalten)
in vorhandenem Graben mit Verbau und Aussteifungen,
Grabentiefe bis 3,00m
Material: KG 2000 oder AWADUKT oder dergleichen
Menge: 42,000 m

**3.12.7 PP Bogen als Zulage DN 150**
PP U-Bogen KGB als Zulage
15 - 45 Grad
DN 150
Menge: 12,000 St

**3.12.8 PP Verschlußteller DN 150 als Zulage**
PP U-Muffenstopfen KGM als Zulage,
DN 150
ein Regenwasseranschluß ist mit blauer Farbe zu markieren
ein Schmutzwasseranschluß ist mit roter Farbe zu markieren
Menge: 5,000 St

**3.12.9 Holzbrett am Rohrende einbauen und kennzeichnen**
Holzbrett oder Kantholz am Rohrende zur Markierung im  Zuge der Rohrgrabenverfüllung senkrecht einbauen und kennzeichnen.
Einbautiefe des Hausanschlusses anschreiben (in cm)
Länge mindestens 0,80 m über Gelände.
Der  Regenwasseranschluß ist mit blauer Farbe zu markieren.
.
Menge: 5,000 St

#### Titel 3.13 Stundenlohnarbeiten

*Hinweis*
Vorbemerkung Stundenlohnarbeiten
Vorbemerkung
1. Allgemeines
2. Nebenleistungen, Besondere Leistungen
Die nachfolgend aufgefuehrten Leistungen gehoeren zur
vertraglichen Leistung sind in die Einheitspreise
einzurechnen:
2.1 Arbeitskraefte:
Saemtliche Aufwendungen fuer die jeweilige
Arbeitskraft, insbesondere den tatsaechlichen Lohn
einschliesslich Vermoegenswirksame Leistungen mit den
Zuschlaegen fuer Gemeinkosten (Sozialkassenbeitraege,
Winterbauumlage und dgl.), sowie Lohn- bzw.
Gehaltsnebenkosten und Zuschlaege fuer Ueberstunden,
ausgenommen Zuschlaege fuer Nacht-, Sonntags- und
Feiertagsarbeit, die gesondert verguetet werden.
2.2 Baugeraete, Lastkraftwagen:
Saemtliche Aufwendungen fuer den Einsatz des Geraetes
bzw. Lastkraftwagens, insbesondere Geraetevorhalte-
und Betriebsstoffkosten sowie saemtliche Zuschlaege
einschliesslich der Kosten fuer das
Bedienungspersonal bzw. den Fahrer.
3. Abrechnung
Verguetet werden die tatsaechlich geleisteten
Arbeitsstunden.

*Hinweis: Stundenlohnarbeiten für alle Bereiche*
Die nachfolgenden Einheitspreise der Positionen dieses Titels Stundenlohnarbeiten werden auch für eventuelle Stundenlohnarbeiten der Bereiche 1, 2 und 4 verwendet.
Bei den Stundenlohnarbeiten handelt sich um Eventualpositionen.

**3.13.1 Baufacharbeiter**
Verrechnungssaetze fuer Arbeitskraefte bei
Stundenlohnarbeiten, Baufacharbeiter
Menge: 35,000 h

**3.13.2 Bagger über 0,4 bis 1,0 m3**
Verrechnungssaetze fuer Baugeraete einschliesslich
der Kosten fuer das Bedienungspersonal bei
Stundenlohnarbeiten,
Bagger ueber 0,4 bis 1,0 m3.
Menge: 30,000 h

**3.13.3 Flächenrüttler**
Verrechnungssaetze fuer Baugeraete einschliesslich
der Kosten fuer das Bedienungspersonal bei
Stundenlohnarbeiten,
Flaechenruettler (Ruettelverdichter) ueber
0,75 - 1,3 t.
Menge: 10,000 h

**3.13.4 Kompressor über 5 bis 10 m3/min**
Verrechnungssaetze fuer Baugeraete einschliesslich
der Kosten fuer das Bedienungspersonal bei
Stundenlohnarbeiten,
Kompressor ueber 5 bis 10 m3/min.
Menge: 20,000 h

**3.13.5 Bohr- und Abbauhammer**
Verrechnungssaetze fuer Baugeraete einschliesslich
der Kosten fuer das Bedienungspersonal bei
Stundenlohnarbeiten,
Bohr- und Abbauhammer ueber 20 kg.
Menge: 20,000 h

**3.13.6 Tauchkörperpumpe über 2 bis 4 kW**
Verrechnungssaetze fuer Baugeraete einschliesslich
der Kosten fuer das Bedienungspersonal bei
Stundenlohnarbeiten,
Tauchkoerperpumpe ueber 2 kW bis 4 kW.
Menge: 50,000 h

**3.13.7 Stromaggregat**
Verrechnungssaetze fuer Baugeraete einschliesslich
der Kosten fuer das Bedienungspersonal bei
Stundenlohnarbeiten,
Stromaggregat transportabel bis 50 kVA.
Menge: 50,000 h

**3.13.8 Lkw-Kipper mit Allradantrieb, ca. 12 t Nutzlast**
Verrechnungssaetze fuer Lastkraftwagen
einschliesslich der Kosten fuer den Fahrer bei
Stundenlohnarbeiten,
Lkw-Kipper mit Allradantrieb, ca. 12 t Nutzlast.
Menge: 25,000 h

**3.13.9 Kleintransporter**
Verrechnungssaetze fuer Lastkraftwagen
einschliesslich der Kosten fuer den Fahrer bei
Stundenlohnarbeiten,
Kleintransporter, ca. 1,5 t Nutzlast.
Menge: 8,000 h

### Bereich 4 Neubau Asphaltdeckschicht in der Josef-Haban-Straße

#### Titel 4.1 Baustelleneinrichtung, Verkehrssicherung, Unterlagen

*Hinweis*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

*Hinweis: Vorbemerkung Baustelleneinrichtung Asphaltdeckenbau*
Allgemeines
Werden vom AG Flaechen fuer die Baustelleneinrichtung zur Verfuegung gestellt, so gilt folgendes:
Baubueros, Geraete, Lagerplaetze usw. duerfen nur ausserhalb der Kronenbereiche von verbleibenden Baeumen aufgestellt bzw. eingerichtet werden.
Diese Baeume sind vor Beschaedigungen und ihre Wurzelbereiche gegen Verdichtung des Bodens zu schuetzen.
Die Beschreibung der einzelnen Bauleistungen des Leistungsverzeichnisses sind dem Standardleistungsbuch für das Bauwesen (StLB) entnommen, soweit sie durch eine Standardleistungsnummer gekennzeichnet sind.
Sollte der Text im Leistungsverzeichnis mit dem der Standardleistungsnummer zugeordneten Text des StLB nicht übereinstimmen, gilt der Text im
Leistungsverzeichnis.
Punktfolgen (Freistellen) sind vom Bieter auszufüllen.
Mit den im Leistungsverzeichnis enthaltenen Angaben über Bauart, Bauteil, Baustoff und Abmessungen gelten auch der Herstellungsvorgang und - ablauf bis zur fertigen Leistung, unter Zugrundelegung der anerkannten Regeln der Technik und der gesetzlichen und behördlichen Vorschriften als beschrieben. Hierbei
bedeuten "Bauart" das Herstellen durch Zusammenfügen der Stoffe und Bauteile bis zur fertigen Leistung.

Die Positionen  " Baustelleneinrichtung herstellen" und "Räumen" umfassen
auch folgende Leistungen:

Einrichten der Baustelle mit den zur sach- und fristgerechten Durchführung der Bauleistung notwendigen Geräten, Werkzeugen, Maschinen, Transportmitteln,
Gerüsten, Absperrungen, Bauzäunen (soweit nicht durch gesonderte Positionen erfasst), Einrichtungen zur Versorgung mit elektr. Strom und zur Beschaffung von
Nutz- und Trinkwasser, Unterkunftsräumen und Toiletten.
Beschaffen, Mieten und Anlegen eventuell weiterer Arbeitsplätze, Lagerplätze und Zufahrtswegen über die vom AG zur Verfügung gestellten hinaus. Vorhalten,
Betreiben, Unterhalten der Zufahrtswege. Räumen der Baustelle einschließlich Wiederinstandsetzen der benutzten Zufahrtswege und Flächen in den
ursprünglichen Zustand.
Erstellen erforderlichen statischen Berechnungen sowie des Bauzeitenplanes.
Die Vergütung dieser Position erfolgt in Teilrechnungen jeweils anteilig (im Verhältnis geprüfte Abschlagszahlung zur Auftragssumme) nach dem jeweiligen
Baufortschritt.

*Hinweis: Stundenlohnarbeiten*
Sofern Stundenlohnarbeiten anfallen sollten, werde diese nach den Einheitspreisen aus dem LV- Bereich 3 "Straßensanierungen in Medernberg und bei Leithen, SW-Kanal in Leithen" vergütet.

**4.1.1 Baustelle einricht. vorhalten u. räumen**
StL-Nr. 18901105
Einrichten, Vorhalten und Räumen der Baustellen
einrichtung für Baustellen von kurzer Dauer.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich,
herstellen.
Freimachen des Geländes sowie Oberbodenarbeiten
gehören zum Leistungsumfang.
Gerüste, Arbeitsbühnen und dgl. werden gesondert
vergütet, soweit sie nicht Nebenleistungen sind.
Baustelleneinrichtung vorhalten.
Vorhalten, Unterhalten und Betreiben der Anlagen und
Einrichtungen einschließlich Mieten, Pacht, Gebühren
und dgl..
Räumen der Baustelle von allen Geräten,
Anlagen, Einrichtungen und dgl. einschließlich Rückbau
der vom AN erstellten Zufahrtswege.
Alle Flächen entsprechend dem ursprünglichen Zustand
unter Wahrung der landschaftspflegerischen Belange
ordnungsgemäß herrichten.
Menge: 1,000 Psch

**4.1.2 Zustandserfassung**
Erfassung und Dokumentation des Zustands von
Straßen, Geländeoberfläche, der Vorfluter und Vorflutleitungen, sowie der baulichen Anlagen im
Baugelände.
Die Erfassung ist unter Beteiligung des AG und des
Straßenbaulastträgers bzw. Eigentümers vor Beginn
der Arbeiten durchzuführen.
Dokumentationsunterlagen herstellen und dem AG
übergeben.
Der AN hat im Zuge der Bauarbeiten Beweisfotos punktuell zu erstellen im Rahmen dieser Position.
Insbesondere sind auch die vorhandenen Zäune, Randbereiche und Zufahrten zu fotografieren einschließlich der Straße vor und nach der Baustelle jeweils ca. 35 m lang.
Menge: 1,000 Psch

*Hinweis: Kalkulationshinweis Verkehrsrechtliche Anordnungen*
Kalkulationshinweis Verkehrsrechtliche Anordnungen
Der AN hat die notwendigen Verkehrsrechtlichen
Anordnungen für die Gemeindestraßen bei der Gemeinde Bernried einzuholen.
Die Kosten für die Anordnungen und Beschilderungspläne sind in die folgenden Positionen einzukalkulieren.

*Hinweis: Kalkulationshinweis Anliegerverkehr*
Achtung:
Der Mehraufwand für alle Bauleistungen zur
Aufrechterhaltung des Anliegerverkehrs ist
einzukalkulieren!

*Hinweis: Private Zufahrten*
Die privaten Zufahrten und Eingänge sind im Rahmen der
nachfolgenden Positionen so herzurichten, dass eine
Benutzung bis auf wenige kurze Ausnahmezeiten jederzeit
erfolgen kann.
Die Anlieger sind frühzeitig zu informieren, falls und
wann deren Zufahrten ausnahmsweise nicht befahren
werden können bei der Asphaltierung direkt vor deren
Zufahrten.
Die Kosten dieser Maßnahmen sind in die nachfolgenden
Positionen einzukalkulieren.

**4.1.3 Verk.Fl.unterh.**
StL-Nr. 189012010401
Verkehrsflächen zur Aufrechterhaltung
des öffentlichen und Anlieger-Verkehrs
sowie des Baustellenverkehrs
innerhalb des Baubereiches einschließlich zwischenzeitlich benutzter Behelfsfahrstreifen verkehrssicher unterhalten.
Abgerechnet wird nach Kalendertagen.
Befestigung 'der Straßen in Asphalt.'
Verkehrsflächen im Zuge der Baustrecke.
Menge: 7,000 d

**4.1.4 Verkehrssicherung v. längerer Dauer**
StL-Nr. 1890120603020102
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Arbeitsstelle und Umleitungsstrecke,
nach RSA, Regelplan Nr 'für Neubau Asphaltdeckschicht im Baugebiet in Leithen, Josef-Haban-Straße:
Für Bauphase "Vorarbeiten für Asphaltierung" mit halbseitiger Sperrung der Fahrbahn soweit möglich
und Bauphase "Vorspritzen und Asphaltarbeiten" mit Vollsperrung.
Nach RSA, Regelplan Nr. BI/3 innerorts bei halbseitiger Sperrung der Straße.
Nach RSA anolog Regelplan B I/15 bei Vollsperrung innerorts der Straße.
Das Umbauen der Beschilderung für alle Leistungen und abschnittsweise Ausführung ist in diese Position einzukalkulieren.'
Länge der Verkehrsführung m '150'
Vorübergehende Sicherungsmaßnahmen durchführen,
Einrichtung und Abbau tags.
Menge: 1,000 Psch

**4.1.5 Absperrung herstellen**
StL-Nr. 18901214030802
Absperrung herstellen.
Absperrgerät oder Warneinrichtung aufstellen und
beseitigen, für die Bauzeit vorhalten, warten und
betreiben.
Verkehrszeichen mit retroreflektierender Folie,
Retroreflexions-Klasse 2.
Absperrschranke, Zeichen 600- '32'
mit 'Größe 250 x 2000 mm mit Aufstellvorrichtungen sowie Fußplatten und Verkehrsschilder jeweils ein Stück VZ-Nr. 250 (Verbot für Fahrzeuge aller Art) und VZ-Nr. 1028-30 "Baustellenfahrzeuge frei" zusammen befestigt an einem Rohrpfosten in Verbindung mit Absperrschranke. 5 Richtstrahler einseitig, rotes Dauerlicht'
Energieversorgung 'des AN mittels Batterien'
Menge: 3,000 St

**4.1.6 Benachrichtigung der Anlieger über jeweiligen Bauablauf**
Benachrichtigung der Baustellen - Anlieger über
Bauzustand bzw. Bauablauf.
Benachrichtigung mittels Flugblätter über wesentliche
Termine, (Vollsperrung, Vorspritzen, Asphaltieren usw.)
und ggf. Aktualisierung der Benachrichtigung bei
Terminänderungen.
Die Position wird nicht abschnittsweise, sondern für
die gesamte Baumaßnahme nur einmal vergütet.
Menge: 1,000 Psch

**4.1.7 Kontr. Verkehrs-sicherung**
StL-Nr. 18901231010101
Kontrolle der Verkehrssicherung durchführen.
Die Kontrolle ist unmittelbar nach deren Durchführung
zu erfassen und zu dokumentieren. Arbeits- und
Hilfsmittel sind vom AN zu stellen und dem AG
jederzeit zugänglich zu machen.
Die Kontrollausdrucke sind dem AG arbeitstäglich
vorzulegen.
Die Abrechnung erfolgt nach Anzahl der nachgewiesenen
Kontrollen.
Verkehrssicherung an Arbeitsstellen im
gesamten Baustellenbereich.
Kontrolle zweimal täglich, an arbeitsfreien Tagen
einmal täglich.
Kontrolle durch schriftliche Dokumentation nach
Unterlagen des AG.
Menge: 8,000 St

#### Titel 4.2 Asphaltschichten

*Hinweis*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

*Hinweis: Lagerplatz AN und eventuelle Haufwerksbeprobungen für Asphalt*
Der angegebene Lagerplatz des AG steht für Bodenaushub zur Verfügung.
Für eine Zwischenlagerung des Asphaltaufbruches und Asphaltfräsgutes steht kein Lagerplatz des AG zur Verfügung.
Falls eine Haufwerksbeprobung des Asphaltes vor Transport zu  Asphaltmischanlagen aufgrund von Forderungen des Mischwerkes erforderlich werden sollte, hat der AN die Zwischenlagerung, den Lagerplatz und die dabei entstehenden Kosten für eine Zwischenlagerung in die entsprechenden Positionen (Gebundenen Oberbau aufbrechen bzw. Asphalt fräsen) einzukalkulieren; einschließlich aller Transporte, Ladevorgänge und dergleichen. Zusätzlich hat der AN die Haufwerksuntersuchungen in Auftrag zu geben und zu vergüten.
Die Beprobung des AG hat ergeben, dass der vorhandene Asphalt der Verwertungsklasse A zuzuordnen ist.
Der Betrieb des Lagerplatzes, das geordnete
streifenweise Schütten, unterstützt durch einen Bagger
oder Lader obliegt dem AN und wird nicht gesondert
vergütet.
Alle Mehrkosten sind in die entsprechenden Positionen
einzurechnen.
Der Asphalt in der Josef-Haban-Straße wurde vor max.  6 Jahren eingebaut im Baugebiet und ist ohne Altlasten und deshalb Verwertungsklasse A,

**4.2.1 Asphalt fräsen**
StL-Nr. 1891110108010301
Asphalt fräsen und Material aufnehmen.
Verwertungsklasse A
Der Schnittlinienabstand darf maximal 15 mm betragen.
Reinigen der gefrästen Fläche zur Herstellung des
Schichtenverbundes wird gesondert vergütet.
Abgerechnet wird die obere Frästiefe (FT-O).
Bereich 'Anschlussbereiche dergleichen'
Asphaltdeckschicht aus 'AC 8 DN'
Frästiefe von cm '0'
bis cm '4'
und einer Fräsbreite von m '1bis 3 m'
Material in Eigentum des AN übernehmen und
einer Verwertung nach Wahl des AN zuführen.
Menge: 70,000 m2

**4.2.2 Zulage zu Fräs-oder Aufbrucharb. an Einfassungen**
StL-Nr. 18911110070102
Zulage zu Fräs- oder Aufbrucharbeiten
für Mehraufwendungen durch Erschwernisse
entlang von Bordsteinen, Rinnen oder dgl.
einschließlich des verminderten Leistungsansatz
in der Fläche.
Zu diesen Mehraufwendungen gehört auch das
Entfernen von Belagsresten entlang der Einfassung.
Die Abrechnung erfolgt pro Fräs- bzw. Abbruchkante
entlang einer Einfassung nur einmal für alle
Fräs- und Aufbrucharbeiten.
Kante 'Bordsteine, Randeinfassungen, Mulden, Mauern,
Sockeln und dergleichen, längs und quer zur Fahrbahn'
Deckschicht
Ausbau in einem Arbeitsgang
Menge: 40,000 m

*Hinweis: Mehraufwendungen beim Reinigen und Haftkleber einkalkulieren*
Die Mehraufwendungen beim Reinigen entlang Einfassungen, Einbauten wie Schächte, Schieber, Straßeneinläufe und dergleichen werden nicht gesondert vergütet und sind in die entsprechenden Positionen einzukalkulieren.
Beim Schichtenverbund ist eine Verschmutzung der Granitrinne bei der Einmündung in die Gemeindeverbindungsstraße und entlang der Einfassungen durch Haftkleber  zu verhindern. Diese Leistung ist ebenfalls einzukalkulieren.

**4.2.3 Unterlage reinigen**
StL-Nr. 18911114010102
Vorhandene Unterlage reinigen.
Anfallendes Material einer Verwertung nach
Wahl des AN zuführen.
Das Reinigen von Ecken, Zwickeln und An-
schlüssen von Hand gehört zum Leistungsumfang.
Unterlage aus Asphaltbefestigung
in zusammenhängenden Teilflächen
reinigen mit Hochdruckreinigungsgerät
und sofortiger Absaugung des
Schmutz-Wasser-Gemisches.
Menge: 1200,000 m2

**4.2.4 Unterlage reinigen**
StL-Nr. 18911114010304
Vorhandene Unterlage reinigen.
Anfallendes Material einer Verwertung nach
Wahl des AN zuführen.
Das Reinigen von Ecken, Zwickeln und An-
schlüssen von Hand gehört zum Leistungsumfang.
Unterlage aus Asphaltbefestigung
in Flächen 'Straßen, Zufahrten und dergleichen nach Abstumpfung bzw. vor Verkehrsfreigabe reinigen'
reinigen mit selbstaufnehmender Kehrmaschine.
Menge: 1200,000 m2

**4.2.5 Schichtenverbund herstellen**
StL-Nr. 18911116010303
Schichtenverbund durch Ansprühen der Unterlage mit bitumenhaltigem Bindemittel herstellen,
Das Reinigen wird gesondert vergütet.
Bindemittel C40B5-S,
Ansprühmenge ca. 300 g/m2.
Menge: 1200,000 m2

**4.2.6 Höhenangleichung von Einbauten herstellen, Schacht**
Höhenangleichung von Einbauten in Asphaltoberbau herstellen.
Einbauteile in Asphaltbefestigung freilegen
und der neuen Höhe anpassen.
Freigelegten Bereich verfüllen.
Aufbruchmaterial einer Verwertung nach Wahl
des AN zuführen.
Einbauteil Schachtabdeckung
Außendurchmesser 'ca. 70 cm
Aufbruchtiefe über 10 bis 20 cm,
höher setzen 3 bis 5 cm, im Mittel 4cm
Verfüllung mit Asphalttragschichtmischgut
AC 22 TN bis Unterkante Deckschicht
Menge: 10,000 St

**4.2.7 Höhenangleichung von Einbauten herstellen, Wasserschieber**
Höhenangleichung von Einbauten in Asphaltoberbau herstellen.
Einbauteile in Asphaltbefestigung freilegen
und der neuen Höhe anpassen.
Freigelegten Bereich verfüllen.
Aufbruchmaterial einer Verwertung nach Wahl
des AN zuführen.
Einbauteil 'Hydranten- und Schieberkappe'
Aufbruchtiefe über 10 bis 20 cm,
höher setzen 3 bis 5 cm, im Mittel 4cm
Verfüllung mit Asphalttragschichtmischgut
AC 22 TN bis Unterkante Deckschicht
Menge: 14,000 St

**4.2.8 Höhenangleichung von Einbauten herstellen, Straßenabläufe**
Höhenangleichung von Einbauten in Asphaltoberbau herstellen.
Einbauteile in Asphaltbefestigung freilegen
und der neuen Höhe anpassen.
Freigelegten Bereich verfüllen.
Aufbruchmaterial einer Verwertung nach Wahl
des AN zuführen.
Einbauteil 'Straßenabläufe, die sich nicht im Dreizeiler befinden'
Aufbruchtiefe über 10 bis 20 cm,
höher setzen 3 bis 5 cm, im Mittel 4cm
Verfüllung mit Asphalttragschichtmischgut
AC 22 TN bis Unterkante Deckschicht
Menge: 5,000 St

**4.2.9 ADS aus AC 8 D N herstellen**
StL-Nr. 18911407060301
Asphaltdeckschicht aus Asphaltbeton AC 8 D N
herstellen. Das Abstumpfen der Oberfläche wird
gesondert vergütet.
Einbaubereich 'in Fahrbahn Erschließungsstraßen der Belastungsklasse Bk 0,3/1,0 '
Einbaudicke cm 'ca. 4 cm, 96 kg/m2'
mit Bindemittel 70/100.
Menge: 1200,000 m2

**4.2.10 Anschluss mit Fugenband herstellen**
StL-Nr. 1891190402050101
Anschluss an bestehende Decken oder Bauteile in der
Dicke der Asphaltdeckschicht mit anschmelzbarem
Fugenband herstellen.
Das Reinigen vor Einbau des Fugenbandes
gehört zum Leistungsumfang.
Querfuge,
Dicke der Deckschicht über 3,5 cm bis 4,0 cm,
Einzellängen bis 20 m,
Breite des Fugenbandes mm '15 für Fugen nach Angaben des AG im Anschlussbereich alte - neue Deckschichten und Schmelzbänder in Arbeitsfugen zwischen neuen Deckschichten'
Menge: 15,000 m

**4.2.11 Abstumpfung herstellen**
Abstumpfung maschinell herstellen.
Abstreumaterial gleichmäßig auf die noch heiße
Oberfläche der Deckschicht aufbringen und einwalzen. Nicht gebundenes und gelöstes Material aufnehmen und einer Verwertung nach Wahl des
AN zuführen.
Mit Bitumen umhüllte Lieferkörnung 1/3,
PSVangegeben(48), Abstreumasse 1,0 kg/m2.
Aufbringen mit Streubalken.
Menge: 1200,000 m2

*Hinweis: Zulage für Erschwernis*
Die nachfolgenden Positionen "Zul. für Erschwernis..)" wird nicht bei den Straßenabläufen vergütet, die sich im Dreizeiler befinden.

**4.2.12 Zul. für Erschwern. durch Schächte beim Einbau von Asphaltschichten**
Zulage für Mehraufwendungen durch Erschwernisse beim Einbau von Asphaltschichten
infolge von Einbauten einschließlich des verminderten Leistungsansatzes in der
Fläche.
Die Erschwernisse für das Herstellen des
Schichtenverbundes unter, bzw. zwischen
den einzubauenden Asphaltschichten
gehören zum Leistungsumfang.
Spartenträger 'Gemeinde'
Die Leistung ist gesondert in Rechnung zu stellen.
Schächte beim Einbau der Deckschicht
Menge: 10,000 St

**4.2.13 Zul. für Erschwern. durch Schieber beim Einbau von Asphaltschichten**
Zulage für Mehraufwendungen durch Erschwernisse beim Einbau von Asphaltschichten
infolge von Einbauten einschließlich des verminderten Leistungsansatzes in der
Fläche.
Die Erschwernisse für das Herstellen des
Schichtenverbundes unter, bzw. zwischen
den einzubauenden Asphaltschichten
gehören zum Leistungsumfang.
Hydranten- und Schieberkappen beim Einbau der Deckschicht
Menge: 14,000 St

**4.2.14 Zul. für Erschwern. durch Abläufe beim Einbau von Asphaltschichten**
Zulage für Mehraufwendungen durch Erschwernisse beim Einbau von Asphaltschichten
infolge von Einbauten einschließlich des verminderten Leistungsansatzes in der
Fläche.
Die Erschwernisse für das Herstellen des
Schichtenverbundes unter, bzw. zwischen
den einzubauenden Asphaltschichten
gehören zum Leistungsumfang.
Straßeneinläufe, beim Einbau der Deckschicht.
Einbauteil 'Straßenabläufe, die sich nicht im Dreizeiler befinden
Menge: 5,000 St

**4.2.15 Zulage zu Einbau von Asphalt entl. von Borden u. dgl.**
Zulage für Mehraufwendungen durch Erschwernisse beim Einbau von Asphaltschichten
entlang von Bordsteinen, Rinnen und dgl.
sowie Freileitungen einschließlich des
verminderten Leistungsansatzes in der
Fläche.
Die Erschwernisse für das Herstellen des
Schichtenverbundes unter, bzw. zwischen
den einzubauenden Asphaltschichten
gehören zum Leistungsumfang.
Kante 'Einfassung, Bord bzw. Rinne oder
dergleichen' beim Einbau der Deckschicht
Menge: 450,000 m

**4.2.16 Zul. Thermofahrz.**
StL-Nr. 1891191701
Zulage für den Einsatz von Thermofahrzeugen
für den Mischguttransport beim Einbau von
Asphaltschichten.
Die Dämmung der Mulden für den Asphaltmischguttransport muss mindestens einen
Wärmedurchlasswiderstand (R-Wert) von mind.
1,65 m2K/W (bei 20 Grad C) aufweisen. Das
verwendete Dämmmaterial muss eine langfristige
Temperaturbeständigkeit bis 200 Grad C aufweisen.
Abgerechnet wird nach der zugehörigen
Asphaltfläche.
Asphaltdeckschicht der OZ '911/407, Dicke 4 cm'
Menge: 1200,000 m2
